# BANCO DE PRECIOS VÍAS 2014

- Propiedad del archivo: CYPE INGENIEROS, S.A.
- Formato: FIEBDC-3/2004
- Programa: ARQUIMEDES
- Tipo: base de datos
- Comentario: Banco de precios
- Fecha de los precios: 08/05/2013
- Divisa: EUR
- Código: BANCODEPRECIOSVÍAS2014 (20/11/2007)
BANCO DE PRECIOS VÍAS Y OBRAS 2013

## U01 DEMOLICIONES
MOVIMIENTO DE TIERRAS Y DEMOLICIONES

**U01010** M². (>6) Demolición de pavimentos de mezcla bituminosa, de 20 cm de espesor
Precio: 5.92

| Código | Ud | Descripción | Rendimiento | Precio | Importe |
|---|---|---|---|---|---|
| M01A0030 | H. | Peón (mano de obra) | 0.15 | 15.77 | 2.37 |
| QAA0040 | H. | Retroexcavadora M.F. c/martillo rompedor (maquinaria) | 0.05 | 32.85 | 1.64 |
| QBB0010 | H. | Compresor caudal 2,5 m³/m, 2 martillos (maquinaria) | 0.15 | 11.61 | 1.74 |
| %0.03 | % | Costes indirectos | 3 % | 5.75 | 0.17 |
|  |  | Total |  |  | 5.92 |

Claves: de 20cm de espesor, demolicion de pavimentos, mezcla bituminosa, por medios mecanicos

**U01020** M². (1-6) Demolición de pavimentos de mezcla bituminosa, de 20 cm de espesor
Precio: 10.26

| Código | Ud | Descripción | Rendimiento | Precio | Importe |
|---|---|---|---|---|---|
| M01A0030 | H. | Peón | 0.22 | 15.77 | 3.47 |
| QAA0040 | H. | Retroexcavadora M.F. c/martillo rompedor | 0.12 | 32.85 | 3.94 |
| QBB0010 | H. | Compresor caudal 2,5 m³/m, 2 martillos | 0.22 | 11.61 | 2.55 |
| %0.03 | % | Costes indirectos | 3 % | 9.96 | 0.30 |
|  |  | Total |  |  | 10.26 |

**U01030** M². (=1) Demolición de pavimentos de mezcla bituminosa, de 20 cm de espesor
Precio: 15.8

| Código | Ud | Descripción | Rendimiento | Precio | Importe |
|---|---|---|---|---|---|
| M01A0030 | H. | Peón | 0.32 | 15.77 | 5.05 |
| QAA0040 | H. | Retroexcavadora M.F. c/martillo rompedor | 0.2 | 32.85 | 6.57 |
| QBB0010 | H. | Compresor caudal 2,5 m³/m, 2 martillos | 0.32 | 11.61 | 3.72 |
| %0.03 | % | Costes indirectos | 3 % | 15.34 | 0.46 |
|  |  | Total |  |  | 15.8 |

**U01040** M³. Demolición con compresor cimentac. muro mampostería
Precio: 53.33
Demolición con compresor de cimentación de muro de mampostería de cualquier espesor, incluso limpieza y acopio de escombros a pie de obra.

| Código | Ud | Descripción | Rendimiento | Precio | Importe |
|---|---|---|---|---|---|
| M01A0030 | H. | Peón | 2.4 | 15.77 | 37.85 |
| QBB0010 | H. | Compresor caudal 2,5 m³/m, 2 martillos | 1.2 | 11.61 | 13.93 |
| %0.03 | % | Costes indirectos | 3 % | 51.78 | 1.55 |
|  |  | Total |  |  | 53.33 |

**U01050** M³. Demolición de muro hormigón en masa
Precio: 88.89
Demolición de muro de hormigón en masa, de cualquier espesor, con compresor, incluso acopio de escombros a pie de obra.

| Código | Ud | Descripción | Rendimiento | Precio | Importe |
|---|---|---|---|---|---|
| M01A0030 | H. | Peón | 4 | 15.77 | 63.08 |
| QBB0010 | H. | Compresor caudal 2,5 m³/m, 2 martillos | 2 | 11.61 | 23.22 |
| %0.03 | % | Costes indirectos | 3 % | 86.30 | 2.59 |
|  |  | Total |  |  | 88.89 |

**U01060** M³. Demolición pilares o jácenas hormig. armado
Precio: 95.39
Demolición de pilares o jácenas de hormigón armado, con martillo rompedor, incluso limpieza y acopio de escombros a pie de obra.

| Código | Ud | Descripción | Rendimiento | Precio | Importe |
|---|---|---|---|---|---|
| M01A0030 | H. | Peón | 4.4 | 15.77 | 69.39 |
| QBB0010 | H. | Compresor caudal 2,5 m³/m, 2 martillos | 2 | 11.61 | 23.22 |
| %0.03 | % | Costes indirectos | 3 % | 92.61 | 2.78 |
|  |  | Total |  |  | 95.39 |

**U01070** M². Demolición losa de escalera
Precio: 19.99
Demolición losa de escalera de hormigón armado con compresor incluso limpieza y acopio de escombros a pie de obra.

| Código | Ud | Descripción | Rendimiento | Precio | Importe |
|---|---|---|---|---|---|
| M01A0030 | H. | Peón | 0.9 | 15.77 | 14.19 |
| QBB0010 | H. | Compresor caudal 2,5 m³/m, 2 martillos | 0.45 | 11.61 | 5.22 |
| %0.03 | % | Costes indirectos | 3 % | 19.41 | 0.58 |
|  |  | Total |  |  | 19.99 |

**U01080** M³. Demolición muro de horm. armado retroexcavadora
Precio: 9.59
Demolición de muro de H.A. ejecutada con retroexcavadora con martillo rompedor, incluso acopio de escombros a pie de carga y p.p. de medios auxiliares y de seguridad. Medido vulumen inicial.

| Código | Ud | Descripción | Rendimiento | Precio | Importe |
|---|---|---|---|---|---|
| M01A0030 | H. | Peón | 0.15 | 15.77 | 2.37 |
| QAA0030 | H. | Retroexcav Caterp. 214 B c/mart romp s/neumát (maquinaria) | 0.1 | 69.36 | 6.94 |
| %0.03 | % | Costes indirectos | 3 % | 9.31 | 0.28 |
|  |  | Total |  |  | 9.59 |

**U01090** M². Demolición tabique bloque horm. 15 a 25 cm
Precio: 9.67
Demolición tabique de bloque hueco de hormigón, desde 15 a 25 cm de espesor, con martillo eléctrico, incluso limpieza y acopio de escombros a pie de obra.

| Código | Ud | Descripción | Rendimiento | Precio | Importe |
|---|---|---|---|---|---|
| M01A0030 | H. | Peón | 0.5 | 15.77 | 7.89 |
| QBC0010 | H. | Martillo eléctrico manual picador (maquinaria) | 0.3 | 4.99 | 1.50 |
| %0.03 | % | Costes indirectos | 3 % | 9.39 | 0.28 |
|  |  | Total |  |  | 9.67 |

**U01100** M³. Demolición fábrica de mampostería en muros secos
Precio: 58.47
Demolición fábrica de mamposteria ejecutada en seco en muros, realizada por medios manuales, incluso acopio de material a pie de carga y p.p. de medios auxiliares.

| Código | Ud | Descripción | Rendimiento | Precio | Importe |
|---|---|---|---|---|---|
| M01A0030 | H. | Peón | 3.6 | 15.77 | 56.77 |
| %0.03 | % | Costes indirectos | 3 % | 56.77 | 1.70 |
|  |  | Total |  |  | 58.47 |

**U01110** M³. Demolición fábrica de mampostería en muros
Precio: 4.89
Demolición fábrica de mamposteria ejecutada en seco en muros, realizada por medios mecánicos, incluso acopio de material a pie de carga y p.p. de medios auxiliares.

| Código | Ud | Descripción | Rendimiento | Precio | Importe |
|---|---|---|---|---|---|
| M01A0030 | H. | Peón | 0.115 | 15.77 | 1.81 |
| QAA0020 | H. | Retroexcavadora M. F. con cazo (maquinaria) | 0.115 | 25.57 | 2.94 |
| %0.03 | % | Costes indirectos | 3 % | 4.75 | 0.14 |
|  |  | Total |  |  | 4.89 |

**U01120** M³. Demolición fábrica mampostería mortero u hormig. compresor
Precio: 60.3
Demolición fábrica de mamposteria recibida con mortero u hormigón, realizada con martillo compresor, incluso acopio de material a pie de carga y p.p. de medios auxiliares.

| Código | Ud | Descripción | Rendimiento | Precio | Importe |
|---|---|---|---|---|---|
| M01A0030 | H. | Peón | 2.35 | 15.77 | 37.06 |
| QBB0010 | H. | Compresor caudal 2,5 m³/m, 2 martillos | 1.85 | 11.61 | 21.48 |
| %0.03 | % | Costes indirectos | 3 % | 58.54 | 1.76 |
|  |  | Total |  |  | 60.3 |

**U01130** M³. Demolición fábrica mampostería mortero u horm. medios mecánicos
Precio: 8.31
Demolición fábrica de mamposteria recibida con mortero u hormigón, realizada por medios mecánicos, incluso acopio de material a pie de carga y p.p. de medios auxiliares.

| Código | Ud | Descripción | Rendimiento | Precio | Importe |
|---|---|---|---|---|---|
| M01A0030 | H. | Peón | 0.195 | 15.77 | 3.08 |
| QAA0020 | H. | Retroexcavadora M. F. con cazo | 0.195 | 25.57 | 4.99 |
| %0.03 | % | Costes indirectos | 3 % | 8.07 | 0.24 |
|  |  | Total |  |  | 8.31 |

**U01140** M². Demolición fábrica bloq. hasta 25 cm senos macizados
Precio: 14.5
Demolición de fábrica de bloques hasta 25 cm de espesor con senos macizados con hormigón en masa, ejecutada con martillo compresor de 2,5 m³/m, i/ acopio de escombros a pie de carga y p.p. de medios auxiliares.

| Código | Ud | Descripción | Rendimiento | Precio | Importe |
|---|---|---|---|---|---|
| M01A0030 | H. | Peón | 0.65 | 15.77 | 10.25 |
| QBB0010 | H. | Compresor caudal 2,5 m³/m, 2 martillos | 0.33 | 11.61 | 3.83 |
| %0.03 | % | Costes indirectos | 3 % | 14.08 | 0.42 |
|  |  | Total |  |  | 14.5 |

**U01150** M². Picado enfoscado mortero cem. en vertical
Precio: 9.41
Picado de enfoscado de mortero de cemento en paramentos verticales, con martillo eléctrico manual, dejando el soporte al descubierto, incluso limpieza y acopio de escombros a pie de obra.

| Código | Ud | Descripción | Rendimiento | Precio | Importe |
|---|---|---|---|---|---|
| M01A0030 | H. | Peón | 0.5 | 15.77 | 7.89 |
| QBC0010 | H. | Martillo eléctrico manual picador | 0.25 | 4.99 | 1.25 |
| %0.03 | % | Costes indirectos | 3 % | 9.14 | 0.27 |
|  |  | Total |  |  | 9.41 |

**U01160** M². Picado enfoscado de mortero cem. en horizontal
Precio: 11.03
Picado de enfoscado de mortero de cemento en paramentos horizontales, con martillo eléctrico manual, dejando el soporte al descubierto, incluso limpieza y acopio de escombros a pie de obra.

| Código | Ud | Descripción | Rendimiento | Precio | Importe |
|---|---|---|---|---|---|
| M01A0030 | H. | Peón | 0.6 | 15.77 | 9.46 |
| QBC0010 | H. | Martillo eléctrico manual picador | 0.25 | 4.99 | 1.25 |
| %0.03 | % | Costes indirectos | 3 % | 10.71 | 0.32 |
|  |  | Total |  |  | 11.03 |

**U01170** M². Picado revoco a la tirolesa
Precio: 12.36
Picado de revoco a la tirolesa en paramentos verticales, con martillo eléctrico manual, dejando el soporte al descubierto, incluso limpieza y acopio de escombros a pie de obra.

| Código | Ud | Descripción | Rendimiento | Precio | Importe |
|---|---|---|---|---|---|
| M01A0030 | H. | Peón | 0.65 | 15.77 | 10.25 |
| QBC0010 | H. | Martillo eléctrico manual picador | 0.35 | 4.99 | 1.75 |
| %0.03 | % | Costes indirectos | 3 % | 12.00 | 0.36 |
|  |  | Total |  |  | 12.36 |

**U01180** M². Demolición aplacado de piedra
Precio: 8.98
Demolición de aplacado de marmol o piedra de hasta 2 cm de espesor y recibido con mortero de cemento y arena, ejecutada con martillo eléctrico, incluso repicado del mortero de agarre, recogido y acopio de escombros a pie de carga, con p.p. de medios auxiliares.

| Código | Ud | Descripción | Rendimiento | Precio | Importe |
|---|---|---|---|---|---|
| M01A0030 | H. | Peón | 0.445 | 15.77 | 7.02 |
| QBC0010 | H. | Martillo eléctrico manual picador | 0.34 | 4.99 | 1.70 |
| %0.03 | % | Costes indirectos | 3 % | 8.72 | 0.26 |
|  |  | Total |  |  | 8.98 |

**U01190** M². Demolición solado de baldosas cerámica, terrazos...
Precio: 9.74
Demolición de solado de baldosa hidráulica, terrazo o cerámica y rodapié, por medios manuales, incluso retirada de atezado, limpieza y acopio de escombros a pie de obra.

| Código | Ud | Descripción | Rendimiento | Precio | Importe |
|---|---|---|---|---|---|
| M01A0030 | H. | Peón | 0.6 | 15.77 | 9.46 |
| %0.03 | % | Costes indirectos | 3 % | 9.46 | 0.28 |
|  |  | Total |  |  | 9.74 |

**U01200** Ml. Levantado peldaño y zanquín piedra artificial
Precio: 6.46
Levantado de peldaño de piedra artificial y zanquín, incluido el peldañeado, con martillo eléctrico manual, incluso limpieza y acopio de escombros a pie de obra.

| Código | Ud | Descripción | Rendimiento | Precio | Importe |
|---|---|---|---|---|---|
| M01A0030 | H. | Peón | 0.35 | 15.77 | 5.52 |
| QBC0010 | H. | Martillo eléctrico manual picador | 0.15 | 4.99 | 0.75 |
| %0.03 | % | Costes indirectos | 3 % | 6.27 | 0.19 |
|  |  | Total |  |  | 6.46 |

**U01210** M². Demolición pavimentos de adoquines
Precio: 11.63
Demolición de pavimentos de adoquines sentado con mortero de cemento y arena, ejecutada con compresor, incluso acopio de escombros junto al lugar de carga.

| Código | Ud | Descripción | Rendimiento | Precio | Importe |
|---|---|---|---|---|---|
| M01A0030 | H. | Peón | 0.44 | 15.77 | 6.94 |
| QBB0010 | H. | Compresor caudal 2,5 m³/m, 2 martillos | 0.375 | 11.61 | 4.35 |
| %0.03 | % | Costes indirectos | 3 % | 11.29 | 0.34 |
|  |  | Total |  |  | 11.63 |

**U01220** M². Demolición pavim. horm. masa 10 cm espesor medios mecánicos
Precio: 4.26
Demolición de pavimento de hormigón en masa de hasta 10 cm de espesor por medios mecánicos, incluso acopio de escombros junto al lugar de carga.

| Código | Ud | Descripción | Rendimiento | Precio | Importe |
|---|---|---|---|---|---|
| M01A0030 | H. | Peón | 0.1 | 15.77 | 1.58 |
| QAA0020 | H. | Retroexcavadora M. F. con cazo | 0.1 | 25.57 | 2.56 |
| %0.03 | % | Costes indirectos | 3 % | 4.14 | 0.12 |
|  |  | Total |  |  | 4.26 |

**U01230** M². Demolición pavim. horm. masa 10 cm espesor compresor
Precio: 10.4
Demolición de pavimento de hormigón en masa de hasta 10 cm de espesor con martillo compresor, incluso acopio de escombros junto al lugar de carga.

| Código | Ud | Descripción | Rendimiento | Precio | Importe |
|---|---|---|---|---|---|
| M01A0030 | H. | Peón | 0.42 | 15.77 | 6.62 |
| QBB0010 | H. | Compresor caudal 2,5 m³/m, 2 martillos | 0.3 | 11.61 | 3.48 |
| %0.03 | % | Costes indirectos | 3 % | 10.10 | 0.30 |
|  |  | Total |  |  | 10.4 |

**U01240** Ml. Demolición bordillos de hormig. medios manuales
Precio: 6.5
Demolición de bordillos de hormigón por medios manuales, incluso acopio de escombros junto al lugar de carga.

| Código | Ud | Descripción | Rendimiento | Precio | Importe |
|---|---|---|---|---|---|
| M01A0030 | H. | Peón | 0.4 | 15.77 | 6.31 |
| %0.03 | % | Costes indirectos | 3 % | 6.31 | 0.19 |
|  |  | Total |  |  | 6.5 |

**U01250** m² Apeo de estructura altura hasta 6m.
Precio: 29.74
Apeo de estructura con altura máxima de 6 m, realizado con puntales y sopandas metálicas, y durmiente de apoyo de madera, incluso preparación de apoyo y posterior desapeo.

| Código | Ud | Descripción | Rendimiento | Precio | Importe |
|---|---|---|---|---|---|
| M01A0010 | H. | Oficial primera (mano de obra) | 0.8 | 16.48 | 13.18 |
| M01A0030 | H. | Peón | 0.9 | 15.77 | 14.19 |
| E31AA0030 | ud | Elementos metálicos p/apeos para 1 m² (material) | 1 | 1.5 | 1.50 |
| %0.03 | % | Costes indirectos | 3 % | 28.87 | 0.87 |
|  |  | Total |  |  | 29.74 |

## U02 DESMONTAJE Y RECUPERACIONES

**U02010** Ud. Desmontaje de papelera metálica, plástica, con recup. y alm.
Precio: 3.17
Desmontaje de papelera metálica, plástica, con recuperación, carga sobre camión y transporte a almacén.

| Código | Ud | Descripción | Rendimiento | Precio | Importe |
|---|---|---|---|---|---|
| M01A0030 | H. | Peón | 0.15 | 15.77 | 2.37 |
| QBB0010 | H. | Compresor caudal 2,5 m³/m, 2 martillos | 0.05 | 11.61 | 0.58 |
| QAB0050 | H. | Furgón de 3,5 t (maquinaria) | 0.01 | 13.27 | 0.13 |
| %0.03 | % | Costes indirectos | 3 % | 3.08 | 0.09 |
|  |  | Total |  |  | 3.17 |

**U02020** Ud. Desmontaje de pilonas, con carga y transporte a almacén
Precio: 4.57

| Código | Ud | Descripción | Rendimiento | Precio | Importe |
|---|---|---|---|---|---|
| M01A0030 | H. | Peón | 0.2 | 15.77 | 3.15 |
| QBB0010 | H. | Compresor caudal 2,5 m³/m, 2 martillos | 0.1 | 11.61 | 1.16 |
| QAB0050 | H. | Furgón de 3,5 t | 0.01 | 13.27 | 0.13 |
| %0.03 | % | Costes indirectos | 3 % | 4.44 | 0.13 |
|  |  | Total |  |  | 4.57 |

**U02030** Ml. (>6) Desmontaje de barrera de seguridad flexible y demolición de anclajes
Precio: 10.55

| Código | Ud | Descripción | Rendimiento | Precio | Importe |
|---|---|---|---|---|---|
| M01A0010 | H. | Oficial primera | 0.2 | 16.48 | 3.30 |
| M01A0030 | H. | Peón | 0.4 | 15.77 | 6.31 |
| QBB0010 | H. | Compresor caudal 2,5 m³/m, 2 martillos | 0.02 | 11.61 | 0.23 |
| Q0700 | H. | Grupo electrógeno 4 kW (maquinaria) | 0.2 | 1.98 | 0.40 |
| %0.03 | % | Costes indirectos | 3 % | 10.24 | 0.31 |
|  |  | Total |  |  | 10.55 |

Claves: con retroexcavadora, desmontaje de barrera de seguridad, por medios mecanicos

**U02040** Ml. (1-6) Desmontaje de barrera de seguridad flexible y demolición de anclajes
Precio: 15.8

| Código | Ud | Descripción | Rendimiento | Precio | Importe |
|---|---|---|---|---|---|
| M01A0010 | H. | Oficial primera | 0.3 | 16.48 | 4.94 |
| M01A0030 | H. | Peón | 0.6 | 15.77 | 9.46 |
| QBB0010 | H. | Compresor caudal 2,5 m³/m, 2 martillos | 0.03 | 11.61 | 0.35 |
| Q0700 | H. | Grupo electrógeno 4 kW | 0.3 | 1.98 | 0.59 |
| %0.03 | % | Costes indirectos | 3 % | 15.34 | 0.46 |
|  |  | Total |  |  | 15.8 |

**U02050** Ml. (=1) Desmontaje de barrera de seguridad flexible y demolición de anclajes
Precio: 21.07

| Código | Ud | Descripción | Rendimiento | Precio | Importe |
|---|---|---|---|---|---|
| M01A0010 | H. | Oficial primera | 0.4 | 16.48 | 6.59 |
| M01A0030 | H. | Peón | 0.8 | 15.77 | 12.62 |
| QBB0010 | H. | Compresor caudal 2,5 m³/m, 2 martillos | 0.04 | 11.61 | 0.46 |
| Q0700 | H. | Grupo electrógeno 4 kW | 0.4 | 1.98 | 0.79 |
| %0.03 | % | Costes indirectos | 3 % | 20.46 | 0.61 |
|  |  | Total |  |  | 21.07 |

**U02060** M². Arranque de barandilla
Precio: 10.86
Arranque de barandilla en muros, por medios manuales, con o sin recuperación, incluso limpieza y acopio de escombros a pie de obra, y carga sobre camión y transporte a vertedero autorizado.

| Código | Ud | Descripción | Rendimiento | Precio | Importe |
|---|---|---|---|---|---|
| M01A0020 | H. | Oficial segunda (mano de obra) | 0.25 | 16.18 | 4.05 |
| M01A0030 | H. | Peón | 0.3 | 15.77 | 4.73 |
| A06D0010 | M³. | Carga manual y transporte de escombros a vertedero, a 10 km | 0.1 | 17.55 | 1.76 |
| %0.03 | % | Costes indirectos | 3 % | 10.54 | 0.32 |
|  |  | Total |  |  | 10.86 |

**U02070** Ud. Desmontaje de tapa y cerco de arqueta mayor de 31 cm
Precio: 9.49
Desmontaje de tapa y cerco de arqueta mayor de 31 cm de diámetro, con medios manuales, acopiándola en el lugar de la obra, para posterior colocación a nivel correspondiente.

| Código | Ud | Descripción | Rendimiento | Precio | Importe |
|---|---|---|---|---|---|
| M01A0030 | H. | Peón | 0.4 | 15.77 | 6.31 |
| QBB0010 | H. | Compresor caudal 2,5 m³/m, 2 martillos | 0.25 | 11.61 | 2.90 |
| %0.03 | % | Costes indirectos | 3 % | 9.21 | 0.28 |
|  |  | Total |  |  | 9.49 |

**U02080** Ud. Desmontaje de tapa y cerco de arqueta menor de 31 cm
Precio: 6.45
Desmontaje de tapa y cerco de arqueta menor de 31 cm de diámetro, con medios manuales, acopiándola en el lugar de la obra, para posterior colocación a nivel correspondiente.

| Código | Ud | Descripción | Rendimiento | Precio | Importe |
|---|---|---|---|---|---|
| M01A0030 | H. | Peón | 0.25 | 15.77 | 3.94 |
| QBB0010 | H. | Compresor caudal 2,5 m³/m, 2 martillos | 0.2 | 11.61 | 2.32 |
| %0.03 | % | Costes indirectos | 3 % | 6.26 | 0.19 |
|  |  | Total |  |  | 6.45 |

**U02090** Ud. Desmontaje y recuperación de religa de alcorque
Precio: 1.78
Desmontaje y recuperación de religa de alcorque de acero galvanizado.

| Código | Ud | Descripción | Rendimiento | Precio | Importe |
|---|---|---|---|---|---|
| M01A0020 | H. | Oficial segunda | 0.05 | 16.18 | 0.81 |
| M01A0030 | H. | Peón | 0.05 | 15.77 | 0.79 |
| QAB0050 | H. | Furgón de 3,5 t | 0.01 | 13.27 | 0.13 |
| %0.03 | % | Costes indirectos | 3 % | 1.73 | 0.05 |
|  |  | Total |  |  | 1.78 |

**U02100** Ud. Desmontaje de banco, carga sobre camión y transporte hasta almacén
Precio: 8.54

| Código | Ud | Descripción | Rendimiento | Precio | Importe |
|---|---|---|---|---|---|
| M01A0030 | H. | Peón | 0.2 | 15.77 | 3.15 |
| QBB0010 | H. | Compresor caudal 2,5 m³/m, 2 martillos | 0.1 | 11.61 | 1.16 |
| QAC0020 | H. | Camión grúa 5-6 t (mediano) (maquinaria) | 0.1 | 39.82 | 3.98 |
| %0.03 | % | Costes indirectos | 3 % | 8.29 | 0.25 |
|  |  | Total |  |  | 8.54 |

**U02110** Ud. Desmontaje de quiosco, incluso corte de suministro
Precio: 330.54
Desmontaje de quiosco, incluso corte de suministro eléctrico y telefónico, con recuperación, carga y transporte a almacén, y posterior instlación en zona indicada según proyecto e instrucciones. Totalmente instalado y funcionando, incluso p.p. de acometidas de instalaciones necesarias.

| Código | Ud | Descripción | Rendimiento | Precio | Importe |
|---|---|---|---|---|---|
| M01B0070 | H. | Oficial electricista (mano de obra) | 0.4 | 11.92 | 4.77 |
| M01A0030 | H. | Peón | 8 | 15.77 | 126.16 |
| QBB0010 | H. | Compresor caudal 2,5 m³/m, 2 martillos | 1.5 | 11.61 | 17.42 |
| QAC0030 | H. | Camión grúa 7-9 t (grande) (maquinaria) | 4 | 43.14 | 172.56 |
| %0.03 | % | Costes indirectos | 3 % | 320.91 | 9.63 |
|  |  | Total |  |  | 330.54 |

**U02120** Ud. Desmontaje y recuperación de religa de alcorque
Precio: 2.76
Desmontaje y recuperación de religa de alcorque de acero galvanizado.

| Código | Ud | Descripción | Rendimiento | Precio | Importe |
|---|---|---|---|---|---|
| M01A0020 | H. | Oficial segunda | 0.1 | 16.18 | 1.62 |
| M01A0030 | H. | Peón | 0.05 | 15.77 | 0.79 |
| QAB0050 | H. | Furgón de 3,5 t | 0.02 | 13.27 | 0.27 |
| %0.03 | % | Costes indirectos | 3 % | 2.68 | 0.08 |
|  |  | Total |  |  | 2.76 |

## U03 MOVIMIENTO DE TIERRAS Y TRANSPORTE

**U03010** M³. (>50 m³) Desmonte, en todo tipo de terrenos, por medios mecánicos
Precio: 23.09

| Código | Ud | Descripción | Rendimiento | Precio | Importe |
|---|---|---|---|---|---|
| M01A0030 | H. | Peón | 0.3 | 15.77 | 4.73 |
| QAA0080 | H. | Pala cargadora Caterp. 920 (maquinaria) | 0.2 | 29.87 | 5.97 |
| QAA0040 | H. | Retroexcavadora M.F. c/martillo rompedor | 0.3 | 32.85 | 9.86 |
| QAB0040 | H. | Camión volquete 1 eje < 15 t (maquinaria) | 0.08 | 23.23 | 1.86 |
| %0.03 | % | Costes indirectos | 3 % | 22.42 | 0.67 |
|  |  | Total |  |  | 23.09 |

Claves: excavacion de desmonte, por medios mecanicos, terrenos de roca

**U03020** M³. (<50 m³) Desmonte, en todo tipo de terrenos, por medios mecánicos
Precio: 46.19

| Código | Ud | Descripción | Rendimiento | Precio | Importe |
|---|---|---|---|---|---|
| M01A0030 | H. | Peón | 0.6 | 15.77 | 9.46 |
| QAA0080 | H. | Pala cargadora Caterp. 920 | 0.4 | 29.87 | 11.95 |
| QAA0040 | H. | Retroexcavadora M.F. c/martillo rompedor | 0.6 | 32.85 | 19.71 |
| QAB0040 | H. | Camión volquete 1 eje < 15 t | 0.16 | 23.23 | 3.72 |
| %0.03 | % | Costes indirectos | 3 % | 44.84 | 1.35 |
|  |  | Total |  |  | 46.19 |

**U03030** M³. (>50 m³) Terraplén con material procedente de terreno de excavación
Precio: 5.78
(>50 m³) Terraplén con material procedente de terreno de excavación, incluso extensión, humectación y compactación.

| Código | Ud | Descripción | Rendimiento | Precio | Importe |
|---|---|---|---|---|---|
| M01A0030 | H. | Peón | 0.2 | 15.77 | 3.15 |
| QAF0010 | H. | Camión cist. 10m³ c/bomba y asp. c/cond. (maquinaria) | 0.02 | 25.55 | 0.51 |
| QAF0040 | H. | Compact. neumát. Dynapac CP 22 c/maquinista (maquinaria) | 0.03 | 27.49 | 0.82 |
| QAF0020 | H. | Motoniveladora Caterp. 12 F c/maquinista (maquinaria) | 0.03 | 37.83 | 1.13 |
| %0.03 | % | Costes indirectos | 3 % | 5.61 | 0.17 |
|  |  | Total |  |  | 5.78 |

Claves: terraplen, terreno de excavacion

**U03040** M³. (<50 m³) Terraplén con material procedente de terreno de excavación
Precio: 11.59
(<50 m³) Terraplén con material procedente de terreno de excavación, incluso extensión, humectación y compactación.

| Código | Ud | Descripción | Rendimiento | Precio | Importe |
|---|---|---|---|---|---|
| M01A0030 | H. | Peón | 0.4 | 15.77 | 6.31 |
| QAF0010 | H. | Camión cist. 10m³ c/bomba y asp. c/cond. | 0.04 | 25.55 | 1.02 |
| QAF0040 | H. | Compact. neumát. Dynapac CP 22 c/maquinista | 0.06 | 27.49 | 1.65 |
| QAF0020 | H. | Motoniveladora Caterp. 12 F c/maquinista | 0.06 | 37.83 | 2.27 |
| %0.03 | % | Costes indirectos | 3 % | 11.25 | 0.34 |
|  |  | Total |  |  | 11.59 |

**U03050** M³. (>50 m³) Terraplén con material de préstamos
Precio: 8.99

| Código | Ud | Descripción | Rendimiento | Precio | Importe |
|---|---|---|---|---|---|
| M01A0030 | H. | Peón | 0.2 | 15.77 | 3.15 |
| E01CH0010 | M³. | Productos de préstamos para rellenos (material) | 1.15 | 2.71 | 3.12 |
| QAF0010 | H. | Camión cist. 10m³ c/bomba y asp. c/cond. | 0.02 | 25.55 | 0.51 |
| QAF0040 | H. | Compact. neumát. Dynapac CP 22 c/maquinista | 0.03 | 27.49 | 0.82 |
| QAF0020 | H. | Motoniveladora Caterp. 12 F c/maquinista | 0.03 | 37.83 | 1.13 |
| %0.03 | % | Costes indirectos | 3 % | 8.73 | 0.26 |
|  |  | Total |  |  | 8.99 |

**U03060** M³. (<50 m³) Terraplén con material de préstamos
Precio: 14.8

| Código | Ud | Descripción | Rendimiento | Precio | Importe |
|---|---|---|---|---|---|
| M01A0030 | H. | Peón | 0.4 | 15.77 | 6.31 |
| E01CH0010 | M³. | Productos de préstamos para rellenos | 1.15 | 2.71 | 3.12 |
| QAF0010 | H. | Camión cist. 10m³ c/bomba y asp. c/cond. | 0.04 | 25.55 | 1.02 |
| QAF0040 | H. | Compact. neumát. Dynapac CP 22 c/maquinista | 0.06 | 27.49 | 1.65 |
| QAF0020 | H. | Motoniveladora Caterp. 12 F c/maquinista | 0.06 | 37.83 | 2.27 |
| %0.03 | % | Costes indirectos | 3 % | 14.37 | 0.43 |
|  |  | Total |  |  | 14.8 |

**U03070** M³. (>6) Relleno de zanjas con tierra seleccionada
Precio: 21.27
(>6) Relleno de zanjas con tierra seleccionada, incluso compactación del 95% P.M.

| Código | Ud | Descripción | Rendimiento | Precio | Importe |
|---|---|---|---|---|---|
| M01A0030 | H. | Peón | 0.45 | 15.77 | 7.10 |
| E01CH0010 | M³. | Productos de préstamos para rellenos | 1.15 | 2.71 | 3.12 |
| QBE0010 | H. | Pisón mecánico (maquinaria) | 0.15 | 9.96 | 1.49 |
| QAF0010 | H. | Camión cist. 10m³ c/bomba y asp. c/cond. | 0.15 | 25.55 | 3.83 |
| QAA0020 | H. | Retroexcavadora M. F. con cazo | 0.2 | 25.57 | 5.11 |
| %0.03 | % | Costes indirectos | 3 % | 20.65 | 0.62 |
|  |  | Total |  |  | 21.27 |

Claves: relleno de zanjas, tierra seleccionada

**U03080** M³. (1-6) Relleno de zanjas con tierra seleccionada
Precio: 30.3
(1-6) Relleno de zanjas con tierra seleccionada, incluso compactación del 95% P.M.

| Código | Ud | Descripción | Rendimiento | Precio | Importe |
|---|---|---|---|---|---|
| M01A0030 | H. | Peón | 0.675 | 15.77 | 10.64 |
| E01CH0010 | M³. | Productos de préstamos para rellenos | 1.15 | 2.71 | 3.12 |
| QBE0010 | H. | Pisón mecánico | 0.225 | 9.96 | 2.24 |
| QAF0010 | H. | Camión cist. 10m³ c/bomba y asp. c/cond. | 0.225 | 25.55 | 5.75 |
| QAA0020 | H. | Retroexcavadora M. F. con cazo | 0.3 | 25.57 | 7.67 |
| %0.03 | % | Costes indirectos | 3 % | 29.42 | 0.88 |
|  |  | Total |  |  | 30.3 |

**U03090** M³. (=1) Relleno de zanjas con tierra seleccionada
Precio: 39.35
(=1) Relleno de zanjas con tierra seleccionada, incluso compactación del 95% P.M.

| Código | Ud | Descripción | Rendimiento | Precio | Importe |
|---|---|---|---|---|---|
| M01A0030 | H. | Peón | 0.9 | 15.77 | 14.19 |
| E01CH0010 | M³. | Productos de préstamos para rellenos | 1.15 | 2.71 | 3.12 |
| QBE0010 | H. | Pisón mecánico | 0.3 | 9.96 | 2.99 |
| QAF0010 | H. | Camión cist. 10m³ c/bomba y asp. c/cond. | 0.3 | 25.55 | 7.67 |
| QAA0020 | H. | Retroexcavadora M. F. con cazo | 0.4 | 25.57 | 10.23 |
| %0.03 | % | Costes indirectos | 3 % | 38.20 | 1.15 |
|  |  | Total |  |  | 39.35 |

**U03100** M³. (>6) Relleno de zanjas con suelo cemento
Precio: 57.9
(>6) Relleno de zanjas con suelo de cemento.

| Código | Ud | Descripción | Rendimiento | Precio | Importe |
|---|---|---|---|---|---|
| M01A0030 | H. | Peón | 1.5 | 15.77 | 23.66 |
| E01BA0030 | Tm. | Cemento puzolánico, CEM IV/B (P) 32,5 N, ensacado (material) | 0.09 | 103.7 | 9.33 |
| QBE0010 | H. | Pisón mecánico | 0.15 | 9.96 | 1.49 |
| QAF0010 | H. | Camión cist. 10m³ c/bomba y asp. c/cond. | 0.2 | 25.55 | 5.11 |
| QAA0020 | H. | Retroexcavadora M. F. con cazo | 0.65 | 25.57 | 16.62 |
| %0.03 | % | Costes indirectos | 3 % | 56.21 | 1.69 |
|  |  | Total |  |  | 57.9 |

**U03110** M³. (1-6) Relleno de zanjas con suelo cemento
Precio: 94.22
(1-6) Relleno de zanjas con suelo de cemento.

| Código | Ud | Descripción | Rendimiento | Precio | Importe |
|---|---|---|---|---|---|
| M01A0030 | H. | Peón | 3 | 15.77 | 47.31 |
| E01BA0030 | Tm. | Cemento puzolánico, CEM IV/B (P) 32,5 N, ensacado | 0.09 | 103.7 | 9.33 |
| QBE0010 | H. | Pisón mecánico | 0.225 | 9.96 | 2.24 |
| QAF0010 | H. | Camión cist. 10m³ c/bomba y asp. c/cond. | 0.3 | 25.55 | 7.67 |
| QAA0020 | H. | Retroexcavadora M. F. con cazo | 0.975 | 25.57 | 24.93 |
| %0.03 | % | Costes indirectos | 3 % | 91.48 | 2.74 |
|  |  | Total |  |  | 94.22 |

**U03120** M³. (=1) Relleno de zanjas con suelo cemento
Precio: 130.55
(=1) Relleno de zanjas con suelo de cemento.

| Código | Ud | Descripción | Rendimiento | Precio | Importe |
|---|---|---|---|---|---|
| M01A0030 | H. | Peón | 4.5 | 15.77 | 70.97 |
| E01BA0030 | Tm. | Cemento puzolánico, CEM IV/B (P) 32,5 N, ensacado | 0.09 | 103.7 | 9.33 |
| QBE0010 | H. | Pisón mecánico | 0.3 | 9.96 | 2.99 |
| QAF0010 | H. | Camión cist. 10m³ c/bomba y asp. c/cond. | 0.4 | 25.55 | 10.22 |
| QAA0020 | H. | Retroexcavadora M. F. con cazo | 1.3 | 25.57 | 33.24 |
| %0.03 | % | Costes indirectos | 3 % | 126.75 | 3.80 |
|  |  | Total |  |  | 130.55 |

**U03130** M³. (>6) Relleno de zanjas con picón
Precio: 27.47

| Código | Ud | Descripción | Rendimiento | Precio | Importe |
|---|---|---|---|---|---|
| M01A0030 | H. | Peón | 0.45 | 15.77 | 7.10 |
| E01CD0020 | M³. | Picón de compactar, todo en uno (para subbases...) (material) | 1.15 | 7.95 | 9.14 |
| QBE0010 | H. | Pisón mecánico | 0.15 | 9.96 | 1.49 |
| QAF0010 | H. | Camión cist. 10m³ c/bomba y asp. c/cond. | 0.15 | 25.55 | 3.83 |
| QAA0020 | H. | Retroexcavadora M. F. con cazo | 0.2 | 25.57 | 5.11 |
| %0.03 | % | Costes indirectos | 3 % | 26.67 | 0.80 |
|  |  | Total |  |  | 27.47 |

**U03140** M³. (1-6) Relleno de zanjas con picón
Precio: 36.5

| Código | Ud | Descripción | Rendimiento | Precio | Importe |
|---|---|---|---|---|---|
| M01A0030 | H. | Peón | 0.675 | 15.77 | 10.64 |
| E01CD0020 | M³. | Picón de compactar, todo en uno (para subbases...) | 1.15 | 7.95 | 9.14 |
| QBE0010 | H. | Pisón mecánico | 0.225 | 9.96 | 2.24 |
| QAF0010 | H. | Camión cist. 10m³ c/bomba y asp. c/cond. | 0.225 | 25.55 | 5.75 |
| QAA0020 | H. | Retroexcavadora M. F. con cazo | 0.3 | 25.57 | 7.67 |
| %0.03 | % | Costes indirectos | 3 % | 35.44 | 1.06 |
|  |  | Total |  |  | 36.5 |

**U03150** M³. (=1) Relleno de zanjas con picón
Precio: 45.55

| Código | Ud | Descripción | Rendimiento | Precio | Importe |
|---|---|---|---|---|---|
| M01A0030 | H. | Peón | 0.9 | 15.77 | 14.19 |
| E01CD0020 | M³. | Picón de compactar, todo en uno (para subbases...) | 1.15 | 7.95 | 9.14 |
| QBE0010 | H. | Pisón mecánico | 0.3 | 9.96 | 2.99 |
| QAF0010 | H. | Camión cist. 10m³ c/bomba y asp. c/cond. | 0.3 | 25.55 | 7.67 |
| QAA0020 | H. | Retroexcavadora M. F. con cazo | 0.4 | 25.57 | 10.23 |
| %0.03 | % | Costes indirectos | 3 % | 44.22 | 1.33 |
|  |  | Total |  |  | 45.55 |

**U03160** M³. (>6) Arena volcánica en base de tuberías
Precio: 22.1

| Código | Ud | Descripción | Rendimiento | Precio | Importe |
|---|---|---|---|---|---|
| M01A0030 | H. | Peón | 0.4 | 15.77 | 6.31 |
| E01CD0020 | M³. | Picón de compactar, todo en uno (para subbases...) | 1.1 | 7.95 | 8.75 |
| QAF0010 | H. | Camión cist. 10m³ c/bomba y asp. c/cond. | 0.1 | 25.55 | 2.56 |
| QAA0020 | H. | Retroexcavadora M. F. con cazo | 0.15 | 25.57 | 3.84 |
| %0.03 | % | Costes indirectos | 3 % | 21.46 | 0.64 |
|  |  | Total |  |  | 22.1 |

**U03170** M³. (1-6) Arena volcánica en base de tuberías
Precio: 28.62

| Código | Ud | Descripción | Rendimiento | Precio | Importe |
|---|---|---|---|---|---|
| M01A0030 | H. | Peón | 0.6 | 15.77 | 9.46 |
| E01CD0020 | M³. | Picón de compactar, todo en uno (para subbases...) | 1.1 | 7.95 | 8.75 |
| QAF0010 | H. | Camión cist. 10m³ c/bomba y asp. c/cond. | 0.15 | 25.55 | 3.83 |
| QAA0020 | H. | Retroexcavadora M. F. con cazo | 0.225 | 25.57 | 5.75 |
| %0.03 | % | Costes indirectos | 3 % | 27.79 | 0.83 |
|  |  | Total |  |  | 28.62 |

**U03180** M³. (=1) Arena volcánica en base de tuberías
Precio: 35.17

| Código | Ud | Descripción | Rendimiento | Precio | Importe |
|---|---|---|---|---|---|
| M01A0030 | H. | Peón | 0.8 | 15.77 | 12.62 |
| E01CD0020 | M³. | Picón de compactar, todo en uno (para subbases...) | 1.1 | 7.95 | 8.75 |
| QAF0010 | H. | Camión cist. 10m³ c/bomba y asp. c/cond. | 0.2 | 25.55 | 5.11 |
| QAA0020 | H. | Retroexcavadora M. F. con cazo | 0.3 | 25.57 | 7.67 |
| %0.03 | % | Costes indirectos | 3 % | 34.15 | 1.02 |
|  |  | Total |  |  | 35.17 |

**U03190** M³. (>6) Tierra vegetal arenosa, suministrada a granel
Precio: 18.83
(>6) Tierra vegetal arenosa, suministrada a granel, extendida a máquina y perfilada por medios manuales.

| Código | Ud | Descripción | Rendimiento | Precio | Importe |
|---|---|---|---|---|---|
| M01A0030 | H. | Peón | 0.3 | 15.77 | 4.73 |
| E30AA0010 | M³. | Tierra vegetal (material) | 1 | 12.53 | 12.53 |
| QAA0020 | H. | Retroexcavadora M. F. con cazo | 0.04 | 25.57 | 1.02 |
| %0.03 | % | Costes indirectos | 3 % | 18.28 | 0.55 |
|  |  | Total |  |  | 18.83 |

Claves: por medios manuales, tierra vegetal

**U03200** M³. (1-6) Tierra vegetal arenosa, suministrada a granel
Precio: 21.01
(1-6) Tierra vegetal arenosa, suministrada a granel, extendida a máquina y perfilada por medios manuales.

| Código | Ud | Descripción | Rendimiento | Precio | Importe |
|---|---|---|---|---|---|
| M01A0030 | H. | Peón | 0.45 | 15.77 | 7.10 |
| E30AA0010 | M³. | Tierra vegetal | 1 | 12.53 | 12.53 |
| QAA0020 | H. | Retroexcavadora M. F. con cazo | 0.03 | 25.57 | 0.77 |
| %0.03 | % | Costes indirectos | 3 % | 20.40 | 0.61 |
|  |  | Total |  |  | 21.01 |

**U03210** M³. (=1) Tierra vegetal arenosa, suministrada a granel
Precio: 24.76
(=1) Tierra vegetal arenosa, suministrada a granel, extendida a máquina y perfilada por medios manuales.

| Código | Ud | Descripción | Rendimiento | Precio | Importe |
|---|---|---|---|---|---|
| M01A0030 | H. | Peón | 0.6 | 15.77 | 9.46 |
| E30AA0010 | M³. | Tierra vegetal | 1 | 12.53 | 12.53 |
| QAA0020 | H. | Retroexcavadora M. F. con cazo | 0.08 | 25.57 | 2.05 |
| %0.03 | % | Costes indirectos | 3 % | 24.04 | 0.72 |
|  |  | Total |  |  | 24.76 |

**U03220** M³. (>50 m³) Carga y transporte de productos a vertedero
Precio: 18.21

| Código | Ud | Descripción | Rendimiento | Precio | Importe |
|---|---|---|---|---|---|
| T08004 | M³. | Canon de vertido (material) | 1 | 8.55 | 8.55 |
| QAB0040 | H. | Camión volquete 1 eje < 15 t | 0.2 | 23.23 | 4.65 |
| QAA0080 | H. | Pala cargadora Caterp. 920 | 0.15 | 29.87 | 4.48 |
| %0.03 | % | Costes indirectos | 3 % | 17.68 | 0.53 |
|  |  | Total |  |  | 18.21 |

**U03230** M³. (<50 m³) Carga y transporte de productos a vertedero
Precio: 27.6

| Código | Ud | Descripción | Rendimiento | Precio | Importe |
|---|---|---|---|---|---|
| T08004 | M³. | Canon de vertido | 1 | 8.55 | 8.55 |
| QAB0040 | H. | Camión volquete 1 eje < 15 t | 0.4 | 23.23 | 9.29 |
| QAA0080 | H. | Pala cargadora Caterp. 920 | 0.3 | 29.87 | 8.96 |
| %0.03 | % | Costes indirectos | 3 % | 26.80 | 0.80 |
|  |  | Total |  |  | 27.6 |

**U03240** M³. (>6) Excavación en zanja en todo tipo de terrenos, a mano
Precio: 49.32
(>6) Excavación en zanja en todo tipo de terrenos, a mano, incluso transporte de productos a lugar de empleo o vertedero.

| Código | Ud | Descripción | Rendimiento | Precio | Importe |
|---|---|---|---|---|---|
| M01A0030 | H. | Peón | 2.3 | 15.77 | 36.27 |
| QBB0010 | H. | Compresor caudal 2,5 m³/m, 2 martillos | 1 | 11.61 | 11.61 |
| %0.03 | % | Costes indirectos | 3 % | 47.88 | 1.44 |
|  |  | Total |  |  | 49.32 |

**U03250** M³. (1-6) Excavación en zanja en todo tipo de terrenos, a mano
Precio: 43.33
(1-6) Excavación en zanja en todo tipo de terrenos, a mano, incluso transporte de productos a lugar de empleo o vertedero.

| Código | Ud | Descripción | Rendimiento | Precio | Importe |
|---|---|---|---|---|---|
| M01A0030 | H. | Peón | 1.95 | 15.77 | 30.75 |
| QBB0010 | H. | Compresor caudal 2,5 m³/m, 2 martillos | 0.975 | 11.61 | 11.32 |
| %0.03 | % | Costes indirectos | 3 % | 42.07 | 1.26 |
|  |  | Total |  |  | 43.33 |

**U03260** M³. (=1) Excavación en zanja en todo tipo de terrenos, a mano
Precio: 57.77
(=1) Excavación en zanja en todo tipo de terrenos, a mano, incluso transporte de productos a lugar de empleo o vertedero.

| Código | Ud | Descripción | Rendimiento | Precio | Importe |
|---|---|---|---|---|---|
| M01A0030 | H. | Peón | 2.6 | 15.77 | 41.00 |
| QBB0010 | H. | Compresor caudal 2,5 m³/m, 2 martillos | 1.3 | 11.61 | 15.09 |
| %0.03 | % | Costes indirectos | 3 % | 56.09 | 1.68 |
|  |  | Total |  |  | 57.77 |

**U03270** M³. (>6) Excavación en zanja en todo tipo de terrenos, a máquina
Precio: 36.61
(>6) Excavación en zanja en todo tipo de terrenos, a máquina, incluso transporte de productos a lugar de empleo o vertedero.

| Código | Ud | Descripción | Rendimiento | Precio | Importe |
|---|---|---|---|---|---|
| M01A0030 | H. | Peón | 0.9 | 15.77 | 14.19 |
| QAA0040 | H. | Retroexcavadora M.F. c/martillo rompedor | 0.65 | 32.85 | 21.35 |
| %0.03 | % | Costes indirectos | 3 % | 35.54 | 1.07 |
|  |  | Total |  |  | 36.61 |

**U03280** M³. (1-6) Excavación en zanja en todo tipo de terrenos, a máquina
Precio: 54.92
(1-6) Excavación en zanja en todo tipo de terrenos, a máquina, incluso transporte de productos a lugar de empleo o vertedero.

| Código | Ud | Descripción | Rendimiento | Precio | Importe |
|---|---|---|---|---|---|
| M01A0030 | H. | Peón | 1.35 | 15.77 | 21.29 |
| QAA0040 | H. | Retroexcavadora M.F. c/martillo rompedor | 0.975 | 32.85 | 32.03 |
| %0.03 | % | Costes indirectos | 3 % | 53.32 | 1.60 |
|  |  | Total |  |  | 54.92 |

**U03290** M³. (=1) Excavación en zanja en todo tipo de terrenos, a máquina
Precio: 73.23
(=1) Excavación en zanja en todo tipo de terrenos, a máquina, incluso transporte de productos a lugar de empleo o vertedero.

| Código | Ud | Descripción | Rendimiento | Precio | Importe |
|---|---|---|---|---|---|
| M01A0030 | H. | Peón | 1.8 | 15.77 | 28.39 |
| QAA0040 | H. | Retroexcavadora M.F. c/martillo rompedor | 1.3 | 32.85 | 42.71 |
| %0.03 | % | Costes indirectos | 3 % | 71.10 | 2.13 |
|  |  | Total |  |  | 73.23 |

**U03300** M³. (>6) Sub-base de explanada con zahorra artificial
Precio: 32.69
(>6) Sub-base de explanada con zahorra artificial, con áridos clasificados y cemento PA-350, fabricada en central y puesta en obra por medios mecánicos, compactada y curada, medida sobre perfil.

| Código | Ud | Descripción | Rendimiento | Precio | Importe |
|---|---|---|---|---|---|
| M01A0030 | H. | Peón | 0.6 | 15.77 | 9.46 |
| E01CG0060 | M³. | Zahorra artificial (todo en uno) (material) | 1.15 | 17.03 | 19.58 |
| QAF0010 | H. | Camión cist. 10m³ c/bomba y asp. c/cond. | 0.03 | 25.55 | 0.77 |
| QAF0020 | H. | Motoniveladora Caterp. 12 F c/maquinista | 0.03 | 37.83 | 1.13 |
| QAF0070 | H. | Apisonadora estática (maquinaria) | 0.03 | 26.55 | 0.80 |
| %0.03 | % | Costes indirectos | 3 % | 31.74 | 0.95 |
|  |  | Total |  |  | 32.69 |

Claves: grava-cemento, sub-base de explanada, por medios mecanicos

**U03310** M³. (1-6) Sub-base de explanada con zahorra artificial
Precio: 38.94
(1-6) Sub-base de explanada con zahorra artificial, con áridos clasificados y cemento PA-350, fabricada en central y puesta en obra por medios mecánicos, compactada y curada, medida sobre perfil.

| Código | Ud | Descripción | Rendimiento | Precio | Importe |
|---|---|---|---|---|---|
| M01A0030 | H. | Peón | 0.9 | 15.77 | 14.19 |
| E01CG0060 | M³. | Zahorra artificial (todo en uno) | 1.15 | 17.03 | 19.58 |
| QAF0010 | H. | Camión cist. 10m³ c/bomba y asp. c/cond. | 0.045 | 25.55 | 1.15 |
| QAF0020 | H. | Motoniveladora Caterp. 12 F c/maquinista | 0.045 | 37.83 | 1.70 |
| QAF0070 | H. | Apisonadora estática | 0.045 | 26.55 | 1.19 |
| %0.03 | % | Costes indirectos | 3 % | 37.81 | 1.13 |
|  |  | Total |  |  | 38.94 |

**U03320** M³. (=1) Sub-base de explanada con zahorra artificial
Precio: 45.21
(=1) Sub-base de explanada con zahorra artificial, con áridos clasificados y cemento PA-350, fabricada en central y puesta en obra por medios mecánicos, compactada y curada, medida sobre perfil.

| Código | Ud | Descripción | Rendimiento | Precio | Importe |
|---|---|---|---|---|---|
| M01A0030 | H. | Peón | 1.2 | 15.77 | 18.92 |
| E01CG0060 | M³. | Zahorra artificial (todo en uno) | 1.15 | 17.03 | 19.58 |
| QAF0010 | H. | Camión cist. 10m³ c/bomba y asp. c/cond. | 0.06 | 25.55 | 1.53 |
| QAF0020 | H. | Motoniveladora Caterp. 12 F c/maquinista | 0.06 | 37.83 | 2.27 |
| QAF0070 | H. | Apisonadora estática | 0.06 | 26.55 | 1.59 |
| %0.03 | % | Costes indirectos | 3 % | 43.89 | 1.32 |
|  |  | Total |  |  | 45.21 |

## U04 CIMENTACIONES Y CONTENCIONES

**U04010** M². Hormigón masa limpieza fck 10 N/mm², e=5 cm
Precio: 6.68
Hormigón en masa de limpieza y nivelación, con hormigón de fck=10 N/mm², de 5 cm de espesor medio, en base de cimentaciones, incluso elaboración, puesta en obra, curado y nivelación de la superficie. Según C.T.E. DB SE y DB SE-C.

| Código | Ud | Descripción | Rendimiento | Precio | Importe |
|---|---|---|---|---|---|
| M01A0030 | H. | Peón | 0.16 | 15.77 | 2.52 |
| A03A0010 | M³. | Hormigón en masa de fck=10N/mm² | 0.05 | 78.92 | 3.95 |
| E01E0010 | M³. | Agua (material) | 0.015 | 1.26 | 0.02 |
| %0.03 | % | Costes indirectos | 3 % | 6.49 | 0.19 |
|  |  | Total |  |  | 6.68 |

**U04020** M³. Hormigón masa limpieza fck 10 N/mm²
Precio: 133.28
Hormigón en masa de limpieza y nivelación, con hormigón de fck=10 N/mm², de 10 cm de espesor medio, en base de cimentaciones, incluso elaboración, puesta en obra, curado y nivelación de la superficie. Según C.T.E. DB SE y DB SE-C.

| Código | Ud | Descripción | Rendimiento | Precio | Importe |
|---|---|---|---|---|---|
| M01A0030 | H. | Peón | 3.2 | 15.77 | 50.46 |
| A03A0010 | M³. | Hormigón en masa de fck=10N/mm² | 1 | 78.92 | 78.92 |
| E01E0010 | M³. | Agua | 0.015 | 1.26 | 0.02 |
| %0.03 | % | Costes indirectos | 3 % | 129.40 | 3.88 |
|  |  | Total |  |  | 133.28 |

**U04030** M². Solera hormigón masa HM-20/B/20/I, e=10 cm
Precio: 13.34
Solera de hormigón en masa de 10 cm de espesor con hormigón de HM-20/B/20/I, incluso elaboración, vertido, vibrado, nivelación y curado.

| Código | Ud | Descripción | Rendimiento | Precio | Importe |
|---|---|---|---|---|---|
| M01A0010 | H. | Oficial primera | 0.08 | 16.48 | 1.32 |
| M01A0030 | H. | Peón | 0.16 | 15.77 | 2.52 |
| E01HCA0010 | M³. | Horm prep HM-20/B/20/I, transp. 30km planta (material) | 0.11 | 77.69 | 8.55 |
| QBA0010 | H. | Vibrador eléctrico (maquinaria) | 0.09 | 5.98 | 0.54 |
| E01E0010 | M³. | Agua | 0.015 | 1.26 | 0.02 |
| %0.03 | % | Costes indirectos | 3 % | 12.95 | 0.39 |
|  |  | Total |  |  | 13.34 |

**U04040** M². Solera hormigón masa HM-20/B/20/I, e=20 cm
Precio: 24.07
Solera de hormigón en masa de 20 cm de espesor, con hormigón de HM-20/B/20/I, incluso elaboración, vertido, extendido, vibrado, fratasado a máquina y ruleteado, curado y formación de juntas de dilatación.

| Código | Ud | Descripción | Rendimiento | Precio | Importe |
|---|---|---|---|---|---|
| M01A0010 | H. | Oficial primera | 0.14 | 16.48 | 2.31 |
| M01A0030 | H. | Peón | 0.3 | 15.77 | 4.73 |
| E01HCA0010 | M³. | Horm prep HM-20/B/20/I, transp. 30km planta | 0.21 | 77.69 | 16.31 |
| E01E0010 | M³. | Agua | 0.015 | 1.26 | 0.02 |
| %0.03 | % | Costes indirectos | 3 % | 23.37 | 0.70 |
|  |  | Total |  |  | 24.07 |

**U04050** M². Solera no armada 20 cm piedra, 10 cm horm. HM-20/B/20/I
Precio: 18.79
Solera ligera, formada por capa de piedra en rama de 20 cm de espesor sobre terreno previamente compactado, terminado con solera de hormigón en masa HM-20/B/20/I, de 10 cm de espesor, incluso vertido, extendido, colocación de la piedra, curado y formación de juntas de dilatación. S/NTE-RSS.

| Código | Ud | Descripción | Rendimiento | Precio | Importe |
|---|---|---|---|---|---|
| M01A0010 | H. | Oficial primera | 0.2 | 16.48 | 3.30 |
| M01A0030 | H. | Peón | 0.24 | 15.77 | 3.78 |
| E01CC0020 | M³. | Piedra en rama tamaño máximo 30 cm (material) | 0.2 | 12.94 | 2.59 |
| E01HCA0010 | M³. | Horm prep HM-20/B/20/I, transp. 30km planta | 0.11 | 77.69 | 8.55 |
| E01E0010 | M³. | Agua | 0.015 | 1.26 | 0.02 |
| %0.03 | % | Costes indirectos | 3 % | 18.24 | 0.55 |
|  |  | Total |  |  | 18.79 |

**U04060** M². Solera no armada 30 cm piedra, 10 cm horm. HM-20/B/20/I
Precio: 20.12
Solera ligera, formada por capa de piedra en rama de 30 cm de espesor sobre terreno previamente compactado, terminado con solera de hormigón en masa HM-20/B/20/I, de 10 cm de espesor, incluso vertido, extendido, colocación de la piedra, curado y formación de juntas de dilatación. S/NTE-RSS.

| Código | Ud | Descripción | Rendimiento | Precio | Importe |
|---|---|---|---|---|---|
| M01A0010 | H. | Oficial primera | 0.2 | 16.48 | 3.30 |
| M01A0030 | H. | Peón | 0.24 | 15.77 | 3.78 |
| E01CC0020 | M³. | Piedra en rama tamaño máximo 30 cm | 0.3 | 12.94 | 3.88 |
| E01HCA0010 | M³. | Horm prep HM-20/B/20/I, transp. 30km planta | 0.11 | 77.69 | 8.55 |
| E01E0010 | M³. | Agua | 0.015 | 1.26 | 0.02 |
| %0.03 | % | Costes indirectos | 3 % | 19.53 | 0.59 |
|  |  | Total |  |  | 20.12 |

**U04070** M². Solera arm. c/malla 15x30x0,5, 30cm piedra, 10cm horm. HM-20/B/20/I
Precio: 22.05
Solera ligera, para sobrecarga estática no mayor de 10 kN/m², formada por capa de piedra en rama de 30 cm de espesor sobre terreno previamente compactado, terminado con solera de hormigón en masa HM-20/B/20/I, de 10 cm de espesor, armada con malla electrosoldada # 15x30 cm D 5 mm, incluso vertido, extendido, colocación de la piedra, curado y formación de juntas de dilatación. S/NTE-RSS.

| Código | Ud | Descripción | Rendimiento | Precio | Importe |
|---|---|---|---|---|---|
| M01A0010 | H. | Oficial primera | 0.2 | 16.48 | 3.30 |
| M01A0030 | H. | Peón | 0.27 | 15.77 | 4.26 |
| E01CC0020 | M³. | Piedra en rama tamaño máximo 30 cm | 0.3 | 12.94 | 3.88 |
| E01HCA0010 | M³. | Horm prep HM-20/B/20/I, transp. 30km planta | 0.11 | 77.69 | 8.55 |
| E01AB0020 | M². | Malla electros. cuadrícula 15x30cm, ø 5-5mm (material) | 1.05 | 1.33 | 1.40 |
| E01E0010 | M³. | Agua | 0.015 | 1.26 | 0.02 |
| %0.03 | % | Costes indirectos | 3 % | 21.41 | 0.64 |
|  |  | Total |  |  | 22.05 |

**U04080** M². Solera arm. c/fibras poliprop., 30cm piedra, 10cm horm. HM-20/B/20/I
Precio: 21.92
Solera ligera, para sobrecarga estática no mayor de 10 kN/m², formada por capa de piedra en rama de 30 cm de espesor sobre terreno previamente compactado, terminado con solera de hormigón en masa HM-20/B/20/I, de 10 cm de espesor, armada con fibra de polipropileno (0.6 kg/m³) Fibrecrete o similar, incluso vertido, extendido, colocación de la piedra, curado y formación de juntas de dilatación con perfil de PVC Covi reglajunta 40B o similar.

| Código | Ud | Descripción | Rendimiento | Precio | Importe |
|---|---|---|---|---|---|
| M01A0010 | H. | Oficial primera | 0.2 | 16.48 | 3.30 |
| M01A0030 | H. | Peón | 0.27 | 15.77 | 4.26 |
| E01CC0020 | M³. | Piedra en rama tamaño máximo 30 cm | 0.3 | 12.94 | 3.88 |
| E01HCA0010 | M³. | Horm prep HM-20/B/20/I, transp. 30km planta | 0.11 | 77.69 | 8.55 |
| E13CA0010 | Kg. | Fibra polipropil. 12 mm anti fisuración horm. Fibrecrete (material) | 0.037 | 9.19 | 0.34 |
| E01E0010 | M³. | Agua | 0.015 | 1.26 | 0.02 |
| E18JB0010 | Ml. | Perfil PVC Covi reglajunta 40B (material) | 0.5 | 1.85 | 0.93 |
| %0.03 | % | Costes indirectos | 3 % | 21.28 | 0.64 |
|  |  | Total |  |  | 21.92 |

**U04090** M². Encachado grava 10 cm espesor.
Precio: 5.38
Encachado de grava de machaqueo hasta 20 mm y 10 cm de espesor medio, compactado con medios mecánicos, extendido, preparado para recibir cubrición, medida la superficie ejecutada.

| Código | Ud | Descripción | Rendimiento | Precio | Importe |
|---|---|---|---|---|---|
| M01A0030 | H. | Peón | 0.19 | 15.77 | 3.00 |
| E01CB0060 | M³. | Árido machaqueo 8-16 mm (material) | 0.1 | 15.75 | 1.58 |
| QBD0010 | H. | Bandeja vibrante Vibromat con operario (maquinaria) | 0.035 | 18.25 | 0.64 |
| %0.03 | % | Costes indirectos | 3 % | 5.22 | 0.16 |
|  |  | Total |  |  | 5.38 |

**U04100** M³. Horm. ciclópeo cimientos sin encof.HM-20/B/20/I.
Precio: 73.24
Hormigón ciclópeo en cimientos con un 60% de hormigón en masa HM-20/B/20/I y un 40% de piedra en rama tamaño máximo 30 cm, incluso vertido y curado. S/EHE.

| Código | Ud | Descripción | Rendimiento | Precio | Importe |
|---|---|---|---|---|---|
| M01A0010 | H. | Oficial primera | 0.5 | 16.48 | 8.24 |
| M01A0030 | H. | Peón | 0.6 | 15.77 | 9.46 |
| E01HCA0010 | M³. | Horm prep HM-20/B/20/I, transp. 30km planta | 0.62 | 77.69 | 48.17 |
| E01CC0020 | M³. | Piedra en rama tamaño máximo 30 cm | 0.4 | 12.94 | 5.18 |
| E01E0010 | M³. | Agua | 0.045 | 1.26 | 0.06 |
| %0.03 | % | Costes indirectos | 3 % | 71.11 | 2.13 |
|  |  | Total |  |  | 73.24 |

**U04110** M³. Horm. ciclópeo cimientos con encof.HM-20/B/20/I.
Precio: 156.01
Hormigón ciclópeo en cimientos con un 60% de hormigón en masa HM-20/B/20/I y un 40% de piedra en rama tamaño máximo 30 cm incluso encofrado y desencofrado, colocación de la piedra, vertido y curado. S/EHE.

| Código | Ud | Descripción | Rendimiento | Precio | Importe |
|---|---|---|---|---|---|
| M01A0010 | H. | Oficial primera | 0.5 | 16.48 | 8.24 |
| M01A0030 | H. | Peón | 0.6 | 15.77 | 9.46 |
| E01HCA0010 | M³. | Horm prep HM-20/B/20/I, transp. 30km planta | 0.62 | 77.69 | 48.17 |
| E01CC0020 | M³. | Piedra en rama tamaño máximo 30 cm | 0.4 | 12.94 | 5.18 |
| A05A0020 | M². | Encofrado y desencofrado de zapatas | 3.5 | 22.96 | 80.36 |
| E01E0010 | M³. | Agua | 0.045 | 1.26 | 0.06 |
| %0.03 | % | Costes indirectos | 3 % | 151.47 | 4.54 |
|  |  | Total |  |  | 156.01 |

**U04120** M³. Horm. ciclópeo cimientos con encof.HM-20/B/20/I.
Precio: 156.01
Hormigón ciclópeo en cimientos sobre el nivel del terreno, con un 60% de hormigón en masa HM-20/B/20/I y un 40% de piedra en rama de 30 cm de tamaño máximo, incluso encofrado, desencofrado, vertido y curado. S/EHE.

| Código | Ud | Descripción | Rendimiento | Precio | Importe |
|---|---|---|---|---|---|
| M01A0010 | H. | Oficial primera | 0.5 | 16.48 | 8.24 |
| M01A0030 | H. | Peón | 0.6 | 15.77 | 9.46 |
| E01HCA0010 | M³. | Horm prep HM-20/B/20/I, transp. 30km planta | 0.62 | 77.69 | 48.17 |
| E01CC0020 | M³. | Piedra en rama tamaño máximo 30 cm | 0.4 | 12.94 | 5.18 |
| A05A0020 | M². | Encofrado y desencofrado de zapatas | 3.5 | 22.96 | 80.36 |
| E01E0010 | M³. | Agua | 0.045 | 1.26 | 0.06 |
| %0.03 | % | Costes indirectos | 3 % | 151.47 | 4.54 |
|  |  | Total |  |  | 156.01 |

**U04130** M³. Horm. ciclópeo muros con encof. 1 cara HM-20/B/20/I.
Precio: 117.3
Hormigón ciclopeo en muros de contención, de 0,50 m de espesor, con un 60% de hormigón en masa HM-20/B/20/I y con un 40% de piedra en rama de 30 cm de tamaño máximo, encofrado a una cara (cuantía = 2 m²/m³), desencofrado, colocación de la piedra vertido y curado. S/EHE.

| Código | Ud | Descripción | Rendimiento | Precio | Importe |
|---|---|---|---|---|---|
| M01A0010 | H. | Oficial primera | 0.5 | 16.48 | 8.24 |
| M01A0030 | H. | Peón | 1 | 15.77 | 15.77 |
| E01HCA0010 | M³. | Horm prep HM-20/B/20/I, transp. 30km planta | 0.62 | 77.69 | 48.17 |
| E01CC0020 | M³. | Piedra en rama tamaño máximo 30 cm | 0.4 | 12.94 | 5.18 |
| A05B0020 | M². | Encofrado y desencof. en muros a una cara y 3,5 m alt. | 2 | 18.23 | 36.46 |
| E01E0010 | M³. | Agua | 0.045 | 1.26 | 0.06 |
| %0.03 | % | Costes indirectos | 3 % | 113.88 | 3.42 |
|  |  | Total |  |  | 117.3 |

**U04140** M³. Horm. ciclópeo muros con encof. 2 caras HM-20/B/20/I.
Precio: 154.85
Hormigón ciclopeo en muros de contención de 50 cm de espesor, con un 60% de hormigón en masa HM-20/B/20/I y un 40% de piedra en rama de 30 cm de tamaño máximo, encofrado a dos caras (cuantía = 4 m²/m³), desencofrado, colocación de la piedra, vertido y curado. S/EHE.

| Código | Ud | Descripción | Rendimiento | Precio | Importe |
|---|---|---|---|---|---|
| M01A0010 | H. | Oficial primera | 0.5 | 16.48 | 8.24 |
| M01A0030 | H. | Peón | 1 | 15.77 | 15.77 |
| E01HCA0010 | M³. | Horm prep HM-20/B/20/I, transp. 30km planta | 0.62 | 77.69 | 48.17 |
| E01CC0020 | M³. | Piedra en rama tamaño máximo 30 cm | 0.4 | 12.94 | 5.18 |
| A05B0020 | M². | Encofrado y desencof. en muros a una cara y 3,5 m alt. | 4 | 18.23 | 72.92 |
| E01E0010 | M³. | Agua | 0.045 | 1.26 | 0.06 |
| %0.03 | % | Costes indirectos | 3 % | 150.34 | 4.51 |
|  |  | Total |  |  | 154.85 |

**U04150** M³. Horm.armado zapatas aisladas HA-30/B/20/IIIa, B400S.
Precio: 237.35
Hormigón armado en zapatas aisladas, HA-30/B/20/IIIa, armado con 40 kg/m³ de acero B 400 S, incluso elaboración, encofrado con una cuantía de 3 m²/m³, desencofrado, colocación de las armaduras, separadores, puesta en obra, vertido, vibrado y curado, s/EHE y C.T.E. DB SE y DB SE-C.

| Código | Ud | Descripción | Rendimiento | Precio | Importe |
|---|---|---|---|---|---|
| M01A0010 | H. | Oficial primera | 0.5 | 16.48 | 8.24 |
| M01A0030 | H. | Peón | 0.5 | 15.77 | 7.89 |
| E01HCC0060 | M³. | Horm. prep. HA-30/B/20/IIIa, transp. 30 km planta (material) | 1.02 | 88.6 | 90.37 |
| A04A0010 | Kg. | Acero corrugado B 400 S, elaborado y colocado | 40 | 1.31 | 52.40 |
| A05A0020 | M². | Encofrado y desencofrado de zapatas | 3 | 22.96 | 68.88 |
| QBA0010 | H. | Vibrador eléctrico | 0.3 | 5.98 | 1.79 |
| E01E0010 | M³. | Agua | 0.045 | 1.26 | 0.06 |
| E13DA0150 | Ud. | Separ. hormigón r 40-50 mm uso universal, Fosroc (material) | 9 | 0.09 | 0.81 |
| %0.03 | % | Costes indirectos | 3 % | 230.44 | 6.91 |
|  |  | Total |  |  | 237.35 |

**U04160** M³. Horm.armado zapatas continuas HA-30/B/20/IIIa, B400S.
Precio: 230.7
Hormigón armado en zapatas contínuas, HA-30/B/20/IIIa, armado con 35 kg/m³ de acero B 400 S, incluso elaboración, encofrado con una cuantía de 3 m²/m³, desencofrado, colocación de las armaduras, separadores, puesta en obra, vertido, vibrado y curado, s/EHE y C.T.E. DB SE y DB SE-C.

| Código | Ud | Descripción | Rendimiento | Precio | Importe |
|---|---|---|---|---|---|
| M01A0010 | H. | Oficial primera | 0.5 | 16.48 | 8.24 |
| M01A0030 | H. | Peón | 0.5 | 15.77 | 7.89 |
| E01HCC0060 | M³. | Horm. prep. HA-30/B/20/IIIa, transp. 30 km planta | 1.02 | 88.6 | 90.37 |
| A04A0010 | Kg. | Acero corrugado B 400 S, elaborado y colocado | 35 | 1.31 | 45.85 |
| A05A0020 | M². | Encofrado y desencofrado de zapatas | 3 | 22.96 | 68.88 |
| QBA0010 | H. | Vibrador eléctrico | 0.3 | 5.98 | 1.79 |
| E01E0010 | M³. | Agua | 0.045 | 1.26 | 0.06 |
| E13DA0150 | Ud. | Separ. hormigón r 40-50 mm uso universal, Fosroc | 10 | 0.09 | 0.90 |
| %0.03 | % | Costes indirectos | 3 % | 223.98 | 6.72 |
|  |  | Total |  |  | 230.7 |

**U04170** M³. Horm.armado zapatas muros HA-30/B/20/IIIa, B400S.
Precio: 225.62
Hormigón armado en zapatas de muros, HA-30/B/20/IIIa, armado con 40 kg/m³ de acero B 400 S, incluso elaboración, encofrado con una cuantía de 2.5 m²/m³, desencofrado, colocación de las armaduras, separadores, puesta en obra, vertido, vibrado y curado, s/EHE y C.T.E. DB SE y DB SE-C.

| Código | Ud | Descripción | Rendimiento | Precio | Importe |
|---|---|---|---|---|---|
| M01A0010 | H. | Oficial primera | 0.5 | 16.48 | 8.24 |
| M01A0030 | H. | Peón | 0.5 | 15.77 | 7.89 |
| E01HCC0060 | M³. | Horm. prep. HA-30/B/20/IIIa, transp. 30 km planta | 1.02 | 88.6 | 90.37 |
| A04A0010 | Kg. | Acero corrugado B 400 S, elaborado y colocado | 40 | 1.31 | 52.40 |
| A05A0020 | M². | Encofrado y desencofrado de zapatas | 2.5 | 22.96 | 57.40 |
| QBA0010 | H. | Vibrador eléctrico | 0.3 | 5.98 | 1.79 |
| E01E0010 | M³. | Agua | 0.045 | 1.26 | 0.06 |
| E13DA0150 | Ud. | Separ. hormigón r 40-50 mm uso universal, Fosroc | 10 | 0.09 | 0.90 |
| %0.03 | % | Costes indirectos | 3 % | 219.05 | 6.57 |
|  |  | Total |  |  | 225.62 |

**U04180** M³. Horm.armado vigas riostras HA-25/B/20/IIa, B 400S.
Precio: 417.23
Hormigón armado en vigas riostras de cimentación, HA-25/B/20/IIa, armado con 150 kg/m³ de acero B 400 S, incluso elaboración, encofrado con una cuantía de 6 m²/m³, desencofrado, colocación de las armaduras, separadores, puesta en obra, vibrado y curado, s/EHE y C.T.E. DB SE y DB SE-C.

| Código | Ud | Descripción | Rendimiento | Precio | Importe |
|---|---|---|---|---|---|
| M01A0010 | H. | Oficial primera | 0.5 | 16.48 | 8.24 |
| M01A0030 | H. | Peón | 0.5 | 15.77 | 7.89 |
| E01HCB0040 | M³. | Horm. prep. HA-25/B/20/IIa, transp. 30 km planta (material) | 1.02 | 83.75 | 85.43 |
| A04A0010 | Kg. | Acero corrugado B 400 S, elaborado y colocado | 150 | 1.31 | 196.50 |
| A05A0030 | M². | Encofrado y desencofrado en vigas riostras | 6 | 17.26 | 103.56 |
| QBA0010 | H. | Vibrador eléctrico | 0.4 | 5.98 | 2.39 |
| E01E0010 | M³. | Agua | 0.09 | 1.26 | 0.11 |
| E13DA0040 | Ud. | Separ. plást. arm. horiz. D=12-20 r 40 mm Fosclip (material) | 16 | 0.06 | 0.96 |
| %0.03 | % | Costes indirectos | 3 % | 405.08 | 12.15 |
|  |  | Total |  |  | 417.23 |

**U04190** M³. Horm.armado vigas riostras HA-30/B/20/IIIa, B 400S.
Precio: 422.82
Hormigón armado en vigas riostras de cimentación, HA-30/B/20/IIIa, armado con 150 kg/m³ de acero B 400 S, incluso elaboración, encofrado con una cuantía de 6 m²/m³, desencofrado, colocación de las armaduras, separadores, puesta en obra, vibrado y curado, s/EHE y C.T.E. DB SE y DB SE-C.

| Código | Ud | Descripción | Rendimiento | Precio | Importe |
|---|---|---|---|---|---|
| M01A0010 | H. | Oficial primera | 0.5 | 16.48 | 8.24 |
| M01A0030 | H. | Peón | 0.5 | 15.77 | 7.89 |
| E01HCC0060 | M³. | Horm. prep. HA-30/B/20/IIIa, transp. 30 km planta | 1.02 | 88.6 | 90.37 |
| A04A0010 | Kg. | Acero corrugado B 400 S, elaborado y colocado | 150 | 1.31 | 196.50 |
| A05A0030 | M². | Encofrado y desencofrado en vigas riostras | 6 | 17.26 | 103.56 |
| QBA0010 | H. | Vibrador eléctrico | 0.4 | 5.98 | 2.39 |
| E01E0010 | M³. | Agua | 0.09 | 1.26 | 0.11 |
| E13DA0150 | Ud. | Separ. hormigón r 40-50 mm uso universal, Fosroc | 16 | 0.09 | 1.44 |
| %0.03 | % | Costes indirectos | 3 % | 410.50 | 12.32 |
|  |  | Total |  |  | 422.82 |

**U04200** M³. Horm.armado muros HA-30/B/20/IIIa, encof. 1 cara.
Precio: 256.2
Hormigón armado en muros de contención, HA-30/B/20/IIIa, armado con 50 kg/m³ de acero B 400 S, incluso elaboración, encofrado a una cara (cuantía = 3.5 m²/m³), desencofrado, colocación de las armaduras, separadores, puesta en obra, vibrado y curado, s/EHE y C.T.E. DB SE y DB SE-C.

| Código | Ud | Descripción | Rendimiento | Precio | Importe |
|---|---|---|---|---|---|
| M01A0010 | H. | Oficial primera | 0.5 | 16.48 | 8.24 |
| M01A0030 | H. | Peón | 0.5 | 15.77 | 7.89 |
| E01HCC0060 | M³. | Horm. prep. HA-30/B/20/IIIa, transp. 30 km planta | 1.02 | 88.6 | 90.37 |
| A04A0010 | Kg. | Acero corrugado B 400 S, elaborado y colocado | 50 | 1.31 | 65.50 |
| A05B0020 | M². | Encofrado y desencof. en muros a una cara y 3,5 m alt. | 3.5 | 18.23 | 63.81 |
| QBA0010 | H. | Vibrador eléctrico | 0.5 | 5.98 | 2.99 |
| E01E0010 | M³. | Agua | 0.045 | 1.26 | 0.06 |
| E13DA0130 | Ud. | Separ. plást. arm. vert. r 50 mm D acero 12-20, Fosrueda (material) | 26 | 0.38 | 9.88 |
| %0.03 | % | Costes indirectos | 3 % | 248.74 | 7.46 |
|  |  | Total |  |  | 256.2 |

**U04210** M³. Horm.armado muros HA-30/B/20/IIIa, encof. 2 caras.
Precio: 321.99
Hormigón armado en muros de contención, HA-30/B/20/IIIa, armado con 50 kg/m³ de acero B 400 S, incluso elaboración, encofrado a dos caras (cuantía = 7 m²/m³), desencofrado, colocación de las armaduras, separadores, puesta en obra, vibrado y curado, s/EHE y C.T.E. DB SE y DB SE-C.

| Código | Ud | Descripción | Rendimiento | Precio | Importe |
|---|---|---|---|---|---|
| M01A0010 | H. | Oficial primera | 0.5 | 16.48 | 8.24 |
| M01A0030 | H. | Peón | 0.5 | 15.77 | 7.89 |
| E01HCC0060 | M³. | Horm. prep. HA-30/B/20/IIIa, transp. 30 km planta | 1.02 | 88.6 | 90.37 |
| A04A0010 | Kg. | Acero corrugado B 400 S, elaborado y colocado | 50 | 1.31 | 65.50 |
| A05B0020 | M². | Encofrado y desencof. en muros a una cara y 3,5 m alt. | 7 | 18.23 | 127.61 |
| QBA0010 | H. | Vibrador eléctrico | 0.5 | 5.98 | 2.99 |
| E01E0010 | M³. | Agua | 0.105 | 1.26 | 0.13 |
| E13DA0130 | Ud. | Separ. plást. arm. vert. r 50 mm D acero 12-20, Fosrueda | 26 | 0.38 | 9.88 |
| %0.03 | % | Costes indirectos | 3 % | 312.61 | 9.38 |
|  |  | Total |  |  | 321.99 |

**U04220** M³. Horm.HA-30/B/20/IIIa p/ armar en muros encof. 2 caras.
Precio: 243.04
Hormigón para armar en muros de contención, HA-30/B/20/IIIa, incluso elaboración, encofrado a dos caras (cuantía = 7 m²/m³), desencofrado, puesto en obra, vibrado y curado, s/EHE y C.T.E. DB SE y DB SE-C.

| Código | Ud | Descripción | Rendimiento | Precio | Importe |
|---|---|---|---|---|---|
| M01A0010 | H. | Oficial primera | 0.5 | 16.48 | 8.24 |
| M01A0030 | H. | Peón | 0.5 | 15.77 | 7.89 |
| E01HCC0060 | M³. | Horm. prep. HA-30/B/20/IIIa, transp. 30 km planta | 1.02 | 88.6 | 90.37 |
| A05B0020 | M². | Encofrado y desencof. en muros a una cara y 3,5 m alt. | 7 | 18.23 | 127.61 |
| QBA0010 | H. | Vibrador eléctrico | 0.3 | 5.98 | 1.79 |
| E01E0010 | M³. | Agua | 0.05 | 1.26 | 0.06 |
| %0.03 | % | Costes indirectos | 3 % | 235.96 | 7.08 |
|  |  | Total |  |  | 243.04 |

**U04230** M³. Horm.armado losas cimentac. HA-30/B/20/IIIa, B 400S.
Precio: 179.38
Hormigón armado en losas de cimentación, HA-30/B/20/IIIa, armado 50 kg/m³ de acero B 400 S, incluso elaboración, colocación de las armaduras, separadores, puesta en obra, vibrado y curado, s/EHE y C.T.E. DB SE y DB SE-C.

| Código | Ud | Descripción | Rendimiento | Precio | Importe |
|---|---|---|---|---|---|
| M01A0010 | H. | Oficial primera | 0.5 | 16.48 | 8.24 |
| M01A0030 | H. | Peón | 0.5 | 15.77 | 7.89 |
| E01HCC0060 | M³. | Horm. prep. HA-30/B/20/IIIa, transp. 30 km planta | 1.02 | 88.6 | 90.37 |
| A04A0010 | Kg. | Acero corrugado B 400 S, elaborado y colocado | 50 | 1.31 | 65.50 |
| QBA0010 | H. | Vibrador eléctrico | 0.25 | 5.98 | 1.50 |
| E01E0010 | M³. | Agua | 0.02 | 1.26 | 0.03 |
| E13DA0150 | Ud. | Separ. hormigón r 40-50 mm uso universal, Fosroc | 7 | 0.09 | 0.63 |
| %0.03 | % | Costes indirectos | 3 % | 174.16 | 5.22 |
|  |  | Total |  |  | 179.38 |

**U04240** Ud. Encofrado y desencofrado para cimientos de carreteras
Precio: 20.12
Encofrado y desencofrado para cimientos de carreteras, hasta una altura máxima de 2 m, incluso suministro y colocación, retirada y limpieza.

| Código | Ud | Descripción | Rendimiento | Precio | Importe |
|---|---|---|---|---|---|
| A05B0010 | M². | Encofrado y desencof. en muros a una cara y 2 m alt. | 1 | 19.53 | 19.53 |
| %0.03 | % | Costes indirectos | 3 % | 19.53 | 0.59 |
|  |  | Total |  |  | 20.12 |

**U04250** M². Encofrado muros a 1 cara, con madera.
Precio: 18.78
Encofrado de muros a una cara y hasta 3,5 m de altura, con madera, incluso limpieza y humedecido del paramento, aplicación de desencofrante, desencofrado y p.p. de elementos necesarios para su estabilidad y adecuada ejecución. S/EHE.

| Código | Ud | Descripción | Rendimiento | Precio | Importe |
|---|---|---|---|---|---|
| A05B0020 | M². | Encofrado y desencof. en muros a una cara y 3,5 m alt. | 1 | 18.23 | 18.23 |
| %0.03 | % | Costes indirectos | 3 % | 18.23 | 0.55 |
|  |  | Total |  |  | 18.78 |

**U04260** M². Encofrado muros para dejar visto, con madera
Precio: 41.83
Encofrado de muros para dejar visto, con madera, incluso desencofrado, desencofrante, limpieza y humedecido del paramento y p.p. de elementos necesarios para su estabilidad y adecuada ejecución. S/EHE.

| Código | Ud | Descripción | Rendimiento | Precio | Importe |
|---|---|---|---|---|---|
| A05B0030 | M². | Encofrado y desencof. de muros horm. visto 2 caras 1,5 m | 1 | 40.61 | 40.61 |
| %0.03 | % | Costes indirectos | 3 % | 40.61 | 1.22 |
|  |  | Total |  |  | 41.83 |

**U04270** M². Encofrado y desencof. en paredes de arquetas, cámaras y sótanos.
Precio: 19.63
Encofrado y desencofrado en paredes de arquetas, cámaras y sótanos.

| Código | Ud | Descripción | Rendimiento | Precio | Importe |
|---|---|---|---|---|---|
| M01A0010 | H. | Oficial primera | 0.47 | 16.48 | 7.75 |
| M01A0030 | H. | Peón | 0.47 | 15.77 | 7.41 |
| E01IB0010 | M³. | Madera pino gallego en tablas (material) | 0.013 | 300.24 | 3.90 |
| E01IA0110 | M³. | Madera pino insigne (material) | 0.001 | 360.61 | 0.36 |
| E01MA0020 | Kg. | Clavos 2" (material) | 0.02 | 0.84 | 0.02 |
| %0.01 | % | Medios auxiliares | 1 % | 19.44 | 0.19 |
|  |  | Total |  |  | 19.63 |

**U04280** Kg. Acero corrugado B 500 S, elaborado y colocado.
Precio: 1.32
Acero corrugado B 500 S, elaborado y colocado, con parte proporcional de despuntes.

| Código | Ud | Descripción | Rendimiento | Precio | Importe |
|---|---|---|---|---|---|
| M01A0010 | H. | Oficial primera | 0.02 | 16.48 | 0.33 |
| M01A0030 | H. | Peón | 0.02 | 15.77 | 0.32 |
| E01AA0020 | Kg. | Acero corrugado B 500 S varios diámetros (material) | 1.05 | 0.61 | 0.64 |
| E09A0010 | Kg. | Alambre de atar de 1,2 mm (material) | 0.02 | 0.96 | 0.02 |
| %0.01 | % | Medios auxiliares | 1 % | 1.31 | 0.01 |
|  |  | Total |  |  | 1.32 |

**U04290** M². Malla electrosold. B 500 S en cimentac.15x15cm D 6mm vertical.
Precio: 4.14
Malla electrosoldada de acero corrugado en cimentaciones, B 500 S, de medidas de cuadrícula 15x15 cm D 6 mm, y colocación vertical, incluso cortes, solapes y colocación; puesta en obra S/EHE.

| Código | Ud | Descripción | Rendimiento | Precio | Importe |
|---|---|---|---|---|---|
| M01A0010 | H. | Oficial primera | 0.04 | 16.48 | 0.66 |
| M01A0030 | H. | Peón | 0.04 | 15.77 | 0.63 |
| E01AB0060 | M². | Malla electros. cuadrícula 15x15cm, ø 6-6mm (material) | 1.1 | 2.48 | 2.73 |
| %0.03 | % | Costes indirectos | 3 % | 4.02 | 0.12 |
|  |  | Total |  |  | 4.14 |

**U04300** M². Malla electrosold. B 500 S en cimentac.15x15cm D 6 mm horizont.
Precio: 3.14
Malla electrosoldada de acero corrugado en cimentaciones, B 500 S, de medidas de cuadrícula 15x15 cm D 6 mm, y colocación horizontal, incluso cortes, solapes y colocación; puesta en obra s/EHE.

| Código | Ud | Descripción | Rendimiento | Precio | Importe |
|---|---|---|---|---|---|
| M01A0010 | H. | Oficial primera | 0.01 | 16.48 | 0.16 |
| M01A0030 | H. | Peón | 0.01 | 15.77 | 0.16 |
| E01AB0060 | M². | Malla electros. cuadrícula 15x15cm, ø 6-6mm | 1.1 | 2.48 | 2.73 |
| %0.03 | % | Costes indirectos | 3 % | 3.05 | 0.09 |
|  |  | Total |  |  | 3.14 |

## U05 ESTRUCTURAS DE HORMIGÓN

**U05010** M³. Horm. arm. pilares, HA-30/B/20/IIIa, 170kg/m³ B400S
Precio: 628.23
Hormigón armado en pilares, HA-30/B/20/IIIa armado con 170 kg/m³ de acero B 400 S, incluso elaboración, colocación de las armaduras, separadores, encofrado, desencofrado, vertido, vibrado y curado, s/EHE y C.T.E. DB SE.

| Código | Ud | Descripción | Rendimiento | Precio | Importe |
|---|---|---|---|---|---|
| M01A0010 | H. | Oficial primera | 0.5 | 16.48 | 8.24 |
| M01A0030 | H. | Peón | 0.5 | 15.77 | 7.89 |
| E01HCC0060 | M³. | Horm. prep. HA-30/B/20/IIIa, transp. 30 km planta | 1.02 | 88.6 | 90.37 |
| A04A0010 | Kg. | Acero corrugado B 400 S, elaborado y colocado | 170 | 1.31 | 222.70 |
| A05D0030 | M². | Encofrado y desencof. en pilares con paneles metálicos | 12 | 22.27 | 267.24 |
| QBA0010 | H. | Vibrador eléctrico | 0.5 | 5.98 | 2.99 |
| E01E0010 | M³. | Agua | 0.18 | 1.26 | 0.23 |
| E31CA0010 | Ud. | Andamio metálico para exteriores (material) | 0.015 | 51.18 | 0.77 |
| E13DA0130 | Ud. | Separ. plást. arm. vert. r 50 mm D acero 12-20, Fosrueda | 25 | 0.38 | 9.50 |
| %0.03 | % | Costes indirectos | 3 % | 609.93 | 18.30 |
|  |  | Total |  |  | 628.23 |

**U05020** M³. Horm. arm. pilar rectang., visto HA-30/B/20/IIIa, 170kg/m³ B400S
Precio: 727.6
Hormigón armado para dejar visto en pilares rectangulares, HA-30/B/20/IIIa, armado con 170 kg/m³ de acero B 400 S, incluso elaboración, colocación de las armaduras, separadores, encofrado y desencofrado, vertido, vibrado y curado, s/EHE y C.T.E. DB SE.

| Código | Ud | Descripción | Rendimiento | Precio | Importe |
|---|---|---|---|---|---|
| M01A0010 | H. | Oficial primera | 0.5 | 16.48 | 8.24 |
| M01A0030 | H. | Peón | 0.5 | 15.77 | 7.89 |
| E01HCC0060 | M³. | Horm. prep. HA-30/B/20/IIIa, transp. 30 km planta | 1.02 | 88.6 | 90.37 |
| A04A0010 | Kg. | Acero corrugado B 400 S, elaborado y colocado | 170 | 1.31 | 222.70 |
| A05D0010 | M². | Encofrado y desencofrado pilares rectang. para dejar visto | 12 | 30.34 | 364.08 |
| QBA0010 | H. | Vibrador eléctrico | 0.5 | 5.98 | 2.99 |
| E01E0010 | M³. | Agua | 0.18 | 1.26 | 0.23 |
| E31CA0030 | Ud. | Andamio para interiores verticales (material) | 0.015 | 27.1 | 0.41 |
| E13DA0130 | Ud. | Separ. plást. arm. vert. r 50 mm D acero 12-20, Fosrueda | 25 | 0.38 | 9.50 |
| %0.03 | % | Costes indirectos | 3 % | 706.41 | 21.19 |
|  |  | Total |  |  | 727.6 |

**U05030** M³. Horm. arm. pilar circular, visto HA-30/B/20/IIIa, 170kg/m³ B400S
Precio: 789.28
Hormigón armado para dejar visto en pilares circulares, HA-30/B/20/IIIa, armado con 170 kg/m³ de acero B 400 S, incluso elaboración, colocación de las armaduras, separadores, encofrado y desencofrado, vertido, vibrado y curado, s/EHE y C.T.E. DB SE.

| Código | Ud | Descripción | Rendimiento | Precio | Importe |
|---|---|---|---|---|---|
| M01A0010 | H. | Oficial primera | 0.5 | 16.48 | 8.24 |
| M01A0030 | H. | Peón | 0.5 | 15.77 | 7.89 |
| E01HCC0060 | M³. | Horm. prep. HA-30/B/20/IIIa, transp. 30 km planta | 1.02 | 88.6 | 90.37 |
| A04A0010 | Kg. | Acero corrugado B 400 S, elaborado y colocado | 170 | 1.31 | 222.70 |
| A05D0020 | M². | Encofrado y desencofrado pilares circulares para dejar visto | 12 | 35.33 | 423.96 |
| QBA0010 | H. | Vibrador eléctrico | 0.5 | 5.98 | 2.99 |
| E01E0010 | M³. | Agua | 0.18 | 1.26 | 0.23 |
| E31CA0030 | Ud. | Andamio para interiores verticales | 0.015 | 27.1 | 0.41 |
| E13DA0130 | Ud. | Separ. plást. arm. vert. r 50 mm D acero 12-20, Fosrueda | 25 | 0.38 | 9.50 |
| %0.03 | % | Costes indirectos | 3 % | 766.29 | 22.99 |
|  |  | Total |  |  | 789.28 |

**U05040** M³. Horm. arm. viga plana HA-30/B/20/IIIa 100kg/m³ B400S
Precio: 345.5
Hormigón armado en vigas planas, HA-30/B/20/IIIa, armado con 100 kg/m³ de acero B 400 S, incluso elaboración, colocación de las armaduras, separadores, encofrado y desencofrado, vertido, vibrado y curado, s/EHE y C.T.E. DB SE.

| Código | Ud | Descripción | Rendimiento | Precio | Importe |
|---|---|---|---|---|---|
| M01A0010 | H. | Oficial primera | 0.5 | 16.48 | 8.24 |
| M01A0030 | H. | Peón | 0.5 | 15.77 | 7.89 |
| E01HCC0060 | M³. | Horm. prep. HA-30/B/20/IIIa, transp. 30 km planta | 1.02 | 88.6 | 90.37 |
| A04A0010 | Kg. | Acero corrugado B 400 S, elaborado y colocado | 100 | 1.31 | 131.00 |
| A05C0010 | M². | Encofrado y desencofrado vigas planas | 4 | 23.47 | 93.88 |
| QBA0010 | H. | Vibrador eléctrico | 0.5 | 5.98 | 2.99 |
| E01E0010 | M³. | Agua | 0.06 | 1.26 | 0.08 |
| E13DA0150 | Ud. | Separ. hormigón r 40-50 mm uso universal, Fosroc | 11 | 0.09 | 0.99 |
| %0.03 | % | Costes indirectos | 3 % | 335.44 | 10.06 |
|  |  | Total |  |  | 345.5 |

**U05050** M³. Horm. arm. viga colg. HA-30/B/20/IIIa 100kg/m³ B400S
Precio: 414.06
Hormigón armado en vigas colgadas, HA-30/B/20/IIIa, armado con 100 kg/m³ acero B 400 S, incluso elaboración, colocación de las armaduras, separadores, encofrado y desencofrado, vertido, vibrado y curado, s/EHE y C.T.E. DB SE.

| Código | Ud | Descripción | Rendimiento | Precio | Importe |
|---|---|---|---|---|---|
| M01A0010 | H. | Oficial primera | 0.5 | 16.48 | 8.24 |
| M01A0030 | H. | Peón | 0.5 | 15.77 | 7.89 |
| E01HCC0060 | M³. | Horm. prep. HA-30/B/20/IIIa, transp. 30 km planta | 1.02 | 88.6 | 90.37 |
| A04A0010 | Kg. | Acero corrugado B 400 S, elaborado y colocado | 100 | 1.31 | 131.00 |
| A05C0020 | M². | Encofrado y desencof. en vigas colgadas | 6 | 26.57 | 159.42 |
| QBA0010 | H. | Vibrador eléctrico | 0.5 | 5.98 | 2.99 |
| E01E0010 | M³. | Agua | 0.09 | 1.26 | 0.11 |
| E13DA0150 | Ud. | Separ. hormigón r 40-50 mm uso universal, Fosroc | 22 | 0.09 | 1.98 |
| %0.03 | % | Costes indirectos | 3 % | 402.00 | 12.06 |
|  |  | Total |  |  | 414.06 |

**U05060** M³. Horm. arm. losas HA-30/B/20/IIIa 100kg/m³ B400S
Precio: 366.02
Hormigón armado en losas, HA-30/B/20/IIIa, armado con 100 kg/m³ de acero B 400 S, incluso elaboración, colocación de las armaduras, separadores, encofrado, vertido, desencofrado, vibrado y curado, s/EHE y C.T.E. DB SE.

| Código | Ud | Descripción | Rendimiento | Precio | Importe |
|---|---|---|---|---|---|
| M01A0010 | H. | Oficial primera | 0.5 | 16.48 | 8.24 |
| M01A0030 | H. | Peón | 0.5 | 15.77 | 7.89 |
| E01HCC0060 | M³. | Horm. prep. HA-30/B/20/IIIa, transp. 30 km planta | 1.02 | 88.6 | 90.37 |
| A04A0010 | Kg. | Acero corrugado B 400 S, elaborado y colocado | 100 | 1.31 | 131.00 |
| A05F0010 | M². | Encofrado y desencof. de madera en losas | 5 | 22.83 | 114.15 |
| QBA0010 | H. | Vibrador eléctrico | 0.5 | 5.98 | 2.99 |
| E01E0010 | M³. | Agua | 0.075 | 1.26 | 0.09 |
| E13DA0150 | Ud. | Separ. hormigón r 40-50 mm uso universal, Fosroc | 7 | 0.09 | 0.63 |
| %0.03 | % | Costes indirectos | 3 % | 355.36 | 10.66 |
|  |  | Total |  |  | 366.02 |

**U05070** M³. Horm. arm. losas escalera HA-30/B/20/IIIa 110kg/m³ B400S
Precio: 460.8
Hormigón armado en losas de escalera, HA-30/B/20/IIIa, armado con 110 kg/m³ de acero B 400 S, incluso elaboración, colocación de las armaduras, separadores, encofrado y desencofrado, vertido, vibrado y curado, s/EHE y C.T.E. DB SE.

| Código | Ud | Descripción | Rendimiento | Precio | Importe |
|---|---|---|---|---|---|
| M01A0010 | H. | Oficial primera | 0.5 | 16.48 | 8.24 |
| M01A0030 | H. | Peón | 0.5 | 15.77 | 7.89 |
| E01HCC0060 | M³. | Horm. prep. HA-30/B/20/IIIa, transp. 30 km planta | 1.02 | 88.6 | 90.37 |
| A04A0010 | Kg. | Acero corrugado B 400 S, elaborado y colocado | 110 | 1.31 | 144.10 |
| A05F0020 | M². | Encofrado y desencofrado losas inclinadas escalera | 8 | 24.13 | 193.04 |
| QBA0010 | H. | Vibrador eléctrico | 0.3 | 5.98 | 1.79 |
| E01E0010 | M³. | Agua | 0.12 | 1.26 | 0.15 |
| E13DA0150 | Ud. | Separ. hormigón r 40-50 mm uso universal, Fosroc | 20 | 0.09 | 1.80 |
| %0.03 | % | Costes indirectos | 3 % | 447.38 | 13.42 |
|  |  | Total |  |  | 460.8 |

## U06 ESTRUCTURAS METÁLICAS

**U06.0080** Ud. Pérgola con plancha trapezoidal (campo de bochas).
Precio: 2235.48

| Código | Ud | Descripción | Rendimiento | Precio | Importe |
|---|---|---|---|---|---|
| M01B0010 | H. | Oficial cerrajero (mano de obra) | 10 | 16.48 | 164.80 |
| M01B0020 | H. | Ayudante cerrajero (mano de obra) | 10 | 15.77 | 157.70 |
| M01A0010 | H. | Oficial primera | 2 | 16.48 | 32.96 |
| M01A0030 | H. | Peón | 2 | 15.77 | 31.54 |
| perfil | Kg | perfil cuadrado de 60x60x3 (material) | 25 | 1.5 | 37.50 |
| placas | Ud | placas 150x50x5 (material) | 6 | 8.92 | 53.52 |
| plancha | M². | plancha trapezoidal. (material) | 18 | 90.65 | 1631.70 |
| E35LAD0060 | Lt. | Imprim. p/superf. hierro, Sealkyd anticorrosivo fosfato de cinc (material) | 1.5 | 8.17 | 12.26 |
| E35EC0010 | Lt. | Pintura esmalte met. martelé anticorr. Hammerite (material) | 3 | 16.13 | 48.39 |
| %0.03 | % | Costes indirectos | 3 % | 2170.37 | 65.11 |
|  |  | Total |  |  | 2235.48 |

**U06.0010** Kg. Acero S 275 JR laminado caliente, vigas, pilares, zunchos
Precio: 2.81
Acero S 275 JR elaborado y colocado en vigas, pilares y zunchos, con perfiles laminados en caliente, incluso corte, soldadura, montaje, p.p. de piezas especiales y dos manos de imprimación antioxidante, según C.T.E. DB SE y DB SE-A.

| Código | Ud | Descripción | Rendimiento | Precio | Importe |
|---|---|---|---|---|---|
| M01B0010 | H. | Oficial cerrajero | 0.04 | 16.48 | 0.66 |
| M01B0020 | H. | Ayudante cerrajero | 0.06 | 15.77 | 0.95 |
| E01ACAK0010 | Kg. | Acero perfil laminado HEB, UPN, IPE (material) | 1.03 | 0.92 | 0.95 |
| E35LAD0120 | Lt. | Imprim. antioxi. electr. int./ext. Palmcolor Minio Plomo (material) | 0.01 | 8.28 | 0.08 |
| E09F0020 | Ud. | p.p. pequeño material (electrodos, discos) (material) | 0.85 | 0.11 | 0.09 |
| %0.03 | % | Costes indirectos | 3 % | 2.73 | 0.08 |
|  |  | Total |  |  | 2.81 |

**U06.0020** Kg. Acero S 275 JR perfiles huecos, vigas, pilares, zunchos
Precio: 3.21
Acero S 275 JR elaborado y colocado en vigas, pilares y zunchos, con perfiles huecos (rectangulares: RHS o circulares: CHS) laminados en caliente, incluso corte, soldadura, montaje, p.p. de piezas especiales y dos manos de imprimación antioxidante, según C.T.E. DB SE y DB SE-A.

| Código | Ud | Descripción | Rendimiento | Precio | Importe |
|---|---|---|---|---|---|
| M01B0010 | H. | Oficial cerrajero | 0.04 | 16.48 | 0.66 |
| M01B0020 | H. | Ayudante cerrajero | 0.06 | 15.77 | 0.95 |
| E01ACBD0010 | Kg. | Acero perfil hueco (material) | 1.03 | 1.24 | 1.28 |
| E09F0020 | Ud. | p.p. pequeño material (electrodos, discos) | 1.35 | 0.11 | 0.15 |
| E35LAD0120 | Lt. | Imprim. antioxi. electr. int./ext. Palmcolor Minio Plomo | 0.01 | 8.28 | 0.08 |
| %0.03 | % | Costes indirectos | 3 % | 3.12 | 0.09 |
|  |  | Total |  |  | 3.21 |

**U06.0030** Ud. Placa anclaje acero S 275 JR 300x300x20mm
Precio: 39.9
Placa de anclaje para cimentación realizada con chapa de acero laminado S 275 JR, de dimensiones 300x300x20 mm con cuatro patillas de acero corrugado B 400 S de D=20 mm y 50 cm de longitud, soldadas, incluso taladro central de D=50 cm, elaboración, montaje, p.p. piezas especiales, colocada y nivelada, según C.T.E. DB SE y DB SE-A.

| Código | Ud | Descripción | Rendimiento | Precio | Importe |
|---|---|---|---|---|---|
| M01B0010 | H. | Oficial cerrajero | 0.38 | 16.48 | 6.26 |
| M01B0020 | H. | Ayudante cerrajero | 0.38 | 15.77 | 5.99 |
| M01A0030 | H. | Peón | 0.04 | 15.77 | 0.63 |
| E01ACAJ0010 | Ud. | Chapa acero laminado, 300x300x20mm (material) | 1 | 22.07 | 22.07 |
| E01AA0130 | Kg. | Acero corrugado ø 20 mm, B 400 S, UNE 36068. (material) | 4.94 | 0.59 | 2.91 |
| E09F0020 | Ud. | p.p. pequeño material (electrodos, discos) | 8 | 0.11 | 0.88 |
| %0.03 | % | Costes indirectos | 3 % | 38.74 | 1.16 |
|  |  | Total |  |  | 39.9 |

**U06.0040** Ud. Placa anclaje acero S 275 JR 400x400x25mm
Precio: 65.51
Placa de anclaje para cimentación realizada con chapa de acero laminado S 275 JR, de dimensiones 400x400x25 mm con cuatro patillas de acero corrugado B 400 S de D=20 mm y 50 cm de longitud, soldadas, incluso taladro central de D=50 cm, elaboración, montaje, p.p. piezas especiales, colocada y nivelada, según C.T.E. DB SE y DB SE-A.

| Código | Ud | Descripción | Rendimiento | Precio | Importe |
|---|---|---|---|---|---|
| M01B0010 | H. | Oficial cerrajero | 0.38 | 16.48 | 6.26 |
| M01B0020 | H. | Ayudante cerrajero | 0.38 | 15.77 | 5.99 |
| M01A0030 | H. | Peón | 0.04 | 15.77 | 0.63 |
| E01ACAJ0030 | Ud. | Chapa acero laminado, 400x400x25mm (material) | 1 | 46.93 | 46.93 |
| E01AA0130 | Kg. | Acero corrugado ø 20 mm, B 400 S | 4.94 | 0.59 | 2.91 |
| E09F0020 | Ud. | p.p. pequeño material (electrodos, discos) | 8 | 0.11 | 0.88 |
| %0.03 | % | Costes indirectos | 3 % | 63.60 | 1.91 |
|  |  | Total |  |  | 65.51 |

**U06.0050** Ud. Placa anclaje acero S 275 JR 500x500x30mm
Precio: 115.93
Placa de anclaje para cimentación realizada con chapa de acero laminado S 275 JR, de dimensiones 500x500x30 mm con cuatro patillas de acero corrugado B 400 S de D=20 mm y 50 cm de longitud, soldadas, incluso taladro central de D=50 cm, elaboración, montaje, p.p. piezas especiales, colocada y nivelada, según C.T.E. DB SE y DB SE-A.

| Código | Ud | Descripción | Rendimiento | Precio | Importe |
|---|---|---|---|---|---|
| M01B0010 | H. | Oficial cerrajero | 0.38 | 16.48 | 6.26 |
| M01B0020 | H. | Ayudante cerrajero | 0.38 | 15.77 | 5.99 |
| M01A0030 | H. | Peón | 0.04 | 15.77 | 0.63 |
| E01ACAJ0050 | Ud. | Chapa acero laminado, 500x500x30mm (material) | 1 | 95.88 | 95.88 |
| E01AA0130 | Kg. | Acero corrugado ø 20 mm, B 400 S | 4.94 | 0.59 | 2.91 |
| E09F0020 | Ud. | p.p. pequeño material (electrodos, discos) | 8 | 0.11 | 0.88 |
| %0.03 | % | Costes indirectos | 3 % | 112.55 | 3.38 |
|  |  | Total |  |  | 115.93 |

**U06.0060** Ud. Pérgola de estructura metálica (PB Weyler-La Salle)
Precio: 660.43
Pérgola de estructura metálica (Tipo Plan de Barrios Weyler-La Salle) formada por pilares de 80x8 mm anclada al murete mediante soldadura a una placa, previamente hormigonada con el pilarete. La estructura está formada por cuadradillos de 50x50 mm , pletinas de 2x10 mm y perfiles en "L" de 80 mm, según plano de detalles, incluso pequeño material, anclajes, mano de imprimación antioxidante, acabado con oxirón negro, recibido y colocación.

| Código | Ud | Descripción | Rendimiento | Precio | Importe |
|---|---|---|---|---|---|
| M01B0010 | H. | Oficial cerrajero | 8 | 16.48 | 131.84 |
| M01B0020 | H. | Ayudante cerrajero | 8 | 15.77 | 126.16 |
| M01A0010 | H. | Oficial primera | 0.3 | 16.48 | 4.94 |
| M01A0030 | H. | Peón | 0.3 | 15.77 | 4.73 |
| E01ACAI0090 | Kg. | Perfil laminado rectangular 80.8 (material) | 11 | 0.9 | 9.90 |
| E01ACBB0220 | Ml. | Perfil hueco cuadrado 50.3 (material) | 1.2 | 5.28 | 6.34 |
| E09CA0070 | M². | Chapa acero galvaniz. 2mm (material) | 16 | 21.39 | 342.24 |
| E09F0020 | Ud. | p.p. pequeño material (electrodos, discos) | 32 | 0.11 | 3.52 |
| E09EA0010 | Kg. | Angulares negros (precio medio) (material) | 12.8 | 0.9 | 11.52 |
| %0.03 | % | Costes indirectos | 3 % | 641.19 | 19.24 |
|  |  | Total |  |  | 660.43 |

**U06.0070** M². Pérgola con plancha de aluminio (PB Weyler-La Salle)
Precio: 542.21
Pérgola con plancha de aluminio (Tipo Plan de Barrios Weyler-La Salle) marca Fractal modelo Slowwave perfo Ref. 600035, de dimensiones 1130x2500x1 mm, sobre estructura de cuadradillo de aluminio de 120x40 mm, incluso anclaje, herrajes, mano de obra, completamente terminada y colocada, según plano de detalles de proyecto.

| Código | Ud | Descripción | Rendimiento | Precio | Importe |
|---|---|---|---|---|---|
| M01B0010 | H. | Oficial cerrajero | 4 | 16.48 | 65.92 |
| M01B0020 | H. | Ayudante cerrajero | 4 | 15.77 | 63.08 |
| M01A0010 | H. | Oficial primera | 0.2 | 16.48 | 3.30 |
| M01A0030 | H. | Peón | 0.2 | 15.77 | 3.15 |
| X01.0910 | Ud. | Plancha de aluminio Slowwave perfo (material) | 0.73 | 420.72 | 307.13 |
| E01ACBC0040 | Ml. | Perfil hueco rectangular 120.80.5mm (material) | 5.9 | 14.21 | 83.84 |
| %0.03 | % | Costes indirectos | 3 % | 526.42 | 15.79 |
|  |  | Total |  |  | 542.21 |

## U07 ALBAÑILERÍA

**U07.0010** M². (>6) Fábrica de bloques de hormigón
Precio: 43.94
(>6) Fábrica de bloques de hormigón, de 50x20x25 cm, recibidos con mortero de cemento y arena.

| Código | Ud | Descripción | Rendimiento | Precio | Importe |
|---|---|---|---|---|---|
| M01A0010 | H. | Oficial primera | 0.6 | 16.48 | 9.89 |
| M01A0030 | H. | Peón | 0.45 | 15.77 | 7.10 |
| E10AB0020 | Ud. | Bloque horm. vibrado 20x25x50cm (material) | 13 | 1.35 | 17.55 |
| E01AA0010 | Kg. | Acero corrugado B 400 S varios diámetros (material) | 3 | 0.6 | 1.80 |
| A02A0020 | M³. | Mortero 1:4 de cemento CEM IV/B-P 32,5 N | 0.035 | 99.23 | 3.47 |
| A03A0090 | M³. | Hormigón en masa HM-25/P/16/IIa CEM IV/B (P) 32,5 N | 0.03 | 95.15 | 2.85 |
| %0.03 | % | Costes indirectos | 3 % | 42.66 | 1.28 |
|  |  | Total |  |  | 43.94 |

Claves: cara vista, color blanco, de 40x20x30cm, fabrica de bloques de hormigon, mortero de cemento blanco, b 400 s, ha-25, arena de rio, arena de rio 1/4, huecos mayores de 3m2

**U07.0020** M². (1-6) Fábrica de bloques de hormigón
Precio: 52.67
(1-6) Fábrica de bloques de hormigón, de 50x20x25 cm, recibidos con mortero de cemento y arena.

| Código | Ud | Descripción | Rendimiento | Precio | Importe |
|---|---|---|---|---|---|
| M01A0010 | H. | Oficial primera | 0.9 | 16.48 | 14.83 |
| M01A0030 | H. | Peón | 0.675 | 15.77 | 10.64 |
| E10AB0020 | Ud. | Bloque horm. vibrado 20x25x50cm | 13 | 1.35 | 17.55 |
| E01AA0010 | Kg. | Acero corrugado B 400 S varios diámetros | 3 | 0.6 | 1.80 |
| A02A0020 | M³. | Mortero 1:4 de cemento CEM IV/B-P 32,5 N | 0.035 | 99.23 | 3.47 |
| A03A0090 | M³. | Hormigón en masa HM-25/P/16/IIa CEM IV/B (P) 32,5 N | 0.03 | 95.15 | 2.85 |
| %0.03 | % | Costes indirectos | 3 % | 51.14 | 1.53 |
|  |  | Total |  |  | 52.67 |

**U07.0030** M². (=1) Fábrica de bloques de hormigón
Precio: 61.43
(=1) Fábrica de bloques de hormigón, de 50x20x25 cm, recibidos con mortero de cemento y arena.

| Código | Ud | Descripción | Rendimiento | Precio | Importe |
|---|---|---|---|---|---|
| M01A0010 | H. | Oficial primera | 1.2 | 16.48 | 19.78 |
| M01A0030 | H. | Peón | 0.9 | 15.77 | 14.19 |
| E10AB0020 | Ud. | Bloque horm. vibrado 20x25x50cm | 13 | 1.35 | 17.55 |
| E01AA0010 | Kg. | Acero corrugado B 400 S varios diámetros | 3 | 0.6 | 1.80 |
| A02A0020 | M³. | Mortero 1:4 de cemento CEM IV/B-P 32,5 N | 0.035 | 99.23 | 3.47 |
| A03A0090 | M³. | Hormigón en masa HM-25/P/16/IIa CEM IV/B (P) 32,5 N | 0.03 | 95.15 | 2.85 |
| %0.03 | % | Costes indirectos | 3 % | 59.64 | 1.79 |
|  |  | Total |  |  | 61.43 |

**U07.0040** M². Parapeto 1 m altura bloq. 20cm, correa y pilaretes
Precio: 44.08
Parapeto o pretil de 1 m de altura formado por bloques huecos de hormigón vibrado de 50x25x20 cm, tomados con mortero 1:6 de cemento y arena, pilaretes de 20x15 cm cada 2 m y correa superior de 20x15 cm, ambos de hormigón HA-25/P/16/I, armado con 4 redondos de 8 mm y estribos de 6 mm c/ 30 cm, separadores, incluso replanteo, aplomado, nivelado y humedecido del bloque.

| Código | Ud | Descripción | Rendimiento | Precio | Importe |
|---|---|---|---|---|---|
| M01A0010 | H. | Oficial primera | 0.5 | 16.48 | 8.24 |
| M01A0030 | H. | Peón | 0.4 | 15.77 | 6.31 |
| E10AB0020 | Ud. | Bloque horm. vibrado 20x25x50cm | 8.4 | 1.35 | 11.34 |
| A02A0040 | M³. | Mortero 1:6 de cemento CEM IV/B-P 32,5 N | 0.02 | 90.02 | 1.80 |
| A03A0080 | M³. | Hormigón en masa HM-25/P/16/I CEM IV/B (P) 32,5 N | 0.045 | 92.46 | 4.16 |
| A04A0010 | Kg. | Acero corrugado B 400 S, elaborado y colocado | 3 | 1.31 | 3.93 |
| A05A0010 | M². | Encofrado y desencof. en zunchos y pilaretes | 0.45 | 14.32 | 6.44 |
| E13DA0100 | Ud. | Separ. plást. arm. vert. r 30mm D acero 8-12mm Fosultra (material) | 2 | 0.07 | 0.14 |
| E13DA0030 | Ud. | Separ. plást. arm. horiz. D=0-30mm r 30mm Fosilla 30 (material) | 4 | 0.11 | 0.44 |
| %0.03 | % | Costes indirectos | 3 % | 42.80 | 1.28 |
|  |  | Total |  |  | 44.08 |

**U07.0050** Ml. Murete jardin. fáb. bloq. armada e impermeabiliz.
Precio: 42.73
Murete de jardineras formado por fábrica de bloques de 50x25x12 cm, de 50 cm de altura, sobre correa de hormigón HA-25/P/16/I de 0,20x0,30 m, armada con 4 redondos de D 10 mm y estribos de D 6 mm c/ 30 cm de acero B 400 S, impermeabilizado con emulsión asfáltica Emufal o similar, enfoscada interiormente con mortero 1:3 de cemento y arena, y tirolesa y pintura Snowcem o similar en el exterior, totalmente acabado, i/separadores, encofrado y desencofrado, vertido del hormigón, vibrado y curado.

| Código | Ud | Descripción | Rendimiento | Precio | Importe |
|---|---|---|---|---|---|
| M01A0010 | H. | Oficial primera | 0.5 | 16.48 | 8.24 |
| M01A0030 | H. | Peón | 0.25 | 15.77 | 3.94 |
| M01B0090 | H. | Oficial pintor (mano de obra) | 0.25 | 16.48 | 4.12 |
| E10AB0040 | Ud. | Bloque horm. 12x25x50cm (material) | 4 | 1.02 | 4.08 |
| A03A0080 | M³. | Hormigón en masa HM-25/P/16/I CEM IV/B (P) 32,5 N | 0.06 | 92.46 | 5.55 |
| A04A0010 | Kg. | Acero corrugado B 400 S, elaborado y colocado | 3.25 | 1.31 | 4.26 |
| E35GA0030 | Kg. | Pintura emulsión asfáltica Emufal I (material) | 0.5 | 1.61 | 0.81 |
| A05A0010 | M². | Encofrado y desencof. en zunchos y pilaretes | 0.5 | 14.32 | 7.16 |
| A02A0010 | M³. | Mortero 1:3 de cemento CEM IV/B-P 32,5 N | 0.017 | 107.39 | 1.83 |
| E35KH0010 | Kg. | Pintura super-Snowcen (material) | 0.2 | 1.34 | 0.27 |
| QBA0010 | H. | Vibrador eléctrico | 0.07 | 5.98 | 0.42 |
| A02E0080 | M³. | Mortero 1:3:7 de cemento, arena y picón | 0.01 | 80.57 | 0.81 |
| %0.03 | % | Costes indirectos | 3 % | 41.49 | 1.24 |
|  |  | Total |  |  | 42.73 |

**U07.0060** M³. (>6) Muro de mampostería ordinaria de piedra basáltica
Precio: 248.24
(>6) Muro de mampostería ordinaria realizado con piedra basáltica.

| Código | Ud | Descripción | Rendimiento | Precio | Importe |
|---|---|---|---|---|---|
| M01A0020 | H. | Oficial segunda | 3.5 | 16.18 | 56.63 |
| M01A0030 | H. | Peón | 7 | 15.77 | 110.39 |
| E01BA0030 | Tm. | Cemento puzolánico, CEM IV/B (P) 32,5 N, ensacado | 0.001 | 103.7 | 0.10 |
| T01028 | M². | Piedra natural basáltica (material) | 1.35 | 33.06 | 44.63 |
| A02A0040 | M³. | Mortero 1:6 de cemento CEM IV/B-P 32,5 N | 0.325 | 90.02 | 29.26 |
| %0.03 | % | Costes indirectos | 3 % | 241.01 | 7.23 |
|  |  | Total |  |  | 248.24 |

**U07.0070** M³. (1-6) Muro de mampostería ordinaria de piedra basáltica
Precio: 334.27
(1-6) Muro de mampostería ordinaria realizado con piedra basáltica.

| Código | Ud | Descripción | Rendimiento | Precio | Importe |
|---|---|---|---|---|---|
| M01A0020 | H. | Oficial segunda | 5.25 | 16.18 | 84.95 |
| M01A0030 | H. | Peón | 10.5 | 15.77 | 165.59 |
| E01BA0030 | Tm. | Cemento puzolánico, CEM IV/B (P) 32,5 N, ensacado | 0.001 | 103.7 | 0.10 |
| T01028 | M². | Piedra natural basáltica | 1.35 | 33.06 | 44.63 |
| A02A0040 | M³. | Mortero 1:6 de cemento CEM IV/B-P 32,5 N | 0.325 | 90.02 | 29.26 |
| %0.03 | % | Costes indirectos | 3 % | 324.53 | 9.74 |
|  |  | Total |  |  | 334.27 |

**U07.0080** M³. (=1) Muro de mampostería ordinaria de piedra basáltica
Precio: 420.27
(=1) Muro de mampostería ordinaria realizado con piedra basáltica.

| Código | Ud | Descripción | Rendimiento | Precio | Importe |
|---|---|---|---|---|---|
| M01A0020 | H. | Oficial segunda | 7 | 16.18 | 113.26 |
| M01A0030 | H. | Peón | 14 | 15.77 | 220.78 |
| E01BA0030 | Tm. | Cemento puzolánico, CEM IV/B (P) 32,5 N, ensacado | 0.001 | 103.7 | 0.10 |
| T01028 | M². | Piedra natural basáltica | 1.35 | 33.06 | 44.63 |
| A02A0040 | M³. | Mortero 1:6 de cemento CEM IV/B-P 32,5 N | 0.325 | 90.02 | 29.26 |
| %0.03 | % | Costes indirectos | 3 % | 408.03 | 12.24 |
|  |  | Total |  |  | 420.27 |

**U07.0090** M². Enfoscado a buena vista, en param. vert., mortero cem. (CEM IV/B-P 32,5 N) y arena 1:3 (M-15)
Precio: 27.52
Enfoscado a buena vista, en paramentos verticales, de 20 mm de espesor, con mortero de cemento (CEM IV/B-P 32,5 N) y arena 1:3 (M-15), incluso regleado, p.p. de malla metálica en unión de fábrica y estructura, limpieza y humedecido del soporte y andamiaje.

| Código | Ud | Descripción | Rendimiento | Precio | Importe |
|---|---|---|---|---|---|
| M01A0010 | H. | Oficial primera | 0.5 | 16.48 | 8.24 |
| M01A0030 | H. | Peón | 1 | 15.77 | 15.77 |
| A02A0010 | M³. | Mortero 1:3 de cemento CEM IV/B-P 32,5 N | 0.02 | 107.39 | 2.15 |
| E01E0010 | M³. | Agua | 0.005 | 1.26 | 0.01 |
| E37IB0010 | M². | Malla Mortero (Texsa) fibra vidrio impregnada PVC, 10x10mm (material) | 0.2 | 2.48 | 0.50 |
| E31CA0010 | Ud. | Andamio metálico para exteriores | 0.001 | 51.18 | 0.05 |
| %0.03 | % | Costes indirectos | 3 % | 26.72 | 0.80 |
|  |  | Total |  |  | 27.52 |

Claves: arena de rio 1/3, en paramentos verticales, enfoscado a buena vista, de 20mm de espesor, mortero de cemento

**U07.0100** M². Enfoscado a buena vista, en param. vert., mortero cem. (CEM IV/B-P 32,5 N) y arena 1:6 (M-5)
Precio: 27.16
Enfoscado a buena vista, en paramentos verticales, de 20 mm de espesor, con mortero de cemento (CEM IV/B-P 32,5 N) y arena 1:6 (M-5), incluso regleado, p.p. de malla metálica en unión de fábrica y estructura, limpieza y humedecido del soporte y andamiaje.

| Código | Ud | Descripción | Rendimiento | Precio | Importe |
|---|---|---|---|---|---|
| M01A0010 | H. | Oficial primera | 0.5 | 16.48 | 8.24 |
| M01A0030 | H. | Peón | 1 | 15.77 | 15.77 |
| A02A0040 | M³. | Mortero 1:6 de cemento CEM IV/B-P 32,5 N | 0.02 | 90.02 | 1.80 |
| E01E0010 | M³. | Agua | 0.005 | 1.26 | 0.01 |
| E37IB0010 | M². | Malla Mortero (Texsa) fibra vidrio impregnada PVC, 10x10mm | 0.2 | 2.48 | 0.50 |
| E31CA0010 | Ud. | Andamio metálico para exteriores | 0.001 | 51.18 | 0.05 |
| %0.03 | % | Costes indirectos | 3 % | 26.37 | 0.79 |
|  |  | Total |  |  | 27.16 |

Claves: arena de rio 1/6, en paramentos verticales, enfoscado a buena vista, de 20mm de espesor, mortero de cemento

**U07.0110** M². Enfoscado maestreado y fratasado, en param. vert.
Precio: 42.35
Enfoscado maestreado y fratasado, en paramentos verticales, de 20 mm de espesor, con mortero de cemento (CEM IV/B-P 32,5 N) y arena 1:3 (M-15), incluso regleado, p.p. de malla metálica en unión de fábrica y estructura, remate de huecos y aristas, limpieza y humedecido del soporte, con maestras cada 3 m y andamiaje.

| Código | Ud | Descripción | Rendimiento | Precio | Importe |
|---|---|---|---|---|---|
| M01A0010 | H. | Oficial primera | 0.8 | 16.48 | 13.18 |
| M01A0030 | H. | Peón | 1.6 | 15.77 | 25.23 |
| A02A0010 | M³. | Mortero 1:3 de cemento CEM IV/B-P 32,5 N | 0.02 | 107.39 | 2.15 |
| E01E0010 | M³. | Agua | 0.005 | 1.26 | 0.01 |
| E37IB0010 | M². | Malla Mortero (Texsa) fibra vidrio impregnada PVC, 10x10mm | 0.2 | 2.48 | 0.50 |
| E31CA0010 | Ud. | Andamio metálico para exteriores | 0.001 | 51.18 | 0.05 |
| %0.03 | % | Costes indirectos | 3 % | 41.12 | 1.23 |
|  |  | Total |  |  | 42.35 |

Claves: arena de rio 1/3, en paramentos verticales, enfoscado, maestreado y fratasado, de 20mm de espesor, mortero de cemento

**U07.0120** M². Revoco con mortero de cemento
Precio: 14.82
Revoco con mortero de cemento de dosificación 1:3:7, terminación tirolesa, sobre cualquier tipo de soporte en horizontal y/o vertical, proyectado manual o mecánicamente, incluso preparación del soporte y limpieza.

| Código | Ud | Descripción | Rendimiento | Precio | Importe |
|---|---|---|---|---|---|
| M01A0010 | H. | Oficial primera | 0.392 | 16.48 | 6.46 |
| M01A0030 | H. | Peón | 0.392 | 15.77 | 6.18 |
| E01CD0020 | M³. | Picón de compactar, todo en uno (para subbases...) | 0.018 | 7.95 | 0.14 |
| A02E0080 | M³. | Mortero 1:3:7 de cemento, arena y picón | 0.02 | 80.57 | 1.61 |
| %0.03 | % | Costes indirectos | 3 % | 14.39 | 0.43 |
|  |  | Total |  |  | 14.82 |

Claves: revoco con mortero de cemento, dosificacion 1:2

**U07.0130** M². Revestimiento de mortero monocapa COTEGRAN RPL
Precio: 43.66
Revestimiento de mortero monocapa COTEGRAN RPL, sobre pared de fachada sin revestir, a base de ligante aditivado y coloreado en masa con posterior labrado de superficie en piedra abujardada, raseado de llagas, incluso p.p. de cortes y aristas a razón de 1/1.

| Código | Ud | Descripción | Rendimiento | Precio | Importe |
|---|---|---|---|---|---|
| M01A0010 | H. | Oficial primera | 1.06 | 16.48 | 17.47 |
| M01A0030 | H. | Peón | 1.06 | 15.77 | 16.72 |
| E37AC0020 | Kg. | Mortero monocapa Cotegran RPL, acabado raspado labrado (material) | 20 | 0.41 | 8.20 |
| %0.03 | % | Costes indirectos | 3 % | 42.39 | 1.27 |
|  |  | Total |  |  | 43.66 |

Claves: cotegran-pa, revestimiento de mortero monocapa

**U07.0140** M². Fábr. celosía horm. 30x30x7cm CONCASUR
Precio: 41.34
Fábrica de celosía de hormigón vibrado de 7 cm de espesor (30x30x7 cm) tipo CONCASUR o similar, tomada con mortero 1:6 de cemento y arena, armada con acero B 400 S D 6 mm, incluso rejuntado, humedecido del bloque, aplomado y nivelado. S/NTE-FDZ-6.

| Código | Ud | Descripción | Rendimiento | Precio | Importe |
|---|---|---|---|---|---|
| M01A0010 | H. | Oficial primera | 0.846 | 16.48 | 13.94 |
| M01A0030 | H. | Peón | 0.846 | 15.77 | 13.34 |
| E10BA0110 | Ud. | Celosía hormigón gris 30x30x7cm, CONCASUR (material) | 11.2 | 1 | 11.20 |
| A02A0040 | M³. | Mortero 1:6 de cemento CEM IV/B-P 32,5 N | 0.007 | 90.02 | 0.63 |
| A04A0010 | Kg. | Acero corrugado B 400 S, elaborado y colocado | 0.75 | 1.31 | 0.98 |
| E31CA0010 | Ud. | Andamio metálico para exteriores | 0.001 | 51.18 | 0.05 |
| %0.03 | % | Costes indirectos | 3 % | 40.14 | 1.20 |
|  |  | Total |  |  | 41.34 |

**U07.0150** Ml. Barand. horm. bl. form: balaust. rectang. BAL-400 SAS
Precio: 126.87
Barandilla de hormigón blanco, colocada sobre antepecho, SAS o similar, realizada con balaustres tipo BAL-400 de sección rectangular de 8x4 cm y h=60 cm, con pasamanos tipo RBAL-B, de 50x15x8,5 cm y como base pieza de remate de antepecho tipo LO-250 de 50x25x4 cm, recibida con mortero de cemento cola, incluso aplomado, nivelado, rejuntado con mortero preparado flexible y limpieza.

| Código | Ud | Descripción | Rendimiento | Precio | Importe |
|---|---|---|---|---|---|
| M01A0010 | H. | Oficial primera | 1.5 | 16.48 | 24.72 |
| M01A0030 | H. | Peón | 1.5 | 15.77 | 23.66 |
| E10FB0050 | Ud. | Balaustre horm. bl. 8x4cm, h=60cm, BAL-400 SAS (material) | 3 | 13.37 | 40.11 |
| E10FB0080 | Ud. | Remate (pasam.) p/barand. horm. bl., 50x15x8,5cm, RBAL-B, SAS (material) | 2 | 8.11 | 16.22 |
| E10FB0090 | Ud. | Base p/barandilla horm. bl., LO-250, 50x25x4cm, SAS (material) | 2 | 8.5 | 17.00 |
| E01FA0070 | Kg. | Adhesivo cementoso C 2TE SI, rev./pavim. int./ext. Weber.col flex (material) | 1.3 | 0.93 | 1.21 |
| E01FB0040 | Kg. | Mortero de rejuntado cementoso mejorado, CG 2 W Ar, color p/juntas a=3 a 30mm, Weber.color flex (material) | 0.2 | 1.26 | 0.25 |
| E01E0010 | M³. | Agua | 0.001 | 1.26 | 0.00 |
| %0.03 | % | Costes indirectos | 3 % | 123.17 | 3.70 |
|  |  | Total |  |  | 126.87 |

**U07.0160** Ml. Formación peldaño con horm. masa fck 10N/mm²
Precio: 11.45
Formación de peldaño de escalera con hormigón en masa de fck=10 N/mm², incluso encofrado y desencofrado preciso.

| Código | Ud | Descripción | Rendimiento | Precio | Importe |
|---|---|---|---|---|---|
| M01A0010 | H. | Oficial primera | 0.22 | 16.48 | 3.63 |
| M01A0030 | H. | Peón | 0.22 | 15.77 | 3.47 |
| A03A0010 | M³. | Hormigón en masa de fck=10N/mm² | 0.045 | 78.92 | 3.55 |
| A05G0010 | M². | Confección y amortización encofrado de madera para peldañeado | 0.15 | 3.15 | 0.47 |
| %0.03 | % | Costes indirectos | 3 % | 11.12 | 0.33 |
|  |  | Total |  |  | 11.45 |

## U08 PAVIMENTOS Y PELDAÑOS

### U08.01 PAVIMENTOS PREFABRICADOS
PAVIMENTOS HIDRÁULICOS

**U08.01010** M². (>6) Pavimento de baldosa hidráulica 25x25cm
Precio: 46.05
(>6) Pavimento de baldosa hidráulica, similar a la existente en S/C, de 25x25 cm, recibido con mortero de cemento y arena 1:6, cama de 2 cm de arena, incluso rejuntado y limpieza.

| Código | Ud | Descripción | Rendimiento | Precio | Importe |
|---|---|---|---|---|---|
| M01A0010 | H. | Oficial primera | 0.7 | 16.48 | 11.54 |
| M01A0030 | H. | Peón | 1.2 | 15.77 | 18.92 |
| T02001 | M². | Baldosa hidráulica 25x25cm (material) | 1.05 | 6.38 | 6.70 |
| E01CA0020 | M³. | Arena seca (material) | 0.06 | 20.86 | 1.25 |
| A02A0040 | M³. | Mortero 1:6 de cemento CEM IV/B-P 32,5 N | 0.07 | 90.02 | 6.30 |
| %0.03 | % | Costes indirectos | 3 % | 44.71 | 1.34 |
|  |  | Total |  |  | 46.05 |

Claves: baldosa hidraulica, de 20x20cm, pavimento, recibido con mortero de cemento, arena de rio 1/6, arena de rio

**U08.01020** M². (1-6) Pavimento de baldosa hidráulica 25x25cm
Precio: 61.74
(1-6) Pavimento de baldosa hidráulica, similar a la existente en S/C, de 25x25 cm, recibido con mortero de cemento y arena 1:6, cama de 2 cm de arena, incluso rejuntado y limpieza.

| Código | Ud | Descripción | Rendimiento | Precio | Importe |
|---|---|---|---|---|---|
| M01A0010 | H. | Oficial primera | 1.05 | 16.48 | 17.30 |
| M01A0030 | H. | Peón | 1.8 | 15.77 | 28.39 |
| T02001 | M². | Baldosa hidráulica 25x25cm | 1.05 | 6.38 | 6.70 |
| E01CA0020 | M³. | Arena seca | 0.06 | 20.86 | 1.25 |
| A02A0040 | M³. | Mortero 1:6 de cemento CEM IV/B-P 32,5 N | 0.07 | 90.02 | 6.30 |
| %0.03 | % | Costes indirectos | 3 % | 59.94 | 1.80 |
|  |  | Total |  |  | 61.74 |

**U08.01030** M². (=1) Pavimento de baldosa hidráulica 25x25cm
Precio: 77.43
(=1) Pavimento de baldosa hidráulica, similar a la existente en S/C, de 25x25 cm, recibido con mortero de cemento y arena 1:6, cama de 2 cm de arena, incluso rejuntado y limpieza.

| Código | Ud | Descripción | Rendimiento | Precio | Importe |
|---|---|---|---|---|---|
| M01A0010 | H. | Oficial primera | 1.4 | 16.48 | 23.07 |
| M01A0030 | H. | Peón | 2.4 | 15.77 | 37.85 |
| T02001 | M². | Baldosa hidráulica 25x25cm | 1.05 | 6.38 | 6.70 |
| E01CA0020 | M³. | Arena seca | 0.06 | 20.86 | 1.25 |
| A02A0040 | M³. | Mortero 1:6 de cemento CEM IV/B-P 32,5 N | 0.07 | 90.02 | 6.30 |
| %0.03 | % | Costes indirectos | 3 % | 75.17 | 2.26 |
|  |  | Total |  |  | 77.43 |

**U08.01040** M². (>6) Pavimento de baldosa hidráulica 33x33cm
Precio: 49.96
(>6) Pavimento de baldosa hidráulica, similar a la existente en S/C, de 33x33 cm, recibido con mortero de cemento y arena 1:6, cama de 2 cm de arena, incluso rejuntado y limpieza.

| Código | Ud | Descripción | Rendimiento | Precio | Importe |
|---|---|---|---|---|---|
| M01A0010 | H. | Oficial primera | 0.7 | 16.48 | 11.54 |
| M01A0030 | H. | Peón | 1.2 | 15.77 | 18.92 |
| T02011 | M². | Baldosa hidráulica 33x33cm (material) | 1.05 | 9.99 | 10.49 |
| E01CA0020 | M³. | Arena seca | 0.06 | 20.86 | 1.25 |
| A02A0040 | M³. | Mortero 1:6 de cemento CEM IV/B-P 32,5 N | 0.07 | 90.02 | 6.30 |
| %0.03 | % | Costes indirectos | 3 % | 48.50 | 1.46 |
|  |  | Total |  |  | 49.96 |

**U08.01050** M². (1-6) Pavimento de baldosa hidráulica 33x33cm
Precio: 65.64
(1-6) Pavimento de baldosa hidráulica, similar a la existente en S/C, de 33x33 cm, recibido con mortero de cemento y arena 1:6, cama de 2 cm de arena, incluso rejuntado y limpieza.

| Código | Ud | Descripción | Rendimiento | Precio | Importe |
|---|---|---|---|---|---|
| M01A0010 | H. | Oficial primera | 1.05 | 16.48 | 17.30 |
| M01A0030 | H. | Peón | 1.8 | 15.77 | 28.39 |
| T02011 | M². | Baldosa hidráulica 33x33cm | 1.05 | 9.99 | 10.49 |
| E01CA0020 | M³. | Arena seca | 0.06 | 20.86 | 1.25 |
| A02A0040 | M³. | Mortero 1:6 de cemento CEM IV/B-P 32,5 N | 0.07 | 90.02 | 6.30 |
| %0.03 | % | Costes indirectos | 3 % | 63.73 | 1.91 |
|  |  | Total |  |  | 65.64 |

**U08.01060** M². (=1) Pavimento de baldosa hidráulica 33x33cm
Precio: 81.33
(=1) Pavimento de baldosa hidráulica, similar a la existente en S/C, de 33x33 cm, recibido con mortero de cemento y arena 1:6, cama de 2 cm de arena, incluso rejuntado y limpieza.

| Código | Ud | Descripción | Rendimiento | Precio | Importe |
|---|---|---|---|---|---|
| M01A0010 | H. | Oficial primera | 1.4 | 16.48 | 23.07 |
| M01A0030 | H. | Peón | 2.4 | 15.77 | 37.85 |
| T02011 | M². | Baldosa hidráulica 33x33cm | 1.05 | 9.99 | 10.49 |
| E01CA0020 | M³. | Arena seca | 0.06 | 20.86 | 1.25 |
| A02A0040 | M³. | Mortero 1:6 de cemento CEM IV/B-P 32,5 N | 0.07 | 90.02 | 6.30 |
| %0.03 | % | Costes indirectos | 3 % | 78.96 | 2.37 |
|  |  | Total |  |  | 81.33 |

**U08.01070** Ml. (>6) Peldaño formado por huella de baldosa hidráulica
Precio: 56.21
(>6) Peldaño formado por huella de baldosa hidráulica, de 30x30 cm, tabica enfoscada con mortero de cemento y arena 1:4 y angular metálico de 40x4 mm en borde de peldaño.

| Código | Ud | Descripción | Rendimiento | Precio | Importe |
|---|---|---|---|---|---|
| M01A0010 | H. | Oficial primera | 1 | 16.48 | 16.48 |
| M01A0030 | H. | Peón | 1.73 | 15.77 | 27.28 |
| A013 | M². | Enfoscado fratasado a buena vista, param. vert., 20mm, mortero cem. 1:4 | 0.2 | 31.66 | 6.33 |
| A02A0040 | M³. | Mortero 1:6 de cemento CEM IV/B-P 32,5 N | 0.02 | 90.02 | 1.80 |
| E33BA0090 | M². | Loseta hidráulica 30x30cm gris (material) | 0.3 | 8.94 | 2.68 |
| %0.03 | % | Costes indirectos | 3 % | 54.57 | 1.64 |
|  |  | Total |  |  | 56.21 |

Claves: baldosa hidraulica, de 30x30cm, peldaño, mortero de cemento, arena de rio

**U08.01080** Ml. (1-6) Peldaño formado por huella de baldosa hidráulica
Precio: 80.12
(1-6) Peldaño formado por huella de baldosa hidráulica, de 30x30 cm, tabica enfoscada con mortero de cemento y arena 1:4 y angular metálico de 40x4 mm en borde de peldaño.

| Código | Ud | Descripción | Rendimiento | Precio | Importe |
|---|---|---|---|---|---|
| M01A0010 | H. | Oficial primera | 1.5 | 16.48 | 24.72 |
| M01A0030 | H. | Peón | 2.595 | 15.77 | 40.92 |
| A013 | M². | Enfoscado fratasado a buena vista, param. vert., 20mm, mortero cem. 1:4 | 0.2 | 31.66 | 6.33 |
| A02A0040 | M³. | Mortero 1:6 de cemento CEM IV/B-P 32,5 N | 0.02 | 90.02 | 1.80 |
| E33BA0090 | M². | Loseta hidráulica 30x30cm gris | 0.45 | 8.94 | 4.02 |
| %0.03 | % | Costes indirectos | 3 % | 77.79 | 2.33 |
|  |  | Total |  |  | 80.12 |

**U08.01090** Ml. (=1) Peldaño formado por huella de baldosa hidráulica
Precio: 104.04
(=1) Peldaño formado por huella de baldosa hidráulica, de 30x30 cm, tabica enfoscada con mortero de cemento y arena 1:4 y angular metálico de 40x4 mm en borde de peldaño.

| Código | Ud | Descripción | Rendimiento | Precio | Importe |
|---|---|---|---|---|---|
| M01A0010 | H. | Oficial primera | 2 | 16.48 | 32.96 |
| M01A0030 | H. | Peón | 3.46 | 15.77 | 54.56 |
| A013 | M². | Enfoscado fratasado a buena vista, param. vert., 20mm, mortero cem. 1:4 | 0.2 | 31.66 | 6.33 |
| A02A0040 | M³. | Mortero 1:6 de cemento CEM IV/B-P 32,5 N | 0.02 | 90.02 | 1.80 |
| E33BA0090 | M². | Loseta hidráulica 30x30cm gris | 0.6 | 8.94 | 5.36 |
| %0.03 | % | Costes indirectos | 3 % | 101.01 | 3.03 |
|  |  | Total |  |  | 104.04 |

**U08.01100** M². (>6) Pavimento de baldosa tipo Escofet
Precio: 86.16
(>6) Pavimento de baldosa tipo Escofet, recibido con mortero de cemento y arena 1:6, cama de 2 cm de arena, incluso rejuntado y limpieza.

| Código | Ud | Descripción | Rendimiento | Precio | Importe |
|---|---|---|---|---|---|
| M01A0010 | H. | Oficial primera | 1 | 16.48 | 16.48 |
| M01A0030 | H. | Peón | 1.8 | 15.77 | 28.39 |
| T02012 | M². | Baldosa tipo Escofet (material) | 1.05 | 29.74 | 31.23 |
| E01CA0020 | M³. | Arena seca | 0.06 | 20.86 | 1.25 |
| A02A0040 | M³. | Mortero 1:6 de cemento CEM IV/B-P 32,5 N | 0.07 | 90.02 | 6.30 |
| %0.03 | % | Costes indirectos | 3 % | 83.65 | 2.51 |
|  |  | Total |  |  | 86.16 |

**U08.01110** M². (1-6) Pavimento de baldosa tipo Escofet
Precio: 109.26
(1-6) Pavimento de baldosa tipo Escofet, recibido con mortero de cemento y arena 1:6, cama de 2 cm de arena, incluso rejuntado y limpieza.

| Código | Ud | Descripción | Rendimiento | Precio | Importe |
|---|---|---|---|---|---|
| M01A0010 | H. | Oficial primera | 1.5 | 16.48 | 24.72 |
| M01A0030 | H. | Peón | 2.7 | 15.77 | 42.58 |
| T02012 | M². | Baldosa tipo Escofet | 1.05 | 29.74 | 31.23 |
| E01CA0020 | M³. | Arena seca | 0.06 | 20.86 | 1.25 |
| A02A0040 | M³. | Mortero 1:6 de cemento CEM IV/B-P 32,5 N | 0.07 | 90.02 | 6.30 |
| %0.03 | % | Costes indirectos | 3 % | 106.08 | 3.18 |
|  |  | Total |  |  | 109.26 |

**U08.01120** M². (=1) Pavimento de baldosa tipo Escofet
Precio: 132.37
(=1) Pavimento de baldosa tipo Escofet, recibido con mortero de cemento y arena 1:6, cama de 2 cm de arena, incluso rejuntado y limpieza.

| Código | Ud | Descripción | Rendimiento | Precio | Importe |
|---|---|---|---|---|---|
| M01A0010 | H. | Oficial primera | 2 | 16.48 | 32.96 |
| M01A0030 | H. | Peón | 3.6 | 15.77 | 56.77 |
| T02012 | M². | Baldosa tipo Escofet | 1.05 | 29.74 | 31.23 |
| E01CA0020 | M³. | Arena seca | 0.06 | 20.86 | 1.25 |
| A02A0040 | M³. | Mortero 1:6 de cemento CEM IV/B-P 32,5 N | 0.07 | 90.02 | 6.30 |
| %0.03 | % | Costes indirectos | 3 % | 128.51 | 3.86 |
|  |  | Total |  |  | 132.37 |

**U08.01130** Ml. (>6) Bordillo de jardinera similar al existente en S/C
Precio: 52.57
(>6) Bordillo de jardinera similar al existente en S/C, sobre solera de hormigón fck 15 N/mm², tamaño máx. árido 16 mm y de 10 cm de espesor, incluso excavación, rejuntado y limpieza.

| Código | Ud | Descripción | Rendimiento | Precio | Importe |
|---|---|---|---|---|---|
| M01A0010 | H. | Oficial primera | 0.5 | 16.48 | 8.24 |
| M01A0020 | H. | Oficial segunda | 0.5 | 16.18 | 8.09 |
| M01A0030 | H. | Peón | 0.5 | 15.77 | 7.89 |
| T02013 | Ml. | Bordillo de jardinera tipo Julca (material) | 1 | 13.97 | 13.97 |
| A02A0040 | M³. | Mortero 1:6 de cemento CEM IV/B-P 32,5 N | 0.002 | 90.02 | 0.18 |
| A03A0030 | M³. | Hormigón en masa de fck=15N/mm² | 0.15 | 84.44 | 12.67 |
| %0.03 | % | Costes indirectos | 3 % | 51.04 | 1.53 |
|  |  | Total |  |  | 52.57 |

**U08.01140** Ml. (1-6) Bordillo de jardinera similar al existente en S/C
Precio: 65.04
(1-6) Bordillo de jardinera similar al existente en S/C, sobre solera de hormigón fck 10 N/mm², tamaño máx. árido 40 mm y de 10 cm de espesor, incluso excavación, rejuntado y limpieza.

| Código | Ud | Descripción | Rendimiento | Precio | Importe |
|---|---|---|---|---|---|
| M01A0010 | H. | Oficial primera | 0.75 | 16.48 | 12.36 |
| M01A0020 | H. | Oficial segunda | 0.75 | 16.18 | 12.14 |
| M01A0030 | H. | Peón | 0.75 | 15.77 | 11.83 |
| T02013 | Ml. | Bordillo de jardinera tipo Julca | 1 | 13.97 | 13.97 |
| A02A0040 | M³. | Mortero 1:6 de cemento CEM IV/B-P 32,5 N | 0.002 | 90.02 | 0.18 |
| A03A0030 | M³. | Hormigón en masa de fck=15N/mm² | 0.15 | 84.44 | 12.67 |
| %0.03 | % | Costes indirectos | 3 % | 63.15 | 1.89 |
|  |  | Total |  |  | 65.04 |

**U08.01150** Ml. (=1) Bordillo de jardinera similar al existente en S/C
Precio: 77.51
(=1) Bordillo de jardinera similar al existente en S/C, sobre solera de hormigón fck 10 N/mm², tamaño máx. árido 40 mm y de 10 cm de espesor, incluso excavación, rejuntado y limpieza.

| Código | Ud | Descripción | Rendimiento | Precio | Importe |
|---|---|---|---|---|---|
| M01A0010 | H. | Oficial primera | 1 | 16.48 | 16.48 |
| M01A0020 | H. | Oficial segunda | 1 | 16.18 | 16.18 |
| M01A0030 | H. | Peón | 1 | 15.77 | 15.77 |
| T02013 | Ml. | Bordillo de jardinera tipo Julca | 1 | 13.97 | 13.97 |
| A02A0040 | M³. | Mortero 1:6 de cemento CEM IV/B-P 32,5 N | 0.002 | 90.02 | 0.18 |
| A03A0030 | M³. | Hormigón en masa de fck=15N/mm² | 0.15 | 84.44 | 12.67 |
| %0.03 | % | Costes indirectos | 3 % | 75.25 | 2.26 |
|  |  | Total |  |  | 77.51 |

**U08.01160** Ud. Loseta hidráulica de 100x30x5cm, según detalles
Precio: 113.08
Loseta hidráulica de 100x30x5 cm, según detalles, con dibujos en bajorrelieve con la señalización de las vías, recibida con mortero de cemento cola, incluso solera de hormigón de fck=10 N/mm² de 7 cm de espesor medio, cortes, rejuntado con mortero preparado flexible, formación de juntas de dilatación y limpieza.

| Código | Ud | Descripción | Rendimiento | Precio | Importe |
|---|---|---|---|---|---|
| M01A0010 | H. | Oficial primera | 1.05 | 16.48 | 17.30 |
| M01A0030 | H. | Peón | 1.8 | 15.77 | 28.39 |
| e42.0150 | Ud. | Loseta hidráulica de 100x30x5cm (material) | 1 | 56.55 | 56.55 |
| E01CA0020 | M³. | Arena seca | 0.06 | 20.86 | 1.25 |
| A02A0040 | M³. | Mortero 1:6 de cemento CEM IV/B-P 32,5 N | 0.07 | 90.02 | 6.30 |
| %0.03 | % | Costes indirectos | 3 % | 109.79 | 3.29 |
|  |  | Total |  |  | 113.08 |

### U08.02 PAVIMENTOS PIEDRA NATURAL
PAVIMENTOS DE PIEDRA NATURAL

**U08.02010** M². (>6) Pavimento de piedra natural (basáltica)
Precio: 115.36
(>6) Pavimento de piedra natural (basáltica), de 3 cm de espesor, recibido con mortero de cemento y arena.

| Código | Ud | Descripción | Rendimiento | Precio | Importe |
|---|---|---|---|---|---|
| M01A0010 | H. | Oficial primera | 1 | 16.48 | 16.48 |
| M01A0020 | H. | Oficial segunda | 1 | 16.18 | 16.18 |
| M01A0030 | H. | Peón | 1.8 | 15.77 | 28.39 |
| T01018 | M². | Piedra natural (basáltica) 3cm (material) | 1.1 | 38.77 | 42.65 |
| E01CA0020 | M³. | Arena seca | 0.05 | 20.86 | 1.04 |
| E01FA0070 | Kg. | Adhesivo cementoso C 2TE SI, rev./pavim. int./ext. Weber.col flex | 2 | 0.93 | 1.86 |
| A02A0040 | M³. | Mortero 1:6 de cemento CEM IV/B-P 32,5 N | 0.06 | 90.02 | 5.40 |
| %0.03 | % | Costes indirectos | 3 % | 112.00 | 3.36 |
|  |  | Total |  |  | 115.36 |

Claves: pavimento de piedra caliza, recibido con mortero de cemento, arena de miga, arena de rio

**U08.02020** M². (1-6) Pavimento de piedra natural (basáltica)
Precio: 146.8
(1-6) Pavimento de piedra natural (basáltica), de 3 cm de espesor, recibido con mortero de cemento y arena.

| Código | Ud | Descripción | Rendimiento | Precio | Importe |
|---|---|---|---|---|---|
| M01A0010 | H. | Oficial primera | 1.5 | 16.48 | 24.72 |
| M01A0020 | H. | Oficial segunda | 1.5 | 16.18 | 24.27 |
| M01A0030 | H. | Peón | 2.7 | 15.77 | 42.58 |
| T01018 | M². | Piedra natural (basáltica) 3cm | 1.1 | 38.77 | 42.65 |
| E01CA0020 | M³. | Arena seca | 0.05 | 20.86 | 1.04 |
| E01FA0070 | Kg. | Adhesivo cementoso C 2TE SI, rev./pavim. int./ext. Weber.col flex | 2 | 0.93 | 1.86 |
| A02A0040 | M³. | Mortero 1:6 de cemento CEM IV/B-P 32,5 N | 0.06 | 90.02 | 5.40 |
| %0.03 | % | Costes indirectos | 3 % | 142.52 | 4.28 |
|  |  | Total |  |  | 146.8 |

**U08.02030** M². (=1) Pavimento de piedra natural (basáltica)
Precio: 178.23
(=1) Pavimento de piedra natural (basáltica), de 3 cm de espesor, recibido con mortero de cemento y arena.

| Código | Ud | Descripción | Rendimiento | Precio | Importe |
|---|---|---|---|---|---|
| M01A0010 | H. | Oficial primera | 2 | 16.48 | 32.96 |
| M01A0020 | H. | Oficial segunda | 2 | 16.18 | 32.36 |
| M01A0030 | H. | Peón | 3.6 | 15.77 | 56.77 |
| T01018 | M². | Piedra natural (basáltica) 3cm | 1.1 | 38.77 | 42.65 |
| E01CA0020 | M³. | Arena seca | 0.05 | 20.86 | 1.04 |
| E01FA0070 | Kg. | Adhesivo cementoso C 2TE SI, rev./pavim. int./ext. Weber.col flex | 2 | 0.93 | 1.86 |
| A02A0040 | M³. | Mortero 1:6 de cemento CEM IV/B-P 32,5 N | 0.06 | 90.02 | 5.40 |
| %0.03 | % | Costes indirectos | 3 % | 173.04 | 5.19 |
|  |  | Total |  |  | 178.23 |

**U08.02040** M². (>6) Pavimento de piedra natural (pórfido)
Precio: 135.73
(>6) Pavimento de piedra natural (pórfido), similar al existente en S/C, de 3 cm de espesor, recibido con mortero de cemento y arena.

| Código | Ud | Descripción | Rendimiento | Precio | Importe |
|---|---|---|---|---|---|
| M01A0010 | H. | Oficial primera | 1 | 16.48 | 16.48 |
| M01A0020 | H. | Oficial segunda | 1 | 16.18 | 16.18 |
| M01A0030 | H. | Peón | 1.8 | 15.77 | 28.39 |
| T01027 | M². | Piedra natural (pórfido) 6cm (material) | 1.1 | 56.75 | 62.43 |
| E01CA0020 | M³. | Arena seca | 0.05 | 20.86 | 1.04 |
| E01FA0070 | Kg. | Adhesivo cementoso C 2TE SI, rev./pavim. int./ext. Weber.col flex | 2 | 0.93 | 1.86 |
| A02A0040 | M³. | Mortero 1:6 de cemento CEM IV/B-P 32,5 N | 0.06 | 90.02 | 5.40 |
| %0.03 | % | Costes indirectos | 3 % | 131.78 | 3.95 |
|  |  | Total |  |  | 135.73 |

**U08.02050** M². (1-6) Pavimento de piedra natural (pórfido)
Precio: 167.17
(1-6) Pavimento de piedra natural (pórfido), similar al existente en S/C, de 3 cm de espesor, recibido con mortero de cemento y arena.

| Código | Ud | Descripción | Rendimiento | Precio | Importe |
|---|---|---|---|---|---|
| M01A0010 | H. | Oficial primera | 1.5 | 16.48 | 24.72 |
| M01A0020 | H. | Oficial segunda | 1.5 | 16.18 | 24.27 |
| M01A0030 | H. | Peón | 2.7 | 15.77 | 42.58 |
| T01027 | M². | Piedra natural (pórfido) 6cm | 1.1 | 56.75 | 62.43 |
| E01CA0020 | M³. | Arena seca | 0.05 | 20.86 | 1.04 |
| E01FA0070 | Kg. | Adhesivo cementoso C 2TE SI, rev./pavim. int./ext. Weber.col flex | 2 | 0.93 | 1.86 |
| A02A0040 | M³. | Mortero 1:6 de cemento CEM IV/B-P 32,5 N | 0.06 | 90.02 | 5.40 |
| %0.03 | % | Costes indirectos | 3 % | 162.30 | 4.87 |
|  |  | Total |  |  | 167.17 |

**U08.02060** M². (=1) Pavimento de piedra natural (pórfido)
Precio: 198.6
(=1) Pavimento de piedra natural (pórfido), similar al existente en S/C, de 3 cm de espesor, recibido con mortero de cemento y arena.

| Código | Ud | Descripción | Rendimiento | Precio | Importe |
|---|---|---|---|---|---|
| M01A0010 | H. | Oficial primera | 2 | 16.48 | 32.96 |
| M01A0020 | H. | Oficial segunda | 2 | 16.18 | 32.36 |
| M01A0030 | H. | Peón | 3.6 | 15.77 | 56.77 |
| T01027 | M². | Piedra natural (pórfido) 6cm | 1.1 | 56.75 | 62.43 |
| E01CA0020 | M³. | Arena seca | 0.05 | 20.86 | 1.04 |
| E01FA0070 | Kg. | Adhesivo cementoso C 2TE SI, rev./pavim. int./ext. Weber.col flex | 2 | 0.93 | 1.86 |
| A02A0040 | M³. | Mortero 1:6 de cemento CEM IV/B-P 32,5 N | 0.06 | 90.02 | 5.40 |
| %0.03 | % | Costes indirectos | 3 % | 192.82 | 5.78 |
|  |  | Total |  |  | 198.6 |

**U08.02070** M². (>6) Pavimento de mármol de importación
Precio: 139.17
(>6) Pavimento de mármol de importación, de 2 cm de espesor, recibido con mortero de cemento y arena 1:6, cama de arena de 2 cm, incluso p.p. de rejuntado y limpieza.

| Código | Ud | Descripción | Rendimiento | Precio | Importe |
|---|---|---|---|---|---|
| M01A0010 | H. | Oficial primera | 1 | 16.48 | 16.48 |
| M01A0020 | H. | Oficial segunda | 1 | 16.18 | 16.18 |
| M01A0030 | H. | Peón | 1.8 | 15.77 | 28.39 |
| T01019 | M². | Mármol importación 2cm (material) | 1 | 65.98 | 65.98 |
| E01CA0020 | M³. | Arena seca | 0.04 | 20.86 | 0.83 |
| E01FA0070 | Kg. | Adhesivo cementoso C 2TE SI, rev./pavim. int./ext. Weber.col flex | 2 | 0.93 | 1.86 |
| A02A0040 | M³. | Mortero 1:6 de cemento CEM IV/B-P 32,5 N | 0.06 | 90.02 | 5.40 |
| %0.03 | % | Costes indirectos | 3 % | 135.12 | 4.05 |
|  |  | Total |  |  | 139.17 |

Claves: marmol de importacion, pavimento, recibido con mortero de cemento, arena de miga

**U08.02080** M². (1-6) Pavimento de mármol de importación
Precio: 170.61
(1-6) Pavimento de mármol de importación, de 2 cm de espesor, recibido con mortero de cemento y arena 1:6, cama de arena de 2 cm, incluso p.p. de rejuntado y limpieza.

| Código | Ud | Descripción | Rendimiento | Precio | Importe |
|---|---|---|---|---|---|
| M01A0010 | H. | Oficial primera | 1.5 | 16.48 | 24.72 |
| M01A0020 | H. | Oficial segunda | 1.5 | 16.18 | 24.27 |
| M01A0030 | H. | Peón | 2.7 | 15.77 | 42.58 |
| T01019 | M². | Mármol importación 2cm | 1 | 65.98 | 65.98 |
| E01CA0020 | M³. | Arena seca | 0.04 | 20.86 | 0.83 |
| E01FA0070 | Kg. | Adhesivo cementoso C 2TE SI, rev./pavim. int./ext. Weber.col flex | 2 | 0.93 | 1.86 |
| A02A0040 | M³. | Mortero 1:6 de cemento CEM IV/B-P 32,5 N | 0.06 | 90.02 | 5.40 |
| %0.03 | % | Costes indirectos | 3 % | 165.64 | 4.97 |
|  |  | Total |  |  | 170.61 |

**U08.02090** M². (=1) Pavimento de mármol de importación
Precio: 202.04
(=1) Pavimento de mármol de importación, de 2 cm de espesor, recibido con mortero de cemento y arena 1:6, cama de arena de 2 cm, incluso p.p. de rejuntado y limpieza.

| Código | Ud | Descripción | Rendimiento | Precio | Importe |
|---|---|---|---|---|---|
| M01A0010 | H. | Oficial primera | 2 | 16.48 | 32.96 |
| M01A0020 | H. | Oficial segunda | 2 | 16.18 | 32.36 |
| M01A0030 | H. | Peón | 3.6 | 15.77 | 56.77 |
| T01019 | M². | Mármol importación 2cm | 1 | 65.98 | 65.98 |
| E01CA0020 | M³. | Arena seca | 0.04 | 20.86 | 0.83 |
| E01FA0070 | Kg. | Adhesivo cementoso C 2TE SI, rev./pavim. int./ext. Weber.col flex | 2 | 0.93 | 1.86 |
| A02A0040 | M³. | Mortero 1:6 de cemento CEM IV/B-P 32,5 N | 0.06 | 90.02 | 5.40 |
| %0.03 | % | Costes indirectos | 3 % | 196.16 | 5.88 |
|  |  | Total |  |  | 202.04 |

**U08.02100** M². (>6) Pavimento de granito Rosa Porriño
Precio: 152.51
(>6) Pavimento de granito Rosa Porriño, de 2 cm de espesor, recibido con mortero de cemento y arena 1:6, cama de arena de 2 cm de espesor, incluso p.p. de rejuntado y limpieza.

| Código | Ud | Descripción | Rendimiento | Precio | Importe |
|---|---|---|---|---|---|
| M01A0010 | H. | Oficial primera | 1 | 16.48 | 16.48 |
| M01A0020 | H. | Oficial segunda | 1 | 16.18 | 16.18 |
| M01A0030 | H. | Peón | 1.8 | 15.77 | 28.39 |
| T01020 | M². | Granito rosa Porriño (material) | 1 | 81.17 | 81.17 |
| E01CA0020 | M³. | Arena seca | 0.02 | 20.86 | 0.42 |
| E01FA0070 | Kg. | Adhesivo cementoso C 2TE SI, rev./pavim. int./ext. Weber.col flex | 1 | 0.93 | 0.93 |
| A02A0040 | M³. | Mortero 1:6 de cemento CEM IV/B-P 32,5 N | 0.05 | 90.02 | 4.50 |
| %0.03 | % | Costes indirectos | 3 % | 148.07 | 4.44 |
|  |  | Total |  |  | 152.51 |

Claves: granito rosa porriño, pavimento, recibido con mortero de cemento, arena de miga

**U08.02110** M². (1-6) Pavimento de granito Rosa Porriño
Precio: 183.95
(1-6) Pavimento de granito Rosa Porriño, de 2 cm de espesor, recibido con mortero de cemento y arena 1:6, cama de arena de 2 cm de espesor, incluso p.p. de rejuntado y limpieza.

| Código | Ud | Descripción | Rendimiento | Precio | Importe |
|---|---|---|---|---|---|
| M01A0010 | H. | Oficial primera | 1.5 | 16.48 | 24.72 |
| M01A0020 | H. | Oficial segunda | 1.5 | 16.18 | 24.27 |
| M01A0030 | H. | Peón | 2.7 | 15.77 | 42.58 |
| T01020 | M². | Granito rosa Porriño | 1 | 81.17 | 81.17 |
| E01CA0020 | M³. | Arena seca | 0.02 | 20.86 | 0.42 |
| E01FA0070 | Kg. | Adhesivo cementoso C 2TE SI, rev./pavim. int./ext. Weber.col flex | 1 | 0.93 | 0.93 |
| A02A0040 | M³. | Mortero 1:6 de cemento CEM IV/B-P 32,5 N | 0.05 | 90.02 | 4.50 |
| %0.03 | % | Costes indirectos | 3 % | 178.59 | 5.36 |
|  |  | Total |  |  | 183.95 |

**U08.02120** M². (=1) Pavimento de granito Rosa Porriño
Precio: 215.38
(=1) Pavimento de granito Rosa Porriño, de 2 cm de espesor, recibido con mortero de cemento y arena 1:6, cama de arena de 2 cm de espesor, incluso p.p. de rejuntado y limpieza.

| Código | Ud | Descripción | Rendimiento | Precio | Importe |
|---|---|---|---|---|---|
| M01A0010 | H. | Oficial primera | 2 | 16.48 | 32.96 |
| M01A0020 | H. | Oficial segunda | 2 | 16.18 | 32.36 |
| M01A0030 | H. | Peón | 3.6 | 15.77 | 56.77 |
| T01020 | M². | Granito rosa Porriño | 1 | 81.17 | 81.17 |
| E01CA0020 | M³. | Arena seca | 0.02 | 20.86 | 0.42 |
| E01FA0070 | Kg. | Adhesivo cementoso C 2TE SI, rev./pavim. int./ext. Weber.col flex | 1 | 0.93 | 0.93 |
| A02A0040 | M³. | Mortero 1:6 de cemento CEM IV/B-P 32,5 N | 0.05 | 90.02 | 4.50 |
| %0.03 | % | Costes indirectos | 3 % | 209.11 | 6.27 |
|  |  | Total |  |  | 215.38 |

**U08.02130** M². (>6) Pavimento de adoquín de granito
Precio: 141.13
(>6) Pavimento de adoquín de granito de forma rectangular, con huella de 20x10 cm y 7 cm de espesor, color gris, colocado previa compactación del terreno hasta conseguir un 95% del próctor modificado, sobre capa de arena de 10 cm de espesor mínimo, incluso relleno de juntas con arena y compactado con bandeja vibratoria.

| Código | Ud | Descripción | Rendimiento | Precio | Importe |
|---|---|---|---|---|---|
| M01A0010 | H. | Oficial primera | 1 | 16.48 | 16.48 |
| M01A0020 | H. | Oficial segunda | 1 | 16.18 | 16.18 |
| M01A0030 | H. | Peón | 2.5 | 15.77 | 39.43 |
| T02005 | Ud. | Adoquín granito 16/20x10/12x10/12cm (material) | 54 | 0.99 | 53.46 |
| E01CB0010 | Tm. | Árido machaqueo 0-4mm (material) | 0.3 | 13.91 | 4.17 |
| QBD0010 | H. | Bandeja vibrante Vibromat con operario | 0.4 | 18.25 | 7.30 |
| %0.03 | % | Costes indirectos | 3 % | 137.02 | 4.11 |
|  |  | Total |  |  | 141.13 |

**U08.02140** M². (1-6) Pavimento de adoquín de granito
Precio: 182.01
(1-6) Pavimento de adoquín de granito de forma rectangular, con huella de 20x10 cm y 7 cm de espesor, color gris, colocado previa compactación del terreno hasta conseguir un 95% del próctor modificado, sobre capa de arena de 10 cm de espesor mínimo, incluso relleno de juntas con arena y compactado con bandeja vibratoria.

| Código | Ud | Descripción | Rendimiento | Precio | Importe |
|---|---|---|---|---|---|
| M01A0010 | H. | Oficial primera | 1.5 | 16.48 | 24.72 |
| M01A0020 | H. | Oficial segunda | 1.5 | 16.18 | 24.27 |
| M01A0030 | H. | Peón | 3.75 | 15.77 | 59.14 |
| T02005 | Ud. | Adoquín granito 16/20x10/12x10/12cm | 54 | 0.99 | 53.46 |
| E01CB0010 | Tm. | Árido machaqueo 0-4mm | 0.3 | 13.91 | 4.17 |
| QBD0010 | H. | Bandeja vibrante Vibromat con operario | 0.6 | 18.25 | 10.95 |
| %0.03 | % | Costes indirectos | 3 % | 176.71 | 5.30 |
|  |  | Total |  |  | 182.01 |

**U08.02150** M². (=1) Pavimento de adoquín de granito
Precio: 222.89
(=1) Pavimento de adoquín de granito de forma rectangular, con huella de 20x10 cm y 7 cm de espesor, color gris, colocado previa compactación del terreno hasta conseguir un 95% del próctor modificado, sobre capa de arena de 10 cm de espesor mínimo, incluso relleno de juntas con arena y compactado con bandeja vibratoria.

| Código | Ud | Descripción | Rendimiento | Precio | Importe |
|---|---|---|---|---|---|
| M01A0010 | H. | Oficial primera | 2 | 16.48 | 32.96 |
| M01A0020 | H. | Oficial segunda | 2 | 16.18 | 32.36 |
| M01A0030 | H. | Peón | 5 | 15.77 | 78.85 |
| T02005 | Ud. | Adoquín granito 16/20x10/12x10/12cm | 54 | 0.99 | 53.46 |
| E01CB0010 | Tm. | Árido machaqueo 0-4mm | 0.3 | 13.91 | 4.17 |
| QBD0010 | H. | Bandeja vibrante Vibromat con operario | 0.8 | 18.25 | 14.60 |
| %0.03 | % | Costes indirectos | 3 % | 216.40 | 6.49 |
|  |  | Total |  |  | 222.89 |

**U08.02152** M². Pavimento de adoquín de gabro negro flameado de 10x10x4cm
Precio: 174.41
Pavimento de adoquín de gabro negro flameado de 10x10x4 cm colocado sobre capa de arena de 5 cm de espesor, incluso relleno de juntas con arena fina y compactación del pavimento y sub-base granular de zahorra artificial, incluso compactado, extendido con motoniveladora, regado y apisonado con rulo compactador. Totalmente acabado.

| Código | Ud | Descripción | Rendimiento | Precio | Importe |
|---|---|---|---|---|---|
| M01A0010 | H. | Oficial primera | 1.5 | 16.48 | 24.72 |
| M01A0020 | H. | Oficial segunda | 1.5 | 16.18 | 24.27 |
| M01A0030 | H. | Peón | 3.75 | 15.77 | 59.14 |
| E.42.2274 | M². | Loseta de piedra natural de basalto lávico 40x20x4cm (material) | 1 | 46.08 | 46.08 |
| E01CB0010 | Tm. | Árido machaqueo 0-4mm | 0.3 | 13.91 | 4.17 |
| QBD0010 | H. | Bandeja vibrante Vibromat con operario | 0.6 | 18.25 | 10.95 |
| %0.03 | % | Costes indirectos | 3 % | 169.33 | 5.08 |
|  |  | Total |  |  | 174.41 |

**U08.02153** M². Pavimento de adoquín de basalto lávico con caras al corte
Precio: 164.83
Pavimento de adoquín de piedra natural de basalto lávico con caras al corte de 20x10x4 cm colocado sobre capa de arena de 5 cm de espesor, incluso relleno de juntas con arena fina y compactación del pavimento y sub-base granular de zahorra artificial, incluso compactado, extendido con motoniveladora, regado y apisonado con rulo compactador. Totalmente acabado.

| Código | Ud | Descripción | Rendimiento | Precio | Importe |
|---|---|---|---|---|---|
| M01A0010 | H. | Oficial primera | 1.5 | 16.48 | 24.72 |
| M01A0020 | H. | Oficial segunda | 1.5 | 16.18 | 24.27 |
| M01A0030 | H. | Peón | 3.75 | 15.77 | 59.14 |
| E.42.2270 | M². | Adoquín de piedra natural de basalto lávico 20x10x4cm (material) | 1.02 | 36.06 | 36.78 |
| E01CB0010 | Tm. | Árido machaqueo 0-4mm | 0.3 | 13.91 | 4.17 |
| QBD0010 | H. | Bandeja vibrante Vibromat con operario | 0.6 | 18.25 | 10.95 |
| %0.03 | % | Costes indirectos | 3 % | 160.03 | 4.80 |
|  |  | Total |  |  | 164.83 |

**U08.02154** M². Pavimento de adoquín de basalto lávico de 8cm de espesor
Precio: 200.62
Pavimento de adoquín de piedra natural de basalto lávico con caras al corte de 20x10x8 cm para tráfico rodado, colocado sobre capa de arena de 5 cm de espesor, incluso relleno de juntas con arena fina y compactación del pavimento y sub-base granular de zahorra artificial, incluso compactado, extendido con motoniveladora, regado y apisonado con rulo compactador. Totalmente acabado.

| Código | Ud | Descripción | Rendimiento | Precio | Importe |
|---|---|---|---|---|---|
| M01A0010 | H. | Oficial primera | 1.5 | 16.48 | 24.72 |
| M01A0020 | H. | Oficial segunda | 1.5 | 16.18 | 24.27 |
| M01A0030 | H. | Peón | 3.75 | 15.77 | 59.14 |
| E.42.2271 | M². | Adoquín de piedra natural de basalto lávico 20x10x8cm (material) | 1.02 | 70.13 | 71.53 |
| E01CB0010 | Tm. | Árido machaqueo 0-4mm | 0.3 | 13.91 | 4.17 |
| QBD0010 | H. | Bandeja vibrante Vibromat con operario | 0.6 | 18.25 | 10.95 |
| %0.03 | % | Costes indirectos | 3 % | 194.78 | 5.84 |
|  |  | Total |  |  | 200.62 |

**U08.02155** M². Pavimento de adoquín de basalto lávico acabado acanalado
Precio: 192.2
Pavimento de adoquín de piedra natural de basalto lávico con caras al corte de 20x10x4 cm, con piezas especiales acanaladas, en acceso a paso de peatones para invidentes, colocado sobre capa de arena de 5 cm de espesor, incluso relleno de juntas con arena fina y compactación del pavimento y sub-base granular de zahorra artificial, incluso compactado, extendido con motoniveladora, regado y apisonado con rulo compactador. Totalmente acabado.

| Código | Ud | Descripción | Rendimiento | Precio | Importe |
|---|---|---|---|---|---|
| M01A0010 | H. | Oficial primera | 1.5 | 16.48 | 24.72 |
| M01A0020 | H. | Oficial segunda | 1.5 | 16.18 | 24.27 |
| M01A0030 | H. | Peón | 3.75 | 15.77 | 59.14 |
| E.42.2269 | M². | Adoquín de piedra natural de basalto lávico 20x10x4cm acanalado (material) | 1.02 | 62.11 | 63.35 |
| E01CB0010 | Tm. | Árido machaqueo 0-4mm | 0.3 | 13.91 | 4.17 |
| QBD0010 | H. | Bandeja vibrante Vibromat con operario | 0.6 | 18.25 | 10.95 |
| %0.03 | % | Costes indirectos | 3 % | 186.60 | 5.60 |
|  |  | Total |  |  | 192.2 |

**U08.02160** M². (>6) Pavimento de loseta de granito de 3cm de espesor abujardado
Precio: 154.16
(>6) Pavimento de loseta de granito de 3 cm de espesor abujardado de forma rectangular, con huella de 20x10 cm y 7 cm de espesor, color gris, colocado previa compactación del terreno hasta conseguir un 95% del próctor modificado, sobre capa de arena de 10 cm de espesor mínimo, incluso relleno de juntas con arena y compactado con bandeja vibratoria.

| Código | Ud | Descripción | Rendimiento | Precio | Importe |
|---|---|---|---|---|---|
| M01A0010 | H. | Oficial primera | 1 | 16.48 | 16.48 |
| M01A0020 | H. | Oficial segunda | 1 | 16.18 | 16.18 |
| M01A0030 | H. | Peón | 2.5 | 15.77 | 39.43 |
| T02016 | M². | Loseta de granito de 3cm de espesor (material) | 1 | 66.11 | 66.11 |
| E01CB0010 | Tm. | Árido machaqueo 0-4mm | 0.3 | 13.91 | 4.17 |
| QBD0010 | H. | Bandeja vibrante Vibromat con operario | 0.4 | 18.25 | 7.30 |
| %0.03 | % | Costes indirectos | 3 % | 149.67 | 4.49 |
|  |  | Total |  |  | 154.16 |

**U08.02170** M². (1-6) Pavimento de loseta de granito de 3cm de espesor abujardado
Precio: 195.04
(1-6) Pavimento de loseta de granito de 3 cm de espesor abujardado de forma rectangular, con huella de 20x10 cm y 7 cm de espesor, color gris, colocado previa compactación del terreno hasta conseguir un 95% del próctor modificado, sobre capa de arena de 10 cm de espesor mínimo, incluso relleno de juntas con arena y compactado con bandeja vibratoria.

| Código | Ud | Descripción | Rendimiento | Precio | Importe |
|---|---|---|---|---|---|
| M01A0010 | H. | Oficial primera | 1.5 | 16.48 | 24.72 |
| M01A0020 | H. | Oficial segunda | 1.5 | 16.18 | 24.27 |
| M01A0030 | H. | Peón | 3.75 | 15.77 | 59.14 |
| T02016 | M². | Loseta de granito de 3cm de espesor | 1 | 66.11 | 66.11 |
| E01CB0010 | Tm. | Árido machaqueo 0-4mm | 0.3 | 13.91 | 4.17 |
| QBD0010 | H. | Bandeja vibrante Vibromat con operario | 0.6 | 18.25 | 10.95 |
| %0.03 | % | Costes indirectos | 3 % | 189.36 | 5.68 |
|  |  | Total |  |  | 195.04 |

**U08.02180** M². (=1) Pavimento de loseta de granito de 3cm de espesor abujardado
Precio: 235.92
(=1) Pavimento de loseta de granito de 3 cm de espesor abujardado de forma rectangular, con huella de 20x10 cm y 7 cm de espesor, color gris, colocado previa compactación del terreno hasta conseguir un 95% del próctor modificado, sobre capa de arena de 10 cm de espesor mínimo, incluso relleno de juntas con arena y compactado con bandeja vibratoria.

| Código | Ud | Descripción | Rendimiento | Precio | Importe |
|---|---|---|---|---|---|
| M01A0010 | H. | Oficial primera | 2 | 16.48 | 32.96 |
| M01A0020 | H. | Oficial segunda | 2 | 16.18 | 32.36 |
| M01A0030 | H. | Peón | 5 | 15.77 | 78.85 |
| T02016 | M². | Loseta de granito de 3cm de espesor | 1 | 66.11 | 66.11 |
| E01CB0010 | Tm. | Árido machaqueo 0-4mm | 0.3 | 13.91 | 4.17 |
| QBD0010 | H. | Bandeja vibrante Vibromat con operario | 0.8 | 18.25 | 14.60 |
| %0.03 | % | Costes indirectos | 3 % | 229.05 | 6.87 |
|  |  | Total |  |  | 235.92 |

**U08.02190** Ml. Bordillo de piedra natural basáltica, de largo librex20x10cm
Precio: 55.49
Bordillo de piedra natural basáltica, con la cara al corte de máquina, de largo libre x 20 x 10 cm, colocado con mortero de cemento 1:5, incluso base y recalce de hormigón y rejuntado.

| Código | Ud | Descripción | Rendimiento | Precio | Importe |
|---|---|---|---|---|---|
| M01A0010 | H. | Oficial primera | 0.45 | 16.48 | 7.42 |
| M01A0030 | H. | Peón | 0.45 | 15.77 | 7.10 |
| E34AE0010 | Ml. | Basalto Molinero bordillo cara corte máquina 60x20x12cm (material) | 1 | 34.05 | 34.05 |
| A03A0030 | M³. | Hormigón en masa de fck=15N/mm² | 0.05 | 84.44 | 4.22 |
| A02A0030 | M³. | Mortero 1:5 de cemento CEM IV/B-P 32,5 N | 0.01 | 95.25 | 0.95 |
| A01B0010 | M³. | Pasta de cemento CEM IV/B-P 32,5 N | 0.001 | 127.39 | 0.13 |
| %0.03 | % | Costes indirectos | 3 % | 53.87 | 1.62 |
|  |  | Total |  |  | 55.49 |

**U08.02200** Ml. Bordillo de piedra natural basáltica, de 60x20x8cm
Precio: 42.08
Bordillo de piedra natural basáltica, con las caras cizalladas, de 60x20x8 cm, colocado con mortero de cemento 1:5, incluso base y recalce de hormigón y rejuntado.

| Código | Ud | Descripción | Rendimiento | Precio | Importe |
|---|---|---|---|---|---|
| M01A0010 | H. | Oficial primera | 0.45 | 16.48 | 7.42 |
| M01A0030 | H. | Peón | 0.45 | 15.77 | 7.10 |
| E34AE0020 | Ml. | Basalto Xiamen bordillo caras cizalladas 60x20x8cm (material) | 1 | 21.03 | 21.03 |
| A03A0030 | M³. | Hormigón en masa de fck=15N/mm² | 0.05 | 84.44 | 4.22 |
| A02A0030 | M³. | Mortero 1:5 de cemento CEM IV/B-P 32,5 N | 0.01 | 95.25 | 0.95 |
| A01B0010 | M³. | Pasta de cemento CEM IV/B-P 32,5 N | 0.001 | 127.39 | 0.13 |
| %0.03 | % | Costes indirectos | 3 % | 40.85 | 1.23 |
|  |  | Total |  |  | 42.08 |

**U08.02210** Ml. Bordillo de piedra natural basáltica, de 60x25x12,5cm
Precio: 54.47
Bordillo de piedra natural basáltica, con las caras cizalladas, de 60x25x12,5 cm, colocado con mortero de cemento 1:5, incluso base y recalce de hormigón y rejuntado.

| Código | Ud | Descripción | Rendimiento | Precio | Importe |
|---|---|---|---|---|---|
| M01A0010 | H. | Oficial primera | 0.45 | 16.48 | 7.42 |
| M01A0030 | H. | Peón | 0.45 | 15.77 | 7.10 |
| E34AE0030 | Ml. | Basalto Xiamen bordillo caras cizalladas 60x25x12,5cm (material) | 1 | 33.06 | 33.06 |
| A03A0030 | M³. | Hormigón en masa de fck=15N/mm² | 0.05 | 84.44 | 4.22 |
| A02A0030 | M³. | Mortero 1:5 de cemento CEM IV/B-P 32,5 N | 0.01 | 95.25 | 0.95 |
| A01B0010 | M³. | Pasta de cemento CEM IV/B-P 32,5 N | 0.001 | 127.39 | 0.13 |
| %0.03 | % | Costes indirectos | 3 % | 52.88 | 1.59 |
|  |  | Total |  |  | 54.47 |

**U08.02220** Ml. Bordillo piedra natural porfídica mixta gris, largo librex15x25/30cm
Precio: 84.39
Bordillo de piedra natural porfídica mixta gris, con las caras vistas flameadas, de largo libre x 15 x 25/30 cm, colocado con mortero de cemento 1:5, incluso base y recalce de hormigón y rejuntado.

| Código | Ud | Descripción | Rendimiento | Precio | Importe |
|---|---|---|---|---|---|
| M01A0010 | H. | Oficial primera | 0.45 | 16.48 | 7.42 |
| M01A0030 | H. | Peón | 0.45 | 15.77 | 7.10 |
| E34AA0630 | Ml. | Pórfido mixto gris bordillo flameado LLx15x25/30cm (material) | 1 | 62.11 | 62.11 |
| A03A0030 | M³. | Hormigón en masa de fck=15N/mm² | 0.05 | 84.44 | 4.22 |
| A02A0030 | M³. | Mortero 1:5 de cemento CEM IV/B-P 32,5 N | 0.01 | 95.25 | 0.95 |
| A01B0010 | M³. | Pasta de cemento CEM IV/B-P 32,5 N | 0.001 | 127.39 | 0.13 |
| %0.03 | % | Costes indirectos | 3 % | 81.93 | 2.46 |
|  |  | Total |  |  | 84.39 |

**U08.02230** Ml. Bordillo piedra natural porfídica mixta gris, largo librex10x20/25cm
Precio: 117.4
Bordillo de piedra natural porfídica ocre, con las caras vistas flameadas, de largo libre x 10 x 20/25 cm, colocado con mortero de cemento 1:5, incluso base y recalce de hormigón y rejuntado.

| Código | Ud | Descripción | Rendimiento | Precio | Importe |
|---|---|---|---|---|---|
| M01A0010 | H. | Oficial primera | 0.45 | 16.48 | 7.42 |
| M01A0030 | H. | Peón | 0.45 | 15.77 | 7.10 |
| E34AE0050 | Ml. | Pórfido ocre bordillo flameado LLx20x25x10cm (material) | 1 | 94.16 | 94.16 |
| A03A0030 | M³. | Hormigón en masa de fck=15N/mm² | 0.05 | 84.44 | 4.22 |
| A02A0030 | M³. | Mortero 1:5 de cemento CEM IV/B-P 32,5 N | 0.01 | 95.25 | 0.95 |
| A01B0010 | M³. | Pasta de cemento CEM IV/B-P 32,5 N | 0.001 | 127.39 | 0.13 |
| %0.03 | % | Costes indirectos | 3 % | 113.98 | 3.42 |
|  |  | Total |  |  | 117.4 |

**U08.02240** Ml. Bordillo piedra natural porfídica mixta roja, largo librex8x20/25cm
Precio: 65.82
Bordillo de piedra natural porfídica mixta roja, con las caras vistas flameadas, de largo libre x 8 x 20/25 cm, colocado con mortero de cemento 1:5, incluso base y recalce de hormigón y rejuntado.

| Código | Ud | Descripción | Rendimiento | Precio | Importe |
|---|---|---|---|---|---|
| M01A0010 | H. | Oficial primera | 0.45 | 16.48 | 7.42 |
| M01A0030 | H. | Peón | 0.45 | 15.77 | 7.10 |
| E34AE0080 | Ml. | Pórfido mixto rojo bordillo flameado LLx25x30x8cm (material) | 1 | 44.08 | 44.08 |
| A03A0030 | M³. | Hormigón en masa de fck=15N/mm² | 0.05 | 84.44 | 4.22 |
| A02A0030 | M³. | Mortero 1:5 de cemento CEM IV/B-P 32,5 N | 0.01 | 95.25 | 0.95 |
| A01B0010 | M³. | Pasta de cemento CEM IV/B-P 32,5 N | 0.001 | 127.39 | 0.13 |
| %0.03 | % | Costes indirectos | 3 % | 63.90 | 1.92 |
|  |  | Total |  |  | 65.82 |

**U08.02250** Ml. Bordillo de piedra natural al corte de gabro negro 50x20x25cm
Precio: 73.66
Bordillo de piedra natural al corte de gabro negro de 50x20x25 cm, colocado sobre capa de arena de 5 cm de espesor, incluso relleno de juntas con arena fina y compactación del pavimento y sub-base granular de zahorra artificial, incluso compactado, extendido con motoniveladora, regado y apisonado con rulo compactador. Totalmente acabado.

| Código | Ud | Descripción | Rendimiento | Precio | Importe |
|---|---|---|---|---|---|
| M01A0010 | H. | Oficial primera | 0.4 | 16.48 | 6.59 |
| M01A0020 | H. | Oficial segunda | 0.4 | 16.18 | 6.47 |
| M01A0030 | H. | Peón | 0.4 | 15.77 | 6.31 |
| E.42.2272 | Ml. | Bordillo de piedra natural al corte de gabro negro 50x20x25cm (material) | 2 | 17.53 | 35.06 |
| A02A0030 | M³. | Mortero 1:5 de cemento CEM IV/B-P 32,5 N | 0.002 | 95.25 | 0.19 |
| A03A0030 | M³. | Hormigón en masa de fck=15N/mm² | 0.2 | 84.44 | 16.89 |
| %0.03 | % | Costes indirectos | 3 % | 71.51 | 2.15 |
|  |  | Total |  |  | 73.66 |

**U08.02260** Ml. Bordillo de piedra natural de basalto lávico al corte 50x12x25cm
Precio: 74.69
Bordillo de piedra natural de basalto lávico al corte de 50x12x25 cm, colocado con mortero de cemento 1:5, incluso base y recalce de hormigón y rejuntado.

| Código | Ud | Descripción | Rendimiento | Precio | Importe |
|---|---|---|---|---|---|
| M01A0010 | H. | Oficial primera | 0.4 | 16.48 | 6.59 |
| M01A0020 | H. | Oficial segunda | 0.4 | 16.18 | 6.47 |
| M01A0030 | H. | Peón | 0.4 | 15.77 | 6.31 |
| e10.0200 | Ml. | Bordillo de piedra natural de basalto lávico al corte 50x12x25cm (material) | 2 | 18.03 | 36.06 |
| A02A0030 | M³. | Mortero 1:5 de cemento CEM IV/B-P 32,5 N | 0.002 | 95.25 | 0.19 |
| A03A0030 | M³. | Hormigón en masa de fck=15N/mm² | 0.2 | 84.44 | 16.89 |
| %0.03 | % | Costes indirectos | 3 % | 72.51 | 2.18 |
|  |  | Total |  |  | 74.69 |

**U08.02270** M². Pavimento de loseta de basalto lávico de 40x20x4cm
Precio: 175.36
Pavimento de loseta de piedra natural de basalto lávico con caras al corte de 40x20x4 cm colocado con mortero de cemento cola, incluso solera de hormigón de fck=10 N/mm² de 7 cm de espesor medio, cortes, rejuntado con mortero preparado flexible, formación de juntas de dilatación y limpieza.

| Código | Ud | Descripción | Rendimiento | Precio | Importe |
|---|---|---|---|---|---|
| M01A0010 | H. | Oficial primera | 1.5 | 16.48 | 24.72 |
| M01A0020 | H. | Oficial segunda | 1.5 | 16.18 | 24.27 |
| M01A0030 | H. | Peón | 3.75 | 15.77 | 59.14 |
| E.42.2274 | M². | Loseta de piedra natural de basalto lávico 40x20x4cm | 1.02 | 46.08 | 47.00 |
| E01CB0010 | Tm. | Árido machaqueo 0-4mm | 0.3 | 13.91 | 4.17 |
| QBD0010 | H. | Bandeja vibrante Vibromat con operario | 0.6 | 18.25 | 10.95 |
| %0.03 | % | Costes indirectos | 3 % | 170.25 | 5.11 |
|  |  | Total |  |  | 175.36 |

### U08.03 PAVIMENTOS DE HORMIGÓN

**U08.03010** M². (>6) Pavimento de adoquín de hormigón
Precio: 107.37
(>6) Pavimento de adoquín de hormigón de forma rectangular, con huella de 20x10 cm y 7 cm de espesor, color gris, colocados previa compactación del terreno hasta conseguir un 95% del próctor modificado, sobre capa de arena de 10 cm de espesor mínimo, incluso relleno de juntas con arena y compactado con bandeja vibratoria.

| Código | Ud | Descripción | Rendimiento | Precio | Importe |
|---|---|---|---|---|---|
| M01A0010 | H. | Oficial primera | 1 | 16.48 | 16.48 |
| M01A0020 | H. | Oficial segunda | 1 | 16.18 | 16.18 |
| M01A0030 | H. | Peón | 2.5 | 15.77 | 39.43 |
| T02004 | M². | Adoquín hormigón 20x10x7cm color gris (material) | 1.1 | 18.8 | 20.68 |
| E01CB0010 | Tm. | Árido machaqueo 0-4mm | 0.3 | 13.91 | 4.17 |
| QBD0010 | H. | Bandeja vibrante Vibromat con operario | 0.4 | 18.25 | 7.30 |
| %0.03 | % | Costes indirectos | 3 % | 104.24 | 3.13 |
|  |  | Total |  |  | 107.37 |

Claves: adoquin de hormigon, de 20x10cm, pavimento, color gris, de 10cm de espesor

**U08.03020** M². (1-6) Pavimento de adoquín de hormigón
Precio: 148.25
(1-6) Pavimento de adoquín de hormigón de forma rectangular, con huella de 20x10 cm y 7 cm de espesor, color gris, colocados previa compactación del terreno hasta conseguir un 95% del próctor modificado, sobre capa de arena de 10 cm de espesor mínimo, incluso relleno de juntas con arena y compactado con bandeja vibratoria.

| Código | Ud | Descripción | Rendimiento | Precio | Importe |
|---|---|---|---|---|---|
| M01A0010 | H. | Oficial primera | 1.5 | 16.48 | 24.72 |
| M01A0020 | H. | Oficial segunda | 1.5 | 16.18 | 24.27 |
| M01A0030 | H. | Peón | 3.75 | 15.77 | 59.14 |
| T02004 | M². | Adoquín hormigón 20x10x7cm color gris | 1.1 | 18.8 | 20.68 |
| E01CB0010 | Tm. | Árido machaqueo 0-4mm | 0.3 | 13.91 | 4.17 |
| QBD0010 | H. | Bandeja vibrante Vibromat con operario | 0.6 | 18.25 | 10.95 |
| %0.03 | % | Costes indirectos | 3 % | 143.93 | 4.32 |
|  |  | Total |  |  | 148.25 |

**U08.03030** M². (=1) Pavimento de adoquín de hormigón
Precio: 189.13
(=1) Pavimento de adoquín de hormigón de forma rectangular, con huella de 20x10 cm y 7 cm de espesor, color gris, colocados previa compactación del terreno hasta conseguir un 95% del próctor modificado, sobre capa de arena de 10 cm de espesor mínimo, incluso relleno de juntas con arena y compactado con bandeja vibratoria.

| Código | Ud | Descripción | Rendimiento | Precio | Importe |
|---|---|---|---|---|---|
| M01A0010 | H. | Oficial primera | 2 | 16.48 | 32.96 |
| M01A0020 | H. | Oficial segunda | 2 | 16.18 | 32.36 |
| M01A0030 | H. | Peón | 5 | 15.77 | 78.85 |
| T02004 | M². | Adoquín hormigón 20x10x7cm color gris | 1.1 | 18.8 | 20.68 |
| E01CB0010 | Tm. | Árido machaqueo 0-4mm | 0.3 | 13.91 | 4.17 |
| QBD0010 | H. | Bandeja vibrante Vibromat con operario | 0.8 | 18.25 | 14.60 |
| %0.03 | % | Costes indirectos | 3 % | 183.62 | 5.51 |
|  |  | Total |  |  | 189.13 |

**U08.03040** Ml. (>6) Peldaño prefabricado de hormigón
Precio: 56.43

| Código | Ud | Descripción | Rendimiento | Precio | Importe |
|---|---|---|---|---|---|
| M01A0010 | H. | Oficial primera | 0.9 | 16.48 | 14.83 |
| M01A0030 | H. | Peón | 1.63 | 15.77 | 25.71 |
| A02A0040 | M³. | Mortero 1:6 de cemento CEM IV/B-P 32,5 N | 0.02 | 90.02 | 1.80 |
| T02014 | Ml. | Peldaño de hormigón prefabricado (material) | 1.05 | 11.86 | 12.45 |
| %0.03 | % | Costes indirectos | 3 % | 54.79 | 1.64 |
|  |  | Total |  |  | 56.43 |

**U08.03050** Ml. (1-6) Peldaño prefabricado de hormigón
Precio: 77.31

| Código | Ud | Descripción | Rendimiento | Precio | Importe |
|---|---|---|---|---|---|
| M01A0010 | H. | Oficial primera | 1.35 | 16.48 | 22.25 |
| M01A0030 | H. | Peón | 2.445 | 15.77 | 38.56 |
| A02A0040 | M³. | Mortero 1:6 de cemento CEM IV/B-P 32,5 N | 0.02 | 90.02 | 1.80 |
| T02014 | Ml. | Peldaño de hormigón prefabricado | 1.05 | 11.86 | 12.45 |
| %0.03 | % | Costes indirectos | 3 % | 75.06 | 2.25 |
|  |  | Total |  |  | 77.31 |

**U08.03060** Ml. (=1) Peldaño prefabricado de hormigón
Precio: 98.18

| Código | Ud | Descripción | Rendimiento | Precio | Importe |
|---|---|---|---|---|---|
| M01A0010 | H. | Oficial primera | 1.8 | 16.48 | 29.66 |
| M01A0030 | H. | Peón | 3.26 | 15.77 | 51.41 |
| A02A0040 | M³. | Mortero 1:6 de cemento CEM IV/B-P 32,5 N | 0.02 | 90.02 | 1.80 |
| T02014 | Ml. | Peldaño de hormigón prefabricado | 1.05 | 11.86 | 12.45 |
| %0.03 | % | Costes indirectos | 3 % | 95.32 | 2.86 |
|  |  | Total |  |  | 98.18 |

**U08.03070** M². (>6) Acera con losa de hormigón
Precio: 67.21
(>6) Acera con losa de hormigón color natural, de 40x20x6 cm, sobre base de hormigón HM-20/P/16/I, con tamaño máximo de árido 16 mm y de 10 cm de espesor, capa intermedia de arena de 5 cm de espesor, incluso recebado de juntas con arena, compactado de adoquín y remates.

| Código | Ud | Descripción | Rendimiento | Precio | Importe |
|---|---|---|---|---|---|
| M01A0020 | H. | Oficial segunda | 0.9 | 16.18 | 14.56 |
| M01A0030 | H. | Peón | 1.8 | 15.77 | 28.39 |
| T02006 | M². | Losa 40x20x6cm color (material) | 1 | 11.88 | 11.88 |
| E01CA0020 | M³. | Arena seca | 0.05 | 20.86 | 1.04 |
| A03A0060 | M³. | Hormigón en masa HM-20/P/16/I | 0.1 | 93.78 | 9.38 |
| %0.03 | % | Costes indirectos | 3 % | 65.25 | 1.96 |
|  |  | Total |  |  | 67.21 |

Claves: acera, color natural, losa de hormigon, tamaño max.arido 40mm, de 10cm de espesor, arena de rio, hm-20

**U08.03080** M². (1-6) Acera con losa de hormigón
Precio: 89.32
(1-6) Acera con losa de hormigón color natural, de 40x20x6 cm, sobre base de hormigón HM-20/P/16/I, con tamaño máximo de árido 16 mm y de 10 cm de espesor, capa intermedia de arena de 5 cm de espesor, incluso recebado de juntas con arena, compactado de adoquín y remates.

| Código | Ud | Descripción | Rendimiento | Precio | Importe |
|---|---|---|---|---|---|
| M01A0020 | H. | Oficial segunda | 1.35 | 16.18 | 21.84 |
| M01A0030 | H. | Peón | 2.7 | 15.77 | 42.58 |
| T02006 | M². | Losa 40x20x6cm color | 1 | 11.88 | 11.88 |
| E01CA0020 | M³. | Arena seca | 0.05 | 20.86 | 1.04 |
| A03A0060 | M³. | Hormigón en masa HM-20/P/16/I | 0.1 | 93.78 | 9.38 |
| %0.03 | % | Costes indirectos | 3 % | 86.72 | 2.60 |
|  |  | Total |  |  | 89.32 |

**U08.03090** M². (=1) Acera con losa de hormigón
Precio: 111.44
(=1) Acera con losa de hormigón color natural, de 40x20x6 cm, sobre base de hormigón HM-20/P/16/I, con tamaño máximo de árido 16 mm y de 10 cm de espesor, capa intermedia de arena de 5 cm de espesor, incluso recebado de juntas con arena, compactado de adoquín y remates.

| Código | Ud | Descripción | Rendimiento | Precio | Importe |
|---|---|---|---|---|---|
| M01A0020 | H. | Oficial segunda | 1.8 | 16.18 | 29.12 |
| M01A0030 | H. | Peón | 3.6 | 15.77 | 56.77 |
| T02006 | M². | Losa 40x20x6cm color | 1 | 11.88 | 11.88 |
| E01CA0020 | M³. | Arena seca | 0.05 | 20.86 | 1.04 |
| A03A0060 | M³. | Hormigón en masa HM-20/P/16/I | 0.1 | 93.78 | 9.38 |
| %0.03 | % | Costes indirectos | 3 % | 108.19 | 3.25 |
|  |  | Total |  |  | 111.44 |

**U08.03100** Ml. (>6) Bordillo de hormigón recto, de 100x30x18/15cm
Precio: 47
(>6) Bordillo de hormigón recto, de 100x30x18/15 cm, sobre solera de hormigón fck = 15 N/mm², tamaño máximo de árido 16 mm y de 10 cm de espesor, incluso excavación, rejuntado y limpieza.

| Código | Ud | Descripción | Rendimiento | Precio | Importe |
|---|---|---|---|---|---|
| M01A0010 | H. | Oficial primera | 0.4 | 16.48 | 6.59 |
| M01A0020 | H. | Oficial segunda | 0.4 | 16.18 | 6.47 |
| M01A0030 | H. | Peón | 0.4 | 15.77 | 6.31 |
| E33LA0090 | Ml. | Bordillo hormigón fck=30N/mm², 100x30x15-18cm (material) | 1 | 9.19 | 9.19 |
| A02A0040 | M³. | Mortero 1:6 de cemento CEM IV/B-P 32,5 N | 0.002 | 90.02 | 0.18 |
| A03A0030 | M³. | Hormigón en masa de fck=15N/mm² | 0.2 | 84.44 | 16.89 |
| %0.03 | % | Costes indirectos | 3 % | 45.63 | 1.37 |
|  |  | Total |  |  | 47 |

Claves: bordillo de hormigon, de 17x28cm, solera de hormigon, fck 10 n/mm2, tamaño max.arido 40mm, de 10cm de espesor

**U08.03110** Ml. (1-6) Bordillo de hormigón recto, de 100x30x18/15cm
Precio: 56.98
(1-6) Bordillo de hormigón recto, de 100x30x18/15 cm, sobre solera de hormigón fck = 15 N/mm², tamaño máximo de árido 16 mm y de 10 cm de espesor, incluso excavación, rejuntado y limpieza.

| Código | Ud | Descripción | Rendimiento | Precio | Importe |
|---|---|---|---|---|---|
| M01A0010 | H. | Oficial primera | 0.6 | 16.48 | 9.89 |
| M01A0020 | H. | Oficial segunda | 0.6 | 16.18 | 9.71 |
| M01A0030 | H. | Peón | 0.6 | 15.77 | 9.46 |
| E33LA0090 | Ml. | Bordillo hormigón fck=30N/mm², 100x30x15-18cm | 1 | 9.19 | 9.19 |
| A02A0040 | M³. | Mortero 1:6 de cemento CEM IV/B-P 32,5 N | 0.002 | 90.02 | 0.18 |
| A03A0030 | M³. | Hormigón en masa de fck=15N/mm² | 0.2 | 84.44 | 16.89 |
| %0.03 | % | Costes indirectos | 3 % | 55.32 | 1.66 |
|  |  | Total |  |  | 56.98 |

**U08.03120** Ml. (=1) Bordillo de hormigón recto, de 100x30x18/15cm
Precio: 66.95
(=1) Bordillo de hormigón recto, de 100x30x18/15 cm, sobre solera de hormigón fck = 15 N/mm², tamaño máximo de árido 16 mm y de 10 cm de espesor, incluso excavación, rejuntado y limpieza.

| Código | Ud | Descripción | Rendimiento | Precio | Importe |
|---|---|---|---|---|---|
| M01A0010 | H. | Oficial primera | 0.8 | 16.48 | 13.18 |
| M01A0020 | H. | Oficial segunda | 0.8 | 16.18 | 12.94 |
| M01A0030 | H. | Peón | 0.8 | 15.77 | 12.62 |
| E33LA0090 | Ml. | Bordillo hormigón fck=30N/mm², 100x30x15-18cm | 1 | 9.19 | 9.19 |
| A02A0040 | M³. | Mortero 1:6 de cemento CEM IV/B-P 32,5 N | 0.002 | 90.02 | 0.18 |
| A03A0030 | M³. | Hormigón en masa de fck=15N/mm² | 0.2 | 84.44 | 16.89 |
| %0.03 | % | Costes indirectos | 3 % | 65.00 | 1.95 |
|  |  | Total |  |  | 66.95 |

**U08.03130** M². Pavimento aglomerado para paseos o terrazas, tipo Tennisquick
Precio: 49.32
Pavimento aglomerado para paseos o terrazas, tipo Tennisquick, con piedra de granulometría seleccionada, en color rojo o verde, extendido según instrucciones de la casa suministradora, incluso solera de hormigón en masa de fck=12,5 N/mm², curado, formación de juntas y pendientes, relleno de gravilla drenante de 6 cm de espesor medio para nivelación.

| Código | Ud | Descripción | Rendimiento | Precio | Importe |
|---|---|---|---|---|---|
| M01A0010 | H. | Oficial primera | 0.42 | 16.48 | 6.92 |
| M01A0030 | H. | Peón | 0.42 | 15.77 | 6.62 |
| E33MB0050 | M². | Pavimento Tennisquick p/tenis, paseos..., colocado (material) | 1 | 24.05 | 24.05 |
| A03A0020 | M³. | Hormigón en masa de fck=12,5N/mm² | 0.1 | 81.82 | 8.18 |
| E01CB0040 | M³. | Árido machaqueo 4-8mm (material) | 0.134 | 15.75 | 2.11 |
| %0.03 | % | Costes indirectos | 3 % | 47.88 | 1.44 |
|  |  | Total |  |  | 49.32 |

**U08.03140** M². Pavimento continuo hormigón estamp. Tennisquick e=10cm
Precio: 29.06
Pavimento continuo de hormigón estampado Tennisquick, realizado a base de resinas silíceas, aplicadas sobre solera de hormigón fresco HM-25/B/20/I, de 10 cm de espesor, armado con malla electrosoldada de 150x150x4 mm, impreso con moldes con forma a elegir, capa de rodadura silícea aglomerada con producto especial Tennisquick en color, 4 kg/m², de e = 4 mm, acabado con resinas de poliuretano incoloro Decur, incluso p.p. de hormigón vertido, extendido, formación de maestras y juntas de dilatación y acabado con resinas de poliuretano. Totalmente acabado.

| Código | Ud | Descripción | Rendimiento | Precio | Importe |
|---|---|---|---|---|---|
| E33MA0010 | M². | Pav. continuo horm. estampado Tennisquick colocado (material) | 1 | 28.21 | 28.21 |
| %0.03 | % | Costes indirectos | 3 % | 28.21 | 0.85 |
|  |  | Total |  |  | 29.06 |

**U08.03150** M². Pav. continuo horm. impreso, Pavistamp p/paseos, solarium...
Precio: 28.29
Pavimento continuo de hormigón impreso, Pavistamp o similar, para paseos, solarium o tráfico de vehículos turismos, constituido por capa de hormigón de fck = 200 N/mm² de e = 10 cm, armado con malla de acero de 150x150x6 mm y mezclado con fibras de polipropileno, capa de rodadura de e = 5-6 mm constituida por cemento blanco P-450, árido de cuarzo, colorante (óxido férrico Bayer) y resinas en polvo endurecedoras, con una cuantía de 6-7 kg/m² y resina de acabado diluible con disolventes especiales, incluso preparación del soporte, vertido, extendido, regleado, vibrado, curado, estampación con moldes en cualquier modelo, p.p. juntas y limpieza con agua a presión, totalmente terminado.

| Código | Ud | Descripción | Rendimiento | Precio | Importe |
|---|---|---|---|---|---|
| E33MA0020 | M². | Pav. horm. impreso p/paseos, solarium Pavistamp colocado (material) | 1 | 27.47 | 27.47 |
| %0.03 | % | Costes indirectos | 3 % | 27.47 | 0.82 |
|  |  | Total |  |  | 28.29 |

**U08.03160** M². Pav. continuo horm. impreso, Pavistamp p/tráfico vehículos pesados
Precio: 33.71
Pavimento continuo de hormigón impreso, Pavistamp o similar, para zonas de tráfico de vehículos pesados, constituido por capa de hormigón de fck = 200 N/mm² de e = 20 cm, armado con malla de acero de 150x150x6 mm y mezclado con fibras de polipropileno, capa de rodadura de e = 5-6 mm constituida por cemento blanco P-450, árido de cuarzo, colorante (óxido férrico Bayer) y resinas en polvo endurecedoras, con una cuantía de 6-7 kg/m² y resina de acabado diluible con disolventes especiales, incluso preparación del soporte, vertido, extendido, regleado, vibrado, curado, estampación con moldes en cualquier modelo, p.p. juntas y limpieza con agua a presión, totalmente terminado.

| Código | Ud | Descripción | Rendimiento | Precio | Importe |
|---|---|---|---|---|---|
| E33MA0030 | M². | Pav. horm. impreso p/tráfico pesado Pavistamp colocado (material) | 1 | 32.73 | 32.73 |
| %0.03 | % | Costes indirectos | 3 % | 32.73 | 0.98 |
|  |  | Total |  |  | 33.71 |

**U08.03170** Ml. Cenefa de hormigón impreso, Pavistamp p/paseos, solarium...
Precio: 13.25
Cenefa de hormigón impreso, Pavistamp o similar, para paseos, solarium o tráfico de vehículos turismos, de diferente color que el pavimento, constituida por capa de hormigón de fck = 200 N/mm² de e = 10 cm, armado con malla de acero de 150x150x6 mm y mezclado con fibras de polipropileno, capa de rodadura de e = 5-6 mm constituida por cemento blanco P-450, árido de cuarzo, colorante (óxido férrico Bayer) y resinas en polvo endurecedoras, con una cuantía de 6-7 kg/m² y resina de acabado diluible con disolventes especiales, incluso preparación del soporte, vertido, extendido, regleado, vibrado, curado, estampación con moldes en cualquier modelo, p.p. juntas y limpieza con agua a presión, totalmente terminada.

| Código | Ud | Descripción | Rendimiento | Precio | Importe |
|---|---|---|---|---|---|
| E33MA0040 | Ml. | Cenefa horm. impreso p/paseos, solarium Pavistamp colocada (material) | 1 | 12.86 | 12.86 |
| %0.03 | % | Costes indirectos | 3 % | 12.86 | 0.39 |
|  |  | Total |  |  | 13.25 |

**U08.03180** Ml. Cenefa hormigón impreso, Pavistamp p/tráfico vehículos pesados
Precio: 14.44
Cenefa de hormigón impreso, Pavistamp o similar, para zonas de tráfico de vehículos pesados, de diferente color que el pavimento, constituida por capa de hormigón de fck = 200 N/mm² de e = 20 cm, armado con malla de acero de 150x150x6 mm y mezclado con fibras de polipropileno, capa de rodadura de e = 5-6 mm constituida por cemento blanco P-450, árido de cuarzo, colorante (óxido férrico Bayer) y resinas en polvo endurecedoras, con una cuantía de 6-7 kg/m² y resina de acabado diluible con disolventes especiales, incluso preparación del soporte, vertido, extendido, regleado, vibrado, curado, estampación con moldes en cualquier modelo, p.p. juntas y limpieza con agua a presión, totalmente terminada.

| Código | Ud | Descripción | Rendimiento | Precio | Importe |
|---|---|---|---|---|---|
| E33MA0050 | Ml. | Cenefa horm. impreso p/tráfico pesado Pavistamp colocada (material) | 1 | 14.02 | 14.02 |
| %0.03 | % | Costes indirectos | 3 % | 14.02 | 0.42 |
|  |  | Total |  |  | 14.44 |

**U08.03190** Ml. Rígola de 40x20cm
Precio: 21.61
Rígola prefabricada de hormigón de dimensiones 40x20 cm, sobre solera de hormigón HM-20/P/16/I, recibida con mortero de cemento M-20 (1:6), totalmente colocada.

| Código | Ud | Descripción | Rendimiento | Precio | Importe |
|---|---|---|---|---|---|
| M01A0020 | H. | Oficial segunda | 0.1 | 16.18 | 1.62 |
| M01A0030 | H. | Peón | 0.12 | 15.77 | 1.89 |
| MT930aa | M². | Rígola de 40x20cm (material) | 1 | 8.31 | 8.31 |
| A02A0040 | M³. | Mortero 1:6 de cemento CEM IV/B-P 32,5 N | 0.015 | 90.02 | 1.35 |
| A03A0060 | M³. | Hormigón en masa HM-20/P/16/I | 0.09 | 93.78 | 8.44 |
|  |  | Total |  |  | 21.61 |

**U08.03200** Ml. Rígola de 40x25cm
Precio: 20.86
Rígola prefabricada de hormigón de dimensiones 40x25 cm, sobre solera de hormigón HM-20/P/16/I, recibida con mortero de cemento M-20 (1:6), totalmente colocada.

| Código | Ud | Descripción | Rendimiento | Precio | Importe |
|---|---|---|---|---|---|
| M01A0020 | H. | Oficial segunda | 0.1 | 16.18 | 1.62 |
| M01A0030 | H. | Peón | 0.12 | 15.77 | 1.89 |
| MT930ab | M². | Rígola de 40x25cm (material) | 1 | 7.56 | 7.56 |
| A02A0040 | M³. | Mortero 1:6 de cemento CEM IV/B-P 32,5 N | 0.015 | 90.02 | 1.35 |
| A03A0060 | M³. | Hormigón en masa HM-20/P/16/I | 0.09 | 93.78 | 8.44 |
|  |  | Total |  |  | 20.86 |

**U08.03210** Ml. Rígola de 40x30cm
Precio: 20.41
Rígola prefabricada de hormigón de dimensiones 40x30 cm, sobre solera de hormigón HM-20/P/16/I, recibida con mortero de cemento M-20 (1:6), totalmente colocada.

| Código | Ud | Descripción | Rendimiento | Precio | Importe |
|---|---|---|---|---|---|
| M01A0020 | H. | Oficial segunda | 0.1 | 16.18 | 1.62 |
| M01A0030 | H. | Peón | 0.12 | 15.77 | 1.89 |
| MT930ac | M². | Rígola de 40x30cm (material) | 1 | 7.11 | 7.11 |
| A02A0040 | M³. | Mortero 1:6 de cemento CEM IV/B-P 32,5 N | 0.015 | 90.02 | 1.35 |
| A03A0060 | M³. | Hormigón en masa HM-20/P/16/I | 0.09 | 93.78 | 8.44 |
|  |  | Total |  |  | 20.41 |

**U08.03220** Ml. Rígola de 30x30x8cm de hormigón vibrado y prensado
Precio: 74.13
Rígola de 30x30x8 cm de hormigón vibrado y prensado, acabado liso, color a elegir por la D.F. de Mata, colocada con mortero de 1:6 de cemento y arena, incluso base de hormigón de 10 cm de espesor medio, cortes, formación de juntas, rejuntado y limpieza.

| Código | Ud | Descripción | Rendimiento | Precio | Importe |
|---|---|---|---|---|---|
| M01A0010 | H. | Oficial primera | 1 | 16.48 | 16.48 |
| M01A0030 | H. | Peón | 1.75 | 15.77 | 27.60 |
| e42.0151 | Ml. | Rígola de 30x30x8cm de H.V. de Mata (material) | 3.5 | 6 | 21.00 |
| E01CA0020 | M³. | Arena seca | 0.05 | 20.86 | 1.04 |
| A02A0040 | M³. | Mortero 1:6 de cemento CEM IV/B-P 32,5 N | 0.065 | 90.02 | 5.85 |
| %0.03 | % | Costes indirectos | 3 % | 71.97 | 2.16 |
|  |  | Total |  |  | 74.13 |

**U08.03230** Ml. Rígola de homigón de fck=30N/mm², de 50x20x15-18cm
Precio: 83.46
Rígola de homigón prefabricado de fck=30 N/mm², de 50x20x15-18 cm, colocada con mortero de cemento 1:5, incluso base y recalce de hormigón y rejuntado.

| Código | Ud | Descripción | Rendimiento | Precio | Importe |
|---|---|---|---|---|---|
| M01A0010 | H. | Oficial primera | 1 | 16.48 | 16.48 |
| M01A0030 | H. | Peón | 1.75 | 15.77 | 27.60 |
| E.10.0200 | Ml. | Rígola de hormigón prefabricado 50x20x15-18cm (material) | 2 | 15.03 | 30.06 |
| E01CA0020 | M³. | Arena seca | 0.05 | 20.86 | 1.04 |
| A02A0040 | M³. | Mortero 1:6 de cemento CEM IV/B-P 32,5 N | 0.065 | 90.02 | 5.85 |
| %0.03 | % | Costes indirectos | 3 % | 81.03 | 2.43 |
|  |  | Total |  |  | 83.46 |

**U08.03240** M². Pavim continuo hormigón HM-25/B/20/I, 10 cm espesor,
Precio: 28.46
Pavimento continuo realizado con hormigón HM-25/B/20/I, de 10 cm de espesor, incluso vertido, extendido, formación de maestras, juntas de dilatación y relleno de las mismas con betún asfáltico, acabado al fratás.

| Código | Ud | Descripción | Rendimiento | Precio | Importe |
|---|---|---|---|---|---|
| M01A0010 | H. | Oficial primera | 0.4 | 16.48 | 6.59 |
| M01A0030 | H. | Peón | 0.4 | 15.77 | 6.31 |
| A058 | M³. | Hormigón HM-25/B/20, consistencia blanda | 0.12 | 115.45 | 13.85 |
| A09C0030 | Tm. | Mezcla asfáltica en caliente, tipo D-12 | 0.01 | 87.85 | 0.88 |
| %0.03 | % | Costes indirectos | 3 % | 27.63 | 0.83 |
|  |  | Total |  |  | 28.46 |

**U08.03250** m Bordillo de hormigón, para jardines, de 50x28x6 cm
Precio: 29.43
Bordillo de hormigón, para jardines, de 50x28x6 cm incluso base y recalce de hormigón, colocado con mortero 1:5, rejuntado.

| Código | Ud | Descripción | Rendimiento | Precio | Importe |
|---|---|---|---|---|---|
| M01A0010 | H. | Oficial primera | 0.42 | 16.48 | 6.92 |
| M01A0030 | H. | Peón | 0.42 | 15.77 | 6.62 |
| E33LB0020 | ud | Bordillo jardín de hormigón 50x28x6 cm (material) | 2 | 5.71 | 11.42 |
| A03A0030 | M³. | Hormigón en masa de fck=15N/mm² | 0.03 | 84.44 | 2.53 |
| A02A0030 | M³. | Mortero 1:5 de cemento CEM IV/B-P 32,5 N | 0.01 | 95.25 | 0.95 |
| A01B0010 | M³. | Pasta de cemento CEM IV/B-P 32,5 N | 0.001 | 127.39 | 0.13 |
| %0.03 | % | Costes indirectos | 3 % | 28.57 | 0.86 |
|  |  | Total |  |  | 29.43 |

### U08.04 PAVIMENTOS ESPECIALES

**U08.04010** M². (>6) Pavimento de tierra batida
Precio: 38.75
(>6) Pavimento de tierra batida de forma rectangular, con huella de 20x10 cm y 7 cm de espesor, color rojo, colocado previa compactación del terreno hasta conseguir un 95% del próctor modificado, sobre capa de arena de 10 cm de espesor mínimo, incluso relleno de juntas con arena y compactado con bandeja vibratoria.

| Código | Ud | Descripción | Rendimiento | Precio | Importe |
|---|---|---|---|---|---|
| M01A0010 | H. | Oficial primera | 0.4 | 16.48 | 6.59 |
| M01A0020 | H. | Oficial segunda | 0.4 | 16.18 | 6.47 |
| M01A0030 | H. | Peón | 0.9 | 15.77 | 14.19 |
| E30AA0010 | M³. | Tierra vegetal | 0.15 | 12.53 | 1.88 |
| E01CD0020 | M³. | Picón de compactar, todo en uno (para subbases...) | 0.15 | 7.95 | 1.19 |
| QBD0010 | H. | Bandeja vibrante Vibromat con operario | 0.4 | 18.25 | 7.30 |
| %0.03 | % | Costes indirectos | 3 % | 37.62 | 1.13 |
|  |  | Total |  |  | 38.75 |

**U08.04020** M². (1-6) Pavimento de tierra batida
Precio: 47.26
(1-6) Pavimento de tierra batida de forma rectangular, con huella de 20x10 cm y 7 cm de espesor, color rojo, colocado previa compactación del terreno hasta conseguir un 95% del próctor modificado, sobre capa de arena de 10 cm de espesor mínimo, incluso relleno de juntas con arena y compactado con bandeja vibratoria.

| Código | Ud | Descripción | Rendimiento | Precio | Importe |
|---|---|---|---|---|---|
| M01A0010 | H. | Oficial primera | 0.5 | 16.48 | 8.24 |
| M01A0020 | H. | Oficial segunda | 0.5 | 16.18 | 8.09 |
| M01A0030 | H. | Peón | 1.1 | 15.77 | 17.35 |
| E30AA0010 | M³. | Tierra vegetal | 0.15 | 12.53 | 1.88 |
| E01CD0020 | M³. | Picón de compactar, todo en uno (para subbases...) | 0.15 | 7.95 | 1.19 |
| QBD0010 | H. | Bandeja vibrante Vibromat con operario | 0.5 | 18.25 | 9.13 |
| %0.03 | % | Costes indirectos | 3 % | 45.88 | 1.38 |
|  |  | Total |  |  | 47.26 |

**U08.04030** M². (=1) Pavimento de tierra batida
Precio: 57.29
(=1) Pavimento de tierra batida de forma rectangular, con huella de 20x10 cm y 7 cm de espesor, color rojo, colocado previa compactación del terreno hasta conseguir un 95% del próctor modificado, sobre capa de arena de 10 cm de espesor mínimo, incluso relleno de juntas con arena y compactado con bandeja vibratoria.

| Código | Ud | Descripción | Rendimiento | Precio | Importe |
|---|---|---|---|---|---|
| M01A0010 | H. | Oficial primera | 0.6 | 16.48 | 9.89 |
| M01A0020 | H. | Oficial segunda | 0.6 | 16.18 | 9.71 |
| M01A0030 | H. | Peón | 1.2 | 15.77 | 18.92 |
| E30AA0010 | M³. | Tierra vegetal | 0.3 | 12.53 | 3.76 |
| E01CD0020 | M³. | Picón de compactar, todo en uno (para subbases...) | 0.3 | 7.95 | 2.39 |
| QBD0010 | H. | Bandeja vibrante Vibromat con operario | 0.6 | 18.25 | 10.95 |
| %0.03 | % | Costes indirectos | 3 % | 55.62 | 1.67 |
|  |  | Total |  |  | 57.29 |

**U08.04040** M². Pavimento de albero mezclado con cal (1:12) 10cm de esp.
Precio: 5.88
Pavimento de albero mezclado con cal en proporción 1:12, de 10 cm de espesor, compactado con medios mecánicos, incluso p.p. de extendido y refino de la superficie final. Medida la superficie ejecutada.

| Código | Ud | Descripción | Rendimiento | Precio | Importe |
|---|---|---|---|---|---|
| M01A0030 | H. | Peón | 0.15 | 15.77 | 2.37 |
| AP00100 | M³. | Albero cernido (material) | 0.1 | 8.76 | 0.88 |
| GK00100 | Tm. | Cal aérea apagada en polvo, en sacos. (material) | 0.02 | 82.08 | 1.64 |
| QAF0040 | H. | Compact. neumát. Dynapac CP 22 c/maquinista | 0.03 | 27.49 | 0.82 |
| %0.03 | % | Costes indirectos | 3 % | 5.71 | 0.17 |
|  |  | Total |  |  | 5.88 |

**U08.04050** M². Pavimento de pistas polideportivas
Precio: 37.38
Pavimento de pistas polideportivas formado por: firme de albero de 30 cm de espesor, compactado con medios mecánicos; solera de hormigón HA-25 de 15 cm de espesor, armado con mallazo de 150x150x5 mm; tratamiento superficial con áridos de sílice, corindón y cuarzo ligados con cemento CEM IV/B (P) 32,5 N, en proporción 1:2 y pigmentado en masa; fratasado mecánico y terminado con pintura al clorocaucho, incluso p.p. de corte de juntas de retracción en módulos de 25 m² de superficie máxima. Medida la superficie ejecutada.

| Código | Ud | Descripción | Rendimiento | Precio | Importe |
|---|---|---|---|---|---|
| M01A0030 | H. | Peón | 0.07 | 15.77 | 1.10 |
| ATC00100 | H. | Cuadrilla albañilería formada por Oficial 1ª y Peón | 0.25 | 32.25 | 8.06 |
| E01HBB0040 | M³. | Horm. prep. HA-25/P/20/IIa, bomb. transp. 30km planta (material) | 0.162 | 92.49 | 14.98 |
| E41B0010 | Ud. | P.p. pequeño material. (material) | 1 | 1 | 1.00 |
| WW00300 | Ud. | Material complementario o pzas. especiales (material) | 0.5 | 0.54 | 0.27 |
| RS05500 | Kg. | Pintura al clorocaucho (material) | 0.455 | 5.45 | 2.48 |
| E35MC0030 | Lt. | Disolvente Clorocaucho (material) | 0.05 | 3.57 | 0.18 |
| QAF0040 | H. | Compact. neumát. Dynapac CP 22 c/maquinista | 0.045 | 27.49 | 1.24 |
| E01BA0030 | Tm. | Cemento puzolánico, CEM IV/B (P) 32,5 N, ensacado | 0.003 | 103.7 | 0.31 |
| E01AB0010 | M². | Malla electros. cuadrícula 15x15cm, ø 5-5mm (material) | 1 | 1.73 | 1.73 |
| AS00200 | Kg. | Árido de sílice, corindón y cuarzo (material) | 4.5 | 0.4 | 1.80 |
| AP00200 | M³. | Albero en rama (material) | 0.375 | 7.56 | 2.84 |
| QAF0020 | H. | Motoniveladora Caterp. 12 F c/maquinista | 0.008 | 37.83 | 0.30 |
| %0.03 | % | Costes indirectos | 3 % | 36.29 | 1.09 |
|  |  | Total |  |  | 37.38 |

**U08.04060** M². Firme de albero de 20cm de espesor
Precio: 4.38
Firme de albero de 20 cm de espesor compactado con medios mecánicos, incluso p.p. de extendido y refino de la superficie final. Medida la superficie ejecutada.

| Código | Ud | Descripción | Rendimiento | Precio | Importe |
|---|---|---|---|---|---|
| M01A0030 | H. | Peón | 0.07 | 15.77 | 1.10 |
| QAF0040 | H. | Compact. neumát. Dynapac CP 22 c/maquinista | 0.03 | 27.49 | 0.82 |
| AP00100 | M³. | Albero cernido | 0.05 | 8.76 | 0.44 |
| AP00200 | M³. | Albero en rama | 0.25 | 7.56 | 1.89 |
| %0.03 | % | Costes indirectos | 3 % | 4.25 | 0.13 |
|  |  | Total |  |  | 4.38 |

**U08.04070** M². Encachado de albero de 15cm de espesor m. mecánicos
Precio: 3.43
Encachado de albero de 15 cm de espesor, incluso extendido, regado y compactado al 95% del próctor normal. Medida la superficie ejecutada.

| Código | Ud | Descripción | Rendimiento | Precio | Importe |
|---|---|---|---|---|---|
| M01A0030 | H. | Peón | 0.07 | 15.77 | 1.10 |
| AP00200 | M³. | Albero en rama | 0.187 | 7.56 | 1.41 |
| QAF0040 | H. | Compact. neumát. Dynapac CP 22 c/maquinista | 0.03 | 27.49 | 0.82 |
| %0.03 | % | Costes indirectos | 3 % | 3.33 | 0.10 |
|  |  | Total |  |  | 3.43 |

**U08.04080** m² Pavim continuo resina epoxi Epomor NF
Precio: 9.87
Pavimento continuo a base de resina epoxi, Epomor NF de Texsa o similar y carga de sílice de granulometría media de 2,5 mm, autonivelante y acabado antiderrapante, extendido a llana previa imprimación de la superficie con el mismo material i/preparación del soporte.

| Código | Ud | Descripción | Rendimiento | Precio | Importe |
|---|---|---|---|---|---|
| M01A0010 | H. | Oficial primera | 0.23 | 16.48 | 3.79 |
| M01A0030 | H. | Peón | 0.22 | 15.77 | 3.47 |
| E35HA0010 | l | Pintura epoxi para pavimentos Epomor NF (11-13 m²/l) (material) | 0.09 | 18.63 | 1.68 |
| E01CF0010 | kg | Arido sílice pavimento continuo 2,5 mm (material) | 3.75 | 0.17 | 0.64 |
| %0.03 | % | Costes indirectos | 3 % | 9.58 | 0.29 |
|  |  | Total |  |  | 9.87 |

**U08.04090** m² Pavim continuo mort epóxico Nitoflor SL 3000.
Precio: 51.76
Pavimento continuo de mortero epóxico autonivelante, Nitoflor SL 3000 o similar y carga de sílice, color a elegir, de 3 mm de espesor, extendido a llana previa imprimación de la superficie y preparación del soporte.

| Código | Ud | Descripción | Rendimiento | Precio | Importe |
|---|---|---|---|---|---|
| M01A0010 | H. | Oficial primera | 0.52 | 16.48 | 8.57 |
| M01A0030 | H. | Peón | 0.6 | 15.77 | 9.46 |
| E33MD0010 | kg | Mortero epoxi autonivelante e=3 mm p/pav.horm., Nitoflor SL 3000 (material) | 6 | 5.37 | 32.22 |
| %0.03 | % | Costes indirectos | 3 % | 50.25 | 1.51 |
|  |  | Total |  |  | 51.76 |

**U08.04100** m² Pav. césped artificial, Tennisquick S F Tenis 2020, p/pista tenis
Precio: 26.43
Pavimento de césped artificial, Tennisquick S F Tenis 2020 o similar, relleno con arena de cuarzo, s/norma DIN 18035-7 e instrucciones del fabricante, TIPO pista de tenis de 36x18 m, con capa de uso 100% de polipropileno, resistente a los rayos UV, 8.800 dtex, de 75 µ de espesor, en color verde y material de soporte de tejido trefilado de PP, instalado.

| Código | Ud | Descripción | Rendimiento | Precio | Importe |
|---|---|---|---|---|---|
| E33MC0010 | m² | Pav césped artif Tennisquick SF Tenis 2020 coloc (material) | 1 | 25.66 | 25.66 |
| %0.03 | % | Costes indirectos | 3 % | 25.66 | 0.77 |
|  |  | Total |  |  | 26.43 |

**U08.04110** m² Revest. de pav. p/canchas deportivas, Reveton Sport de Texsa
Precio: 7.05
Revestimiento de pavimento deportivo, antipolvo y resistente a la abrasión, para canchas deportivas, tipo Reveton Sport de Texsa o similar, a base de resina acrílica, aplicado previa imprimación y dos capas puras de material, incluso preparación del soporte. Colocado.

| Código | Ud | Descripción | Rendimiento | Precio | Importe |
|---|---|---|---|---|---|
| M01A0010 | H. | Oficial primera | 0.2 | 16.48 | 3.30 |
| E35IA0050 | l | Reveton Sport. (material) | 0.42 | 8.44 | 3.54 |
| %0.03 | % | Costes indirectos | 3 % | 6.84 | 0.21 |
|  |  | Total |  |  | 7.05 |

**U08.04120** m² Pavimento césped artificial, Tennisquick HPF C, p/campo fútbol
Precio: 26.43
Pavimento de césped artificial, Tennisquick HPF C o similar,, relleno con arena de cuarzo, s/norma DIN 18035-7 e instrucciones del fabricante, para la construcción de un campo de fútbol de 50x20 m, con capa de uso de copolímero hilado en bloque, resistente a los rayos UV, 8.800 dtex, de 120 µ de espesor, sin fibrilación, sistema "crown HPF", en color verde y material de soporte de tejido trefilado de PP, instalado.

| Código | Ud | Descripción | Rendimiento | Precio | Importe |
|---|---|---|---|---|---|
| E33MC0030 | m² | Pav césped artif Tennisquick HPF C coloc (material) | 1 | 25.66 | 25.66 |
| %0.03 | % | Costes indirectos | 3 % | 25.66 | 0.77 |
|  |  | Total |  |  | 26.43 |

**U08.04130** m² Pavimento aglomerado, Tennisquick o similar
Precio: 49.32
Pavimento aglomerado para pista deportiva, paseos... tipo Tennisquick, con piedra de granulometría seleccionada, en color rojo o verde, extendido s/ instrucciones de la casa suministradora, incluso solera de hormigón en masa de fck=12,5 N/mm², curado, formación de juntas y pendientes, relleno de gravilla drenante de 6 cm de espesor medio para nivelación.

| Código | Ud | Descripción | Rendimiento | Precio | Importe |
|---|---|---|---|---|---|
| E33MB0050 | M². | Pavimento Tennisquick p/tenis, paseos..., colocado | 1 | 24.05 | 24.05 |
| A03A0020 | M³. | Hormigón en masa de fck=12,5N/mm² | 0.1 | 81.82 | 8.18 |
| E01CB0040 | M³. | Árido machaqueo 4-8mm | 0.134 | 15.75 | 2.11 |
| M01A0010 | H. | Oficial primera | 0.42 | 16.48 | 6.92 |
| M01A0030 | H. | Peón | 0.42 | 15.77 | 6.62 |
| %0.03 | % | Costes indirectos | 3 % | 47.88 | 1.44 |
|  |  | Total |  |  | 49.32 |

**U08.04140** M². Pavimento de tableros de madera machihembrada de Vitakola
Precio: 106.71
Pavimento de tableros de madera machihembrada de Vitakola, de 5 cm de espesor sobre rastrelado de 10x5 cm.

| Código | Ud | Descripción | Rendimiento | Precio | Importe |
|---|---|---|---|---|---|
| M01A0010 | H. | Oficial primera | 1 | 16.48 | 16.48 |
| M01A0030 | H. | Peón | 1 | 15.77 | 15.77 |
| E01IA0050 | M³. | Madera Vitakola (material) | 0.055 | 1297.2 | 71.35 |
| %0.03 | % | Costes indirectos | 3 % | 103.60 | 3.11 |
|  |  | Total |  |  | 106.71 |

**U08.04150** M². Sistema antideslizante para uso en vías públicas
Precio: 54.08
Sistema antideslizante coloreado para su uso en vías públicas compuesto por una resina de poliuretano y un árido 100% Bauxita Calcinada con un porcentaje mínimo de alúmina del 85% y granulometría media de 1 a 3,55 mm, colocado sobre pavimento de aglomerado asfáltico. Se aplicará en frío y sin utilización de disolventes.

| Código | Ud | Descripción | Rendimiento | Precio | Importe |
|---|---|---|---|---|---|
| M01A0010 | H. | Oficial primera | 0.4 | 16.48 | 6.59 |
| d06.3310 | M². | Sistema antideslizante coloreado para uso en vías públicas (material) | 1 | 45.91 | 45.91 |
| %0.03 | % | Costes indirectos | 3 % | 52.50 | 1.58 |
|  |  | Total |  |  | 54.08 |

### U08.05 ALCORQUES (17/04/2008)

**U08.05010** Ud. Alcorque 1,20x1,20m c/bordillo horm. y rejilla electrof. galv.
Precio: 216.26
Alcorque de dimensiones exteriores 1,20x1,20 m, realizado con bordillo de hormigón de 80x20x10,5 cm, colocado con mortero 1:5, rejuntado, incluso base y recalce de hormigón, rejilla electrofundida galvanizada de 30x30 mm, pletina de 25x2 mm, aporte de picón de relleno y tierra vegetal.

| Código | Ud | Descripción | Rendimiento | Precio | Importe |
|---|---|---|---|---|---|
| M01A0010 | H. | Oficial primera | 2 | 16.48 | 32.96 |
| M01A0030 | H. | Peón | 2 | 15.77 | 31.54 |
| E33LC0020 | Ud. | Bordillo recto alcorque de hormigón 80x20x10,5-14cm (material) | 4 | 6.6 | 26.40 |
| E33LC0050 | Ud. | Bordillo L alcorque esquina de hormigón 20x20x20x10,5cm (material) | 4 | 10.26 | 41.04 |
| E09DA0050 | M². | Reja galv. electrofundida #30x30mm pletina-plet. 25x2mm (material) | 1 | 44.96 | 44.96 |
| A03A0030 | M³. | Hormigón en masa de fck=15N/mm² | 0.2 | 84.44 | 16.89 |
| A02A0030 | M³. | Mortero 1:5 de cemento CEM IV/B-P 32,5 N | 0.04 | 95.25 | 3.81 |
| A01B0010 | M³. | Pasta de cemento CEM IV/B-P 32,5 N | 0.004 | 127.39 | 0.51 |
| E01CD0030 | M³. | Picón de relleno, garbancillo grueso (trasdós de muros, jardines...). (material) | 0.25 | 12.32 | 3.08 |
| E30AA0010 | M³. | Tierra vegetal | 0.7 | 12.53 | 8.77 |
| %0.03 | % | Costes indirectos | 3 % | 209.96 | 6.30 |
|  |  | Total |  |  | 216.26 |

**U08.05020** Ud. Alcorque 1,50x1,50m c/bordillo horm. y rejilla electrof. galv.
Precio: 305.42
Alcorque de dimensiones exteriores 1,50x1,50 m, realizado con bordillo de hormigón de 50x30x9,5 cm, colocado con mortero 1:5, rejuntado, incluso base y recalce de hormigón, rejilla electrofundida galvanizada de 30x30 mm, pletina de 25x2 mm, aporte de picón de relleno y tierra vegetal.

| Código | Ud | Descripción | Rendimiento | Precio | Importe |
|---|---|---|---|---|---|
| M01A0010 | H. | Oficial primera | 2 | 16.48 | 32.96 |
| M01A0030 | H. | Peón | 2 | 15.77 | 31.54 |
| E33LC0060 | Ud. | Bordillo L alcorque esquina de hormigón 50x50x30x9,5cm (material) | 4 | 18.91 | 75.64 |
| E33LC0040 | Ud. | Bordillo recto alcorque de hormigón 50x30x9,5cm (material) | 4 | 8.16 | 32.64 |
| E09DA0050 | M². | Reja galv. electrofundida #30x30mm pletina-plet. 25x2mm | 1.7 | 44.96 | 76.43 |
| A03A0030 | M³. | Hormigón en masa de fck=15N/mm² | 0.22 | 84.44 | 18.58 |
| A02A0030 | M³. | Mortero 1:5 de cemento CEM IV/B-P 32,5 N | 0.05 | 95.25 | 4.76 |
| A01B0010 | M³. | Pasta de cemento CEM IV/B-P 32,5 N | 0.005 | 127.39 | 0.64 |
| E01CD0030 | M³. | Picón de relleno, garbancillo grueso | 0.5 | 12.32 | 6.16 |
| E30AA0010 | M³. | Tierra vegetal | 1.37 | 12.53 | 17.17 |
| %0.03 | % | Costes indirectos | 3 % | 296.52 | 8.90 |
|  |  | Total |  |  | 305.42 |

**U08.05030** Ud. Alcorque 2,00x2,00m c/bordillo horm. y rejilla electrof. galv.
Precio: 434.77
Alcorque de dimensiones exteriores 2,00x2,00 m, realizado con bordillo de hormigón de 50x30x9,5 cm, colocado con mortero 1:5, rejuntado, incluso base y recalce de hormigón, rejilla electrofundida galvanizada de 30x30 mm, pletina de 25x2 mm, aporte de picón de relleno y tierra vegetal.

| Código | Ud | Descripción | Rendimiento | Precio | Importe |
|---|---|---|---|---|---|
| M01A0010 | H. | Oficial primera | 2 | 16.48 | 32.96 |
| M01A0030 | H. | Peón | 2 | 15.77 | 31.54 |
| E33LC0060 | Ud. | Bordillo L alcorque esquina de hormigón 50x50x30x9,5cm | 4 | 18.91 | 75.64 |
| E33LC0030 | Ud. | Bordillo recto alcorque de hormigón 100x30x9,5cm (material) | 4 | 16.34 | 65.36 |
| E09DA0050 | M². | Reja galv. electrofundida #30x30mm pletina-plet. 25x2mm | 3.24 | 44.96 | 145.67 |
| A03A0030 | M³. | Hormigón en masa de fck=15N/mm² | 0.3 | 84.44 | 25.33 |
| A02A0030 | M³. | Mortero 1:5 de cemento CEM IV/B-P 32,5 N | 0.07 | 95.25 | 6.67 |
| A01B0010 | M³. | Pasta de cemento CEM IV/B-P 32,5 N | 0.007 | 127.39 | 0.89 |
| E01CD0030 | M³. | Picón de relleno, garbancillo grueso | 0.8 | 12.32 | 9.86 |
| E30AA0010 | M³. | Tierra vegetal | 2.25 | 12.53 | 28.19 |
| %0.03 | % | Costes indirectos | 3 % | 422.11 | 12.66 |
|  |  | Total |  |  | 434.77 |

**U08.05040** Ud. Alcorque circular D=1,00m, c/bordillo horm. y reja fundición
Precio: 255.01
Alcorque circular de diámetro interior 1,00 m, realizado con bordillo de hormigón de 50x30x15-18 cm, colocado con mortero 1:5, rejuntado, incluso base y recalce de hormigón, reja de fundición circular, perfil L 50 de apoyo, aporte de picón de relleno y tierra vegetal.

| Código | Ud | Descripción | Rendimiento | Precio | Importe |
|---|---|---|---|---|---|
| M01A0010 | H. | Oficial primera | 2 | 16.48 | 32.96 |
| M01A0030 | H. | Peón | 2 | 15.77 | 31.54 |
| E33LC0010 | Ud. | Bordillo curvo alcorque hormigón 50x30x15-18cm D int.=100cm (material) | 6 | 10.61 | 63.66 |
| E01ACAE0030 | Kg. | Perfil laminado L 50.5 (material) | 4 | 0.93 | 3.72 |
| E32AFA0040 | Ud. | Alcorque fund. dúctil D ext. 100cm D int. 45cm Fábregas (material) | 1 | 92.55 | 92.55 |
| A03A0030 | M³. | Hormigón en masa de fck=15N/mm² | 0.125 | 84.44 | 10.56 |
| A02A0030 | M³. | Mortero 1:5 de cemento CEM IV/B-P 32,5 N | 0.03 | 95.25 | 2.86 |
| A01B0010 | M³. | Pasta de cemento CEM IV/B-P 32,5 N | 0.003 | 127.39 | 0.38 |
| E01CD0030 | M³. | Picón de relleno, garbancillo grueso | 0.2 | 12.32 | 2.46 |
| E30AA0010 | M³. | Tierra vegetal | 0.55 | 12.53 | 6.89 |
| %0.03 | % | Costes indirectos | 3 % | 247.58 | 7.43 |
|  |  | Total |  |  | 255.01 |

## U09 ALICATADOS Y CHAPADOS

**U09.0010** M². Chapado basalto molinero al corte 60x30x2cm
Precio: 100.57
Chapado de piedra natural, basalto molinero, con la cara al corte de máquina, de dimensiones 60x30x2 cm, recibido con mortero de cemento cola sobre enfoscado previo (no incluido) y fijado con anclaje oculto de acero inoxidable, incluso realización de taladros en chapado y muro, cortes, rejuntado con mortero preparado flexible y limpieza.

| Código | Ud | Descripción | Rendimiento | Precio | Importe |
|---|---|---|---|---|---|
| M01A0010 | H. | Oficial primera | 1.239 | 16.48 | 20.42 |
| M01A0030 | H. | Peón | 1.239 | 15.77 | 19.54 |
| E34AA0060 | M². | Basalto Molinero baldosa 60x30x2/60x40x2cm (material) | 1 | 42.07 | 42.07 |
| E01FA0070 | Kg. | Adhesivo cementoso C 2TE SI, rev./pavim. int./ext. Weber.col flex | 6 | 0.93 | 5.58 |
| E01FB0040 | Kg. | Mortero de rejuntado cementoso mejorado, CG 2 W Ar, color p/juntas a=3 a 30mm, Weber.color flex | 0.8 | 1.26 | 1.01 |
| E01E0010 | M³. | Agua | 0.001 | 1.26 | 0.00 |
| E01MA0040 | Ud. | Grapa de acero inoxidable (material) | 11 | 0.11 | 1.21 |
| E34AG0100 | Ud. | Taladro en chapado piedra o mármol natural (material) | 11 | 0.71 | 7.81 |
| %0.03 | % | Costes indirectos | 3 % | 97.64 | 2.93 |
|  |  | Total |  |  | 100.57 |

**U09.0020** M². Chapado basalto molinero al corte 60x40x3cm
Precio: 106.64
Chapado de piedra natural, basalto molinero, con la cara al corte de máquina, de dimensiones 60x40x3 cm, recibido con mortero de cemento cola sobre enfoscado previo (no incluído) y fijado con anclaje oculto de acero inoxidable, incluso realización de taladros en chapado y muro, cortes, rejuntado con mortero preparado flexible y limpieza.

| Código | Ud | Descripción | Rendimiento | Precio | Importe |
|---|---|---|---|---|---|
| M01A0010 | H. | Oficial primera | 1.239 | 16.48 | 20.42 |
| M01A0030 | H. | Peón | 1.239 | 15.77 | 19.54 |
| E34AA0070 | M². | Basalto Molinero baldosa 60x30x3/60x40x3cm (material) | 1 | 51.08 | 51.08 |
| E01FA0030 | Kg. | Adhesivo cementoso C 2TE, Colacem Compac gris (material) | 4 | 0.83 | 3.32 |
| E01FB0110 | Kg. | Mortero de rejuntado cementoso juntas 0-4mm Ardex FS (material) | 0.1 | 1.49 | 0.15 |
| E01E0010 | M³. | Agua | 0.001 | 1.26 | 0.00 |
| E01MA0040 | Ud. | Grapa de acero inoxidable | 11 | 0.11 | 1.21 |
| E34AG0100 | Ud. | Taladro en chapado piedra o mármol natural | 11 | 0.71 | 7.81 |
| %0.03 | % | Costes indirectos | 3 % | 103.53 | 3.11 |
|  |  | Total |  |  | 106.64 |

**U09.0030** Ml. Albardilla de basalto molinero
Precio: 38.44
Albardilla de piedra natural, basalto molinero, recibida con mortero de cemento cola, incluso preparación del soporte con revestimiento elástico impermeable, Nitocote 190 o similar, p.p. de cortes, rejuntado con mortero preparado flexible y limpieza.

| Código | Ud | Descripción | Rendimiento | Precio | Importe |
|---|---|---|---|---|---|
| M01A0010 | H. | Oficial primera | 0.634 | 16.48 | 10.45 |
| M01A0030 | H. | Peón | 0.634 | 15.77 | 10.00 |
| P0394 | Ml. | Albardilla rústica 15/35x10cm (material) | 1 | 14.15 | 14.15 |
| E18KB0010 | Kg. | Revest. elástico para impermeab. Nitocote 190 (material) | 0.35 | 4.86 | 1.70 |
| E01FA0070 | Kg. | Adhesivo cementoso C 2TE SI, rev./pavim. int./ext. Weber.col flex | 0.9 | 0.93 | 0.84 |
| E01FB0110 | Kg. | Mortero de rejuntado cementoso juntas 0-4mm Ardex FS | 0.12 | 1.49 | 0.18 |
| E01E0010 | M³. | Agua | 0.001 | 1.26 | 0.00 |
| %0.03 | % | Costes indirectos | 3 % | 37.32 | 1.12 |
|  |  | Total |  |  | 38.44 |

**U09.0040** m² Chapado porfido gris natural irregular.
Precio: 89.65
Chapado de piedra natural pórfido mixto gris, de textura natural, de formato irregular, recibida con mortero de cemento cola sobre enfoscado previo (no incluído) y fijado con anclaje oculto de acero inoxidable, incluso realización de taladros en chapado y muro, cortes, rejuntado con mortero preparado flexible y limpieza.

| Código | Ud | Descripción | Rendimiento | Precio | Importe |
|---|---|---|---|---|---|
| M01A0010 | H. | Oficial primera | 1.5 | 16.48 | 24.72 |
| M01A0030 | H. | Peón | 1.5 | 15.77 | 23.66 |
| E34AA0550 | m² | Pórfido mixto gris laja irregular tamaño grande (material) | 1 | 23.05 | 23.05 |
| E01FA0070 | Kg. | Adhesivo cementoso C 2TE SI, rev./pavim. int./ext. Weber.col flex | 6 | 0.93 | 5.58 |
| E01FB0040 | Kg. | Mortero de rejuntado cementoso mejorado, CG 2 W Ar, color p/juntas a=3 a 30mm, Weber.color flex | 0.8 | 1.26 | 1.01 |
| E01E0010 | M³. | Agua | 0.001 | 1.26 | 0.00 |
| E01MA0040 | Ud. | Grapa de acero inoxidable | 11 | 0.11 | 1.21 |
| E34AG0100 | Ud. | Taladro en chapado piedra o mármol natural | 11 | 0.71 | 7.81 |
| %0.03 | % | Costes indirectos | 3 % | 87.04 | 2.61 |
|  |  | Total |  |  | 89.65 |

**U09.0050** m² Chapado porfido ocre natural irregular.
Precio: 93.76
Chapado de piedra natural pórfido ocre, de textura natural, de formato irregular, recibida con mortero de cemento cola sobre enfoscado previo (no incluído) y fijado con anclaje oculto de acero inoxidable, incluso realización de taladros en chapado y muro, cortes, rejuntado con mortero preparado flexible y limpieza.

| Código | Ud | Descripción | Rendimiento | Precio | Importe |
|---|---|---|---|---|---|
| M01A0010 | H. | Oficial primera | 1.5 | 16.48 | 24.72 |
| M01A0030 | H. | Peón | 1.5 | 15.77 | 23.66 |
| E34AA0660 | m² | Pórfido ocre laja irregular tamaño grande (material) | 1 | 27.04 | 27.04 |
| E01FA0070 | Kg. | Adhesivo cementoso C 2TE SI, rev./pavim. int./ext. Weber.col flex | 6 | 0.93 | 5.58 |
| E01FB0040 | Kg. | Mortero de rejuntado cementoso mejorado, CG 2 W Ar, color p/juntas a=3 a 30mm, Weber.color flex | 0.8 | 1.26 | 1.01 |
| E01E0010 | M³. | Agua | 0.001 | 1.26 | 0.00 |
| E01MA0040 | Ud. | Grapa de acero inoxidable | 11 | 0.11 | 1.21 |
| E34AG0100 | Ud. | Taladro en chapado piedra o mármol natural | 11 | 0.71 | 7.81 |
| %0.03 | % | Costes indirectos | 3 % | 91.03 | 2.73 |
|  |  | Total |  |  | 93.76 |

**U09.0060** m² Aplacad piedra tipo "Arucas" o similar gris/azul/amarilla L. libre, a=10-24/42-62 cm e=2 cm al corte
Precio: 110.27
Aplacado con piedra natural de tipo "Arucas" o similar gris/azul/amarilla, al corte, de largo libre, ancho 10-24/42-62 cm y 2 cm de espesor, recibida con mortero de cemento cola sobre enfoscado previo (no incluído) y fijado con anclaje oculto de acero inoxidable, incluso realización de taladros en chapado y muro, cortes, rejuntado con mortero preparado flexible y limpieza.

| Código | Ud | Descripción | Rendimiento | Precio | Importe |
|---|---|---|---|---|---|
| M01A0010 | H. | Oficial primera | 1.5 | 16.48 | 24.72 |
| M01A0030 | H. | Peón | 1.5 | 15.77 | 23.66 |
| E34AA0920 | m² | Piedra Arucas L libre e=2 cm a=10-24/42-62 cm gris/azul/amarilla Ayagaures cortada (material) | 1 | 43.07 | 43.07 |
| E01FA0070 | Kg. | Adhesivo cementoso C 2TE SI, rev./pavim. int./ext. Weber.col flex | 6 | 0.93 | 5.58 |
| E01FB0040 | Kg. | Mortero de rejuntado cementoso mejorado, CG 2 W Ar, color p/juntas a=3 a 30mm, Weber.color flex | 0.8 | 1.26 | 1.01 |
| E01E0010 | M³. | Agua | 0.001 | 1.26 | 0.00 |
| E01MA0040 | Ud. | Grapa de acero inoxidable | 11 | 0.11 | 1.21 |
| E34AG0100 | Ud. | Taladro en chapado piedra o mármol natural | 11 | 0.71 | 7.81 |
| %0.03 | % | Costes indirectos | 3 % | 107.06 | 3.21 |
|  |  | Total |  |  | 110.27 |

**U09.0070** m² Aplacad piedra tipo "Arucas" o similar gris/azul/amarilla L. fijo, a=10-24/42-62 cm e=2 cm al corte
Precio: 119.55
Aplacado con piedra natural de tipo "Arucas" o similar gris/azul/amarilla, al corte, de largo fijo, ancho 10-24/42-62 cm y 2 cm de espesor, recibida con mortero de cemento cola sobre enfoscado previo (no incluído) y fijado con anclaje oculto de acero inoxidable, incluso realización de taladros en chapado y muro, cortes, rejuntado con mortero preparado flexible y limpieza.

| Código | Ud | Descripción | Rendimiento | Precio | Importe |
|---|---|---|---|---|---|
| M01A0010 | H. | Oficial primera | 1.5 | 16.48 | 24.72 |
| M01A0030 | H. | Peón | 1.5 | 15.77 | 23.66 |
| E34AA0960 | m² | Piedra Arucas L fijo e=2 cm a=10-24/42-62 cm gris/azul/amarilla Ayagaures cortada (material) | 1 | 52.08 | 52.08 |
| E01FA0070 | Kg. | Adhesivo cementoso C 2TE SI, rev./pavim. int./ext. Weber.col flex | 6 | 0.93 | 5.58 |
| E01FB0040 | Kg. | Mortero de rejuntado cementoso mejorado, CG 2 W Ar, color p/juntas a=3 a 30mm, Weber.color flex | 0.8 | 1.26 | 1.01 |
| E01E0010 | M³. | Agua | 0.001 | 1.26 | 0.00 |
| E01MA0040 | Ud. | Grapa de acero inoxidable | 11 | 0.11 | 1.21 |
| E34AG0100 | Ud. | Taladro en chapado piedra o mármol natural | 11 | 0.71 | 7.81 |
| %0.03 | % | Costes indirectos | 3 % | 116.07 | 3.48 |
|  |  | Total |  |  | 119.55 |

## U10 FIRMES

### U10.01 ACTUACIONES PREVIAS (17/04/2008)

**U10.01010** Ml. Corte y precorte de asfalto
Precio: 2.24
Corte y precorte de asfalto, realizado con cortadora de juntas Cyma (lubricación líquida), incluso transporte de la maquinaria, replanteo y apilado de escombros.

| Código | Ud | Descripción | Rendimiento | Precio | Importe |
|---|---|---|---|---|---|
| M01A0030 | H. | Peón | 0.01 | 15.77 | 0.16 |
| E35.0051 | H. | Cortadora de juntas Cyma (lubri. líquida) (maquinaria) | 0.8 | 2.51 | 2.01 |
| %0.03 | % | Costes indirectos | 3 % | 2.17 | 0.07 |
|  |  | Total |  |  | 2.24 |

**U10.01020** Ud. Rebaje o recrecido de arqueta de 25x25cm
Precio: 95.83
Rebaje o recrecido de arqueta de 25x25 cm, con demolición y modificación de cota, no superior a +/-60 cm, colocación de nuevo marco y reutilización de tapa, totalmente terminada y p.p. de acopio de materiales de demolición.

| Código | Ud | Descripción | Rendimiento | Precio | Importe |
|---|---|---|---|---|---|
| M01A0010 | H. | Oficial primera | 1.7 | 16.48 | 28.02 |
| M01A0030 | H. | Peón | 1.9 | 15.77 | 29.96 |
| A03A0060 | M³. | Hormigón en masa HM-20/P/16/I | 0.25 | 93.78 | 23.45 |
| QBB0010 | H. | Compresor caudal 2,5 m³/m, 2 martillos | 1 | 11.61 | 11.61 |
| %0.03 | % | Costes indirectos | 3 % | 93.04 | 2.79 |
|  |  | Total |  |  | 95.83 |

**U10.01030** Ud. Rebaje o recrecido de arqueta A-1
Precio: 185.58
Rebaje o recrecido de arqueta A-1, con demolición y modificación de cota, no superior a +/-60 cm, colocación de nuevo marco y reutilización de tapa, totalmente terminada y p.p. de acopio de materiales de demolición.

| Código | Ud | Descripción | Rendimiento | Precio | Importe |
|---|---|---|---|---|---|
| M01A0010 | H. | Oficial primera | 3 | 16.48 | 49.44 |
| M01A0030 | H. | Peón | 4 | 15.77 | 63.08 |
| A03A0060 | M³. | Hormigón en masa HM-20/P/16/I | 0.35 | 93.78 | 32.82 |
| QBB0010 | H. | Compresor caudal 2,5 m³/m, 2 martillos | 3 | 11.61 | 34.83 |
| %0.03 | % | Costes indirectos | 3 % | 180.17 | 5.41 |
|  |  | Total |  |  | 185.58 |

**U10.01040** Ud. Rebaje o recrecido de arqueta A-2
Precio: 273.63
Rebaje o recrecido de arqueta A-2, con demolición y modificación de cota, no superior a +/-60 cm, colocación de nuevo marco y reutilización de tapa, totalmente terminada y p.p. de acopio de materiales de demolición.

| Código | Ud | Descripción | Rendimiento | Precio | Importe |
|---|---|---|---|---|---|
| M01A0010 | H. | Oficial primera | 5 | 16.48 | 82.40 |
| M01A0030 | H. | Peón | 6 | 15.77 | 94.62 |
| A03A0060 | M³. | Hormigón en masa HM-20/P/16/I | 0.45 | 93.78 | 42.20 |
| QBB0010 | H. | Compresor caudal 2,5 m³/m, 2 martillos | 4 | 11.61 | 46.44 |
| %0.03 | % | Costes indirectos | 3 % | 265.66 | 7.97 |
|  |  | Total |  |  | 273.63 |

**U10.01050** Ud. Rebaje o recrecido de arqueta A-3
Precio: 303.74
Rebaje o recrecido de arqueta A-3, con demolición y modificación de cota, no superior a +/-60 cm, colocación de nuevo marco y reutilización de tapa, totalmente terminada y p.p. de acopio de materiales de demolición.

| Código | Ud | Descripción | Rendimiento | Precio | Importe |
|---|---|---|---|---|---|
| M01A0010 | H. | Oficial primera | 5.5 | 16.48 | 90.64 |
| M01A0030 | H. | Peón | 7 | 15.77 | 110.39 |
| A03A0060 | M³. | Hormigón en masa HM-20/P/16/I | 0.6 | 93.78 | 56.27 |
| QBB0010 | H. | Compresor caudal 2,5 m³/m, 2 martillos | 4 | 11.61 | 46.44 |
|  |  | Total |  |  | 303.74 |

### U10.02 SUBBASES (17/04/2008)

**U10.02010** m³ Sub-base granular de zahorra artificial
Precio: 26.06
Sub-base granular de zahorra artificial, incluso compactado, extendido con motoniveladora, regado, y apisonado con rulo compactador.

| Código | Ud | Descripción | Rendimiento | Precio | Importe |
|---|---|---|---|---|---|
| QAF0010 | H. | Camión cist. 10m³ c/bomba y asp. c/cond. | 0.01 | 25.55 | 0.26 |
| QAF0020 | H. | Motoniveladora Caterp. 12 F c/maquinista | 0.01 | 37.83 | 0.38 |
| QAF0040 | H. | Compact. neumát. Dynapac CP 22 c/maquinista | 0.01 | 27.49 | 0.27 |
| E01CG0060 | M³. | Zahorra artificial (todo en uno) | 1.4 | 17.03 | 23.84 |
| E01E0010 | M³. | Agua | 0.06 | 1.26 | 0.08 |
| M01A0030 | H. | Peón | 0.03 | 15.77 | 0.47 |
| %0.03 | % | Costes indirectos | 3 % | 25.30 | 0.76 |
|  |  | Total |  |  | 26.06 |

**U10.02020** M³. Sub-base granular de picón
Precio: 12.97
Sub-base granular de picón compactado, extendido con motoniveladora, regado, y apisonado con rulo compactador.

| Código | Ud | Descripción | Rendimiento | Precio | Importe |
|---|---|---|---|---|---|
| M01A0030 | H. | Peón | 0.03 | 15.77 | 0.47 |
| QAF0010 | H. | Camión cist. 10m³ c/bomba y asp. c/cond. | 0.01 | 25.55 | 0.26 |
| QAF0020 | H. | Motoniveladora Caterp. 12 F c/maquinista | 0.01 | 37.83 | 0.38 |
| QAF0040 | H. | Compact. neumát. Dynapac CP 22 c/maquinista | 0.01 | 27.49 | 0.27 |
| E01CD0020 | M³. | Picón de compactar, todo en uno (para subbases...) | 1.4 | 7.95 | 11.13 |
| E01E0010 | M³. | Agua | 0.06 | 1.26 | 0.08 |
| %0.03 | % | Costes indirectos | 3 % | 12.59 | 0.38 |
|  |  | Total |  |  | 12.97 |

**U10.02030** Tm. Cemento como filler de aportación
Precio: 101.29

| Código | Ud | Descripción | Rendimiento | Precio | Importe |
|---|---|---|---|---|---|
| MO1000000 | H. | Capataz (mano de obra) | 0.001 | 14.64 | 0.01 |
| M01A0030 | H. | Peón | 0.01 | 15.77 | 0.16 |
| E01BA0070 | Tm. | Cemento portland, CEM II/A-P 42,5 R, granel 25km almacén (material) | 1 | 98.17 | 98.17 |
| %0.03 | % | Costes indirectos | 3 % | 98.34 | 2.95 |
|  |  | Total |  |  | 101.29 |

### U10.03 RIEGOS ASFALTICOS (17/04/2008)

**U10.03010** Tm. Emulsión ECR-1 en riego de imprimación
Precio: 780.9
Emulsión ECR-1 en riego de imprimación, incluso aportación de arena, (3 t por t de riego), extendido y apisonado.

| Código | Ud | Descripción | Rendimiento | Precio | Importe |
|---|---|---|---|---|---|
| M01A0010 | H. | Oficial primera | 2 | 16.48 | 32.96 |
| M01A0030 | H. | Peón | 2 | 15.77 | 31.54 |
| E01CB0010 | Tm. | Árido machaqueo 0-4mm | 3 | 13.91 | 41.73 |
| E01KA0030 | Kg. | Emulsión asfáltica ECR-1 a granel (material) | 1000 | 0.49 | 490.00 |
| QAF0030 | H. | Camión bitumin. cap 10t c/cond. bomba mang. (maquinaria) | 3 | 31.85 | 95.55 |
| QAB0030 | H. | Camión volquete 2 ejes > 15 t (maquinaria) | 2.5 | 26.55 | 66.38 |
| %0.03 | % | Costes indirectos | 3 % | 758.16 | 22.74 |
|  |  | Total |  |  | 780.9 |

**U10.03020** M². Riego de imprimación realizado con emulsión ECR-1
Precio: 1.08
Riego de imprimación realizado con emulsión ECR-1 (1,2 kg/m²), incluso aportación de arena (3 t por t de riego), extendido.

| Código | Ud | Descripción | Rendimiento | Precio | Importe |
|---|---|---|---|---|---|
| M01A0010 | H. | Oficial primera | 0.01 | 16.48 | 0.16 |
| M01A0030 | H. | Peón | 0.01 | 15.77 | 0.16 |
| E01CB0010 | Tm. | Árido machaqueo 0-4mm | 0.003 | 13.91 | 0.04 |
| E01KA0030 | Kg. | Emulsión asfáltica ECR-1 a granel | 1.2 | 0.49 | 0.59 |
| QAF0030 | H. | Camión bitumin. cap 10t c/cond. bomba mang. | 0.003 | 31.85 | 0.10 |
| %0.03 | % | Costes indirectos | 3 % | 1.05 | 0.03 |
|  |  | Total |  |  | 1.08 |

**U10.03030** M². Riego de adherencia realizado con emulsión ECR-1
Precio: 0.73
Riego de adherencia realizado con emulsión ECR-1 (0,6 kg/m²), extendido.

| Código | Ud | Descripción | Rendimiento | Precio | Importe |
|---|---|---|---|---|---|
| M01A0010 | H. | Oficial primera | 0.01 | 16.48 | 0.16 |
| M01A0030 | H. | Peón | 0.01 | 15.77 | 0.16 |
| E01KA0030 | Kg. | Emulsión asfáltica ECR-1 a granel | 0.6 | 0.49 | 0.29 |
| QAF0030 | H. | Camión bitumin. cap 10t c/cond. bomba mang. | 0.003 | 31.85 | 0.10 |
| %0.03 | % | Costes indirectos | 3 % | 0.71 | 0.02 |
|  |  | Total |  |  | 0.73 |

### U10.04 CAPAS INTERMEDIAS (17/04/2008)
MEZCLAS ASFALTICAS Y BITUMINOSAS

**U10.04120** Tm. Asfalto Árido blanco V-a
Precio: 130.24

| Código | Ud | Descripción | Rendimiento | Precio | Importe |
|---|---|---|---|---|---|
| M01A0010 | H. | Oficial primera | 0.9 | 16.48 | 14.83 |
| M01A0030 | H. | Peón | 0.9 | 15.77 | 14.19 |
| ASFALTO | Tm. | Asfalto árido blanco V-a (material) | 1 | 85.34 | 85.34 |
| QAF0050 | H. | Extend. aglom. Demag 413 pequeña c/maquinista (maquinaria) | 0.03 | 36.26 | 1.09 |
| QAF0040 | H. | Compact. neumát. Dynapac CP 22 c/maquinista | 0.03 | 27.49 | 0.82 |
| PÚLIDO | M² | Púlido (maquinaria) | 1 | 7.02 | 7.02 |
| QAB0020 | Ud. | Transporte Tm mezcla asfált. planta-tajo (maquinaria) | 1 | 3.16 | 3.16 |
| %0.003 | % | Costes Indirectos. | 3 % | 126.45 | 3.79 |
|  |  | Total |  |  | 130.24 |

**U10.4130** M². Asfalto Áridio blanco V-a
Precio: 50.87

| Código | Ud | Descripción | Rendimiento | Precio | Importe |
|---|---|---|---|---|---|
| M01A0010 | H. | Oficial primera | 0.9 | 16.48 | 14.83 |
| M01A0030 | H. | Peón | 0.9 | 15.77 | 14.19 |
| ASFALTO | Tm. | Asfalto árido blanco V-a | 0.097 | 85.34 | 8.28 |
| QAF0050 | H. | Extend. aglom. Demag 413 pequeña c/maquinista | 0.03 | 36.26 | 1.09 |
| QAF0040 | H. | Compact. neumát. Dynapac CP 22 c/maquinista | 0.03 | 27.49 | 0.82 |
| PULIDO | M². | Púlido (material) | 1 | 7.02 | 7.02 |
| QAB0020 | Ud. | Transporte Tm mezcla asfált. planta-tajo | 1 | 3.16 | 3.16 |
| %0.003 | % | Costes Indirectos. | 3 % | 49.39 | 1.48 |
|  |  | Total |  |  | 50.87 |

**U10.04030** Tm. Mezcla bituminosa G-20, en caliente
Precio: 99.13
Mezcla bituminosa G-20, en caliente, composición gruesa, extendida y compactada al 97% del ensayo Marshall.

| Código | Ud | Descripción | Rendimiento | Precio | Importe |
|---|---|---|---|---|---|
| M01A0010 | H. | Oficial primera | 1 | 16.48 | 16.48 |
| M01A0030 | H. | Peón | 1.2 | 15.77 | 18.92 |
| T04002 | Tm. | Mezcla bituminosa en caliente G-20 y árido calcáreo. (material) | 1 | 58.1 | 58.10 |
| QAF0050 | H. | Extend. aglom. Demag 413 pequeña c/maquinista | 0.02 | 36.26 | 0.73 |
| QAA0060 | H. | Pala cargadora Caterp. 966 (maquinaria) | 0.02 | 46.46 | 0.93 |
| QAF0040 | H. | Compact. neumát. Dynapac CP 22 c/maquinista | 0.02 | 27.49 | 0.55 |
| QAF0070 | H. | Apisonadora estática | 0.02 | 26.55 | 0.53 |
| %0.03 | % | Costes indirectos | 3 % | 96.24 | 2.89 |
|  |  | Total |  |  | 99.13 |

Claves: arido calcareo, base de explanada, ensayo marshall, mezcla bituminosa

**U10.04040** Tm. Mezcla asfáltica en caliente tipo G-25
Precio: 90.41
Mezcla asfáltica en caliente tipo G-25, extendida y compactada, incluso fabricación y transporte de planta a tajo. Densidad media = 2,34 t/m³.

| Código | Ud | Descripción | Rendimiento | Precio | Importe |
|---|---|---|---|---|---|
| A09C0010 | Tm. | Mezcla asfáltica en caliente, tipo G-25 | 1 | 87.78 | 87.78 |
| %0.03 | % | Costes indirectos | 3 % | 87.78 | 2.63 |
|  |  | Total |  |  | 90.41 |

**U10.04050** Tm. Mezcla bituminosa en caliente, tipo V-a
Precio: 110.32
Mezcla bituminosa en caliente, tipo V-a, para 4 cm de espesor, excepto betún y filler.

| Código | Ud | Descripción | Rendimiento | Precio | Importe |
|---|---|---|---|---|---|
| M01A0010 | H. | Oficial primera | 0.9 | 16.48 | 14.83 |
| M01A0030 | H. | Peón | 1 | 15.77 | 15.77 |
| T04003 | Tm. | Mezcla bituminosa en caliente V-A, para 4 cm de espesor. (material) | 1 | 70.61 | 70.61 |
| QAF0050 | H. | Extend. aglom. Demag 413 pequeña c/maquinista | 0.03 | 36.26 | 1.09 |
| QAF0040 | H. | Compact. neumát. Dynapac CP 22 c/maquinista | 0.06 | 27.49 | 1.65 |
| QAB0020 | Ud. | Transporte Tm mezcla asfált. planta-tajo | 1 | 3.16 | 3.16 |
| %0.03 | % | Costes indirectos | 3 % | 107.11 | 3.21 |
|  |  | Total |  |  | 110.32 |

Claves: mezcla bituminosa en caliente, tipo d-12

**U10.04060** M². Mezcla bituminosa en caliente, tipo V-a
Precio: 32.3
Mezcla bituminosa en caliente, tipo V-a, para 4 cm de espesor, excepto betún y filler.

| Código | Ud | Descripción | Rendimiento | Precio | Importe |
|---|---|---|---|---|---|
| M01A0010 | H. | Oficial primera | 0.5 | 16.48 | 8.24 |
| M01A0030 | H. | Peón | 1 | 15.77 | 15.77 |
| T04003 | Tm. | Mezcla bituminosa en caliente V-A | 0.097 | 70.61 | 6.85 |
| QAF0050 | H. | Extend. aglom. Demag 413 pequeña c/maquinista | 0.003 | 36.26 | 0.11 |
| QAF0040 | H. | Compact. neumát. Dynapac CP 22 c/maquinista | 0.003 | 27.49 | 0.08 |
| QAB0020 | Ud. | Transporte Tm mezcla asfált. planta-tajo | 0.097 | 3.16 | 0.31 |
| %0.03 | % | Costes indirectos | 3 % | 31.36 | 0.94 |
|  |  | Total |  |  | 32.3 |

**U10.04070** Tm. Mezcla asfáltica en caliente tipo G-20
Precio: 88.57
Mezcla asfáltica en caliente tipo G-20, extendida y compactada, incluso fabricación y transporte de planta a tajo. Densidad media = 2,37 t/m³.

| Código | Ud | Descripción | Rendimiento | Precio | Importe |
|---|---|---|---|---|---|
| A09C0020 | Tm. | Mezcla asfáltica en caliente, tipo G-20 | 1 | 85.99 | 85.99 |
| %0.03 | % | Costes indirectos | 3 % | 85.99 | 2.58 |
|  |  | Total |  |  | 88.57 |

**U10.04080** M². Capa intermedia de calzada, tipo G-20, e=5cm
Precio: 10.54
Capa intermedia de calzada, de 5 cm de espesor, realizada con mezcla asfáltica en caliente tipo G-20, puesta en obra, extendida y compactada. Densidad 2,37 t/m³.

| Código | Ud | Descripción | Rendimiento | Precio | Importe |
|---|---|---|---|---|---|
| A09C0020 | Tm. | Mezcla asfáltica en caliente, tipo G-20 | 0.119 | 85.99 | 10.23 |
| %0.03 | % | Costes indirectos | 3 % | 10.23 | 0.31 |
|  |  | Total |  |  | 10.54 |

**U10.04090** M². Capa intermedia de calzada, tipo G-20, e=7cm
Precio: 14.7
Capa intermedia de calzada, de 7 cm de espesor, realizada con mezcla asfáltica en caliente tipo G-20, puesta en obra, extendida y compactada. Densidad 2,37 t/m³.

| Código | Ud | Descripción | Rendimiento | Precio | Importe |
|---|---|---|---|---|---|
| A09C0020 | Tm. | Mezcla asfáltica en caliente, tipo G-20 | 0.166 | 85.99 | 14.27 |
| %0.03 | % | Costes indirectos | 3 % | 14.27 | 0.43 |
|  |  | Total |  |  | 14.7 |

**U10.04100** Tm. Betún asfáltico modificado tipo BM-2
Precio: 434.02
Betún asfáltico modificado con polímeros tipo BM-2, según art. 215 del PG-3.

| Código | Ud | Descripción | Rendimiento | Precio | Importe |
|---|---|---|---|---|---|
| MO1000000 | H. | Capataz | 0.001 | 14.64 | 0.01 |
| M01A0030 | H. | Peón | 0.01 | 15.77 | 0.16 |
| MT0720b | Tm. | Betún asfáltico modificado tipo BM-2 (material) | 1 | 420.72 | 420.72 |
| E01KB0010 | Lt. | Gas-oil industrial (material) | 0.75 | 0.65 | 0.49 |
| %0.03 | % | Costes indirectos | 3 % | 421.38 | 12.64 |
|  |  | Total |  |  | 434.02 |

**U10.04110** Tm. Betún asfáltico modificado tipo BM-3a
Precio: 436.08
Betún asfáltico modificado con polímeros tipo BM-3a, según art. 215 del PG-3.

| Código | Ud | Descripción | Rendimiento | Precio | Importe |
|---|---|---|---|---|---|
| MO1000000 | H. | Capataz | 0.001 | 14.64 | 0.01 |
| M01A0030 | H. | Peón | 0.01 | 15.77 | 0.16 |
| MT0720c | Tm. | Betún asfáltico modificado tipo BM-3a (material) | 1 | 422.72 | 422.72 |
| E01KB0010 | Lt. | Gas-oil industrial | 0.75 | 0.65 | 0.49 |
| %0.03 | % | Costes indirectos | 3 % | 423.38 | 12.70 |
|  |  | Total |  |  | 436.08 |

### U10.05 CAPA RODADURA Y TRATAMIENTO SUPERFICIALES (17/04/2008)

**U10.05010** Tm. Mezcla Asfáltica en caliente tipo D-12 con betún modificado con NFU.
Precio: 109.44
Mezcla Asfáltica en caliente tipo D-12 con betún modificado con NFU (neumáticos fuera de uso) en capa de rodadura, extendida y compactada, incluso fabricación y transporte de planta a tajo. Densidad=2,40 t/m³.

| Código | Ud | Descripción | Rendimiento | Precio | Importe |
|---|---|---|---|---|---|
| M01A0010 | H. | Oficial primera | 1 | 16.48 | 16.48 |
| M01A0030 | H. | Peón | 1.2 | 15.77 | 18.92 |
| QAF0050 | H. | Extend. aglom. Demag 413 pequeña c/maquinista | 0.02 | 36.26 | 0.73 |
| QAA0060 | H. | Pala cargadora Caterp. 966 | 0.02 | 46.46 | 0.93 |
| QAF0040 | H. | Compact. neumát. Dynapac CP 22 c/maquinista | 0.02 | 27.49 | 0.55 |
| QAF0070 | H. | Apisonadora estática | 0.02 | 26.55 | 0.53 |
| 1 | Tm. | Mezcla Asfáltica en caliente tipo D-12 con betún modificado con NFU. | 1 | 68.11 | 68.11 |
| %0.03 | % | Costes indirectos | 3 % | 106.25 | 3.19 |
|  |  | Total |  |  | 109.44 |

**U10.05020** M². Capa de rodadura de calzada, tipo D-12, e=3cm
Precio: 6.52
Capa de rodadura de calzada, de 3 cm de espesor, realizada con mezcla asfáltica en caliente tipo D-12, puesta en obra, extendida y compactada. Densidad 2,4 t/m³.

| Código | Ud | Descripción | Rendimiento | Precio | Importe |
|---|---|---|---|---|---|
| A09C0030 | Tm. | Mezcla asfáltica en caliente, tipo D-12 | 0.072 | 87.85 | 6.33 |
| %0.03 | % | Costes indirectos | 3 % | 6.33 | 0.19 |
|  |  | Total |  |  | 6.52 |

**U10.05030** M². Capa de rodadura de calzada, tipo D-12, e=4cm
Precio: 8.68
Capa de rodadura de calzada, de 4 cm de espesor, realizada con mezcla asfáltica en caliente tipo D-12, puesta en obra, extendida y compactada. Densidad 2,4 t/m³.

| Código | Ud | Descripción | Rendimiento | Precio | Importe |
|---|---|---|---|---|---|
| A09C0030 | Tm. | Mezcla asfáltica en caliente, tipo D-12 | 0.096 | 87.85 | 8.43 |
| %0.03 | % | Costes indirectos | 3 % | 8.43 | 0.25 |
|  |  | Total |  |  | 8.68 |

**U10.05040** M². Capa de rodadura de calzada, tipo D-12, e=5cm
Precio: 10.86
Capa de rodadura de calzada, de 5 cm de espesor, realizada con mezcla asfáltica en caliente tipo D-12, puesta en obra, extendida y compactada. Densidad 2,4 t/m³.

| Código | Ud | Descripción | Rendimiento | Precio | Importe |
|---|---|---|---|---|---|
| A09C0030 | Tm. | Mezcla asfáltica en caliente, tipo D-12 | 0.12 | 87.85 | 10.54 |
| %0.03 | % | Costes indirectos | 3 % | 10.54 | 0.32 |
|  |  | Total |  |  | 10.86 |

**U10.05050** M². Capa de rodadura de calzada, tipo D-12, e=6cm
Precio: 13.03
Capa de rodadura de calzada, de 6 cm de espesor, realizada con mezcla asfáltica en caliente tipo D-12, puesta en obra, extendida y compactada. Densidad 2,4 t/m³.

| Código | Ud | Descripción | Rendimiento | Precio | Importe |
|---|---|---|---|---|---|
| A09C0030 | Tm. | Mezcla asfáltica en caliente, tipo D-12 | 0.144 | 87.85 | 12.65 |
| %0.03 | % | Costes indirectos | 3 % | 12.65 | 0.38 |
|  |  | Total |  |  | 13.03 |

**U10.05060** M². Firme de aglomerado asfáltico en frío e=5cm, con árido 5-10mm
Precio: 8.95
Firme de aglomerado asfáltico en frío, con árido 5-10 mm de 5 cm de espesor, extendido y compactado.

| Código | Ud | Descripción | Rendimiento | Precio | Importe |
|---|---|---|---|---|---|
| E01KA0070 | Tm. | Aglomerado asfáltico en frío AF-12 a granel (material) | 0.115 | 54.24 | 6.24 |
| QAB0030 | H. | Camión volquete 2 ejes > 15 t | 0.03 | 26.55 | 0.80 |
| QAF0040 | H. | Compact. neumát. Dynapac CP 22 c/maquinista | 0.06 | 27.49 | 1.65 |
| %0.03 | % | Costes indirectos | 3 % | 8.69 | 0.26 |
|  |  | Total |  |  | 8.95 |

**U10.05070** Tm. Lechada bituminosa LB-1
Precio: 32.66
Lechada bituminosa tipo LB-1, según art. 540 del PG-3, fabricada y extendida por mezcladora móvil autopropulsada.

| Código | Ud | Descripción | Rendimiento | Precio | Importe |
|---|---|---|---|---|---|
| MO1000000 | H. | Capataz | 0.002 | 14.64 | 0.03 |
| M01A0030 | H. | Peón | 0.02 | 15.77 | 0.32 |
| QAF0030 | H. | Camión bitumin. cap 10t c/cond. bomba mang. | 0.01 | 31.85 | 0.32 |
| MT0730f | Tm. | Emulsión tipo ECL-2, según art. 213 del PG-3. (material) | 0.065 | 275.46 | 17.90 |
| E01CB0010 | Tm. | Árido machaqueo 0-4mm | 0.935 | 13.91 | 13.01 |
| E01E0010 | M³. | Agua | 0.1 | 1.26 | 0.13 |
| %0.03 | % | Costes indirectos | 3 % | 31.71 | 0.95 |
|  |  | Total |  |  | 32.66 |

**U10.05080** Tm. Lechada bituminosa LB-2
Precio: 34.83
Lechada bituminosa tipo LB-2, según art. 540 del PG-3, fabricada y extendida por mezcladora móvil autopropulsada.

| Código | Ud | Descripción | Rendimiento | Precio | Importe |
|---|---|---|---|---|---|
| MO1000000 | H. | Capataz | 0.002 | 14.64 | 0.03 |
| M01A0030 | H. | Peón | 0.02 | 15.77 | 0.32 |
| QAF0030 | H. | Camión bitumin. cap 10t c/cond. bomba mang. | 0.01 | 31.85 | 0.32 |
| MT0730f | Tm. | Emulsión tipo ECL-2 | 0.073 | 275.46 | 20.11 |
| E01CB0010 | Tm. | Árido machaqueo 0-4mm | 0.928 | 13.91 | 12.91 |
| E01E0010 | M³. | Agua | 0.1 | 1.26 | 0.13 |
| %0.03 | % | Costes indirectos | 3 % | 33.82 | 1.01 |
|  |  | Total |  |  | 34.83 |

**U10.05090** Tm. Lechada bituminosa LB-3
Precio: 36.71
Lechada bituminosa tipo LB-3, según art. 540 del PG-3, fabricada y extendida por mezcladora móvil autopropulsada.

| Código | Ud | Descripción | Rendimiento | Precio | Importe |
|---|---|---|---|---|---|
| MO1000000 | H. | Capataz | 0.002 | 14.64 | 0.03 |
| M01A0030 | H. | Peón | 0.02 | 15.77 | 0.32 |
| QAF0030 | H. | Camión bitumin. cap 10t c/cond. bomba mang. | 0.01 | 31.85 | 0.32 |
| MT0730f | Tm. | Emulsión tipo ECL-2 | 0.08 | 275.46 | 22.04 |
| E01CB0010 | Tm. | Árido machaqueo 0-4mm | 0.92 | 13.91 | 12.80 |
| E01E0010 | M³. | Agua | 0.1 | 1.26 | 0.13 |
| %0.03 | % | Costes indirectos | 3 % | 35.64 | 1.07 |
|  |  | Total |  |  | 36.71 |

**U10.05100** Tm. Lechada bituminosa LB-4
Precio: 43.44
Lechada bituminosa tipo LB-4, según art. 540 del PG-3, fabricada y extendida por mezcladora móvil autopropulsada.

| Código | Ud | Descripción | Rendimiento | Precio | Importe |
|---|---|---|---|---|---|
| MO1000000 | H. | Capataz | 0.002 | 14.64 | 0.03 |
| M01A0030 | H. | Peón | 0.02 | 15.77 | 0.32 |
| QAF0030 | H. | Camión bitumin. cap 10t c/cond. bomba mang. | 0.01 | 31.85 | 0.32 |
| MT0730f | Tm. | Emulsión tipo ECL-2 | 0.105 | 275.46 | 28.92 |
| E01CB0010 | Tm. | Árido machaqueo 0-4mm | 0.895 | 13.91 | 12.45 |
| E01E0010 | M³. | Agua | 0.1 | 1.26 | 0.13 |
| %0.03 | % | Costes indirectos | 3 % | 42.17 | 1.27 |
|  |  | Total |  |  | 43.44 |

### U10.06 COMPLETOS (17/04/2008)

**U10010** M². Firme asfált. caliente, en calzadas, sub-base+ECR-1+G-20+D-12
Precio: 30.99
Firme asfáltico en caliente, en calzadas, constituido por riego de imprimación ECR-1 (1,2 kg/m²), capa intermedia G-20 de e=6 cm, riego de adherencia ECR-1 (0,6 kg/m²) y capa de rodadura D-12 de e=4 cm, incluso sub-base granular de zahorra artificial de e=30 cm, extendido y compactado.

| Código | Ud | Descripción | Rendimiento | Precio | Importe |
|---|---|---|---|---|---|
| A09A0010 | M³. | Sub-base granular de zahorra artificial | 0.3 | 25.55 | 7.67 |
| A09B0010 | M². | Riego de imprimación con emulsión ECR-1 (1,2kg/m²) | 1 | 1.06 | 1.06 |
| A09C0020 | Tm. | Mezcla asfáltica en caliente, tipo G-20 | 0.142 | 85.99 | 12.21 |
| A09B0020 | M². | Riego de adherencia con emulsión ECR-1 (0,6kg/m²) | 1 | 0.72 | 0.72 |
| A09C0030 | Tm. | Mezcla asfáltica en caliente, tipo D-12 | 0.096 | 87.85 | 8.43 |
| %0.03 | % | Costes indirectos | 3 % | 30.09 | 0.90 |
|  |  | Total |  |  | 30.99 |

## U11 CERRAJERÍA Y VALLADOS

### U11.01 CERRAJERÍA

**U11.01010** Ml. Barandilla de acero galvanizado de diámetro 1.5", tipo Santa Cruz
Precio: 73.22

| Código | Ud | Descripción | Rendimiento | Precio | Importe |
|---|---|---|---|---|---|
| M01A0010 | H. | Oficial primera | 0.5 | 16.48 | 8.24 |
| M01A0020 | H. | Oficial segunda | 0.5 | 16.18 | 8.09 |
| M01A0030 | H. | Peón | 0.5 | 15.77 | 7.89 |
| T08009 | Ml. | Barandilla de acero galvanizado de diámetro 1.5", tipo Santa Cruz (material) | 1 | 40.22 | 40.22 |
| A03A0030 | M³. | Hormigón en masa de fck=15N/mm² | 0.01 | 84.44 | 0.84 |
| QBB0010 | H. | Compresor caudal 2,5 m³/m, 2 martillos | 0.5 | 11.61 | 5.81 |
| %0.03 | % | Costes indirectos | 3 % | 71.09 | 2.13 |
|  |  | Total |  |  | 73.22 |

**U11.01012** m Barandilla escalera h=1m, pasamanos y barrotes vert. de tubo negro
Precio: 176.22
Barandilla escalera de 1 m de altura, formada por pasamanos en tubo negro D 1 1/2", larguero de tubo D 3/4" y barrotes verticales de tubo D 1/2", incluso pequeño material, anclajes, mano de imprimación antioxidante, recibido y colocación.

| Código | Ud | Descripción | Rendimiento | Precio | Importe |
|---|---|---|---|---|---|
| M01B0010 | H. | Oficial cerrajero | 3.9 | 16.48 | 64.27 |
| M01B0020 | H. | Ayudante cerrajero | 3.9 | 15.77 | 61.50 |
| E09EEA0040 | m | Tubo negro D 1 1/2 " (material) | 1.5 | 2.72 | 4.08 |
| E09EEA0010 | m | Tubo negro D 1/2" (material) | 4 | 1.09 | 4.36 |
| E09EEA0020 | m | Tubo negro D 3/4 " (material) | 3 | 1.17 | 3.51 |
| E35LAD0010 | l | Impr. anticorr sintética rojo óxido Alciglos (material) | 1.54 | 5.6 | 8.62 |
| A02A0010 | M³. | Mortero 1:3 de cemento CEM IV/B-P 32,5 N | 0.015 | 107.39 | 1.61 |
| M01A0010 | H. | Oficial primera | 0.54 | 16.48 | 8.90 |
| M01A0030 | H. | Peón | 0.54 | 15.77 | 8.52 |
| E09F0020 | Ud. | p.p. pequeño material (electrodos, discos) | 52 | 0.11 | 5.72 |
| %0.03 | % | Costes indirectos | 3 % | 171.09 | 5.13 |
|  |  | Total |  |  | 176.22 |

**U11.01013** m² Barandilla, largueros perfiles laminados y barrotes vert. de pletinas
Precio: 121.06
Barandilla formada por tres largueros de perfiles laminados 30x20x1,5 mm, y barrotes verticales separados 12 cm, de pletinas de 30x3, incluso pequeño material, anclajes, mano de imprimación antioxidante, recibido y colocación.

| Código | Ud | Descripción | Rendimiento | Precio | Importe |
|---|---|---|---|---|---|
| M01B0010 | H. | Oficial cerrajero | 2.4 | 16.48 | 39.55 |
| M01B0020 | H. | Ayudante cerrajero | 2.4 | 15.77 | 37.85 |
| E09EEC0020 | m | Perfil chapa laminado en caliente 30x20x1,5 (material) | 3 | 1.56 | 4.68 |
| E09ED0020 | kg | Pletina 30.3 mm (material) | 4.5 | 0.95 | 4.28 |
| E35LAD0010 | l | Impr. anticorr sintética rojo óxido Alciglos | 1.54 | 5.6 | 8.62 |
| E09F0020 | Ud. | p.p. pequeño material (electrodos, discos) | 32 | 0.11 | 3.52 |
| A02A0010 | M³. | Mortero 1:3 de cemento CEM IV/B-P 32,5 N | 0.015 | 107.39 | 1.61 |
| M01A0010 | H. | Oficial primera | 0.54 | 16.48 | 8.90 |
| M01A0030 | H. | Peón | 0.54 | 15.77 | 8.52 |
| %0.03 | % | Costes indirectos | 3 % | 117.53 | 3.53 |
|  |  | Total |  |  | 121.06 |

**U11.01020** Ud. Reposición de barandilla sobre muro o pavimento, recibido y colocación
Precio: 19.6

| Código | Ud | Descripción | Rendimiento | Precio | Importe |
|---|---|---|---|---|---|
| M01A0010 | H. | Oficial primera | 0.54 | 16.48 | 8.90 |
| M01A0030 | H. | Peón | 0.54 | 15.77 | 8.52 |
| A02A0010 | M³. | Mortero 1:3 de cemento CEM IV/B-P 32,5 N | 0.015 | 107.39 | 1.61 |
| %0.03 | % | Costes indirectos | 3 % | 19.03 | 0.57 |
|  |  | Total |  |  | 19.6 |

**U11.01030** M². Biombo urbano realizado con perfiles de acero cor-ten
Precio: 1229.7
Biombo urbano de acero cor-ten (tipo Plan de Barrios Weyler-La Salle) de 1,00 m de altura, formado por chapa de acero corten de 10x0,5 cm y redondos de D 6 mm según detalles; sobre una base de hormigón, sujeto mediante placa de anclaje y cartelas. Incluso pequeño material, recibido y colocación.

| Código | Ud | Descripción | Rendimiento | Precio | Importe |
|---|---|---|---|---|---|
| M01A0010 | H. | Oficial primera | 0.5 | 16.48 | 8.24 |
| M01A0030 | H. | Peón | 0.5 | 15.77 | 7.89 |
| X06005 | M². | Biombo urbano realizado con perfiles en acero cor-ten (material) | 1 | 1151.95 | 1151.95 |
| D03CA0010 | M³. | Horm. HA-25/B/20/I p/armar en zapatas | 0.25 | 103.2 | 25.80 |
| %0.03 | % | Costes indirectos | 3 % | 1193.88 | 35.82 |
|  |  | Total |  |  | 1229.7 |

**U11.01040** Ud. Rejilla de protección de alumbrado lateral de puente
Precio: 19.55
Rejilla de protección de alumbrado lateral del puente Galcerán, de 0,15 m².

| Código | Ud | Descripción | Rendimiento | Precio | Importe |
|---|---|---|---|---|---|
| M01B0010 | H. | Oficial cerrajero | 0.3 | 16.48 | 4.94 |
| M01B0020 | H. | Ayudante cerrajero | 0.3 | 15.77 | 4.73 |
| E09DA0070 | M². | Reja galv. electrofundida #30x60 pletina-plet. 30x2 (material) | 0.15 | 62.06 | 9.31 |
| %0.03 | % | Costes indirectos | 3 % | 18.98 | 0.57 |
|  |  | Total |  |  | 19.55 |

**U11.01050** Ml. Valla de malla electrosoldada tipo religa
Precio: 157.62
Valla de malla electrosoldada de 50x100/5 mm, recercada con tubo metálico rectangular de 25x25x1,5 mm y postes intermedios cada 2 m de tubo de 60x60x1,5 mm, galvanizados, incluso recibido con mortero de cemento y arena 1:4, totalmente montada.

| Código | Ud | Descripción | Rendimiento | Precio | Importe |
|---|---|---|---|---|---|
| M01A0010 | H. | Oficial primera | 1.3 | 16.48 | 21.42 |
| M01A0020 | H. | Oficial segunda | 1.3 | 16.18 | 21.03 |
| M01A0030 | H. | Peón | 1.3 | 15.77 | 20.50 |
| T08009 | Ml. | Barandilla de acero galvanizado de diámetro 1.5", tipo Santa Cruz | 1 | 40.22 | 40.22 |
| A02A0020 | M³. | Mortero 1:4 de cemento CEM IV/B-P 32,5 N | 0.01 | 99.23 | 0.99 |
| E09DA0100 | M². | Reja galv. electrofundida #30x30 pletina-redondo 30x2 (material) | 1.2 | 35.88 | 43.06 |
| QBB0010 | H. | Compresor caudal 2,5 m³/m, 2 martillos | 0.5 | 11.61 | 5.81 |
| %0.03 | % | Costes indirectos | 3 % | 153.03 | 4.59 |
|  |  | Total |  |  | 157.62 |

**U11.01060** Ud. Peldaño galv. electrof. 2,00x0,30m, #30x30mm
Precio: 83.29
Peldaño galvanizado electrofundido de 2,00x0,30 m, con huecos de 30x30 mm, realizado con pletina de 30x3 mm.

| Código | Ud | Descripción | Rendimiento | Precio | Importe |
|---|---|---|---|---|---|
| M01A0010 | H. | Oficial primera | 0.6 | 16.48 | 9.89 |
| M01A0030 | H. | Peón | 0.6 | 15.77 | 9.46 |
| E09DA0140 | Ud. | Peldaño galv. electrofundido #30x30 1,00x0,30 pletina 30x3. (material) | 2 | 30.5 | 61.00 |
| E09F0020 | Ud. | p.p. pequeño material (electrodos, discos) | 4.65 | 0.11 | 0.51 |
| %0.03 | % | Costes indirectos | 3 % | 80.86 | 2.43 |
|  |  | Total |  |  | 83.29 |

**U11.01070** M². Descansillo de escalera reja galv. electrof. #30x30mm pletina-redondo 30x2mm
Precio: 57.41
Descansillo de escalera metálica realizado con reja galvanizada electrofundida #30x30 mm, de pletina-redondo 30x2 mm, incluso p.p. de referzos necesarios y pequeño material. Totalmente instalado.

| Código | Ud | Descripción | Rendimiento | Precio | Importe |
|---|---|---|---|---|---|
| M01A0010 | H. | Oficial primera | 0.6 | 16.48 | 9.89 |
| M01A0030 | H. | Peón | 0.6 | 15.77 | 9.46 |
| E09DA0100 | M². | Reja galv. electrofundida #30x30 pletina-redondo 30x2 | 1 | 35.88 | 35.88 |
| E09F0020 | Ud. | p.p. pequeño material (electrodos, discos) | 4.65 | 0.11 | 0.51 |
| %0.03 | % | Costes indirectos | 3 % | 55.74 | 1.67 |
|  |  | Total |  |  | 57.41 |

**U11.01080** M². Cerramiento de cerrajería artística
Precio: 77.37
Cerramiento de cerrajería artística formado por: barrotes verticales de cuadradillo de 16 mm, separados del eje 15 cm, pletinas horizontales superior e inferior de 50x10 mm, tres macollas de fundición por barrote, de base de 40x35 mm, intermedia de 70x35 mm y de anilla de 20x35 mm, y remates superiores en punta de lanza de fundición de 65x190 mm; incluso p.p. de anclajes a fábricas, material de agarre y ayuda de albañilería. Medida la superficie ejecutada.

| Código | Ud | Descripción | Rendimiento | Precio | Importe |
|---|---|---|---|---|---|
| ATC00100 | H. | Cuadrilla albañilería formada por Oficial 1ª y Peón | 0.25 | 32.25 | 8.06 |
| M01B0010 | H. | Oficial cerrajero | 2 | 16.48 | 32.96 |
| WW00300 | Ud. | Material complementario o pzas. especiales | 4 | 0.54 | 2.16 |
| UU02200 | Ud. | Punta de lanza 65x190mm diag. interior 16mm (material) | 3.3 | 0.9 | 2.97 |
| UU01200 | Ud. | Macolla intermedia 70x35mm diag. interior 16mm (material) | 3.3 | 0.93 | 3.07 |
| UU01100 | Ud. | Macolla de base 40x35mm diag. interior 16mm (material) | 3.3 | 0.43 | 1.42 |
| UU01000 | Ud. | Macolla de anilla 20x35mm diag. interior 16mm (material) | 3.3 | 0.24 | 0.79 |
| KA00200 | Kg. | Acero en pletinas, manufacturado (material) | 4.1 | 1.2 | 4.92 |
| KA00100 | Kg. | Acero en cuadradillos, manufacturado (material) | 12.8 | 1.31 | 16.77 |
| E41B0010 | Ud. | p.p. pequeño material | 2 | 1 | 2.00 |
| %0.03 | % | Costes indirectos | 3 % | 75.12 | 2.25 |
|  |  | Total |  |  | 77.37 |

**U11.01090** ud Barrera de control de entrada l=4,50 m,
Precio: 3149.49
Barrera pivotante de control de entrada, electromecánica de uso intensivo, con cuadro de mandos incorporado, mástil de 4,50 m, fotocélula FL 130 a 24 V con receptor y emisor, incluso ajuste y montaje, totalmente instalada (sin incluir ayudas de albañilería ni instalación eléctrica).

| Código | Ud | Descripción | Rendimiento | Precio | Importe |
|---|---|---|---|---|---|
| E04E0010 | ud | Barrera pivotante de uso intensivo l=4,5 m, BGV 45, Hörmann (material) | 1 | 2519.15 | 2519.15 |
| E04FD0010 | ud | Fotocélula FL130 (receptor y emisor) a 24 V (material) | 1 | 81.3 | 81.30 |
| M01B0010 | H. | Oficial cerrajero | 14.18 | 16.48 | 233.69 |
| M01B0020 | H. | Ayudante cerrajero | 14.18 | 15.77 | 223.62 |
| %0.03 | % | Costes indirectos | 3 % | 3057.76 | 91.73 |
|  |  | Total |  |  | 3149.49 |

**U11.01100** m² Cerramiento con valla metálica de perfiles laminados RHS
Precio: 187.31
Cerramiento con valla metálica confeccionada con barrotes verticales de perfiles laminados RHS 60x40x3 y 25x25x2, y dos largueros horizontales RHS de 25x25x2, incluso pequeño material, anclajes, mano de imprimación antioxidante, recibido y colocación.

| Código | Ud | Descripción | Rendimiento | Precio | Importe |
|---|---|---|---|---|---|
| M01B0010 | H. | Oficial cerrajero | 3.2 | 16.48 | 52.74 |
| M01B0020 | H. | Ayudante cerrajero | 3.2 | 15.77 | 50.46 |
| E01ACBC0010 | m | Perfil hueco rectangular 60.40.3 (granall. y pint.) (material) | 2.28 | 5.99 | 13.66 |
| E01ACBB0010 | m | Perfil hueco cuadrado 30.3 (granall. y pint.) (material) | 7.97 | 4.05 | 32.28 |
| E35LAD0010 | l | Impr. anticorr sintética rojo óxido Alciglos | 1.54 | 5.6 | 8.62 |
| E09F0020 | Ud. | p.p. pequeño material (electrodos, discos) | 46 | 0.11 | 5.06 |
| A02A0010 | M³. | Mortero 1:3 de cemento CEM IV/B-P 32,5 N | 0.015 | 107.39 | 1.61 |
| M01A0010 | H. | Oficial primera | 0.54 | 16.48 | 8.90 |
| M01A0030 | H. | Peón | 0.54 | 15.77 | 8.52 |
| %0.03 | % | Costes indirectos | 3 % | 181.85 | 5.46 |
|  |  | Total |  |  | 187.31 |

**U11.01110** m² Cerramiento con valla metálica de malla ST y postes acero galv.
Precio: 166.96
Cerramiento con valla metálica formada por módulos de malla de acero simple torsión, plastificada, insertada en angular de 40 mm plegada con pletina de 30x3 mm y unida a postes de acero galvanizado mediante perfil laminado de 30x30x1,5 mm, incluso pequeño material, anclajes, mano de imprimación antioxidante, recibido y colocación.

| Código | Ud | Descripción | Rendimiento | Precio | Importe |
|---|---|---|---|---|---|
| M01B0010 | H. | Oficial cerrajero | 3.3 | 16.48 | 54.38 |
| M01B0020 | H. | Ayudante cerrajero | 3.3 | 15.77 | 52.04 |
| E01ACAE0010 | kg | Perfil laminado L 40.4 (material) | 10 | 0.93 | 9.30 |
| E09ED0020 | kg | Pletina 30.3 mm | 6 | 0.95 | 5.70 |
| E09EEB0030 | m | Perfil chapa laminado en caliente 30x30x1,5 (material) | 0.4 | 2.31 | 0.92 |
| E09EEA0050 | ud | Poste tubo galvanizado h=2 m. D=50 mm (material) | 1 | 12.02 | 12.02 |
| E09BC0080 | m² | Enrejado simple torsión plast. 50x50 mm, D=2,1 mm (material) | 1 | 2.07 | 2.07 |
| A02A0010 | M³. | Mortero 1:3 de cemento CEM IV/B-P 32,5 N | 0.015 | 107.39 | 1.61 |
| M01A0010 | H. | Oficial primera | 0.54 | 16.48 | 8.90 |
| M01A0030 | H. | Peón | 0.54 | 15.77 | 8.52 |
| E35LAD0010 | l | Impr. anticorr sintética rojo óxido Alciglos | 0.4 | 5.6 | 2.24 |
| E09F0020 | Ud. | p.p. pequeño material (electrodos, discos) | 40 | 0.11 | 4.40 |
| %0.03 | % | Costes indirectos | 3 % | 162.10 | 4.86 |
|  |  | Total |  |  | 166.96 |

**U11.01120** m Cercado h=2 m, malla ST plastif., Lux Rivisa
Precio: 27.84
Cercado de h=2 m, Lux Rivisa o similar, realizado con enrejado simple torsión plastificado 17/14, fabricado con alambre D=2.10/3.10 mm y ancho de malla 50 mm y postes de tubo D=80 mm (extremos, intermedios y de tensión) galvanizado en caliente Z-275 y plastificado, colocados c/1.2 a 4 m y recibidos con hormigón H-150, i/accesorios de fijación, totalmente montado.

| Código | Ud | Descripción | Rendimiento | Precio | Importe |
|---|---|---|---|---|---|
| M01A0010 | H. | Oficial primera | 0.13 | 16.48 | 2.14 |
| M01A0030 | H. | Peón | 0.13 | 15.77 | 2.05 |
| A03A0030 | M³. | Hormigón en masa de fck=15N/mm² | 0.1 | 84.44 | 8.44 |
| E10GA0010 | m | Cercado h=2 m enrej ST plastif 50/17/14 Lux Rivisa (material) | 1 | 14.4 | 14.40 |
| %0.03 | % | Costes indirectos | 3 % | 27.03 | 0.81 |
|  |  | Total |  |  | 27.84 |

**U11.01130** m Cercado h=2 m, malla ST plastif. i/remate sup. alambre espino , Lux Rivisa
Precio: 35.86
Cercado de h=2 m, Lux Rivisa o similar, realizado con enrejado simple torsión plastificado 17/14, fabricado con alambre D=2.10/3.10 mm y ancho de malla 50 mm y postes de tubo D=80 mm (extremos, intermedios y de tensión) galvanizado en caliente Z-275 y plastificado, colocados c/1.2 a 4 m y recibidos con hormigón H-150, i/remate superior en bayoneta con 3 hileras de alambre espino y accesorios de fijación, totalmente montado.

| Código | Ud | Descripción | Rendimiento | Precio | Importe |
|---|---|---|---|---|---|
| M01A0010 | H. | Oficial primera | 0.2 | 16.48 | 3.30 |
| M01A0030 | H. | Peón | 0.2 | 15.77 | 3.15 |
| A03A0030 | M³. | Hormigón en masa de fck=15N/mm² | 0.1 | 84.44 | 8.44 |
| E10GA0020 | m | Cercado h=2 m enrej ST plastif 50/17/14+3h Lux Rivisa (material) | 1 | 19.93 | 19.93 |
| %0.03 | % | Costes indirectos | 3 % | 34.82 | 1.04 |
|  |  | Total |  |  | 35.86 |

**U11.01140** m Cercado h=3 m, malla ST plastif., Lux Rivisa
Precio: 44.35
Cercado de h=3 m, Lux Rivisa o similar, realizado con enrejado simple torsión plastificado 17/14, fabricado con alambre D=2.10/3.10 mm y ancho de malla 50 mm y postes de tubo D=80 mm (extremos, intermedios y de tensión) galvanizado en caliente Z-275 y plastificado, colocados c/1.2 a 4 m y recibidos con hormigón H-150, i/accesorios de fijación, totalmente montado.

| Código | Ud | Descripción | Rendimiento | Precio | Importe |
|---|---|---|---|---|---|
| M01A0010 | H. | Oficial primera | 0.3 | 16.48 | 4.94 |
| M01A0030 | H. | Peón | 0.3 | 15.77 | 4.73 |
| A03A0030 | M³. | Hormigón en masa de fck=15N/mm² | 0.14 | 84.44 | 11.82 |
| E10GA0030 | m | Cercado h=3 m enrej ST plastif 50/17/14 Lux Rivisa (material) | 1 | 21.57 | 21.57 |
| %0.03 | % | Costes indirectos | 3 % | 43.06 | 1.29 |
|  |  | Total |  |  | 44.35 |

**U11.01150** m Cercado h=2 m, malla electros. galv. y plast, Jardithor
Precio: 28.66
Cercado de h=2 m, Jardithor Rivisa o similar, realizado con malla electrosoldada ortogonal galvanizada y plastificada y postes tipo Lux de acero galvanizado en caliente Z-275 y plastificado, de D=80 mm los extremos y de tensión y D=50 mm los intermedios, colocados c/3 m y recibidos con hormigón H-150, i/accesorios de fijación, totalmente montado.

| Código | Ud | Descripción | Rendimiento | Precio | Importe |
|---|---|---|---|---|---|
| M01A0010 | H. | Oficial primera | 0.12 | 16.48 | 1.98 |
| M01A0030 | H. | Peón | 0.12 | 15.77 | 1.89 |
| A03A0030 | M³. | Hormigón en masa de fck=15N/mm² | 0.09 | 84.44 | 7.60 |
| E10GA0060 | m | Cercado malla electros plastif h=2 m Jardithor Rivisa (material) | 1 | 16.36 | 16.36 |
| %0.03 | % | Costes indirectos | 3 % | 27.83 | 0.83 |
|  |  | Total |  |  | 28.66 |

**U11.01160** m Cercado h=1 m, malla anudada 100/8/15, Lux Rivisa
Precio: 8.04
Cercado de h=1 m, Lux Rivisa o similar, realizado con malla anudada (carretera) rectangular 100/8/15 fabricada con alambre galvanizado reforzado triple, los horizontales a separación variable y los verticales a 15 cm y postes tipo Lux de acero galvanizado en caliente Z-275, de D=50 mm los intermedios y D=80 mm los extremos y de tensión, colocados c/6 m y recibidos con hormigón H-150, i/accesorios de fijación, totalmente montado.

| Código | Ud | Descripción | Rendimiento | Precio | Importe |
|---|---|---|---|---|---|
| M01A0010 | H. | Oficial primera | 0.1 | 16.48 | 1.65 |
| M01A0030 | H. | Peón | 0.1 | 15.77 | 1.58 |
| A03A0030 | M³. | Hormigón en masa de fck=15N/mm² | 0.04 | 84.44 | 3.38 |
| E10GA0040 | m | Cercado malla anudada 100/8/15 h=1 m Lux Rivisa (material) | 1 | 1.2 | 1.20 |
| %0.03 | % | Costes indirectos | 3 % | 7.81 | 0.23 |
|  |  | Total |  |  | 8.04 |

**U11.01170** m Cercado h=1 m, malla anudada 100/8/30, Lux Rivisa
Precio: 7.89
Cercado de h=1 m, Lux Rivisa o similar, realizado con malla anudada (carretera) rectangular 100/8/30 fabricada con alambre galvanizado reforzado triple, los horizontales a separación variable y los verticales a 30 cm y postes tipo Lux de acero galvanizado en caliente Z-275, de D=50 mm los intermedios y D=80 mm los extremos y de tensión, colocados c/6 m y recibidos con hormigón H-150, i/accesorios de fijación, totalmente montado.

| Código | Ud | Descripción | Rendimiento | Precio | Importe |
|---|---|---|---|---|---|
| M01A0010 | H. | Oficial primera | 0.1 | 16.48 | 1.65 |
| M01A0030 | H. | Peón | 0.1 | 15.77 | 1.58 |
| A03A0030 | M³. | Hormigón en masa de fck=15N/mm² | 0.04 | 84.44 | 3.38 |
| E10GA0050 | m | Cercado malla anudada 100/8/30 h=1 m Lux Rivisa (material) | 1 | 1.05 | 1.05 |
| %0.03 | % | Costes indirectos | 3 % | 7.66 | 0.23 |
|  |  | Total |  |  | 7.89 |

**U11.01180** m Verja h=2 m, malla electros. galv. plastif., Fax-1 Rivisa
Precio: 57.79
Verja Fax-1 Rivisa o similar, para cerramientos exteriores uso residencial, deportivo, O.P., ... de h=2 m, constituída por mallazo electrosoldado galvanizado en caliente y plastificado 200/50x50 D=5 mm y postes de acero galvanizado en caliente Z-275 y plastificado, tipo Lux 80-1.2 mm colocados cada 2.64 m y recibidos con hormigón H-150, i/accesorios de fijación, totalmente montada.

| Código | Ud | Descripción | Rendimiento | Precio | Importe |
|---|---|---|---|---|---|
| M01A0010 | H. | Oficial primera | 0.21 | 16.48 | 3.46 |
| M01A0030 | H. | Peón | 0.21 | 15.77 | 3.31 |
| A03A0030 | M³. | Hormigón en masa de fck=15N/mm² | 0.21 | 84.44 | 17.73 |
| E10GA0080 | m | Verja malla electros plastif h=2 m Fax-1 Rivisa (material) | 1 | 31.61 | 31.61 |
| %0.03 | % | Costes indirectos | 3 % | 56.11 | 1.68 |
|  |  | Total |  |  | 57.79 |

**U11.01190** m Verja h=2 m, bastidores electros. horiz. y vert., Ultra Rivisa
Precio: 143.86
Verja Ultra Rivisa o similar, para cerramientos exteriores uso residencial, deportivo, parques, viviendas ... de h=2 m, constituída por bastidores electrosoldados de perfiles U 40x50x3 mm (horizontales) y perfiles cuadrados 25x25x1.5 mm (verticales) y postes metálicos de perfil cuadrado 60x60x1.5 mm colocados cada 2.81 m y recibidos con hormigón H-150, acabado, todos los elementos, galvanizado en caliente Z-275 y plastificado, i/accesorios de fijación, totalmente montada.

| Código | Ud | Descripción | Rendimiento | Precio | Importe |
|---|---|---|---|---|---|
| M01A0010 | H. | Oficial primera | 0.24 | 16.48 | 3.96 |
| M01A0030 | H. | Peón | 0.24 | 15.77 | 3.78 |
| A03A0030 | M³. | Hormigón en masa de fck=15N/mm² | 0.19 | 84.44 | 16.04 |
| E10GA0090 | m | Verja bastidores perfiles acero h=2 m Ultra Rivisa (material) | 1 | 115.89 | 115.89 |
| %0.03 | % | Costes indirectos | 3 % | 139.67 | 4.19 |
|  |  | Total |  |  | 143.86 |

**U11.01200** m Verja h=1.5 m, mallazo electros., Classic Rivisa
Precio: 75.58
Verja Classic Rivisa o similar, para cerramientos exteriores uso residencial, entidades públicas, ... de h=1.5 m, colocada sobre murete base, constituída por mallazo electrosoldado de 300x50 D=5 mm, recercado entre bastidores de perfil de acero de 40x40x1.5 mm (horizontales) y 30x30x1.5 mm (verticales) y postes de chapa de acero de 50x30x1.5 mm colocados cada 2.78 m y recibidos con hormigón H-150, acabado, todos los elementos, galvanizado en caliente Z-275 y plastificado, i/accesorios de fijación, totalmente montada.

| Código | Ud | Descripción | Rendimiento | Precio | Importe |
|---|---|---|---|---|---|
| M01A0010 | H. | Oficial primera | 0.18 | 16.48 | 2.97 |
| M01A0030 | H. | Peón | 0.18 | 15.77 | 2.84 |
| A03A0030 | M³. | Hormigón en masa de fck=15N/mm² | 0.2 | 84.44 | 16.89 |
| E10GA0100 | m | Verja malla electros entre bastid h=1.5 m Classic Rivisa (material) | 1 | 50.68 | 50.68 |
| %0.03 | % | Costes indirectos | 3 % | 73.38 | 2.20 |
|  |  | Total |  |  | 75.58 |

**U11.01220** ud Puerta metálica 1 hoja abatible, 1.00x2.00 m, Fax Rivisa
Precio: 444.7
Puerta metálica de 1 hoja abatible de 1.00x2.00 m, Fax Rivisa o similar, para cerramiento exterior, uso residencial, deportivo, ... constituída por hoja formada por montantes y travesaños de perfil metálico de 40x30x1.5 y 30x20x1.5 mm respectivamente y mallazo electrosoldado 250/50 D 5 mm y columnas de sostén de perfil cuadrado de 60x60x2 mm con accesorios de fijación a cercado, verja o muro, todo galvanizado en caliente Z-275 y plastificado, i/goznes regulables, cerradura, recibido y colocación.

| Código | Ud | Descripción | Rendimiento | Precio | Importe |
|---|---|---|---|---|---|
| M01A0010 | H. | Oficial primera | 5.29 | 16.48 | 87.18 |
| M01A0030 | H. | Peón | 5.29 | 15.77 | 83.42 |
| E10GB0010 | ud | Pta met p/cerram ext 1 H abat. 1.00x2.00 m galv y plast i/cerrad Fax Rivisa (material) | 1 | 261.15 | 261.15 |
| %0.03 | % | Costes indirectos | 3 % | 431.75 | 12.95 |
|  |  | Total |  |  | 444.7 |

**U11.01230** ud Puerta metálica 2 hojas abatibles, 3.00x2.00 m, Fax Rivisa
Precio: 749.35
Puerta metálica de 2 hojas abatibles de 3.00x2.00 m, Fax Rivisa o similar, para cerramiento exterior, uso residencial, deportivo, ... constituída por hojas formadas por montantes y travesaños de perfil metálico de 40x40x1.5 y 30x30x1.5 mm respectivamente y mallazo electrosoldado 250/50 D 5 mm y columnas de sostén de perfil cuadrado de 80x80x2 mm con accesorios de fijación a cercado, verja o muro, todo galvanizado en caliente Z-275 y plastificado, i/goznes regulables, cerradura, pasador de pie y tope anclado al suelo, recibido y colocación.

| Código | Ud | Descripción | Rendimiento | Precio | Importe |
|---|---|---|---|---|---|
| M01A0010 | H. | Oficial primera | 8.82 | 16.48 | 145.35 |
| M01A0030 | H. | Peón | 8.82 | 15.77 | 139.09 |
| E10GB0020 | ud | Pta met p/cerram ext 2 H abat. 3.00x2.00 m galv y plast i/cerrad Fax Rivisa (material) | 1 | 443.08 | 443.08 |
| %0.03 | % | Costes indirectos | 3 % | 727.52 | 21.83 |
|  |  | Total |  |  | 749.35 |

**U11.01240** ud Puerta metálica 1 hoja abatible, 1.00x2.00 m, Calitax Rivisa
Precio: 572.7
Puerta metálica de 1 hoja abatible de 1.00x2.00 m, Calitax Rivisa o similar, para cerramiento exterior, uso residencial, entidades públicas, ... constituída por hoja formada por montantes y travesaños de perfil metálico de 60x40x1.5 y barrotes de 30x30x1.5 mm y columnas de sostén de perfil cuadrado de 100x100x2 mm con accesorios de fijación a cercado, verja o muro, todo galvanizado en caliente Z-275 y plastificado, i/goznes regulables, cerradura y tapabocas de acero inoxidable, recibido y colocación.

| Código | Ud | Descripción | Rendimiento | Precio | Importe |
|---|---|---|---|---|---|
| M01A0010 | H. | Oficial primera | 5.29 | 16.48 | 87.18 |
| M01A0030 | H. | Peón | 5.29 | 15.77 | 83.42 |
| E10GB0030 | ud | Pta met p/cerram ext 1 H abat. 1.00x2.00 m galv y plast i/cerrad Calitax Rivisa (material) | 1 | 385.42 | 385.42 |
| %0.03 | % | Costes indirectos | 3 % | 556.02 | 16.68 |
|  |  | Total |  |  | 572.7 |

**U11.01250** ud Puerta metálica 2 hojas abatibles, 4.00x2.00 m, Calitax Rivisa
Precio: 1231.81
Puerta metálica de 2 hojas abatibles de 4.00x2.00 m, Calitax Rivisa o similar, para cerramiento exterior, uso residencial, entidades públicas, ... constituída por hojas formadas por montantes y travesaños de perfil metálico de 60x40x1.5 y barrotes de 30x30x1.5 mm y columnas de sostén de perfil cuadrado de 100x100x2 mm con accesorios de fijación a cercado, verja o muro, todo galvanizado en caliente Z-275 y plastificado, i/goznes regulables, cerradura y tapabocas de acero inoxidable, pasador de pie y tope anclado al suelo, recibido y colocación.

| Código | Ud | Descripción | Rendimiento | Precio | Importe |
|---|---|---|---|---|---|
| M01A0010 | H. | Oficial primera | 8.82 | 16.48 | 145.35 |
| M01A0030 | H. | Peón | 8.82 | 15.77 | 139.09 |
| E10GB0040 | ud | Pta met p/cerram ext 2 H abat. 4.00x2.00 m galv y plast i/cerrad Calitax Rivisa (material) | 1 | 911.49 | 911.49 |
| %0.03 | % | Costes indirectos | 3 % | 1195.93 | 35.88 |
|  |  | Total |  |  | 1231.81 |

**U11.01260** ud Puerta metálica corredera 1 hoja, 3.00x2.00 m, Super Rivisa
Precio: 2690
Puerta metálica corredera de 1 hoja de 3.00x2.00 m, Super Rivisa o similar, para uso residencial, entidades públicas, ... constituída por hoja formada por perfiles metálicos soldados de 100x60 (zócalo) y de 60x40 (bastidores) con recubrimiento en ambas caras con chapa de acero galvanizada e=1 mm, con ruedas provistas de cojinetes de fricción acopladas al zócalo, i/carril de rodadura empotrado en pavimento, poste de cierre, puente guía provisto de rodillos de teflón con ajuste lateral, cerradura, automatismo con motor Lem con cuadro de maniobras, cremallera, receptor y 2 emisores, imprimada y pintada, recibido y colocación.

| Código | Ud | Descripción | Rendimiento | Precio | Importe |
|---|---|---|---|---|---|
| M01A0010 | H. | Oficial primera | 5.29 | 16.48 | 87.18 |
| M01A0030 | H. | Peón | 5.29 | 15.77 | 83.42 |
| E10GB0050 | ud | Pta met corred 3.00x2.00m Super Rivisa i/cerrad y autom compl (material) | 1 | 2441.05 | 2441.05 |
| %0.03 | % | Costes indirectos | 3 % | 2611.65 | 78.35 |
|  |  | Total |  |  | 2690 |

**U11.01270** ud Puerta metálica corredera 1 hoja , 4.00x2.00 m, Super Rivisa
Precio: 3274.39
Puerta metálica corredera de 1 hoja de 4.00x2.00 m, Super Rivisa o similar, para uso residencial, entidades públicas, ... constituída por hoja formada por perfiles metálicos soldados de 100x60 (zócalo) y de 60x40 (bastidores) con recubrimiento en ambas caras con chapa de acero galvanizada e=1 mm, con ruedas provistas de cojinetes de fricción acopladas al zócalo, i/carril de rodadura empotrado en pavimento, poste de cierre, puente guía provisto de rodillos de teflón con ajuste lateral, cerradura, automatismo con motor Lem con cuadro de maniobras, cremallera, receptor y 2 emisores, imprimada y pintada, recibido y colocación.

| Código | Ud | Descripción | Rendimiento | Precio | Importe |
|---|---|---|---|---|---|
| M01A0010 | H. | Oficial primera | 5.29 | 16.48 | 87.18 |
| M01A0030 | H. | Peón | 5.29 | 15.77 | 83.42 |
| E10GB0060 | ud | Pta met corred 4.00x2.00m Super Rivisa i/cerrad y autom compl (material) | 1 | 3008.42 | 3008.42 |
| %0.03 | % | Costes indirectos | 3 % | 3179.02 | 95.37 |
|  |  | Total |  |  | 3274.39 |

**U11.01280** ud Puerta metálica corredera 1 hoja, 5.00x2.00 m, Super Rivisa
Precio: 3706.63
Puerta metálica corredera de 1 hoja de 5.00x2.00 m, Super Rivisa o similar, para uso residencial, entidades públicas, ... constituída por hoja formada por perfiles metálicos soldados de 100x80 (zócalo) y de 80x40 (bastidores) con recubrimiento en ambas caras con chapa de acero galvanizada e=1 mm, con ruedas provistas de cojinetes de fricción acopladas al zócalo, i/carril de rodadura empotrado en pavimento, poste de cierre, puente guía provisto de rodillos de teflón con ajuste lateral, cerradura, automatismo con motor Lem con cuadro de maniobras, cremallera, receptor y 2 emisores, imprimada y pintada, recibido y colocación.

| Código | Ud | Descripción | Rendimiento | Precio | Importe |
|---|---|---|---|---|---|
| M01A0010 | H. | Oficial primera | 5.29 | 16.48 | 87.18 |
| M01A0030 | H. | Peón | 5.29 | 15.77 | 83.42 |
| E10GB0070 | ud | Pta met corred 5.00x2.00m Super Rivisa i/cerrad y autom compl (material) | 1 | 3428.07 | 3428.07 |
| %0.03 | % | Costes indirectos | 3 % | 3598.67 | 107.96 |
|  |  | Total |  |  | 3706.63 |

**U11.01290** Ml. Barandilla confeccionada con tubos de 60x30x1,5 y barrotes de 20x20x1,5 (31/08/2012)
Precio: 149.74

| Código | Ud | Descripción | Rendimiento | Precio | Importe |
|---|---|---|---|---|---|
| M01A0010 | H. | Oficial primera | 0.5 | 16.48 | 8.24 |
| M01A0020 | H. | Oficial segunda | 0.5 | 16.18 | 8.09 |
| M01A0030 | H. | Peón | 0.5 | 15.77 | 7.89 |
| QBB0010 | H. | Compresor caudal 2,5 m³/m, 2 martillos | 0.5 | 11.61 | 5.81 |
| E01HM0010 | M3 | Hormigón en masa de fck=15N/mm2 (material) | 0.01 | 84.96 | 0.85 |
| E10GC0010 | ml | Barandilla confeccionada con dos horizontales de 1 1/2 y barrotes verticales de tubo de 1/2 pulgada (material) | 1 | 114.5 | 114.50 |
| %0.03 | % | Costes indirectos | 3 % | 145.38 | 4.36 |
|  |  | Total |  |  | 149.74 |

**U11.01300** Ml. Barandilla confeccionada con una horizontal de 1½" y dos horizontales de 1" con barrotes de hierro de Ø12 macizo. (31/08/2012)
Precio: 139.25

| Código | Ud | Descripción | Rendimiento | Precio | Importe |
|---|---|---|---|---|---|
| M01A0010 | H. | Oficial primera | 0.5 | 16.48 | 8.24 |
| M01A0020 | H. | Oficial segunda | 0.5 | 16.18 | 8.09 |
| M01A0030 | H. | Peón | 0.5 | 15.77 | 7.89 |
| E10GC0020 | Ml | Barandilla de un tubo de 1½" y dos de 1" barrotes de hierro Ø12 (material) | 1 | 104.31 | 104.31 |
| E01HM0010 | M3 | Hormigón en masa de fck=15N/mm2 | 0.01 | 84.96 | 0.85 |
| QBB0010 | H. | Compresor caudal 2,5 m³/m, 2 martillos | 0.5 | 11.61 | 5.81 |
| %0.03 | % | Costes indirectos | 3 % | 135.19 | 4.06 |
|  |  | Total |  |  | 139.25 |

**U11.01310** Ml. Barandilla confeccionada con dos horizontales de 1½" y barrotes verticales de tubo de ½". (31/08/2012)
Precio: 149.74

| Código | Ud | Descripción | Rendimiento | Precio | Importe |
|---|---|---|---|---|---|
| M01A0010 | H. | Oficial primera | 0.5 | 16.48 | 8.24 |
| M01A0020 | H. | Oficial segunda | 0.5 | 16.18 | 8.09 |
| M01A0030 | H. | Peón | 0.5 | 15.77 | 7.89 |
| E10GC0010 | ml | Barandilla confeccionada con dos horizontales de 1 1/2 y barrotes verticales de tubo de 1/2 pulgada | 1 | 114.5 | 114.50 |
| E01HM0010 | M3 | Hormigón en masa de fck=15N/mm2 | 0.01 | 84.96 | 0.85 |
| QBB0010 | H. | Compresor caudal 2,5 m³/m, 2 martillos | 0.5 | 11.61 | 5.81 |
| %0.03 | % | Costes indirectos | 3 % | 145.38 | 4.36 |
|  |  | Total |  |  | 149.74 |

**U11.01320** Ml. Barandilla confeccionada con pie IPE-80 barrotes verticales de hierro Ø16 y pletinas de 60x8. (31/08/2012)
Precio: 146.46

| Código | Ud | Descripción | Rendimiento | Precio | Importe |
|---|---|---|---|---|---|
| M01A0010 | H. | Oficial primera | 0.5 | 16.48 | 8.24 |
| M01A0020 | H. | Oficial segunda | 0.5 | 16.18 | 8.09 |
| M01A0030 | H. | Peón | 0.5 | 15.77 | 7.89 |
| E10GC0030 | Ml | Barandilla confeccionada con pie IPE-80 barrotes verticales de hierro Ø16 y pletinas de 60x8. (material) | 1 | 111.31 | 111.31 |
| E01HM0010 | M3 | Hormigón en masa de fck=15N/mm2 | 0.01 | 84.96 | 0.85 |
| QBB0010 | H. | Compresor caudal 2,5 m³/m, 2 martillos | 0.5 | 11.61 | 5.81 |
| %0.03 | % | Costes indirectos | 3 % | 142.19 | 4.27 |
|  |  | Total |  |  | 146.46 |

**U11.01330** Ml. Barandilla material galvanizado 1,2 alto por 1,00 ancho con tres horizontales, pies y crucetas tipo Cruz de san Andrés. (31/08/2012)
Precio: 151.35

| Código | Ud | Descripción | Rendimiento | Precio | Importe |
|---|---|---|---|---|---|
| M01A0010 | H. | Oficial primera | 0.5 | 16.48 | 8.24 |
| M01A0020 | H. | Oficial segunda | 0.5 | 16.18 | 8.09 |
| M01A0030 | H. | Peón | 0.5 | 15.77 | 7.89 |
| E10GC0040 | Ml. | Barandilla cruz de San Andrés (material) | 1 | 116.06 | 116.06 |
| E01HM0010 | M3 | Hormigón en masa de fck=15N/mm2 | 0.01 | 84.96 | 0.85 |
| QBB0010 | H. | Compresor caudal 2,5 m³/m, 2 martillos | 0.5 | 11.61 | 5.81 |
| %0.03 | % | Costes indirectos | 3 % | 146.94 | 4.41 |
|  |  | Total |  |  | 151.35 |

**U11.01340** Ml. Barandilla formada por paños 1,50m., ancho por 1,10m alto material en negro. (31/08/2012)
Precio: 236.21
Barandilla formada por paños de 1,50 mts. de ancho por 1.10 de alto, confeccionada con pasamano de tubo de 1 ¼”, pletinas de 40x8 y barrotes verticales de hierro macizo de 16, con placas de anclajes de 15x15x8 negras y espirros, todo ello en acero negroi/transporte y colocación

| Código | Ud | Descripción | Rendimiento | Precio | Importe |
|---|---|---|---|---|---|
| M01A0010 | H. | Oficial primera | 0.35 | 16.48 | 5.77 |
| M01A0020 | H. | Oficial segunda | 0.35 | 16.18 | 5.66 |
| M01A0030 | H. | Peón | 0.35 | 15.77 | 5.52 |
| M01B0010 | H. | Oficial cerrajero | 0.25 | 16.48 | 4.12 |
| M01B0020 | H. | Ayudante cerrajero | 0.25 | 15.77 | 3.94 |
| T08009 | Ml. | Barandilla de acero galvanizado de diámetro 1.5", tipo Santa Cruz | 1.5 | 40.22 | 60.33 |
| E09EEA0010 | m | Tubo negro D 1/2" | 1.5 | 1.09 | 1.64 |
| E09EEA0020 | m | Tubo negro D 3/4 " | 10.028 | 1.17 | 11.73 |
| E09ED0020 | kg | Pletina 30.3 mm | 12.1 | 0.95 | 11.50 |
| E01HM0010 | M3 | Hormigón en masa de fck=15N/mm2 | 0.4 | 84.96 | 33.98 |
| E35.0050 | H | Compresor caudal 2,5 m3/m2 martillos. (maquinaria) | 0.26 | 11.05 | 2.87 |
| QAC0030 | H. | Camión grúa 7-9 t (grande) | 1.907 | 43.14 | 82.27 |
| %0.03 | % | Costes indirectos | 3 % | 229.33 | 6.88 |
|  |  | Total |  |  | 236.21 |

**U11.01350** Ml. Barandilla formada por paños 1,50m. ancho por 1,10 alto material en galvanizado. (31/08/2012)
Precio: 304.33

| Código | Ud | Descripción | Rendimiento | Precio | Importe |
|---|---|---|---|---|---|
| M01A0010 | H. | Oficial primera | 0.35 | 16.48 | 5.77 |
| M01A0020 | H. | Oficial segunda | 0.35 | 16.18 | 5.66 |
| M01A0030 | H. | Peón | 0.35 | 15.77 | 5.52 |
| M01B0010 | H. | Oficial cerrajero | 0.25 | 16.48 | 4.12 |
| M01B0020 | H. | Ayudante cerrajero | 0.25 | 15.77 | 3.94 |
| T08009 | Ml. | Barandilla de acero galvanizado de diámetro 1.5", tipo Santa Cruz | 2.85 | 40.22 | 114.63 |
| E09EEA0010 | m | Tubo negro D 1/2" | 2.85 | 1.09 | 3.11 |
| E09EEA0020 | m | Tubo negro D 3/4 " | 15.2 | 1.17 | 17.78 |
| E09ED0020 | kg | Pletina 30.3 mm | 16.65 | 0.95 | 15.82 |
| E01HM0010 | M3 | Hormigón en masa de fck=15N/mm2 | 0.4 | 84.96 | 33.98 |
| E35.0050 | H | Compresor caudal 2,5 m3/m2 martillos. | 0.26 | 11.05 | 2.87 |
| QAC0030 | H. | Camión grúa 7-9 t (grande) | 1.907 | 43.14 | 82.27 |
| %0.03 | % | Costes indirectos | 3 % | 295.47 | 8.86 |
|  |  | Total |  |  | 304.33 |

**U11.01370** Ml. Pasamano con tubo de 1,5" (31/08/2012)
Precio: 57.48

| Código | Ud | Descripción | Rendimiento | Precio | Importe |
|---|---|---|---|---|---|
| M01A0010 | H. | Oficial primera | 0.4 | 16.48 | 6.59 |
| M01A0020 | H. | Oficial segunda | 0.4 | 16.18 | 6.47 |
| M01A0030 | H. | Peón | 0.4 | 15.77 | 6.31 |
| E10GE0010 | Ml. | Pasamanos con tubo de 1,5" (material) | 1 | 32.55 | 32.55 |
| E01HM0010 | M3 | Hormigón en masa de fck=15N/mm2 | 0.01 | 84.96 | 0.85 |
| E35.0050 | H | Compresor caudal 2,5 m3/m2 martillos. | 0.4 | 11.05 | 4.42 |
| %0.03 | % | Costes indirectos | 0.5 % | 57.19 | 0.29 |
|  |  | Total |  |  | 57.48 |

**U11.1360** Ml. Barandilla de minusválido confeccionada con tubo 1½", galvanizada. (31/08/2012)
Precio: 155.32

| Código | Ud | Descripción | Rendimiento | Precio | Importe |
|---|---|---|---|---|---|
| M01A0010 | H. | Oficial primera | 0.5 | 16.48 | 8.24 |
| M01A0020 | H. | Oficial segunda | 0.5 | 16.18 | 8.09 |
| M01A0030 | H. | Peón | 0.5 | 15.77 | 7.89 |
| E10GD0020 | Ml. | Barandilla de minusválido confeccionada con tubo 1½", galvanizada. (material) | 2 | 61.21 | 122.42 |
| E01HM0010 | M3 | Hormigón en masa de fck=15N/mm2 | 0.01 | 84.96 | 0.85 |
| E35.0050 | H | Compresor caudal 2,5 m3/m2 martillos. | 0.5 | 11.05 | 5.53 |
| %0.03 | % | Costes indirectos | 1.5 % | 153.02 | 2.30 |
|  |  | Total |  |  | 155.32 |

### U11.02 VALLADOS

**U11.02090** Ud. Cola de Retorno.
Precio: 56.6

| Código | Ud | Descripción | Rendimiento | Precio | Importe |
|---|---|---|---|---|---|
| M01A0020 | H. | Oficial segunda | 0.2 | 16.18 | 3.24 |
| M01A0030 | H. | Peón | 0.2 | 15.77 | 3.15 |
| cola | Ud. | cola de retorno (material) | 1 | 33.76 | 33.76 |
| MTB400ea | Ud. | Juego de tornillería, suministrado a pie de obra. (material) | 4 | 3.7 | 14.80 |
| %0.03 | % | Costes indirectos | 3 % | 54.95 | 1.65 |
|  |  | Total |  |  | 56.6 |

**U11.02010** Ml. BMSNA 2/120b sep. largo
Precio: 49.32
Barrera (BMSNA 2/120b) metálica galvanizada simple con separador largo y valla perfil doble onda simple con postes de sección C 120 mm de canto, colocados cada 2 m, incluso tornillería, captafaros, parte proporcional de anclaje y piezas especiales, totalmente instalada.

| Código | Ud | Descripción | Rendimiento | Precio | Importe |
|---|---|---|---|---|---|
| MO1000000 | H. | Capataz | 0.01 | 14.64 | 0.15 |
| M01A0020 | H. | Oficial segunda | 0.1 | 16.18 | 1.62 |
| M01A0030 | H. | Peón | 0.21 | 15.77 | 3.31 |
| MQ0950a | H. | Máquina colocadora de bionda acoplable a pisón manual para clavado de postes de barrera metálica. (maquinaria) | 0.242 | 33.46 | 8.10 |
| MTB400ab | Ml. | Valla metálica triple onda (material) | 1 | 7.26 | 7.26 |
| MTB400cb | Ud. | Separador largo utilizado en barrera metálica, suministrado a pie de obra. (material) | 0.5 | 4.51 | 2.26 |
| MTB400ea | Ud. | Juego de tornillería | 0.5 | 3.7 | 1.85 |
| MTB400v | Ud. | Captafaros reflectante bionda (material) | 0.25 | 3.42 | 0.86 |
| MTB400ua | Ud. | Poste U-120 120x80x6mm (material) | 1 | 7.7 | 7.70 |
| MTB400ub | Ud. | Banda 3N, suministrada a pie de obra. (material) | 1 | 4.64 | 4.64 |
| MTB400uc | Ud. | Distanciador 3N, suministrado a pie de obra. (material) | 1 | 4.56 | 4.56 |
| MTB400ud | Ud. | Perfil corrido inf. 3N, suministrado a pie de obra. (material) | 1 | 3.87 | 3.87 |
| MTB400ue | Ud. | Dispositivo de unión al poste 3N C137x110x6mm (material) | 0.25 | 6.8 | 1.70 |
| %0.03 | % | Costes indirectos | 3 % | 47.88 | 1.44 |
|  |  | Total |  |  | 49.32 |

**U11.02020** Ml. BMSNA 2/120b sep. corto
Precio: 48.51
Barrera (BMSNA 2/120b) metálica galvanizada simple con separador corto y valla perfil doble onda simple con postes de sección C 120 mm de canto, colocados cada 2 m, incluso tornillería, captafaros, parte proporcional de anclaje y piezas especiales, totalmente instalada.

| Código | Ud | Descripción | Rendimiento | Precio | Importe |
|---|---|---|---|---|---|
| MO1000000 | H. | Capataz | 0.01 | 14.64 | 0.15 |
| M01A0020 | H. | Oficial segunda | 0.1 | 16.18 | 1.62 |
| M01A0030 | H. | Peón | 0.21 | 15.77 | 3.31 |
| MQ0950a | H. | Máquina colocadora de bionda acoplable a pisón manual | 0.242 | 33.46 | 8.10 |
| MTB400ab | Ml. | Valla metálica triple onda | 1 | 7.26 | 7.26 |
| MTB400cc | Ud. | Separador corto utilizado en barrera metálica, suministrado a pie de obra. (material) | 0.5 | 2.95 | 1.48 |
| MTB400ea | Ud. | Juego de tornillería | 0.5 | 3.7 | 1.85 |
| MTB400v | Ud. | Captafaros reflectante bionda | 0.25 | 3.42 | 0.86 |
| MTB400ua | Ud. | Poste U-120 120x80x6mm | 1 | 7.7 | 7.70 |
| MTB400ub | Ud. | Banda 3N | 1 | 4.64 | 4.64 |
| MTB400uc | Ud. | Distanciador 3N | 1 | 4.56 | 4.56 |
| MTB400ud | Ud. | Perfil corrido inf. 3N | 1 | 3.87 | 3.87 |
| MTB400ue | Ud. | Dispositivo de unión al poste 3N C137x110x6mm | 0.25 | 6.8 | 1.70 |
| %0.03 | % | Costes indirectos | 3 % | 47.10 | 1.41 |
|  |  | Total |  |  | 48.51 |

**U11.02030** Ml. BMSNA 2/120b sep. estándar, protec. motociclistas
Precio: 49.15
Barrera (BMSNA 2/120b) metálica galvanizada simple con separador estándar y protección para motociclistas con postes de sección C 120 mm de canto, colocados cada 2 m, incluso tornillería, captafaros, parte proporcional de anclaje y piezas especiales, totalmente instalada.

| Código | Ud | Descripción | Rendimiento | Precio | Importe |
|---|---|---|---|---|---|
| MO1000000 | H. | Capataz | 0.018 | 14.64 | 0.26 |
| M01A0020 | H. | Oficial segunda | 0.18 | 16.18 | 2.91 |
| M01A0030 | H. | Peón | 0.21 | 15.77 | 3.31 |
| MQ0950a | H. | Máquina colocadora de bionda acoplable a pisón manual | 0.242 | 33.46 | 8.10 |
| MTB400aa | Ml. | Valla metálica bionda (material) | 2 | 5.92 | 11.84 |
| MTB400ca | Ud. | Separador estándar utilizado en barrera metálica, suministrado a pie de obra. (material) | 0.5 | 3.81 | 1.91 |
| MTB400db | Ud. | Poste C-120 para barrera metálica, suministrado a pie de obra. (material) | 0.5 | 6.06 | 3.03 |
| MTB400ea | Ud. | Juego de tornillería | 1 | 3.7 | 3.70 |
| MTB400v | Ud. | Captafaros reflectante bionda | 0.25 | 3.42 | 0.86 |
| MTB400ja | Ud. | Pieza para sustentación valla inferior (material) | 1 | 11.8 | 11.80 |
| %0.03 | % | Costes indirectos | 3 % | 47.72 | 1.43 |
|  |  | Total |  |  | 49.15 |

**U11.02040** Ml. BMSND 2/120a
Precio: 64.18
Barrera (BMSND 2/120a) metálica galvanizada simple con separador para valla doble y 2 vallas perfil doble onda dobles superpuestas con postes de sección C 120 mm de canto, colocados cada 2 m, incluso tornillería, captafaros, parte proporcional de anclaje y piezas especiales, totalmente instalada.

| Código | Ud | Descripción | Rendimiento | Precio | Importe |
|---|---|---|---|---|---|
| MO1000000 | H. | Capataz | 0.011 | 14.64 | 0.16 |
| M01A0020 | H. | Oficial segunda | 0.11 | 16.18 | 1.78 |
| M01A0030 | H. | Peón | 0.21 | 15.77 | 3.31 |
| MQ0950a | H. | Máquina colocadora de bionda acoplable a pisón manual | 0.242 | 33.46 | 8.10 |
| MTB400aa | Ml. | Valla metálica bionda | 4 | 5.92 | 23.68 |
| MTB400cd | Ud. | Separador simétrico utilizado en barrera metálica, suministrado a pie de obra. (material) | 0.5 | 5.14 | 2.57 |
| MTB400db | Ud. | Poste C-120 | 0.613 | 6.06 | 3.71 |
| MTB400ea | Ud. | Juego de tornillería | 2 | 3.7 | 7.40 |
| MTB400v | Ud. | Captafaros reflectante bionda | 0.25 | 3.42 | 0.86 |
| MTB400cg | Ud. | Separador para valla doble utilizado en barrera metálica, suministrado a pie de obra. (material) | 2 | 5.37 | 10.74 |
| %0.03 | % | Costes indirectos | 3 % | 62.31 | 1.87 |
|  |  | Total |  |  | 64.18 |

**U11.02050** Ml. Barrera de hormigón "in situ" BHSEJ0/0a
Precio: 44.24
Barrera de hormigón simple "in situ" tipo BHSEJ0/0a. Totalmente terminada.

| Código | Ud | Descripción | Rendimiento | Precio | Importe |
|---|---|---|---|---|---|
| MO1000000 | H. | Capataz | 0.001 | 14.64 | 0.01 |
| M01A0030 | H. | Peón | 0.01 | 15.77 | 0.16 |
| MQ0949a | H. | Bordilladora/cunetadora/extendedora de barrera de hormigón para hormigonado de bordillos, revestimiento de cunetas y extendedora para barreras de hormigón. (maquinaria) | 0.1 | 202.65 | 20.27 |
| A03A0060 | M³. | Hormigón en masa HM-20/P/16/I | 0.24 | 93.78 | 22.51 |
| %0.03 | % | Costes indirectos | 3 % | 42.95 | 1.29 |
|  |  | Total |  |  | 44.24 |

**U11.02060** Ml. Barrera de hormigón "in situ" BHSEF0/0a
Precio: 43.27
Barrera de hormigón simple "in situ" tipo BHSEF0/0a. Totalmente terminada.

| Código | Ud | Descripción | Rendimiento | Precio | Importe |
|---|---|---|---|---|---|
| MO1000000 | H. | Capataz | 0.001 | 14.64 | 0.01 |
| M01A0030 | H. | Peón | 0.01 | 15.77 | 0.16 |
| MQ0949a | H. | Bordilladora/cunetadora/extendedora de barrera de hormigón | 0.1 | 202.65 | 20.27 |
| A03A0060 | M³. | Hormigón en masa HM-20/P/16/I | 0.23 | 93.78 | 21.57 |
| %0.03 | % | Costes indirectos | 3 % | 42.01 | 1.26 |
|  |  | Total |  |  | 43.27 |

**U11.02070** Ml. Barrera de hormigón prefabricada BHSPJ3/1a
Precio: 113.6
Barrera de hormigón simple prefabricada tipo BHSPJ3/1a. Totalmente colocada.

| Código | Ud | Descripción | Rendimiento | Precio | Importe |
|---|---|---|---|---|---|
| MO1000000 | H. | Capataz | 0.001 | 14.64 | 0.01 |
| M01A0030 | H. | Peón | 0.01 | 15.77 | 0.16 |
| QAC0030 | H. | Camión grúa 7-9 t (grande) | 0.1 | 43.14 | 4.31 |
| MTB400fa | Ml. | BHSPJ (material) | 1 | 105.81 | 105.81 |
| %0.03 | % | Costes indirectos | 3 % | 110.29 | 3.31 |
|  |  | Total |  |  | 113.6 |

**U11.02080** Ml. Barrera de seguridad de madera
Precio: 93.14
Barrera MIXTA metal-madera, acabado exterior de madera de 20 cm de diámetro, con separador largo y perfil metálico oculto en U, con postes de sección C 120 mm de canto, separados cada 2 m, incluso tornillería, captafaros, parte proporcional de anclaje y piezas especiales, totalmente instalada.

| Código | Ud | Descripción | Rendimiento | Precio | Importe |
|---|---|---|---|---|---|
| MO1000000 | H. | Capataz | 0.08 | 14.64 | 1.17 |
| M01A0010 | H. | Oficial primera | 0.2 | 16.48 | 3.30 |
| M01A0020 | H. | Oficial segunda | 0.6 | 16.18 | 9.71 |
| MQ0950a | H. | Máquina colocadora de bionda acoplable a pisón manual | 0.242 | 33.46 | 8.10 |
| MTB400mad | Ml. | Valla de madera de perfil circular D 20cm (material) | 1 | 40.71 | 40.71 |
| MTB400cb | Ud. | Separador largo | 0.5 | 4.51 | 2.26 |
| MTB400ea | Ud. | Juego de tornillería | 0.5 | 3.7 | 1.85 |
| MTB400ua | Ud. | Poste U-120 120x80x6mm | 1 | 7.7 | 7.70 |
| MTB400v | Ud. | Captafaros reflectante bionda | 0.25 | 3.42 | 0.86 |
| MTB400ub | Ud. | Banda 3N | 1 | 4.64 | 4.64 |
| MTB400uc | Ud. | Distanciador 3N | 1 | 4.56 | 4.56 |
| MTB400ud | Ud. | Perfil corrido inf. 3N | 1 | 3.87 | 3.87 |
| MTB400ue | Ud. | Dispositivo de unión al poste 3N C137x110x6mm | 0.25 | 6.8 | 1.70 |
| %0.03 | % | Costes indirectos | 3 % | 90.43 | 2.71 |
|  |  | Total |  |  | 93.14 |

## U12 SANEAMIENTO Y PLUVIALES

**U12010** Ud. Pozo registro DN 1100mm para saneamiento hasta h=2m
Precio: 895.1
Pozo de registro DN 1100 mm para saneamiento hasta h=2 m.

| Código | Ud | Descripción | Rendimiento | Precio | Importe |
|---|---|---|---|---|---|
| M01A0020 | H. | Oficial segunda | 6 | 16.18 | 97.08 |
| M01A0030 | H. | Peón | 12 | 15.77 | 189.24 |
| A06B0010 | M³. | Excavación en zanjas y pozos | 6 | 13.32 | 79.92 |
| T03005 | Ud. | Pate ac. galv. 32x25cm D=18mm (material) | 10 | 4.32 | 43.20 |
| T03030 | Ud. | Cono asimetr. D=100/62cm, h=60cm (material) | 1 | 38.95 | 38.95 |
| E28BC0010 | Ud. | Reg. reforz. D 600mm D-400, tapa/marco fund. dúctil Saint Gobain (material) | 1 | 114.36 | 114.36 |
| A03A0060 | M³. | Hormigón en masa HM-20/P/16/I | 2.71 | 93.78 | 254.14 |
| A02A0040 | M³. | Mortero 1:6 de cemento CEM IV/B-P 32,5 N | 0.1 | 90.02 | 9.00 |
| QAC0030 | H. | Camión grúa 7-9 t (grande) | 1 | 43.14 | 43.14 |
| %0.03 | % | Costes indirectos | 3 % | 869.03 | 26.07 |
|  |  | Total |  |  | 895.1 |

Claves: de 100cm de diametro, de 300cm de altura, pozo de registro, hormigon en masa, solera de hormigon, fundicion

**U12020** Ud. Pozo registro DN 1100mm para saneamiento hasta h=3,5m
Precio: 1354.04
Pozo de registro DN 1100 mm para saneamiento hasta h=3,5 m.

| Código | Ud | Descripción | Rendimiento | Precio | Importe |
|---|---|---|---|---|---|
| M01A0020 | H. | Oficial segunda | 13 | 16.18 | 210.34 |
| M01A0030 | H. | Peón | 26 | 15.77 | 410.02 |
| A06B0010 | M³. | Excavación en zanjas y pozos | 6 | 13.32 | 79.92 |
| T03005 | Ud. | Pate ac. galv. 32x25cm D=18mm | 17 | 4.32 | 73.44 |
| T03030 | Ud. | Cono asimetr. D=100/62cm, h=60cm | 1 | 38.95 | 38.95 |
| A03A0060 | M³. | Hormigón en masa HM-20/P/16/I | 3.5 | 93.78 | 328.23 |
| E28BC0010 | Ud. | Reg. reforz. D 600mm D-400, tapa/marco fund. dúctil Saint Gobain | 1 | 114.36 | 114.36 |
| A02A0040 | M³. | Mortero 1:6 de cemento CEM IV/B-P 32,5 N | 0.18 | 90.02 | 16.20 |
| QAC0030 | H. | Camión grúa 7-9 t (grande) | 1 | 43.14 | 43.14 |
| %0.03 | % | Costes indirectos | 3 % | 1314.60 | 39.44 |
|  |  | Total |  |  | 1354.04 |

**U12024** Ml. Tub. saneam. exter. PVC-U, D160mm e=4,0mm Terrain s/excav. s/relleno
Precio: 26.87
Tubería de saneamiento SN-4, de PVC-U, UNE-EN 1401-1, Terrain o similar, de D 160 mm y 4,0 mm de espesor, con junta elástica, enterrada en zanja, con p.p. de piezas especiales, incluso solera de arena de 10 cm de espesor sin incluir excavación ni relleno posterior de la zanja. Totalmente instalada y probada, según C.T.E. DB HS-5.

| Código | Ud | Descripción | Rendimiento | Precio | Importe |
|---|---|---|---|---|---|
| M01A0010 | H. | Oficial primera | 0.2 | 16.48 | 3.30 |
| M01A0030 | H. | Peón | 0.2 | 15.77 | 3.15 |
| E28EB0270 | Ml. | Tub. PVC-U saneam. D 160mm j. elást. Terrain (material) | 1.1 | 17.28 | 19.01 |
| E01CA0010 | Tm. | Arena seca (material) | 0.045 | 13.91 | 0.63 |
| %0.03 | % | Costes indirectos | 3 % | 26.09 | 0.78 |
|  |  | Total |  |  | 26.87 |

**U12030** Ml. (>6) Tubería de PVC de 200mm de diámetro
Precio: 70.8
(>6) Tubería de PVC de 200 mm de diámetro y 4,9 mm de espesor, para evacuación y desagüe en canalizaciones subterraneas, para agua residual, color naranja, sobre solera de hormigón fck 15 N/mm², incluso p.p. de juntas elásticas y piezas especiales.

| Código | Ud | Descripción | Rendimiento | Precio | Importe |
|---|---|---|---|---|---|
| M01A0010 | H. | Oficial primera | 1 | 16.48 | 16.48 |
| M01A0030 | H. | Peón | 1.3 | 15.77 | 20.50 |
| E28EB0280 | Ml. | Tub. PVC-U saneam. D 200mm j. elást. Terrain (material) | 1 | 26.69 | 26.69 |
| A03A0030 | M³. | Hormigón en masa de fck=15N/mm² | 0.06 | 84.44 | 5.07 |
| %0.03 | % | Costes indirectos | 3 % | 68.74 | 2.06 |
|  |  | Total |  |  | 70.8 |

Claves: agua residual, de 200mm de diametro, tuberia de pvc, solera de hormigon, fck 10 n/mm2

**U12040** Ml. (1-6) Tubería de PVC de 200mm de diámetro
Precio: 89.85
(1-6) Tubería de PVC de 200 mm de diámetro y 4,9 mm de espesor, para evacuación y desagüe en canalizaciones subterraneas, para agua residual, color naranja, sobre solera de hormigón fck 15 N/mm², incluso p.p. de juntas elásticas y piezas especiales.

| Código | Ud | Descripción | Rendimiento | Precio | Importe |
|---|---|---|---|---|---|
| M01A0010 | H. | Oficial primera | 1.5 | 16.48 | 24.72 |
| M01A0030 | H. | Peón | 1.95 | 15.77 | 30.75 |
| E28EB0280 | Ml. | Tub. PVC-U saneam. D 200mm j. elást. Terrain | 1 | 26.69 | 26.69 |
| A03A0030 | M³. | Hormigón en masa de fck=15N/mm² | 0.06 | 84.44 | 5.07 |
| %0.03 | % | Costes indirectos | 3 % | 87.23 | 2.62 |
|  |  | Total |  |  | 89.85 |

**U12050** Ml. (=1) Tubería de PVC de 200mm de diámetro
Precio: 108.89
(=1) Tubería de PVC de 200 mm de diámetro y 4,9 mm de espesor, para evacuación y desagüe en canalizaciones subterraneas, para agua residual, color naranja, sobre solera de hormigón fck 15 N/mm², incluso p.p. de juntas elásticas y piezas especiales.

| Código | Ud | Descripción | Rendimiento | Precio | Importe |
|---|---|---|---|---|---|
| M01A0010 | H. | Oficial primera | 2 | 16.48 | 32.96 |
| M01A0030 | H. | Peón | 2.6 | 15.77 | 41.00 |
| E28EB0280 | Ml. | Tub. PVC-U saneam. D 200mm j. elást. Terrain | 1 | 26.69 | 26.69 |
| A03A0030 | M³. | Hormigón en masa de fck=15N/mm² | 0.06 | 84.44 | 5.07 |
| %0.03 | % | Costes indirectos | 3 % | 105.72 | 3.17 |
|  |  | Total |  |  | 108.89 |

**U12060** Ml. (>6) Tubería de PVC de 315mm de diámetro
Precio: 133
(>6) Tubería de PVC de 315 mm de diámetro y 7,7 mm de espesor, para evacuación y desagüe en canalizaciones subterraneas, para agua residual, color naranja, sobre solera de hormigón fck 15 N/mm², incluso p.p. de juntas elásticas y piezas especiales.

| Código | Ud | Descripción | Rendimiento | Precio | Importe |
|---|---|---|---|---|---|
| M01A0010 | H. | Oficial primera | 1.5 | 16.48 | 24.72 |
| M01A0030 | H. | Peón | 2.1 | 15.77 | 33.12 |
| E28EB0300 | Ml. | Tub. PVC-U saneam. D 315mm j. elást. Terrain (material) | 1 | 66.22 | 66.22 |
| A03A0030 | M³. | Hormigón en masa de fck=15N/mm² | 0.06 | 84.44 | 5.07 |
| %0.03 | % | Costes indirectos | 3 % | 129.13 | 3.87 |
|  |  | Total |  |  | 133 |

Claves: agua residual, de 315mm de diametro, tuberia de pvc, solera de hormigon, fck 10 n/mm2

**U12070** Ml. (1-6) Tubería de PVC de 315mm de diámetro
Precio: 162.79
(1-6) Tubería de PVC de 315 mm de diámetro y 7,7 mm de espesor, para evacuación y desagüe en canalizaciones subterraneas, para agua residual, color naranja, sobre solera de hormigón fck 15 N/mm², incluso p.p. de juntas elásticas y piezas especiales.

| Código | Ud | Descripción | Rendimiento | Precio | Importe |
|---|---|---|---|---|---|
| M01A0010 | H. | Oficial primera | 2.25 | 16.48 | 37.08 |
| M01A0030 | H. | Peón | 3.15 | 15.77 | 49.68 |
| E28EB0300 | Ml. | Tub. PVC-U saneam. D 315mm j. elást. Terrain | 1 | 66.22 | 66.22 |
| A03A0030 | M³. | Hormigón en masa de fck=15N/mm² | 0.06 | 84.44 | 5.07 |
| %0.03 | % | Costes indirectos | 3 % | 158.05 | 4.74 |
|  |  | Total |  |  | 162.79 |

**U12080** Ml. (=1) Tubería de PVC de 315mm de diámetro
Precio: 192.57
(=1) Tubería de PVC de 315 mm de diámetro y 7,7 mm de espesor, para evacuación y desagüe en canalizaciones subterraneas, para agua residual, color naranja, sobre solera de hormigón fck 15 N/mm², incluso p.p. de juntas elásticas y piezas especiales.

| Código | Ud | Descripción | Rendimiento | Precio | Importe |
|---|---|---|---|---|---|
| M01A0010 | H. | Oficial primera | 3 | 16.48 | 49.44 |
| M01A0030 | H. | Peón | 4.2 | 15.77 | 66.23 |
| E28EB0300 | Ml. | Tub. PVC-U saneam. D 315mm j. elást. Terrain | 1 | 66.22 | 66.22 |
| A03A0030 | M³. | Hormigón en masa de fck=15N/mm² | 0.06 | 84.44 | 5.07 |
| %0.03 | % | Costes indirectos | 3 % | 186.96 | 5.61 |
|  |  | Total |  |  | 192.57 |

**U12090** Ml. (>6) Tubería de PVC de 400mm de diámetro
Precio: 189.63
(>6) Tubería de PVC de 400 mm de diámetro y 9,8 mm de espesor, para evacuación y desagüe en canalizaciones subterraneas, para agua residual, color naranja, sobre solera de hormigón fck 15 N/mm², incluso p.p. de juntas elásticas y piezas especiales.

| Código | Ud | Descripción | Rendimiento | Precio | Importe |
|---|---|---|---|---|---|
| M01A0010 | H. | Oficial primera | 1.5 | 16.48 | 24.72 |
| M01A0030 | H. | Peón | 3 | 15.77 | 47.31 |
| E28EB0310 | Ml. | Tub. PVC-U saneam. D 400mm j. elást. Terrain (material) | 1 | 107.01 | 107.01 |
| A03A0030 | M³. | Hormigón en masa de fck=15N/mm² | 0.06 | 84.44 | 5.07 |
| %0.03 | % | Costes indirectos | 3 % | 184.11 | 5.52 |
|  |  | Total |  |  | 189.63 |

Claves: agua residual, de 400mm de diametro, tuberia de pvc, solera de hormigon, fck 10 n/mm2

**U12100** Ml. (1-6) Tubería de PVC de 400mm de diámetro
Precio: 226.73
(1-6) Tubería de PVC de 400 mm de diámetro y 9,8 mm de espesor, para evacuación y desagüe en canalizaciones subterraneas, para agua residual, color naranja, sobre solera de hormigón fck 15 N/mm², incluso p.p. de juntas elásticas y piezas especiales.

| Código | Ud | Descripción | Rendimiento | Precio | Importe |
|---|---|---|---|---|---|
| M01A0010 | H. | Oficial primera | 2.25 | 16.48 | 37.08 |
| M01A0030 | H. | Peón | 4.5 | 15.77 | 70.97 |
| E28EB0310 | Ml. | Tub. PVC-U saneam. D 400mm j. elást. Terrain | 1 | 107.01 | 107.01 |
| A03A0030 | M³. | Hormigón en masa de fck=15N/mm² | 0.06 | 84.44 | 5.07 |
| %0.03 | % | Costes indirectos | 3 % | 220.13 | 6.60 |
|  |  | Total |  |  | 226.73 |

**U12110** Ml. (=1) Tubería de PVC de 400mm de diámetro
Precio: 263.82
(=1) Tubería de PVC de 400 mm de diámetro y 9,8 mm de espesor, para evacuación y desagüe en canalizaciones subterraneas, para agua residual, color naranja, sobre solera de hormigón fck 15 N/mm², incluso p.p. de juntas elásticas y piezas especiales.

| Código | Ud | Descripción | Rendimiento | Precio | Importe |
|---|---|---|---|---|---|
| M01A0010 | H. | Oficial primera | 3 | 16.48 | 49.44 |
| M01A0030 | H. | Peón | 6 | 15.77 | 94.62 |
| E28EB0310 | Ml. | Tub. PVC-U saneam. D 400mm j. elást. Terrain | 1 | 107.01 | 107.01 |
| A03A0030 | M³. | Hormigón en masa de fck=15N/mm² | 0.06 | 84.44 | 5.07 |
| %0.03 | % | Costes indirectos | 3 % | 256.14 | 7.68 |
|  |  | Total |  |  | 263.82 |

**U12120** Ud. Imbornal sifónico en borde de calzada
Precio: 1262.54
Imbornal sifónico en borde de calzada, incluso arqueta de recogida, enfoscado y bruñido con mortero de cemento y arena, rejilla con cerco de fundición, de 40x30 cm, y acometida a pozo de registro.

| Código | Ud | Descripción | Rendimiento | Precio | Importe |
|---|---|---|---|---|---|
| M01A0010 | H. | Oficial primera | 19 | 16.48 | 313.12 |
| M01A0020 | H. | Oficial segunda | 19 | 16.18 | 307.42 |
| M01A0030 | H. | Peón | 19 | 15.77 | 299.63 |
| E28EB0300 | Ml. | Tub. PVC-U saneam. D 315mm j. elást. Terrain | 2.5 | 66.22 | 165.55 |
| T03003 | Ud. | Rejilla de fundición 40x30x5cm (material) | 1 | 67.55 | 67.55 |
| A06B0010 | M³. | Excavación en zanjas y pozos | 0.5 | 13.32 | 6.66 |
| A03A0060 | M³. | Hormigón en masa HM-20/P/16/I | 0.4 | 93.78 | 37.51 |
| A012 | M². | Enfoscado fratasado a buena vista, param. vert., 20mm, mortero cem. 1:6 | 0.9 | 31.48 | 28.33 |
| %0.03 | % | Costes indirectos | 3 % | 1225.77 | 36.77 |
|  |  | Total |  |  | 1262.54 |

Claves: de 1 pie de espesor, fabrica de ladrillo perforado, sumidero sifonico, bruñido, mortero de cemento, arena de rio, fundicion, pozo de registro

**U12130** Ud. Sumidero de 30x20cm
Precio: 43.05
Sumidero de 30x20 cm, incluso apertura de hueco y relleno de trasdós compactado (incluido material), juntas de estanqueidad y material de sellado, rejilla de fundición, totalmente colocado y terminado según normas UNE EN 124.

| Código | Ud | Descripción | Rendimiento | Precio | Importe |
|---|---|---|---|---|---|
| M01A0010 | H. | Oficial primera | 0.04 | 16.48 | 0.66 |
| M01A0030 | H. | Peón | 0.4 | 15.77 | 6.31 |
| MQ0500bb | H. | Compactador manual, tipo pisón, de 0,15 t (maquinaria) | 0.01 | 18.23 | 0.18 |
| QAA0020 | H. | Retroexcavadora M. F. con cazo | 0.002 | 25.57 | 0.05 |
| MTD411aa | Ud. | Sumidero de 30x20cm (material) | 1 | 15.52 | 15.52 |
| MTD411ba | Ud. | Rejilla de fundición de 30x20cm (material) | 1 | 9.52 | 9.52 |
| MT0302b | M³. | Suelo seleccionado S-2 (material) | 0.01 | 2.95 | 0.03 |
| A02A0030 | M³. | Mortero 1:5 de cemento CEM IV/B-P 32,5 N | 0.1 | 95.25 | 9.53 |
| %0.03 | % | Costes indirectos | 3 % | 41.80 | 1.25 |
|  |  | Total |  |  | 43.05 |

**U12140** Ud. Sumidero de 30x30cm
Precio: 50.82
Sumidero de 30x30 cm, incluso apertura de hueco y relleno de trasdós compactado (incluido material), juntas de estanqueidad y material de sellado, rejilla de fundición, totalmente colocado y terminado según normas UNE EN 124.

| Código | Ud | Descripción | Rendimiento | Precio | Importe |
|---|---|---|---|---|---|
| M01A0010 | H. | Oficial primera | 0.045 | 16.48 | 0.74 |
| M01A0030 | H. | Peón | 0.45 | 15.77 | 7.10 |
| MQ0500bb | H. | Compactador manual, tipo pisón, de 0,15 t | 0.02 | 18.23 | 0.36 |
| QAA0020 | H. | Retroexcavadora M. F. con cazo | 0.004 | 25.57 | 0.10 |
| MTD411ab | Ud. | Sumidero de 30x30cm (material) | 1 | 16.52 | 16.52 |
| MTD411bb | Ud. | Rejilla de fundición de 30x30cm (material) | 1 | 10.17 | 10.17 |
| MT0302b | M³. | Suelo seleccionado S-2 | 0.02 | 2.95 | 0.06 |
| A02A0030 | M³. | Mortero 1:5 de cemento CEM IV/B-P 32,5 N | 0.15 | 95.25 | 14.29 |
| %0.03 | % | Costes indirectos | 3 % | 49.34 | 1.48 |
|  |  | Total |  |  | 50.82 |

**U12150** Ud. Sumidero de 40x20cm
Precio: 60.76
Sumidero de 40x20 cm, incluso apertura de hueco y relleno de trasdós compactado (incluido material), juntas de estanqueidad y material de sellado, rejilla de fundición, totalmente colocado y terminado según normas UNE EN 124.

| Código | Ud | Descripción | Rendimiento | Precio | Importe |
|---|---|---|---|---|---|
| M01A0010 | H. | Oficial primera | 0.05 | 16.48 | 0.82 |
| M01A0030 | H. | Peón | 0.5 | 15.77 | 7.89 |
| MQ0500bb | H. | Compactador manual, tipo pisón, de 0,15 t | 0.03 | 18.23 | 0.55 |
| QAA0020 | H. | Retroexcavadora M. F. con cazo | 0.006 | 25.57 | 0.15 |
| MTD411ac | Ud. | Sumidero de 40x20cm (material) | 1 | 17.89 | 17.89 |
| MTD411bc | Ud. | Rejilla de fundición de 40x20cm (material) | 1 | 12.55 | 12.55 |
| MT0302b | M³. | Suelo seleccionado S-2 | 0.03 | 2.95 | 0.09 |
| A02A0030 | M³. | Mortero 1:5 de cemento CEM IV/B-P 32,5 N | 0.2 | 95.25 | 19.05 |
| %0.03 | % | Costes indirectos | 3 % | 58.99 | 1.77 |
|  |  | Total |  |  | 60.76 |

**U12160** Ud. Sumidero de 40x30cm
Precio: 68.74
Sumidero de 40x30 cm, incluso apertura de hueco y relleno de trasdós compactado (incluido material), juntas de estanqueidad y material de sellado, rejilla de fundición, totalmente colocado y terminado según normas UNE EN 124.

| Código | Ud | Descripción | Rendimiento | Precio | Importe |
|---|---|---|---|---|---|
| M01A0010 | H. | Oficial primera | 0.055 | 16.48 | 0.91 |
| M01A0030 | H. | Peón | 0.55 | 15.77 | 8.67 |
| MQ0500bb | H. | Compactador manual, tipo pisón, de 0,15 t | 0.04 | 18.23 | 0.73 |
| QAA0020 | H. | Retroexcavadora M. F. con cazo | 0.008 | 25.57 | 0.20 |
| MTD411ad | Ud. | Sumidero de 40x30cm (material) | 1 | 19.03 | 19.03 |
| MTD411bd | Ud. | Rejilla de fundición de 40x30cm (material) | 1 | 13.27 | 13.27 |
| MT0302b | M³. | Suelo seleccionado S-2 | 0.04 | 2.95 | 0.12 |
| A02A0030 | M³. | Mortero 1:5 de cemento CEM IV/B-P 32,5 N | 0.25 | 95.25 | 23.81 |
| %0.03 | % | Costes indirectos | 3 % | 66.74 | 2.00 |
|  |  | Total |  |  | 68.74 |

**U12170** Ud. Sumidero de 50x30cm
Precio: 79.26
Sumidero de 50x30 cm, incluso apertura de hueco y relleno de trasdós compactado (incluido material), juntas de estanqueidad y material de sellado, rejilla de fundición, totalmente colocado y terminado según normas UNE EN 124.

| Código | Ud | Descripción | Rendimiento | Precio | Importe |
|---|---|---|---|---|---|
| M01A0010 | H. | Oficial primera | 0.06 | 16.48 | 0.99 |
| M01A0030 | H. | Peón | 0.6 | 15.77 | 9.46 |
| MQ0500bb | H. | Compactador manual, tipo pisón, de 0,15 t | 0.05 | 18.23 | 0.91 |
| QAA0020 | H. | Retroexcavadora M. F. con cazo | 0.01 | 25.57 | 0.26 |
| MTD411ae | Ud. | Sumidero de 50x30cm (material) | 1 | 21.57 | 21.57 |
| MTD411be | Ud. | Rejilla de fundición de 50x30cm (material) | 1 | 15.03 | 15.03 |
| MT0302b | M³. | Suelo seleccionado S-2 | 0.05 | 2.95 | 0.15 |
| A02A0030 | M³. | Mortero 1:5 de cemento CEM IV/B-P 32,5 N | 0.3 | 95.25 | 28.58 |
| %0.03 | % | Costes indirectos | 3 % | 76.95 | 2.31 |
|  |  | Total |  |  | 79.26 |

**U12180** ud Reja desagüe reforzada y cerco fundición dúctil de 600x350 mm
Precio: 123.25
Reja desagüe reforzada y cerco, D 400, s/UNE EN 124, de fundición dúctil, de 600x350 mm, para imbornales, colocada.

| Código | Ud | Descripción | Rendimiento | Precio | Importe |
|---|---|---|---|---|---|
| E28BE0010 | ud | Reja desag C-250 fund dúctil "Duero" 600x350 mm i/marco Saint Gobain (material) | 1 | 86.06 | 86.06 |
| A03A0030 | M³. | Hormigón en masa de fck=15N/mm² | 0.016 | 84.44 | 1.35 |
| M01A0010 | H. | Oficial primera | 1 | 16.48 | 16.48 |
| M01A0030 | H. | Peón | 1 | 15.77 | 15.77 |
| %0.03 | % | Costes indirectos | 3 % | 119.66 | 3.59 |
|  |  | Total |  |  | 123.25 |

**U12190** Ud. Imbornal modelo tipo cabildo (31/08/2012)
Precio: 1437.5
Reja modelo tipo cabildo con marco de 100 y 50 garras de redondo liso 16, confeccionada con reja con pletina de 50x8 y redondo liso de 20, con medidas de 0,75 de ancho x 1,00 de largo. Acabado con una mano de imprimación en color rojo.

| Código | Ud | Descripción | Rendimiento | Precio | Importe |
|---|---|---|---|---|---|
| M01A0010 | H. | Oficial primera | 15 | 16.48 | 247.20 |
| M01A0020 | H. | Oficial segunda | 15 | 16.18 | 242.70 |
| M01A0030 | H. | Peón | 15 | 15.77 | 236.55 |
| E00RJ010 | Ud | Rejilla tipo Cabildo (material) | 1 | 452.94 | 452.94 |
| T08002 | M³ | Excavación en zanjas y pozos (material) | 1 | 14.36 | 14.36 |
| T08003 | M² | Encofrado y desencofrado de madera en losas (material) | 3 | 16.98 | 50.94 |
| T08005 | Kg. | Acero corrugado B400S, elaborado y colocado (material) | 13.35 | 1.13 | 15.09 |
| E01HM0010 | M3 | Hormigón en masa de fck=15N/mm2 | 0.6 | 84.96 | 50.98 |
| T08006 | M² | Enfoscado fratasado a buena vista, param. vert., 20 mm, mortero cem. 1:6 (material) | 3 | 28.29 | 84.87 |
| %0.03 | % | Costes indirectos | 3 % | 1395.63 | 41.87 |
|  |  | Total |  |  | 1437.5 |

**U12200** Ud Imbornal fundición gris 54x34, 50x30. (07/11/2012)
Precio: 1221.36

| Código | Ud | Descripción | Rendimiento | Precio | Importe |
|---|---|---|---|---|---|
| T08006 | M² | Enfoscado fratasado a buena vista, param. vert., 20 mm, mortero cem. 1:6 | 0.9 | 28.29 | 25.46 |
| E01HM0010 | M3 | Hormigón en masa de fck=15N/mm2 | 0.4 | 84.96 | 33.98 |
| T08002 | M³ | Excavación en zanjas y pozos | 0.5 | 14.36 | 7.18 |
| E28EB0300 | Ml. | Tub. PVC-U saneam. D 315mm j. elást. Terrain | 2.5 | 66.22 | 165.55 |
| M01A0030 | H. | Peón | 19 | 15.77 | 299.63 |
| M01A0020 | H. | Oficial segunda | 19 | 16.18 | 307.42 |
| M01A0010 | H. | Oficial primera | 19 | 16.48 | 313.12 |
| EREJ010 | Ud | Imbornal fundición gris. (material) | 1 | 33.45 | 33.45 |
| %0.03 | % | Costes indirectos | 3 % | 1185.79 | 35.57 |
|  |  | Total |  |  | 1221.36 |

**U12210** Ud Imbornales de bisagra de 60x35 cm. (07/11/2012)
Precio: 1334.25
Imbornales de Bisagra de 60x35 cm.

| Código | Ud | Descripción | Rendimiento | Precio | Importe |
|---|---|---|---|---|---|
| T08006 | M² | Enfoscado fratasado a buena vista, param. vert., 20 mm, mortero cem. 1:6 | 0.9 | 28.29 | 25.46 |
| E01HM0010 | M3 | Hormigón en masa de fck=15N/mm2 | 0.4 | 84.96 | 33.98 |
| T08002 | M³ | Excavación en zanjas y pozos | 0.5 | 14.36 | 7.18 |
| E28EB0300 | Ml. | Tub. PVC-U saneam. D 315mm j. elást. Terrain | 2.5 | 66.22 | 165.55 |
| M01A0030 | H. | Peón | 19 | 15.77 | 299.63 |
| M01A0020 | H. | Oficial segunda | 19 | 16.18 | 307.42 |
| M01A0010 | H. | Oficial primera | 19 | 16.48 | 313.12 |
| EREJ020 | UD | Imbornales de Bisagra (material) | 1 | 143.05 | 143.05 |
| %0.03 | % | Costes indirectos | 3 % | 1295.39 | 38.86 |
|  |  | Total |  |  | 1334.25 |

**U12220** Ud Imbornales cóncavos 41x41 cm. (07/11/2012)
Precio: 1248.98
Imbornales Cóncavos 41x41 cm.

| Código | Ud | Descripción | Rendimiento | Precio | Importe |
|---|---|---|---|---|---|
| T08006 | M² | Enfoscado fratasado a buena vista, param. vert., 20 mm, mortero cem. 1:6 | 0.9 | 28.29 | 25.46 |
| E01HM0010 | M3 | Hormigón en masa de fck=15N/mm2 | 0.4 | 84.96 | 33.98 |
| T08002 | M³ | Excavación en zanjas y pozos | 0.5 | 14.36 | 7.18 |
| E28EB0300 | Ml. | Tub. PVC-U saneam. D 315mm j. elást. Terrain | 2.5 | 66.22 | 165.55 |
| M01A0030 | H. | Peón | 19 | 15.77 | 299.63 |
| M01A0020 | H. | Oficial segunda | 19 | 16.18 | 307.42 |
| M01A0010 | H. | Oficial primera | 19 | 16.48 | 313.12 |
| EREJ030 | ud | Imbornales Cóncavos (material) | 1 | 60.26 | 60.26 |
| %0.03 | % | Costes indirectos | 3 % | 1212.60 | 36.38 |
|  |  | Total |  |  | 1248.98 |

**U12230** ud Imbornales de bordillo. (07/11/2012)
Precio: 1392.75

| Código | Ud | Descripción | Rendimiento | Precio | Importe |
|---|---|---|---|---|---|
| EREJ0340 | Ud | Imbornales de bordillo. (material) | 1 | 199.84 | 199.84 |
| T08006 | M² | Enfoscado fratasado a buena vista, param. vert., 20 mm, mortero cem. 1:6 | 0.9 | 28.29 | 25.46 |
| E01HM0010 | M3 | Hormigón en masa de fck=15N/mm2 | 0.4 | 84.96 | 33.98 |
| T08002 | M³ | Excavación en zanjas y pozos | 0.5 | 14.36 | 7.18 |
| E28EB0300 | Ml. | Tub. PVC-U saneam. D 315mm j. elást. Terrain | 2.5 | 66.22 | 165.55 |
| M01A0030 | H. | Peón | 19 | 15.77 | 299.63 |
| M01A0020 | H. | Oficial segunda | 19 | 16.18 | 307.42 |
| M01A0010 | H. | Oficial primera | 19 | 16.48 | 313.12 |
| %0.03 | % | Costes indirectos | 3 % | 1352.18 | 40.57 |
|  |  | Total |  |  | 1392.75 |

**U12240** Ud Imbornales de calzada. (07/11/2012)
Precio: 1553.32
Imbornales de Calzada.

| Código | Ud | Descripción | Rendimiento | Precio | Importe |
|---|---|---|---|---|---|
| EREJ040 | Ud. | Imbornal de Calzada. (material) | 1 | 355.74 | 355.74 |
| T08006 | M² | Enfoscado fratasado a buena vista, param. vert., 20 mm, mortero cem. 1:6 | 0.9 | 28.29 | 25.46 |
| E01HM0010 | M3 | Hormigón en masa de fck=15N/mm2 | 0.4 | 84.96 | 33.98 |
| T08002 | M³ | Excavación en zanjas y pozos | 0.5 | 14.36 | 7.18 |
| E28EB0300 | Ml. | Tub. PVC-U saneam. D 315mm j. elást. Terrain | 2.5 | 66.22 | 165.55 |
| M01A0030 | H. | Peón | 19 | 15.77 | 299.63 |
| M01A0020 | H. | Oficial segunda | 19 | 16.18 | 307.42 |
| M01A0010 | H. | Oficial primera | 19 | 16.48 | 313.12 |
| %0.03 | % | Costes indirectos | 3 % | 1508.08 | 45.24 |
|  |  | Total |  |  | 1553.32 |

**U12250** Ud Imbornal de canaleta. (07/11/2012)
Precio: 1182.48
Imbornal de Canaleta.

| Código | Ud | Descripción | Rendimiento | Precio | Importe |
|---|---|---|---|---|---|
| EREJ050 | ud | Imbornal de Canaleta. (material) | 1 | 29.68 | 29.68 |
| T08006 | M² | Enfoscado fratasado a buena vista, param. vert., 20 mm, mortero cem. 1:6 | 0.9 | 28.29 | 25.46 |
| T08002 | M³ | Excavación en zanjas y pozos | 0.5 | 14.36 | 7.18 |
| E28EB0300 | Ml. | Tub. PVC-U saneam. D 315mm j. elást. Terrain | 2.5 | 66.22 | 165.55 |
| M01A0030 | H. | Peón | 19 | 15.77 | 299.63 |
| M01A0020 | H. | Oficial segunda | 19 | 16.18 | 307.42 |
| M01A0010 | H. | Oficial primera | 19 | 16.48 | 313.12 |
| %0.03 | % | Costes indirectos | 3 % | 1148.04 | 34.44 |
|  |  | Total |  |  | 1182.48 |

## U13 ABASTECIMIENTO Y RIEGO

**U13010** Ml. (>6) Tubería de PVC de 200mm de diámetro
Precio: 32.82
(>6) Tubería de PVC de 200 mm de diámetro, para agua potable, presión de trabajo de 10 atm, incluso p.p. de juntas, colocada.

| Código | Ud | Descripción | Rendimiento | Precio | Importe |
|---|---|---|---|---|---|
| M01A0010 | H. | Oficial primera | 0.14 | 16.48 | 2.31 |
| M01A0020 | H. | Oficial segunda | 0.14 | 16.18 | 2.27 |
| M01A0030 | H. | Peón | 0.14 | 15.77 | 2.21 |
| E24BC0670 | Ml. | Tub. PVC-U presión j. elast. 10atm D 200mm Adequa (material) | 1 | 25.07 | 25.07 |
| %0.03 | % | Costes indirectos | 3 % | 31.86 | 0.96 |
|  |  | Total |  |  | 32.82 |

Claves: agua potable, de 200mm de diametro, tuberia de pvc

**U13020** Ml. (1-6) Tubería de PVC de 200mm de diámetro
Precio: 36.3
(1-6) Tubería de PVC de 200 mm de diámetro, para agua potable, presión de trabajo de 10 atm, incluso p.p. de juntas, colocada.

| Código | Ud | Descripción | Rendimiento | Precio | Importe |
|---|---|---|---|---|---|
| M01A0010 | H. | Oficial primera | 0.21 | 16.48 | 3.46 |
| M01A0020 | H. | Oficial segunda | 0.21 | 16.18 | 3.40 |
| M01A0030 | H. | Peón | 0.21 | 15.77 | 3.31 |
| E24BC0670 | Ml. | Tub. PVC-U presión j. elast. 10atm D 200mm Adequa | 1 | 25.07 | 25.07 |
| %0.03 | % | Costes indirectos | 3 % | 35.24 | 1.06 |
|  |  | Total |  |  | 36.3 |

**U13030** Ml. (=1) Tubería de PVC de 200mm de diámetro
Precio: 39.79
(=1) Tubería de PVC de 200 mm de diámetro, para agua potable, presión de trabajo de 10 atm, incluso p.p. de juntas, colocada.

| Código | Ud | Descripción | Rendimiento | Precio | Importe |
|---|---|---|---|---|---|
| M01A0010 | H. | Oficial primera | 0.28 | 16.48 | 4.61 |
| M01A0020 | H. | Oficial segunda | 0.28 | 16.18 | 4.53 |
| M01A0030 | H. | Peón | 0.28 | 15.77 | 4.42 |
| E24BC0670 | Ml. | Tub. PVC-U presión j. elast. 10atm D 200mm Adequa | 1 | 25.07 | 25.07 |
| %0.03 | % | Costes indirectos | 3 % | 38.63 | 1.16 |
|  |  | Total |  |  | 39.79 |

**U13040** Ml. (>6) Tubería de fundición dúctil de 60mm de diámetro
Precio: 37.93
(>6) Tubería de fundición dúctil de 60 mm de diámetro, con junta automática flexible, colocada.

| Código | Ud | Descripción | Rendimiento | Precio | Importe |
|---|---|---|---|---|---|
| M01A0010 | H. | Oficial primera | 0.4 | 16.48 | 6.59 |
| M01A0020 | H. | Oficial segunda | 0.4 | 16.18 | 6.47 |
| M01A0030 | H. | Peón | 0.4 | 15.77 | 6.31 |
| E24BB0010 | Ml. | Tub. presión fund. dúct. centr. DN 60mm i/junta (material) | 1 | 15.47 | 15.47 |
| QAC0020 | H. | Camión grúa 5-6 t (mediano) | 0.05 | 39.82 | 1.99 |
| %0.03 | % | Costes indirectos | 3 % | 36.83 | 1.10 |
|  |  | Total |  |  | 37.93 |

Claves: de 60mm de diametro, tuberia de fundicion, con junta, automatica

**U13050** Ml. (1-6) Tubería de fundición dúctil de 60mm de diámetro
Precio: 48.95
(1-6) Tubería de fundición dúctil de 60 mm de diámetro, con junta automática flexible, colocada.

| Código | Ud | Descripción | Rendimiento | Precio | Importe |
|---|---|---|---|---|---|
| M01A0010 | H. | Oficial primera | 0.6 | 16.48 | 9.89 |
| M01A0020 | H. | Oficial segunda | 0.6 | 16.18 | 9.71 |
| M01A0030 | H. | Peón | 0.6 | 15.77 | 9.46 |
| E24BB0010 | Ml. | Tub. presión fund. dúct. centr. DN 60mm i/junta | 1 | 15.47 | 15.47 |
| QAC0020 | H. | Camión grúa 5-6 t (mediano) | 0.075 | 39.82 | 2.99 |
| %0.03 | % | Costes indirectos | 3 % | 47.52 | 1.43 |
|  |  | Total |  |  | 48.95 |

**U13060** Ml. (=1) Tubería de fundición dúctil de 60mm de diámetro
Precio: 59.94
(=1) Tubería de fundición dúctil de 60 mm de diámetro, con junta automática flexible, colocada.

| Código | Ud | Descripción | Rendimiento | Precio | Importe |
|---|---|---|---|---|---|
| M01A0010 | H. | Oficial primera | 0.8 | 16.48 | 13.18 |
| M01A0020 | H. | Oficial segunda | 0.8 | 16.18 | 12.94 |
| M01A0030 | H. | Peón | 0.8 | 15.77 | 12.62 |
| E24BB0010 | Ml. | Tub. presión fund. dúct. centr. DN 60mm i/junta | 1 | 15.47 | 15.47 |
| QAC0020 | H. | Camión grúa 5-6 t (mediano) | 0.1 | 39.82 | 3.98 |
| %0.03 | % | Costes indirectos | 3 % | 58.19 | 1.75 |
|  |  | Total |  |  | 59.94 |

**U13070** Ml. (>6) Tubería de fundición dúctil de 100mm de diámetro
Precio: 60.99
(>6) Tubería de fundición dúctil de 100 mm de diámetro, con junta automática flexible, colocada.

| Código | Ud | Descripción | Rendimiento | Precio | Importe |
|---|---|---|---|---|---|
| M01A0010 | H. | Oficial primera | 0.7 | 16.48 | 11.54 |
| M01A0020 | H. | Oficial segunda | 0.7 | 16.18 | 11.33 |
| M01A0030 | H. | Peón | 0.7 | 15.77 | 11.04 |
| E24BB0030 | Ml. | Tub. presión fund. dúct. centr. DN 100mm i/junta (material) | 1 | 22.91 | 22.91 |
| QAC0020 | H. | Camión grúa 5-6 t (mediano) | 0.06 | 39.82 | 2.39 |
| %0.03 | % | Costes indirectos | 3 % | 59.21 | 1.78 |
|  |  | Total |  |  | 60.99 |

Claves: de 100mm de diametro, tuberia de fundicion, con junta, automatica

**U13080** Ml. (1-6) Tubería de fundición dúctil de 100mm de diámetro
Precio: 79.66
(1-6) Tubería de fundición dúctil de 100 mm de diámetro, con junta automática flexible, colocada.

| Código | Ud | Descripción | Rendimiento | Precio | Importe |
|---|---|---|---|---|---|
| M01A0010 | H. | Oficial primera | 1.05 | 16.48 | 17.30 |
| M01A0020 | H. | Oficial segunda | 1.05 | 16.18 | 16.99 |
| M01A0030 | H. | Peón | 1.05 | 15.77 | 16.56 |
| E24BB0030 | Ml. | Tub. presión fund. dúct. centr. DN 100mm i/junta | 1 | 22.91 | 22.91 |
| QAC0020 | H. | Camión grúa 5-6 t (mediano) | 0.09 | 39.82 | 3.58 |
| %0.03 | % | Costes indirectos | 3 % | 77.34 | 2.32 |
|  |  | Total |  |  | 79.66 |

**U13090** Ml. (=1) Tubería de fundición dúctil de 100mm de diámetro
Precio: 98.35
(=1) Tubería de fundición dúctil de 100 mm de diámetro, con junta automática flexible, colocada.

| Código | Ud | Descripción | Rendimiento | Precio | Importe |
|---|---|---|---|---|---|
| M01A0010 | H. | Oficial primera | 1.4 | 16.48 | 23.07 |
| M01A0020 | H. | Oficial segunda | 1.4 | 16.18 | 22.65 |
| M01A0030 | H. | Peón | 1.4 | 15.77 | 22.08 |
| E24BB0030 | Ml. | Tub. presión fund. dúct. centr. DN 100mm i/junta | 1 | 22.91 | 22.91 |
| QAC0020 | H. | Camión grúa 5-6 t (mediano) | 0.12 | 39.82 | 4.78 |
| %0.03 | % | Costes indirectos | 3 % | 95.49 | 2.86 |
|  |  | Total |  |  | 98.35 |

**U13100** Ml. (>6) Tubería de fundición dúctil de 150mm de diámetro
Precio: 77.18
(>6) Tubería de fundición dúctil de 150 mm de diámetro, con junta automática flexible, colocada.

| Código | Ud | Descripción | Rendimiento | Precio | Importe |
|---|---|---|---|---|---|
| M01A0010 | H. | Oficial primera | 0.8 | 16.48 | 13.18 |
| M01A0020 | H. | Oficial segunda | 0.8 | 16.18 | 12.94 |
| M01A0030 | H. | Peón | 0.8 | 15.77 | 12.62 |
| E24BB0050 | Ml. | Tub. presión fund. dúct. centr. DN 150mm i/junta (material) | 1 | 33.4 | 33.40 |
| QAC0020 | H. | Camión grúa 5-6 t (mediano) | 0.07 | 39.82 | 2.79 |
| %0.03 | % | Costes indirectos | 3 % | 74.93 | 2.25 |
|  |  | Total |  |  | 77.18 |

Claves: de 150mm de diametro, tuberia de fundicion, con junta, automatica

**U13110** Ml. (1-6) Tubería de fundición dúctil de 150mm de diámetro
Precio: 98.57
(1-6) Tubería de fundición dúctil de 150 mm de diámetro, con junta automática flexible, colocada.

| Código | Ud | Descripción | Rendimiento | Precio | Importe |
|---|---|---|---|---|---|
| M01A0010 | H. | Oficial primera | 1.2 | 16.48 | 19.78 |
| M01A0020 | H. | Oficial segunda | 1.2 | 16.18 | 19.42 |
| M01A0030 | H. | Peón | 1.2 | 15.77 | 18.92 |
| E24BB0050 | Ml. | Tub. presión fund. dúct. centr. DN 150mm i/junta | 1 | 33.4 | 33.40 |
| QAC0020 | H. | Camión grúa 5-6 t (mediano) | 0.105 | 39.82 | 4.18 |
| %0.03 | % | Costes indirectos | 3 % | 95.70 | 2.87 |
|  |  | Total |  |  | 98.57 |

**U13120** Ml. (=1) Tubería de fundición dúctil de 150mm de diámetro
Precio: 119.95
(=1) Tubería de fundición dúctil de 150 mm de diámetro, con junta automática flexible, colocada.

| Código | Ud | Descripción | Rendimiento | Precio | Importe |
|---|---|---|---|---|---|
| M01A0010 | H. | Oficial primera | 1.6 | 16.48 | 26.37 |
| M01A0020 | H. | Oficial segunda | 1.6 | 16.18 | 25.89 |
| M01A0030 | H. | Peón | 1.6 | 15.77 | 25.23 |
| E24BB0050 | Ml. | Tub. presión fund. dúct. centr. DN 150mm i/junta | 1 | 33.4 | 33.40 |
| QAC0020 | H. | Camión grúa 5-6 t (mediano) | 0.14 | 39.82 | 5.57 |
| %0.03 | % | Costes indirectos | 3 % | 116.46 | 3.49 |
|  |  | Total |  |  | 119.95 |

**U13130** Ml. (>6) Tubería de fundición dúctil de 200mm de diámetro
Precio: 125.29
(>6) Tubería de fundición dúctil de 200 mm de diámetro, con junta automática flexible, colocada.

| Código | Ud | Descripción | Rendimiento | Precio | Importe |
|---|---|---|---|---|---|
| M01A0010 | H. | Oficial primera | 1.5 | 16.48 | 24.72 |
| M01A0020 | H. | Oficial segunda | 1.5 | 16.18 | 24.27 |
| M01A0030 | H. | Peón | 1.5 | 15.77 | 23.66 |
| E24BB0060 | Ml. | Tub. presión fund. dúct. centr. DN 200mm i/junta (material) | 1 | 45.8 | 45.80 |
| QAC0020 | H. | Camión grúa 5-6 t (mediano) | 0.08 | 39.82 | 3.19 |
| %0.03 | % | Costes indirectos | 3 % | 121.64 | 3.65 |
|  |  | Total |  |  | 125.29 |

Claves: de 200mm de diametro, tuberia de fundicion, con junta, automatica

**U13140** Ml. (1-6) Tubería de fundición dúctil de 200mm de diámetro
Precio: 126.93
(1-6) Tubería de fundición dúctil de 200 mm de diámetro, con junta automática flexible, colocada.

| Código | Ud | Descripción | Rendimiento | Precio | Importe |
|---|---|---|---|---|---|
| M01A0010 | H. | Oficial primera | 1.5 | 16.48 | 24.72 |
| M01A0020 | H. | Oficial segunda | 1.5 | 16.18 | 24.27 |
| M01A0030 | H. | Peón | 1.5 | 15.77 | 23.66 |
| E24BB0060 | Ml. | Tub. presión fund. dúct. centr. DN 200mm i/junta | 1 | 45.8 | 45.80 |
| QAC0020 | H. | Camión grúa 5-6 t (mediano) | 0.12 | 39.82 | 4.78 |
| %0.03 | % | Costes indirectos | 3 % | 123.23 | 3.70 |
|  |  | Total |  |  | 126.93 |

**U13150** Ml. (=1) Tubería de fundición dúctil de 200mm de diámetro
Precio: 203.38
(=1) Tubería de fundición dúctil de 200 mm de diámetro, con junta automática flexible, colocada.

| Código | Ud | Descripción | Rendimiento | Precio | Importe |
|---|---|---|---|---|---|
| M01A0010 | H. | Oficial primera | 3 | 16.48 | 49.44 |
| M01A0020 | H. | Oficial segunda | 3 | 16.18 | 48.54 |
| M01A0030 | H. | Peón | 3 | 15.77 | 47.31 |
| E24BB0060 | Ml. | Tub. presión fund. dúct. centr. DN 200mm i/junta | 1 | 45.8 | 45.80 |
| QAC0020 | H. | Camión grúa 5-6 t (mediano) | 0.16 | 39.82 | 6.37 |
| %0.03 | % | Costes indirectos | 3 % | 197.46 | 5.92 |
|  |  | Total |  |  | 203.38 |

**U13160** Ml. (>6) Tubería de polietileno de 20mm de diámetro
Precio: 10.84
(>6) Tubería de polietileno de 20 mm de diámetro, para agua potable, presión de trabajo de 10 atm, incluso p.p. de junta y piezas especiales de latón estampado, colocada.

| Código | Ud | Descripción | Rendimiento | Precio | Importe |
|---|---|---|---|---|---|
| M01A0010 | H. | Oficial primera | 0.2 | 16.48 | 3.30 |
| M01A0020 | H. | Oficial segunda | 0.2 | 16.18 | 3.24 |
| M01A0030 | H. | Peón | 0.2 | 15.77 | 3.15 |
| E24BAA0270 | Ml. | Tubería PE-40, B.D. PN 10 D=20mm Canplástica (material) | 1 | 0.83 | 0.83 |
| %0.03 | % | Costes indirectos | 3 % | 10.52 | 0.32 |
|  |  | Total |  |  | 10.84 |

**U13170** Ml. (1-6) Tubería de polietileno de 20mm de diámetro
Precio: 15.81
(1-6) Tubería de polietileno de 20 mm de diámetro, para agua potable, presión de trabajo de 10 atm, incluso p.p. de junta y piezas especiales de latón estampado, colocada.

| Código | Ud | Descripción | Rendimiento | Precio | Importe |
|---|---|---|---|---|---|
| M01A0010 | H. | Oficial primera | 0.3 | 16.48 | 4.94 |
| M01A0020 | H. | Oficial segunda | 0.3 | 16.18 | 4.85 |
| M01A0030 | H. | Peón | 0.3 | 15.77 | 4.73 |
| E24BAA0270 | Ml. | Tubería PE-40, B.D. PN 10 D=20mm Canplástica | 1 | 0.83 | 0.83 |
| %0.03 | % | Costes indirectos | 3 % | 15.35 | 0.46 |
|  |  | Total |  |  | 15.81 |

**U13180** Ml. (=1) Tubería de polietileno de 20mm de diámetro
Precio: 20.81
(=1) Tubería de polietileno de 20 mm de diámetro, para agua potable, presión de trabajo de 10 atm, incluso p.p. de junta y piezas especiales de latón estampado, colocada.

| Código | Ud | Descripción | Rendimiento | Precio | Importe |
|---|---|---|---|---|---|
| M01A0010 | H. | Oficial primera | 0.4 | 16.48 | 6.59 |
| M01A0020 | H. | Oficial segunda | 0.4 | 16.18 | 6.47 |
| M01A0030 | H. | Peón | 0.4 | 15.77 | 6.31 |
| E24BAA0270 | Ml. | Tubería PE-40, B.D. PN 10 D=20mm Canplástica | 1 | 0.83 | 0.83 |
| %0.03 | % | Costes indirectos | 3 % | 20.20 | 0.61 |
|  |  | Total |  |  | 20.81 |

**U13190** Ml. (>6) Tubería de polietileno de 25mm de diámetro
Precio: 11.29
(>6) Tubería de polietileno de 25 mm de diámetro y piezas especiales de latón estampado, colocada.

| Código | Ud | Descripción | Rendimiento | Precio | Importe |
|---|---|---|---|---|---|
| M01A0010 | H. | Oficial primera | 0.2 | 16.48 | 3.30 |
| M01A0020 | H. | Oficial segunda | 0.2 | 16.18 | 3.24 |
| M01A0030 | H. | Peón | 0.2 | 15.77 | 3.15 |
| E24BAA0280 | Ml. | Tubería PE-40, B.D. PN 10 D=25mm Canplástica (material) | 1 | 1.27 | 1.27 |
| %0.03 | % | Costes indirectos | 3 % | 10.96 | 0.33 |
|  |  | Total |  |  | 11.29 |

**U13200** Ml. (1-6) Tubería de polietileno de 25mm de diámetro
Precio: 16.26
(1-6) Tubería de polietileno de 25 mm de diámetro y piezas especiales de latón estampado, colocada.

| Código | Ud | Descripción | Rendimiento | Precio | Importe |
|---|---|---|---|---|---|
| M01A0010 | H. | Oficial primera | 0.3 | 16.48 | 4.94 |
| M01A0020 | H. | Oficial segunda | 0.3 | 16.18 | 4.85 |
| M01A0030 | H. | Peón | 0.3 | 15.77 | 4.73 |
| E24BAA0280 | Ml. | Tubería PE-40, B.D. PN 10 D=25mm Canplástica | 1 | 1.27 | 1.27 |
| %0.03 | % | Costes indirectos | 3 % | 15.79 | 0.47 |
|  |  | Total |  |  | 16.26 |

**U13210** Ml. (=1) Tubería de polietileno de 25mm de diámetro
Precio: 21.26
(=1) Tubería de polietileno de 25 mm de diámetro y piezas especiales de latón estampado, colocada.

| Código | Ud | Descripción | Rendimiento | Precio | Importe |
|---|---|---|---|---|---|
| M01A0010 | H. | Oficial primera | 0.4 | 16.48 | 6.59 |
| M01A0020 | H. | Oficial segunda | 0.4 | 16.18 | 6.47 |
| M01A0030 | H. | Peón | 0.4 | 15.77 | 6.31 |
| E24BAA0280 | Ml. | Tubería PE-40, B.D. PN 10 D=25mm Canplástica | 1 | 1.27 | 1.27 |
| %0.03 | % | Costes indirectos | 3 % | 20.64 | 0.62 |
|  |  | Total |  |  | 21.26 |

**U13220** Ml. (>6) Tubería de polietileno de 32mm de diámetro
Precio: 12.14
(>6) Tubería de polietileno de 32 mm de diámetro, para agua potable, presión de trabajo de 10 atm, incluso p.p. de junta y piezas especiales de latón estampado, colocada.

| Código | Ud | Descripción | Rendimiento | Precio | Importe |
|---|---|---|---|---|---|
| M01A0010 | H. | Oficial primera | 0.2 | 16.48 | 3.30 |
| M01A0020 | H. | Oficial segunda | 0.2 | 16.18 | 3.24 |
| M01A0030 | H. | Peón | 0.2 | 15.77 | 3.15 |
| E24BAA0290 | Ml. | Tubería PE-40, B.D. PN 10 D=32mm Canplástica (material) | 1 | 2.1 | 2.10 |
| %0.03 | % | Costes indirectos | 3 % | 11.79 | 0.35 |
|  |  | Total |  |  | 12.14 |

Claves: agua potable, de 32mm de diametro, tuberia de polietileno

**U13230** Ml. (1-6) Tubería de polietileno de 32mm de diámetro
Precio: 17.12
(1-6) Tubería de polietileno de 32 mm de diámetro, para agua potable, presión de trabajo de 10 atm, incluso p.p. de junta y piezas especiales de latón estampado, colocada.

| Código | Ud | Descripción | Rendimiento | Precio | Importe |
|---|---|---|---|---|---|
| M01A0010 | H. | Oficial primera | 0.3 | 16.48 | 4.94 |
| M01A0020 | H. | Oficial segunda | 0.3 | 16.18 | 4.85 |
| M01A0030 | H. | Peón | 0.3 | 15.77 | 4.73 |
| E24BAA0290 | Ml. | Tubería PE-40, B.D. PN 10 D=32mm Canplástica | 1 | 2.1 | 2.10 |
| %0.03 | % | Costes indirectos | 3 % | 16.62 | 0.50 |
|  |  | Total |  |  | 17.12 |

**U13240** Ml. (=1) Tubería de polietileno de 32mm de diámetro
Precio: 22.11
(=1) Tubería de polietileno de 32 mm de diámetro, para agua potable, presión de trabajo de 10 atm, incluso p.p. de junta y piezas especiales de latón estampado, colocada.

| Código | Ud | Descripción | Rendimiento | Precio | Importe |
|---|---|---|---|---|---|
| M01A0010 | H. | Oficial primera | 0.4 | 16.48 | 6.59 |
| M01A0020 | H. | Oficial segunda | 0.4 | 16.18 | 6.47 |
| M01A0030 | H. | Peón | 0.4 | 15.77 | 6.31 |
| E24BAA0290 | Ml. | Tubería PE-40, B.D. PN 10 D=32mm Canplástica | 1 | 2.1 | 2.10 |
| %0.03 | % | Costes indirectos | 3 % | 21.47 | 0.64 |
|  |  | Total |  |  | 22.11 |

**U13250** Ml. (>6) Tubería de polietileno de 40mm de diámetro
Precio: 13.33
(>6) Tubería de polietileno de 40 mm de diámetro y piezas especiales de latón estampado, colocada.

| Código | Ud | Descripción | Rendimiento | Precio | Importe |
|---|---|---|---|---|---|
| M01A0010 | H. | Oficial primera | 0.2 | 16.48 | 3.30 |
| M01A0020 | H. | Oficial segunda | 0.2 | 16.18 | 3.24 |
| M01A0030 | H. | Peón | 0.2 | 15.77 | 3.15 |
| E24BAA0300 | Ml. | Tubería PE-40, B.D. PN 10 D=40mm Canplástica (material) | 1 | 3.25 | 3.25 |
| %0.03 | % | Costes indirectos | 3 % | 12.94 | 0.39 |
|  |  | Total |  |  | 13.33 |

**U13260** Ml. (1-6) Tubería de polietileno de 40mm de diámetro
Precio: 13.33
(1-6) Tubería de polietileno de 40 mm de diámetro y piezas especiales de latón estampado, colocada.

| Código | Ud | Descripción | Rendimiento | Precio | Importe |
|---|---|---|---|---|---|
| M01A0010 | H. | Oficial primera | 0.2 | 16.48 | 3.30 |
| M01A0020 | H. | Oficial segunda | 0.2 | 16.18 | 3.24 |
| M01A0030 | H. | Peón | 0.2 | 15.77 | 3.15 |
| E24BAA0300 | Ml. | Tubería PE-40, B.D. PN 10 D=40mm Canplástica | 1 | 3.25 | 3.25 |
| %0.03 | % | Costes indirectos | 3 % | 12.94 | 0.39 |
|  |  | Total |  |  | 13.33 |

**U13270** Ml. (=1) Tubería de polietileno de 40mm de diámetro
Precio: 18.3
(=1) Tubería de polietileno de 40 mm de diámetro y piezas especiales de latón estampado, colocada.

| Código | Ud | Descripción | Rendimiento | Precio | Importe |
|---|---|---|---|---|---|
| M01A0010 | H. | Oficial primera | 0.3 | 16.48 | 4.94 |
| M01A0020 | H. | Oficial segunda | 0.3 | 16.18 | 4.85 |
| M01A0030 | H. | Peón | 0.3 | 15.77 | 4.73 |
| E24BAA0300 | Ml. | Tubería PE-40, B.D. PN 10 D=40mm Canplástica | 1 | 3.25 | 3.25 |
| %0.03 | % | Costes indirectos | 3 % | 17.77 | 0.53 |
|  |  | Total |  |  | 18.3 |

**U13280** Ml. (>6) Tubería de polietileno de 50mm de diámetro
Precio: 15.21
(>6) Tubería de polietileno de 50 mm de diámetro y piezas especiales de latón estampado, colocada.

| Código | Ud | Descripción | Rendimiento | Precio | Importe |
|---|---|---|---|---|---|
| M01A0010 | H. | Oficial primera | 0.2 | 16.48 | 3.30 |
| M01A0020 | H. | Oficial segunda | 0.2 | 16.18 | 3.24 |
| M01A0030 | H. | Peón | 0.2 | 15.77 | 3.15 |
| E24BAA0310 | Ml. | Tubería PE-40, B.D. PN 10 D=50mm Canplástica (material) | 1 | 5.08 | 5.08 |
| %0.03 | % | Costes indirectos | 3 % | 14.77 | 0.44 |
|  |  | Total |  |  | 15.21 |

**U13290** Ml. (1-6) Tubería de polietileno de 50mm de diámetro
Precio: 20.19
(1-6) Tubería de polietileno de 50 mm de diámetro y piezas especiales de latón estampado, colocada.

| Código | Ud | Descripción | Rendimiento | Precio | Importe |
|---|---|---|---|---|---|
| M01A0010 | H. | Oficial primera | 0.3 | 16.48 | 4.94 |
| M01A0020 | H. | Oficial segunda | 0.3 | 16.18 | 4.85 |
| M01A0030 | H. | Peón | 0.3 | 15.77 | 4.73 |
| E24BAA0310 | Ml. | Tubería PE-40, B.D. PN 10 D=50mm Canplástica | 1 | 5.08 | 5.08 |
| %0.03 | % | Costes indirectos | 3 % | 19.60 | 0.59 |
|  |  | Total |  |  | 20.19 |

**U13300** Ml. (=1) Tubería de polietileno de 50mm de diámetro
Precio: 25.18
(=1) Tubería de polietileno de 50 mm de diámetro y piezas especiales de latón estampado, colocada.

| Código | Ud | Descripción | Rendimiento | Precio | Importe |
|---|---|---|---|---|---|
| M01A0010 | H. | Oficial primera | 0.4 | 16.48 | 6.59 |
| M01A0020 | H. | Oficial segunda | 0.4 | 16.18 | 6.47 |
| M01A0030 | H. | Peón | 0.4 | 15.77 | 6.31 |
| E24BAA0310 | Ml. | Tubería PE-40, B.D. PN 10 D=50mm Canplástica | 1 | 5.08 | 5.08 |
| %0.03 | % | Costes indirectos | 3 % | 24.45 | 0.73 |
|  |  | Total |  |  | 25.18 |

**U13310** Ml. (>6) Tubería de polietileno de 63mm de diámetro
Precio: 30.12
(>6) Tubería de polietileno de 63 mm de diámetro, para agua potable, presión de trabajo de 10 atm, incluso p.p. de junta y piezas especiales de latón estampado, colocada.

| Código | Ud | Descripción | Rendimiento | Precio | Importe |
|---|---|---|---|---|---|
| M01A0010 | H. | Oficial primera | 0.44 | 16.48 | 7.25 |
| M01A0020 | H. | Oficial segunda | 0.44 | 16.18 | 7.12 |
| M01A0030 | H. | Peón | 0.44 | 15.77 | 6.94 |
| E24BAA0320 | Ml. | Tubería PE-40, B.D. PN 10 D=63mm Canplástica (material) | 1 | 7.93 | 7.93 |
| %0.03 | % | Costes indirectos | 3 % | 29.24 | 0.88 |
|  |  | Total |  |  | 30.12 |

Claves: agua potable, de 75mm de diametro, tuberia de polietileno

**U13320** Ml. (1-6) Tubería de polietileno de 63mm de diámetro
Precio: 41.1
(1-6) Tubería de polietileno de 63 mm de diámetro, para agua potable, presión de trabajo de 10 atm, incluso p.p. de junta y piezas especiales de latón estampado, colocada.

| Código | Ud | Descripción | Rendimiento | Precio | Importe |
|---|---|---|---|---|---|
| M01A0010 | H. | Oficial primera | 0.66 | 16.48 | 10.88 |
| M01A0020 | H. | Oficial segunda | 0.66 | 16.18 | 10.68 |
| M01A0030 | H. | Peón | 0.66 | 15.77 | 10.41 |
| E24BAA0320 | Ml. | Tubería PE-40, B.D. PN 10 D=63mm Canplástica | 1 | 7.93 | 7.93 |
| %0.03 | % | Costes indirectos | 3 % | 39.90 | 1.20 |
|  |  | Total |  |  | 41.1 |

**U13330** Ml. (=1) Tubería de polietileno de 63mm de diámetro
Precio: 52.07
(=1) Tubería de polietileno de 63 mm de diámetro, para agua potable, presión de trabajo de 10 atm, incluso p.p. de junta y piezas especiales de latón estampado, colocada.

| Código | Ud | Descripción | Rendimiento | Precio | Importe |
|---|---|---|---|---|---|
| M01A0010 | H. | Oficial primera | 0.88 | 16.48 | 14.50 |
| M01A0020 | H. | Oficial segunda | 0.88 | 16.18 | 14.24 |
| M01A0030 | H. | Peón | 0.88 | 15.77 | 13.88 |
| E24BAA0320 | Ml. | Tubería PE-40, B.D. PN 10 D=63mm Canplástica | 1 | 7.93 | 7.93 |
| %0.03 | % | Costes indirectos | 3 % | 50.55 | 1.52 |
|  |  | Total |  |  | 52.07 |

**U13340** Ud. Válvula de compuerta, de 60mm de diámetro
Precio: 546.62
Llave de compuerta, de 60 mm de diámetro, sin pletinas, incluso p.p. de unión Gibault, colocada.

| Código | Ud | Descripción | Rendimiento | Precio | Importe |
|---|---|---|---|---|---|
| M01A0010 | H. | Oficial primera | 9.5 | 16.48 | 156.56 |
| M01A0020 | H. | Oficial segunda | 9.5 | 16.18 | 153.71 |
| M01A0030 | H. | Peón | 9.5 | 15.77 | 149.82 |
| T03022 | Ud. | Válvula de compuerta D=60mm (material) | 1 | 56.51 | 56.51 |
| T03018 | Ud. | Unión Gibault clase D, 60mm (material) | 2 | 7.05 | 14.10 |
| %0.03 | % | Costes indirectos | 3 % | 530.70 | 15.92 |
|  |  | Total |  |  | 546.62 |

Claves: de 60mm de diametro, llave de compuerta

**U13350** Ud. Válvula de compuerta con bridas, de 100mm de diámetro
Precio: 636.79
Válvula de compuerta con bridas, de 100 mm de diámetro, incluso empalme brida-enchufe, colocada.

| Código | Ud | Descripción | Rendimiento | Precio | Importe |
|---|---|---|---|---|---|
| M01A0010 | H. | Oficial primera | 7 | 16.48 | 115.36 |
| M01A0020 | H. | Oficial segunda | 7 | 16.18 | 113.26 |
| M01A0030 | H. | Peón | 7 | 15.77 | 110.39 |
| E24GA0030 | Ud. | Válv. comp. DN 100mm PN 16 fund. dúctil Euro-20 i/bridas (material) | 1 | 279.23 | 279.23 |
| %0.03 | % | Costes indirectos | 3 % | 618.24 | 18.55 |
|  |  | Total |  |  | 636.79 |

Claves: con bridas, de 100mm de diametro, valvula de compuerta

**U13360** Ud. Válvula de compuerta con bridas, de 150mm de diámetro
Precio: 1028.55
Válvula de compuerta con bridas, de 150 mm de diámetro, incluso empalme brida-enchufe, colocada.

| Código | Ud | Descripción | Rendimiento | Precio | Importe |
|---|---|---|---|---|---|
| M01A0010 | H. | Oficial primera | 11.5 | 16.48 | 189.52 |
| M01A0020 | H. | Oficial segunda | 11.5 | 16.18 | 186.07 |
| M01A0030 | H. | Peón | 11.5 | 15.77 | 181.36 |
| E24GA0050 | Ud. | Válv. comp. DN 150mm PN 16 fund. dúctil Euro-20 i/bridas (material) | 1 | 441.64 | 441.64 |
| %0.03 | % | Costes indirectos | 3 % | 998.59 | 29.96 |
|  |  | Total |  |  | 1028.55 |

Claves: con bridas, de 150mm de diametro, valvula de compuerta

**U13370** Ud. Válvula de compuerta con bridas, de 200mm de diámetro
Precio: 2010.48
Válvula de compuerta con bridas, de 200 mm de diámetro, incluso empalme brida-enchufe, colocada.

| Código | Ud | Descripción | Rendimiento | Precio | Importe |
|---|---|---|---|---|---|
| M01A0010 | H. | Oficial primera | 26 | 16.48 | 428.48 |
| M01A0020 | H. | Oficial segunda | 26 | 16.18 | 420.68 |
| M01A0030 | H. | Peón | 26 | 15.77 | 410.02 |
| E24GA0060 | Ud. | Válv. comp. DN 200mm PN 16 fund. dúctil Euro-20 i/bridas (material) | 1 | 692.74 | 692.74 |
| %0.03 | % | Costes indirectos | 3 % | 1951.92 | 58.56 |
|  |  | Total |  |  | 2010.48 |

Claves: con bridas, de 200mm de diametro, valvula de compuerta

**U13380** Ud. Arqueta para llaves de paso
Precio: 622.07
Arqueta para llaves de paso, cilíndrica-troncocónica, de 200/60 cm de diámetro interior y 100 cm de altura, base de 20 cm de hormigón HM-20/P/16, paredes de fábrica de bloque de hormigón macizo de 20 cm de espesor, enfoscados interiormente, incluso cerco, tapa de fundición y excavación, totalmente terminada, Tipo B.

| Código | Ud | Descripción | Rendimiento | Precio | Importe |
|---|---|---|---|---|---|
| M01A0010 | H. | Oficial primera | 4.5 | 16.48 | 74.16 |
| M01A0030 | H. | Peón | 2.2 | 15.77 | 34.69 |
| A06B0010 | M³. | Excavación en zanjas y pozos | 3.468 | 13.32 | 46.19 |
| T02009 | Kg. | Mezcla grano mármol y resina (material) | 320 | 1.11 | 355.20 |
| E28BA0270 | Ud. | Reg. peat. B-125 D=600mm tapa/marco fund. dúctil Norinco TR (material) | 1 | 41.09 | 41.09 |
| A03A0060 | M³. | Hormigón en masa HM-20/P/16/I | 0.35 | 93.78 | 32.82 |
| A02A0040 | M³. | Mortero 1:6 de cemento CEM IV/B-P 32,5 N | 0.22 | 90.02 | 19.80 |
| %0.03 | % | Costes indirectos | 3 % | 603.95 | 18.12 |
|  |  | Total |  |  | 622.07 |

Claves: arqueta para llaves de paso, fabrica de ladrillo macizo, hm-20, fundicion

**U13390** Ud. Arqueta de derivación de 12x12cm
Precio: 69.25
Arqueta de derivación de 12x12 cm.

| Código | Ud | Descripción | Rendimiento | Precio | Importe |
|---|---|---|---|---|---|
| M01A0010 | H. | Oficial primera | 0.9 | 16.48 | 14.83 |
| M01A0020 | H. | Oficial segunda | 0.9 | 16.18 | 14.56 |
| M01A0030 | H. | Peón | 0.9 | 15.77 | 14.19 |
| E24IA0020 | Ud. | Reg. peat. B-125 120x120mm tapa/marco fund. dúctil Saint Gobain (material) | 1 | 9.11 | 9.11 |
| A03A0030 | M³. | Hormigón en masa de fck=15N/mm² | 0.18 | 84.44 | 15.20 |
| %0.03 | % | Costes indirectos | 2 % | 67.89 | 1.36 |
|  |  | Total |  |  | 69.25 |

Claves: arqueta de derivacion, de 40x40cm

**U13400** Ud. Arqueta de derivación de 25x25cm
Precio: 114.96
Arqueta de derivación de 25x25 cm.

| Código | Ud | Descripción | Rendimiento | Precio | Importe |
|---|---|---|---|---|---|
| M01A0010 | H. | Oficial primera | 1.5 | 16.48 | 24.72 |
| M01A0020 | H. | Oficial segunda | 1.5 | 16.18 | 24.27 |
| M01A0030 | H. | Peón | 1.5 | 15.77 | 23.66 |
| E28BA0210 | Ud. | Reg. peat. B-125 250x250mm tapa/marco fund. dúctil Saint Gobain (material) | 1 | 14.73 | 14.73 |
| A03A0030 | M³. | Hormigón en masa de fck=15N/mm² | 0.3 | 84.44 | 25.33 |
| %0.03 | % | Costes indirectos | 2 % | 112.71 | 2.25 |
|  |  | Total |  |  | 114.96 |

**U13410** Ud. Hidrante para incendios, tipo "Hermes"
Precio: 2732.06
Hidrante de columna seca para incendios, tipo "Hermes", de 100 mm de diámetro, con buzón y tapa, incluso conexión a la red de distribución, totalmente instalado.

| Código | Ud | Descripción | Rendimiento | Precio | Importe |
|---|---|---|---|---|---|
| M01A0020 | H. | Oficial segunda | 10 | 16.18 | 161.80 |
| M01A0030 | H. | Peón | 20 | 15.77 | 315.40 |
| E26BEB0010 | Ud. | Hidr. contr. incend. superf. DN 100mm c/carc. 2D70 y 1D100mm Hermes (material) | 1 | 1559.73 | 1559.73 |
| T03021 | Ud. | Codo de 90º, 100mm (material) | 2 | 40.97 | 81.94 |
| T03019 | Ud. | Unión Gibault clase D, 100mm (material) | 4 | 9.33 | 37.32 |
| T03020 | Ud. | Unión Gibault en T, 100mm (material) | 1 | 41.46 | 41.46 |
| T03010 | Ml. | Tub. fib. clase D, 100mm (material) | 10 | 16.74 | 167.40 |
| T03023 | Ud. | Válvula de compuerta D=100mm (material) | 1 | 60.83 | 60.83 |
| T03036 | Ud. | Pozo arqueta para llave (material) | 1 | 187.86 | 187.86 |
| T05004 | Ud. | Dado de hormigón (material) | 1 | 38.75 | 38.75 |
| %0.03 | % | Costes indirectos | 3 % | 2652.49 | 79.57 |
|  |  | Total |  |  | 2732.06 |

Claves: de 100mm de diametro, hidrante de columna seca

**U13420** Ud. Filtro malla 1 1/2" mod. 1115-M
Precio: 162.04
Filtro de malla 2" mod. 1115-M.

**U13430** Ud. Filtro malla 2" mod. 1220-M
Precio: 257.24
Filtro de malla 2" mod. 1220-M.

| Código | Ud | Descripción | Precio |
|---|---|---|---|
| U13440 | Ud. | Manómetro de glicerina de 16 atm | 14.14 |

**U13450** Ud. Caja de conexión Rainbird UNIK, 1 estación
Precio: 161.93
Caja de conexión Rainbird tipo UNIK de 1 estación.

**U13460** Ud. Caja de conexión Rainbird UNIK, 2 estaciones
Precio: 229.87
Caja de conexión Rainbird tipo UNIK de 2 estaciones.

**U13470** Ud. Arqueta plástica 382x255x303mm
Precio: 36.67
Arqueta plástica de 382x255x303 mm.

**U13480** M². Geotextil
Precio: 2.82
Suministro y colocación de Geotextil tipo Polifelt, anclado mediante cabillas y perforado en los puntos de plantación.

**U13490** Ud. Boca de riego tipo Belgicast
Precio: 248.54
Boca de riego tipo Belgicast y piezas de conexión con válvula de bola compacta, incluso tapa de fundición, piezas de conexión a la red principal, instalada y probada.

**U13500** Ud. Consola de programación
Precio: 337.74
Consola de programación de riego tipo UNIK, probada.

**U13510** Ud. Acople a arqueta existente
Precio: 143.23
Acople a arqueta existente, incluso accesorios de conexión y montaje, instalado y comprobado.

| Código | Ud | Descripción | Rendimiento | Precio | Importe |
|---|---|---|---|---|---|
| M01B0050 | H. | Oficial fontanero (mano de obra) | 0.2 | 11.92 | 2.38 |
| T26110 | Ud. | Acomet. agua red general D<50mm (material) | 0.7 | 160.49 | 112.34 |
| E01E0010 | M³. | Agua | 0.08 | 1.26 | 0.10 |
| A016 | M³. | Mortero 1:2 (M-160A) de cemento CEM IV/B-P 32,5 N | 0.03 | 192.17 | 5.77 |
| A058 | M³. | Hormigón HM-25/B/20, consistencia blanda | 0.16 | 115.45 | 18.47 |
| %0.03 | % | Costes indirectos | 3 % | 139.06 | 4.17 |
|  |  | Total |  |  | 143.23 |

Claves: acometida de agua, de 50mm de diametro, llave de compuerta, de 40x40cm, fundicion

**U13520** Ud. Acometida de agua desde la red, PE, D<50mm
Precio: 465.74
Acometida de agua desde la red general, de menos de 50 mm de diámetro, a una distancia máxima de 5 m, con tubo de polietileno, llave de compuerta manual en arqueta de 40x40 cm, con tapa de fundición, incluso accesorios de conexión y montaje, instalada y comprobada.

| Código | Ud | Descripción | Rendimiento | Precio | Importe |
|---|---|---|---|---|---|
| M01A0020 | H. | Oficial segunda | 3.65 | 16.18 | 59.06 |
| M01A0030 | H. | Peón | 7.3 | 15.77 | 115.12 |
| M01B0060 | H. | Ayudante fontanero (mano de obra) | 3.65 | 11.41 | 41.65 |
| T26110 | Ud. | Acomet. agua red general D<50mm | 1 | 160.49 | 160.49 |
| E28BA0140 | Ud. | Reg. peat. B-125 400x400mm tapa/marco fund. dúctil Norinco HC (material) | 1 | 23.66 | 23.66 |
| E10AE0030 | Ud. | Bloque hormigón macizo 9x25x50cm (material) | 10 | 1.16 | 11.60 |
| E01E0010 | M³. | Agua | 0.08 | 1.26 | 0.10 |
| A016 | M³. | Mortero 1:2 (M-160A) de cemento CEM IV/B-P 32,5 N | 0.03 | 192.17 | 5.77 |
| A02A0040 | M³. | Mortero 1:6 de cemento CEM IV/B-P 32,5 N | 0.28 | 90.02 | 25.21 |
| A058 | M³. | Hormigón HM-25/B/20, consistencia blanda | 0.16 | 115.45 | 18.47 |
| %0.03 | % | Costes indirectos | 1 % | 461.13 | 4.61 |
|  |  | Total |  |  | 465.74 |

Claves: acometida de agua, de 50mm de diametro, llave de compuerta, de 40x40cm, fundicion

**U13530** Ud. Acometida de agua desde la red, fibrocemento, D=50-250mm
Precio: 687.45
Acometida de agua desde la red general, de 50 a 250 mm de diámetro, a una distancia máxima de 5 m, con tubo de fibrocemento, llave de compuerta manual en arqueta de 40x40 cm, con tapa de fundición, incluso accesorios de conexión y montaje, instalada y comprobada.

| Código | Ud | Descripción | Rendimiento | Precio | Importe |
|---|---|---|---|---|---|
| M01A0020 | H. | Oficial segunda | 3.75 | 16.18 | 60.68 |
| M01A0030 | H. | Peón | 7.5 | 15.77 | 118.28 |
| M01B0060 | H. | Ayudante fontanero | 3.75 | 11.41 | 42.79 |
| T26111 | Ud. | Acomet. agua red general D=50-250mm (material) | 1 | 360.22 | 360.22 |
| E28BA0140 | Ud. | Reg. peat. B-125 400x400mm tapa/marco fund. dúctil Norinco HC | 1 | 23.66 | 23.66 |
| E10AE0030 | Ud. | Bloque hormigón macizo 9x25x50cm | 10 | 1.16 | 11.60 |
| E01E0010 | M³. | Agua | 0.08 | 1.26 | 0.10 |
| A016 | M³. | Mortero 1:2 (M-160A) de cemento CEM IV/B-P 32,5 N | 0.03 | 192.17 | 5.77 |
| A02A0040 | M³. | Mortero 1:6 de cemento CEM IV/B-P 32,5 N | 0.28 | 90.02 | 25.21 |
| A058 | M³. | Hormigón HM-25/B/20, consistencia blanda | 0.28 | 115.45 | 32.33 |
| %0.03 | % | Costes indirectos | 1 % | 680.64 | 6.81 |
|  |  | Total |  |  | 687.45 |

Claves: acometida de agua, de 50 a 250mm de diametro, llave de compuerta, de 40x40cm, fundicion

**U13540** Ud. Acometida de agua desde la red, fundición, D>250mm
Precio: 867.9
Acometida de agua desde la red general, de más de 250 mm de diámetro, a una distancia máxima de 5 m, con tubo de fundición, llave de compuerta manual en arqueta de 40x40 cm, con tapa de fundición, incluso accesorios de conexión y montaje, instalada y comprobada.

| Código | Ud | Descripción | Rendimiento | Precio | Importe |
|---|---|---|---|---|---|
| M01A0020 | H. | Oficial segunda | 3.81 | 16.18 | 61.65 |
| M01A0030 | H. | Peón | 7.62 | 15.77 | 120.17 |
| M01B0060 | H. | Ayudante fontanero | 3.81 | 11.41 | 43.47 |
| T26112 | Ud. | Acomet. agua red general D>250mm (material) | 1 | 490.33 | 490.33 |
| E28BA0140 | Ud. | Reg. peat. B-125 400x400mm tapa/marco fund. dúctil Norinco HC | 1 | 23.66 | 23.66 |
| E10AE0030 | Ud. | Bloque hormigón macizo 9x25x50cm | 10 | 1.16 | 11.60 |
| E01E0010 | M³. | Agua | 0.08 | 1.26 | 0.10 |
| A016 | M³. | Mortero 1:2 (M-160A) de cemento CEM IV/B-P 32,5 N | 0.03 | 192.17 | 5.77 |
| A02A0040 | M³. | Mortero 1:6 de cemento CEM IV/B-P 32,5 N | 0.28 | 90.02 | 25.21 |
| A058 | M³. | Hormigón HM-25/B/20, consistencia blanda | 0.67 | 115.45 | 77.35 |
| %0.03 | % | Costes indirectos | 1 % | 859.31 | 8.59 |
|  |  | Total |  |  | 867.9 |

Claves: acometida de agua, de 250mm de diametro, fundicion, llave de compuerta, de 40x40cm

**U13550** ud Arqueta p/válv. compuerta 1 1/4" hasta 4" c/tapa y cerco fund. dúctil 250x250 mm
Precio: 31.99
Arqueta en acera para alojamiento de válvula de compuerta de 1 1/4" hasta 4" (válvulas excluídas), en red terciaria de abastecimiento y acometida, constituída por paredes y solera de hormigón de fck=15 N/mm² y registro peatonal B-125 s/UNE EN 124, de fundición dúctil, de 250x250 mm, incluso p.p. de excavación, relleno, encofrado, carga y transporte de tierras sobrantes a vertedero.

| Código | Ud | Descripción | Rendimiento | Precio | Importe |
|---|---|---|---|---|---|
| A06B0010 | M³. | Excavación en zanjas y pozos | 0.05 | 13.32 | 0.67 |
| A03A0040 | m³ | Hormigón en masa de fck= 15 N/mm² y encofrado. | 0.03 | 168 | 5.04 |
| E28BA0210 | Ud. | Reg. peat. B-125 250x250mm tapa/marco fund. dúctil Saint Gobain | 1 | 14.73 | 14.73 |
| M01A0010 | H. | Oficial primera | 0.5 | 16.48 | 8.24 |
| M01B0050 | H. | Oficial fontanero | 0.2 | 11.92 | 2.38 |
| %0.03 | % | Costes indirectos | 3 % | 31.06 | 0.93 |
|  |  | Total |  |  | 31.99 |

**U13560** ud Arqueta p/válv, horm. 1,50x1,00x2,30 m, tapa fund, 60 hasta 200 mm
Precio: 1037.97
Arqueta para alojamiento de válvulas de diámetro desde 60 hasta 200 mm, de la red de abastecimiento de agua, de dimensiones interiores 1,50x1,00x2,30 m, realizada con paredes y fondo de hormigón HM-20/P/16/I de 20 cm de espesor, losa superior de hormigón HA-30/P/16/IIb de 20 cm espesor, armada con acero B 400 S, D=16 cada 10 cm, registro reforzado D=60 mm, D 400 s/UNE EN 124, de fundición dúctil, pates de polipropileno cada 30 cm, incluso encofrado y desencofrado, excavación precisa, relleno de trasdós con carga y transporte de tierras sobrantes a vertedero. Realizada s/normas de la empresa municipal de aguas.

| Código | Ud | Descripción | Rendimiento | Precio | Importe |
|---|---|---|---|---|---|
| M01A0010 | H. | Oficial primera | 1.5 | 16.48 | 24.72 |
| M01A0030 | H. | Peón | 1.5 | 15.77 | 23.66 |
| A06B0010 | M³. | Excavación en zanjas y pozos | 8 | 13.32 | 106.56 |
| A03A0060 | M³. | Hormigón en masa HM-20/P/16/I | 3 | 93.78 | 281.34 |
| A03A0100 | m³ | Hormigón en masa HM-30/P/16/IIb CEM II/A-P 42,5R | 0.5 | 95.3 | 47.65 |
| A05G0020 | m² | Encofrado y desencof. en paredes de arquetas, cámaras y sótanos. | 9.72 | 19.63 | 190.80 |
| A05G0030 | m² | Encofrado y desencof. en losas de cierre de arquetas, cámaras y sótanos. | 2.6 | 20.61 | 53.59 |
| A04A0010 | Kg. | Acero corrugado B 400 S, elaborado y colocado | 80 | 1.31 | 104.80 |
| E28BC0010 | Ud. | Reg. reforz. D 600mm D-400, tapa/marco fund. dúctil Saint Gobain | 1 | 114.36 | 114.36 |
| E28AD0010 | ud | Pate de PP, 360x155 mm, D=25 mm, Fundición Benito (material) | 6 | 3.81 | 22.86 |
| A06C0020 | m³ | Relleno de zanjas compactado con productos procedentes de las mismas. | 2 | 7.21 | 14.42 |
| A06D0020 | m³ | Carga mecánica, transporte tierras vertedero, camión, máx. 10 km | 6 | 3.83 | 22.98 |
| %0.03 | % | Costes indirectos | 3 % | 1007.74 | 30.23 |
|  |  | Total |  |  | 1037.97 |

**U13570** ud Arqueta p/válv, horm. 1,80x1,20x2,30 m, tapa fund, 250 hasta 500 mm
Precio: 1194.98
Arqueta para alojamiento de válvulas de diámetro desde 250 hasta 500 mm, de la red de abastecimiento de agua, de dimensiones interiores 1,80x1,20x2,30 m, realizada con paredes y fondo de hormigón HM-20/P/16/I de 20 cm de espesor, losa superior de hormigón HA-30/P/16/IIb de 20 cm espesor, armada con acero B 400 S D=16 cada 10 cm, registro reforzado D=60 mm, D 400 s/UNE EN 124, de fundición dúctil, pates de polipropileno cada 30 cm, incluso encofrado y desencofrado, excavación precisa, relleno de trasdós con carga y transporte de tierras sobrantes a vertedero. Realizada s/normas de la empresa municipal de aguas.

| Código | Ud | Descripción | Rendimiento | Precio | Importe |
|---|---|---|---|---|---|
| M01A0010 | H. | Oficial primera | 1.5 | 16.48 | 24.72 |
| M01A0030 | H. | Peón | 1.5 | 15.77 | 23.66 |
| A06B0010 | M³. | Excavación en zanjas y pozos | 9 | 13.32 | 119.88 |
| A03A0060 | M³. | Hormigón en masa HM-20/P/16/I | 3.5 | 93.78 | 328.23 |
| A03A0100 | m³ | Hormigón en masa HM-30/P/16/IIb CEM II/A-P 42,5R | 0.7 | 95.3 | 66.71 |
| A05G0020 | m² | Encofrado y desencof. en paredes de arquetas, cámaras y sótanos. | 10.8 | 19.63 | 212.00 |
| A05G0030 | m² | Encofrado y desencof. en losas de cierre de arquetas, cámaras y sótanos. | 3.5 | 20.61 | 72.14 |
| A04A0010 | Kg. | Acero corrugado B 400 S, elaborado y colocado | 100 | 1.31 | 131.00 |
| E28BC0010 | Ud. | Reg. reforz. D 600mm D-400, tapa/marco fund. dúctil Saint Gobain | 1 | 114.36 | 114.36 |
| E28AD0010 | ud | Pate de PP, 360x155 mm, D=25 mm, Fundición Benito | 6 | 3.81 | 22.86 |
| A06C0020 | m³ | Relleno de zanjas compactado con productos procedentes de las mismas. | 3 | 7.21 | 21.63 |
| A06D0020 | m³ | Carga mecánica, transporte tierras vertedero, camión, máx. 10 km | 6 | 3.83 | 22.98 |
| %0.03 | % | Costes indirectos | 3 % | 1160.17 | 34.81 |
|  |  | Total |  |  | 1194.98 |

**U13580** ud Contador agua 13 mm (1/2")
Precio: 75
Contador de 13 mm (1/2") homologado, instalado en arqueta de registro de 51x38x50 cm y 10 cm de espesor, realizadaa con fábrica de bloque de hormigón macizo, recibida con mortero de cemento y arena 1:6, enfoscasd y bruñida en su interior, solera de hormigón HM-25/p/16/I, incluso válvulas de corte de esfera antes y después del contador, valcula antiretorno de igual diámetro, p.p. de pequeño material, conexiones y ayudas de albañilería. Instalado y probado s/normas de la empresa municipal de aguas y C.T.E. DB HS-4.

| Código | Ud | Descripción | Rendimiento | Precio | Importe |
|---|---|---|---|---|---|
| M01B0050 | H. | Oficial fontanero | 1 | 11.92 | 11.92 |
| M01A0010 | H. | Oficial primera | 0.5 | 16.48 | 8.24 |
| E24DC0010 | ud | Contador de agua 1/2 " (13 mm) Contagua (material) | 1 | 34.93 | 34.93 |
| E24GB0280 | ud | Válvula paso de bola 1/2" latón, Cimberio (material) | 2 | 3.77 | 7.54 |
| E24GD0100 | ud | Válvula retención clapeta 1/2" latón, Cimberio (material) | 1 | 4.47 | 4.47 |
| E24AF0055 | ud | T a 90º de PB de bocas iguales D 15 mm Terrain (material) | 1 | 2.42 | 2.42 |
| E24AF0010 | ud | Codo PB a 90º D 15 mm Terrain (material) | 2 | 1.65 | 3.30 |
| %0.03 | % | Costes indirectos | 3 % | 72.82 | 2.18 |
|  |  | Total |  |  | 75 |

**U13590** ud Contador agua 20 mm (3/4")
Precio: 112.77
Contador de 20 mm (3/4") homologado, instalado en arqueta de registro de 51x38x50 cm y 10 cm de espesor, realizadaa con fábrica de bloque de hormigón macizo, recibida con mortero de cemento y arena 1:6, enfoscasd y bruñida en su interior, solera de hormigón HM-25/p/16/I, incluso válvulas de corte de esfera antes y después del contador, valcula antiretorno de igual diámetro, p.p. de pequeño material, conexiones y ayudas de albañilería. Instalado y probado s/normas de la empresa municipal de aguas y C.T.E. DB HS-4.

| Código | Ud | Descripción | Rendimiento | Precio | Importe |
|---|---|---|---|---|---|
| M01B0050 | H. | Oficial fontanero | 1 | 11.92 | 11.92 |
| M01A0010 | H. | Oficial primera | 0.5 | 16.48 | 8.24 |
| E24DC0020 | ud | Contador de agua 3/4 " (20 mm) Contagua (material) | 1 | 40.57 | 40.57 |
| E24GB0290 | ud | Válvula paso de bola 3/4" latón, Cimberio (material) | 2 | 5.25 | 10.50 |
| E24GD0110 | ud | Válvula retención clapeta 3/4" latón, Cimberio (material) | 1 | 6.5 | 6.50 |
| E24AH0130 | ud | Te D 20x20x20 tub. poliet. Wirsbo (material) | 1 | 5.15 | 5.15 |
| E24AH0050 | ud | Codo D 20 tub. poliet. Wirsbo (material) | 2 | 4 | 8.00 |
| E24DD0010 | ud | Puerta registro 30x45 cm p/contador agua PRFV (material) | 1 | 18.61 | 18.61 |
| %0.03 | % | Costes indirectos | 3 % | 109.49 | 3.28 |
|  |  | Total |  |  | 112.77 |

**U13600** ud Contador agua 25 mm (1")
Precio: 203.75
Contador de 25 mm (1") homologado, instalado en arqueta de registro de 51x38x50 cm y 10 cm de espesor, realizadaa con fábrica de bloque de hormigón macizo, recibida con mortero de cemento y arena 1:6, enfoscasd y bruñida en su interior, solera de hormigón HM-25/p/16/I, incluso válvulas de corte de esfera antes y después del contador, valcula antiretorno de igual diámetro, p.p. de pequeño material, conexiones y ayudas de albañilería. Instalado y probado s/normas de la empresa municipal de aguas y C.T.E. DB HS-4.

| Código | Ud | Descripción | Rendimiento | Precio | Importe |
|---|---|---|---|---|---|
| M01B0050 | H. | Oficial fontanero | 1.2 | 11.92 | 14.30 |
| %0.03 | % | Costes indirectos | 3 % | 14.30 | 0.43 |
| M01A0010 | H. | Oficial primera | 1.2 | 16.48 | 19.78 |
| E24DC0030 | ud | Contador de agua 1 " (25 mm) Contagua (material) | 1 | 85.56 | 85.56 |
| E24GB0300 | ud | Válvula paso de bola 1" latón, Cimberio (material) | 2 | 7.22 | 14.44 |
| E24GD0120 | ud | Válvula retención clapeta 1" latón, Cimberio (material) | 1 | 9.46 | 9.46 |
| E24AH0140 | ud | Te D 25x25x25 tub. poliet. Wirsbo (material) | 1 | 10.89 | 10.89 |
| E24AH0060 | ud | Codo D 25 tub. poliet. Wirsbo (material) | 1 | 7.08 | 7.08 |
| E24DD0020 | ud | Puerta registro 70x52 cm p/contador agua PRFV (material) | 1 | 41.81 | 41.81 |
|  |  | Total |  |  | 203.75 |

**U13610** ud Contador general agua 30 mm (1 1/4").
Precio: 196.48
Contador general de agua de 30 mm (1 1/4") homologado (con filtro incorporado), colocado en armario o junto a batería de contadores, incluso válvulas de corte de esfera antes y después del contador, válvula de retención y te de aforo de 1 1/4", p.p. de pequeño material y conexiones. Instalado y probado s/normas de la empresa municipal de aguas y C.T.E. DB HS-4.

| Código | Ud | Descripción | Rendimiento | Precio | Importe |
|---|---|---|---|---|---|
| M01B0050 | H. | Oficial fontanero | 1.2 | 11.92 | 14.30 |
| E24DC0040 | ud | Contador de agua 1 1/4" (30 mm) Contagua (material) | 1 | 123.22 | 123.22 |
| E24GB0310 | ud | Válvula paso de bola 1 1/4" latón, Cimberio (material) | 2 | 11.39 | 22.78 |
| E24GD0130 | ud | Válvula retención clapeta 1 1/4" latón, Cimberio (material) | 1 | 12.97 | 12.97 |
| E24AH0150 | ud | Te D 32x32x32 tub. poliet. Wirsbo (material) | 1 | 17.49 | 17.49 |
| %0.03 | % | Costes indirectos | 3 % | 190.76 | 5.72 |
|  |  | Total |  |  | 196.48 |

**U13620** ud Contador general agua 40 mm (1 1/2").
Precio: 256.31
Contador general de agua de 40 mm (1 1/2") homologado (con filtro incorporado), colocado en armario o junto a batería de contadores, incluso válvulas de corte de esfera antes y después del contador, válvula de retención y te de aforo de 1 1/2", p.p. de pequeño material y conexiones. Instalado y probado s/normas de la empresa municipal de aguas y C.T.E. DB HS-4.

| Código | Ud | Descripción | Rendimiento | Precio | Importe |
|---|---|---|---|---|---|
| M01B0050 | H. | Oficial fontanero | 1.2 | 11.92 | 14.30 |
| E24DC0050 | ud | Contador de agua 1 1/2 " (40 mm) Contagua (material) | 1 | 179.67 | 179.67 |
| E24GB0320 | ud | Válvula paso de bola 1 1/2" latón, Cimberio (material) | 2 | 17.54 | 35.08 |
| E24GD0140 | ud | Válvula retención clapeta 1 1/2" latón, Cimberio (material) | 1 | 18.08 | 18.08 |
| E24AJ0570 | ud | Te 40 mm tub. polipropileno Fusiotherm (material) | 1 | 1.71 | 1.71 |
| %0.03 | % | Costes indirectos | 3 % | 248.84 | 7.47 |
|  |  | Total |  |  | 256.31 |

**U13630** ud Contador general agua 50 mm (2").
Precio: 535.34
Contador general de agua de 50 mm (2") homologado, colocado en armario o junto a batería de contadores, incluso válvulas de corte de esfera antes y después del contador, filtro, válvula de retención y te de aforo de 2", p.p. de pequeño material y conexiones. Instalado y probado s/normas de la empresa municipal de aguas y C.T.E. DB HS-4.

| Código | Ud | Descripción | Rendimiento | Precio | Importe |
|---|---|---|---|---|---|
| M01B0050 | H. | Oficial fontanero | 1.5 | 11.92 | 17.88 |
| E24DC0060 | ud | Contador de agua 2 " (50 mm) Contagua (material) | 1 | 367.21 | 367.21 |
| E24GB0330 | ud | Válvula de paso bola 2" latón, Cimberio (material) | 2 | 26.5 | 53.00 |
| E24GD0150 | ud | Válvula retención clapeta 2" latón, Cimberio (material) | 1 | 23.17 | 23.17 |
| E24AJ0580 | ud | Te 50 mm tub. polipropileno Fusiotherm (material) | 1 | 4.81 | 4.81 |
| E24HC0010 | ud | Filtro tipo Y para agua potable ø 50 mm (2") (material) | 1 | 53.68 | 53.68 |
| %0.03 | % | Costes indirectos | 3 % | 519.75 | 15.59 |
|  |  | Total |  |  | 535.34 |

**U13640** ud Contador general agua 65 mm (2 1/2").
Precio: 703.86
Contador general de agua de 65 mm (2 1/2") homologado, colocado en armario o junto a batería de contadores, incluso válvulas de corte de esfera antes y después del contador, filtro, válvula de retención y te de aforo de 2 1/2", p.p. de pequeño material y conexiones. Instalado y probado s/normas de la empresa municipal de aguas y C.T.E. DB HS-4.

| Código | Ud | Descripción | Rendimiento | Precio | Importe |
|---|---|---|---|---|---|
| M01B0050 | H. | Oficial fontanero | 1.75 | 11.92 | 20.86 |
| E24DC0070 | ud | Contador de agua 2 1/2" (65 mm) Contagua (material) | 1 | 400.88 | 400.88 |
| E24GB0340 | ud | Válvula de paso bola 21/2" latón, Cimberio (material) | 2 | 69.83 | 139.66 |
| E24GD0160 | ud | Válvula retención clapeta 2 1/2" latón, Cimberio (material) | 1 | 40.31 | 40.31 |
| E24AB0340 | ud | Tes 3 bocas galvanizada 2 1/2 " (material) | 1 | 26.79 | 26.79 |
| E24HC0020 | ud | Filtro tipo Y para agua potable ø 65 mm (material) | 1 | 54.86 | 54.86 |
| %0.03 | % | Costes indirectos | 3 % | 683.36 | 20.50 |
|  |  | Total |  |  | 703.86 |

**U13650** ud Contador general agua 80 mm (3").
Precio: 945.86
Contador general de agua de 80 mm (3") homologado, colocado en armario o junto a batería de contadores, incluso válvulas de corte de esfera antes y después del contador, filtro, válvula de retención y te de aforo de 3", p.p. de pequeño material y conexiones. Instalado y probado s/normas de la empresa municipal de aguas y C.T.E. DB HS-4.

| Código | Ud | Descripción | Rendimiento | Precio | Importe |
|---|---|---|---|---|---|
| M01B0050 | H. | Oficial fontanero | 2 | 11.92 | 23.84 |
| E24DC0080 | ud | Contador de agua 3" (80 mm) Contagua (material) | 1 | 536.29 | 536.29 |
| E24GB0350 | ud | Válvula de paso bola 3" latón, Cimberio (material) | 2 | 100.04 | 200.08 |
| E24GD0170 | ud | Válvula retención clapeta 3" latón, Cimberio (material) | 1 | 51.36 | 51.36 |
| E24AB0350 | ud | Tes 3 bocas galvanizada 3" (material) | 1 | 37.94 | 37.94 |
| E24HC0030 | ud | Filtro tipo Y para agua potable ø 80 mm (material) | 1 | 68.8 | 68.80 |
| %0.03 | % | Costes indirectos | 3 % | 918.31 | 27.55 |
|  |  | Total |  |  | 945.86 |

## U14 CANALIZACIONES ELÉCTRICAS Y TELEFÓNICAS

**U14010** Ud. Arqueta tipo A-1
Precio: 329.16
Arqueta de registro tipo A-1, para conexionado de electricidad en exteriores, de medidas libres interiores 46x46x70 cm, incluso excavación en zanja, realizada con hormigón en masa HM-20/P/16, enfoscada y bruñida interiormente, con tapa y marco normalizados de fundición dúctil, de 500x500 mm (tipo A-1). Totalmente ejecutada y acabada según normas de la Compañía Suministradora.

| Código | Ud | Descripción | Rendimiento | Precio | Importe |
|---|---|---|---|---|---|
| M01A0010 | H. | Oficial primera | 6 | 16.48 | 98.88 |
| M01A0030 | H. | Peón | 6 | 15.77 | 94.62 |
| E28BA0130 | Ud. | Reg. peat. B-125 500x500mm tapa/marco fund. dúctil Norinco HC (material) | 1 | 46.81 | 46.81 |
| A03A0060 | M³. | Hormigón en masa HM-20/P/16/I | 0.35 | 93.78 | 32.82 |
| QBB0010 | H. | Compresor caudal 2,5 m³/m, 2 martillos | 4 | 11.61 | 46.44 |
| %0.03 | % | Costes indirectos | 3 % | 319.57 | 9.59 |
|  |  | Total |  |  | 329.16 |

**U14020** Ud. Arqueta tipo A-2
Precio: 499.57
Arqueta de registro tipo A-2, para conexionado de electricidad en exteriores, de medidas libres interiores 71x46x70 cm, incluso excavación en zanja, realizada con hormigón en masa HM-20/P/16, enfoscada y bruñida interiormente, con tapa y marco normalizados de fundición dúctil, de 750x500 mm (tipo A-2). Totalmente ejecutada y acabada según normas de la Compañía Suministradora.

| Código | Ud | Descripción | Rendimiento | Precio | Importe |
|---|---|---|---|---|---|
| M01A0010 | H. | Oficial primera | 8 | 16.48 | 131.84 |
| M01A0030 | H. | Peón | 9 | 15.77 | 141.93 |
| E28BA0040 | Ud. | Reg. peat. 750x500mm (A-2) tapa/marco fund. dúctil Cofunco (material) | 1 | 111 | 111.00 |
| A03A0060 | M³. | Hormigón en masa HM-20/P/16/I | 0.45 | 93.78 | 42.20 |
| QBB0010 | H. | Compresor caudal 2,5 m³/m, 2 martillos | 5 | 11.61 | 58.05 |
| %0.03 | % | Costes indirectos | 3 % | 485.02 | 14.55 |
|  |  | Total |  |  | 499.57 |

**U14030** Ud. Arqueta tipo A-3
Precio: 626.49
Arqueta de registro tipo A-3, para conexionado de electricidad en exteriores, de medidas libres interiores 95,8x70,2x70 cm, incluso excavación en zanja, realizada con hormigón en masa HM-20/P/16, enfoscada y bruñida interiormente, con tapa y marco normalizados de fundición dúctil, de 1000x750 mm (tipo A-3). Totalmente ejecutada y acabada según normas de la Compañía Suministradora.

| Código | Ud | Descripción | Rendimiento | Precio | Importe |
|---|---|---|---|---|---|
| M01A0010 | H. | Oficial primera | 9 | 16.48 | 148.32 |
| M01A0030 | H. | Peón | 9 | 15.77 | 141.93 |
| E22EA0030 | Ud. | Tapa y marco 1000x750mm fund. dúctil, A-3, "Unelco", Cofunco (material) | 1 | 168.84 | 168.84 |
| A03A0060 | M³. | Hormigón en masa HM-20/P/16/I | 0.6 | 93.78 | 56.27 |
| QBB0010 | H. | Compresor caudal 2,5 m³/m, 2 martillos | 8 | 11.61 | 92.88 |
| %0.03 | % | Costes indirectos | 3 % | 608.24 | 18.25 |
|  |  | Total |  |  | 626.49 |

**U14040** Ud. Arqueta tipo S-1 con tapa tipo B-2
Precio: 1326.39
Arqueta de registro tipo S-1, para conexionado de electricidad, de medidas libres interiores 1,50x1,20x1,80 m, incluso excavación en zanja, realizada con hormigón en masa HM-20/P/16, enfoscada y bruñida interiormente, con tapa y marco normalizados de fundición dúctil, de Ø 700 mm (tipo B-2). Totalmente ejecutada y acabada según normas de la Compañía Suministradora.

| Código | Ud | Descripción | Rendimiento | Precio | Importe |
|---|---|---|---|---|---|
| M01A0010 | H. | Oficial primera | 20 | 16.48 | 329.60 |
| M01A0030 | H. | Peón | 20 | 15.77 | 315.40 |
| E22EA0040 | Ud. | Tapa y marco D 720mm, fund. dúctil, B-2, "Unelco", Cofunco (material) | 1 | 203.04 | 203.04 |
| E01AA0020 | Kg. | Acero corrugado B 500 S varios diámetros | 112.5 | 0.61 | 68.63 |
| A03A0060 | M³. | Hormigón en masa HM-20/P/16/I | 2.1 | 93.78 | 196.94 |
| QBB0010 | H. | Compresor caudal 2,5 m³/m, 2 martillos | 15 | 11.61 | 174.15 |
| %0.03 | % | Costes indirectos | 3 % | 1287.76 | 38.63 |
|  |  | Total |  |  | 1326.39 |

**U14050** Ud. Cimentación de 80x80cm
Precio: 108.06
Cimentación de 80x80 cm y 120 cm de altura para iluminación de calzada, realizada con hormigón en masa de fck=17,5 N/mm², incluso encofrado, excavación precisa y retirada de escombros, recibido de pernos de anclaje y codo de PVC D 110 mm colocado. Totalmente terminada.

| Código | Ud | Descripción | Rendimiento | Precio | Importe |
|---|---|---|---|---|---|
| M01A0010 | H. | Oficial primera | 1 | 16.48 | 16.48 |
| M01A0020 | H. | Oficial segunda | 1.2 | 16.18 | 19.42 |
| A03A0050 | M³. | Hormigón en masa de fck=17,5N/mm² | 0.6 | 89.23 | 53.54 |
| T07001 | M². | Encofrado metálico, 20 puestas (material) | 0.192 | 22.12 | 4.25 |
| T08001 | M³. | Excav. zanjas terreno tránsito (material) | 0.845 | 4.94 | 4.17 |
| E28CC0670 | Ud. | Codo 90 PVC-U D 110mm, Adequa (material) | 1.01 | 3.84 | 3.88 |
| T03031 | Ud. | Perno de anclaje (material) | 4 | 1.05 | 4.20 |
| %0.03 | % | Costes indirectos | 2 % | 105.94 | 2.12 |
|  |  | Total |  |  | 108.06 |

Claves: de 80x80cm, iluminacion de calzada

**U14120** ud Arqueta registro telefonía tipo M, polipropileno, 30x30x30 cm
Precio: 73.88
Arqueta prefabricada de registro de telefonía tipo M, de 30x30x30, de polipropileno reforzado, Fulma o similar, con registro peatonal B-125 s/UNE EN 124, de fundición dúctil, i/excavación, solera de hormigón de fck=10 N/mm² de 10 cm de espesor, con transporte de tierra sobrante y acometida y remate de tubos.

| Código | Ud | Descripción | Rendimiento | Precio | Importe |
|---|---|---|---|---|---|
| M01A0010 | H. | Oficial primera | 0.75 | 16.48 | 12.36 |
| M01A0030 | H. | Peón | 0.75 | 15.77 | 11.83 |
| E22DA0010 | ud | Arqueta PP 30x30x30 cm, Fulma (material) | 1 | 11.11 | 11.11 |
| E28BA0160 | ud | Reg peat B-125 400x400mm tapa/marco fund dúctil Cofunco (material) | 1 | 31 | 31.00 |
| A03A0010 | M³. | Hormigón en masa de fck=10N/mm² | 0.025 | 78.92 | 1.97 |
| A06B0010 | M³. | Excavación en zanjas y pozos | 0.26 | 13.32 | 3.46 |
| %0.03 | % | Costes indirectos | 3 % | 71.73 | 2.15 |
|  |  | Total |  |  | 73.88 |

**U14130** ud Arqueta registro telefonía tipo H, hormigón, 80x70x82 cm
Precio: 491.63
Arqueta de registro de telefonía tipo H, de dimensiones interiores 0,80 x 0,70 x 0,82 m, con paredes y fondo de hormigón de fck=15 N/mm² de 15 cm de espesor, con tapa y marco de fundición dúctil normalizada, totalmente terminada, incluso colocación de regletas y soporte de poleas.

| Código | Ud | Descripción | Rendimiento | Precio | Importe |
|---|---|---|---|---|---|
| A06B0010 | M³. | Excavación en zanjas y pozos | 1.4 | 13.32 | 18.65 |
| A03A0030 | M³. | Hormigón en masa de fck=15N/mm² | 0.607 | 84.44 | 51.26 |
| A02A0010 | M³. | Mortero 1:3 de cemento CEM IV/B-P 32,5 N | 0.06 | 107.39 | 6.44 |
| A05B0010 | M². | Encofrado y desencof. en muros a una cara y 2 m alt. | 2.46 | 19.53 | 48.04 |
| E19BA0010 | ud | Tapa y marco 980x600 mm fund dúctil Cofunco p/arqu telef H (material) | 1 | 191.67 | 191.67 |
| M01A0010 | H. | Oficial primera | 5 | 16.48 | 82.40 |
| M01A0030 | H. | Peón | 5 | 15.77 | 78.85 |
| %0.03 | % | Costes indirectos | 3 % | 477.31 | 14.32 |
|  |  | Total |  |  | 491.63 |

**U14140** ud Arqueta registro de telefonía tipo D, de 1,09x0,90x1,00 m
Precio: 765.1
Arqueta de registro de telefonía tipo D, de dimensiones interiores 1,09 x 0,90 x 1,00 m, con paredes y fondo de hormigón de fck=15 N/mm² de 15 cm de espesor, con tapa y marco de fundición dúctil normalizada, totalmente terminada, incluso colocación de regletas y soporte de poleas.

| Código | Ud | Descripción | Rendimiento | Precio | Importe |
|---|---|---|---|---|---|
| A06B0010 | M³. | Excavación en zanjas y pozos | 2.6 | 13.32 | 34.63 |
| A03A0030 | M³. | Hormigón en masa de fck=15N/mm² | 0.938 | 84.44 | 79.20 |
| A02A0010 | M³. | Mortero 1:3 de cemento CEM IV/B-P 32,5 N | 0.08 | 107.39 | 8.59 |
| A05B0010 | M². | Encofrado y desencof. en muros a una cara y 2 m alt. | 3.98 | 19.53 | 77.73 |
| E19BA0020 | ud | Tapa y marco 1140x950 mm fund dúctil Cofunco p/arqu telef D (material) | 1 | 220.17 | 220.17 |
| M01A0010 | H. | Oficial primera | 10 | 16.48 | 164.80 |
| M01A0030 | H. | Peón | 10 | 15.77 | 157.70 |
| %0.03 | % | Costes indirectos | 3 % | 742.82 | 22.28 |
|  |  | Total |  |  | 765.1 |

**U14150** ud Pedestal de armario de interconexión
Precio: 186.64
Pedestal de armario de interconexión de telefonía, totalmente terminado, incluso p.p. de canalización con tubería PVC D 110 mm

| Código | Ud | Descripción | Rendimiento | Precio | Importe |
|---|---|---|---|---|---|
| A03A0030 | M³. | Hormigón en masa de fck=15N/mm² | 0.3 | 84.44 | 25.33 |
| A06B0010 | M³. | Excavación en zanjas y pozos | 0.5 | 13.32 | 6.66 |
| M01A0010 | H. | Oficial primera | 2.3 | 16.48 | 37.90 |
| M01A0030 | H. | Peón | 2.8 | 15.77 | 44.16 |
| E22CAE0230 | m | Tub. PVC negra lisa (rígida) cond. cables D 110 mm Uralita (material) | 8 | 4.72 | 37.76 |
| E22CAF0010 | m | Alambre guía 2 mm galvanizado (material) | 8 | 0.21 | 1.68 |
| E22CAF0020 | m | Cinta señalizadora línea eléctrica (material) | 8 | 0.11 | 0.88 |
| A03A0010 | M³. | Hormigón en masa de fck=10N/mm² | 0.34 | 78.92 | 26.83 |
| %0.03 | % | Costes indirectos | 3 % | 181.20 | 5.44 |
|  |  | Total |  |  | 186.64 |

**U14170** m Canalización compuesta por 1 tritubo de polietileno D=63 mm
Precio: 24.58
Canalización compuesta por un tritubo de polietileno de D=63 mm, incluso dado de hormigón, enhebrado con alambre guía y cinta de señalización, colocada.

| Código | Ud | Descripción | Rendimiento | Precio | Importe |
|---|---|---|---|---|---|
| E19BBAA0020 | m | Tritubo PE D=63 mm p/telecomunicaciones, T.P.P. (material) | 1 | 15.93 | 15.93 |
| E22CAF0010 | m | Alambre guía 2 mm galvanizado | 3 | 0.21 | 0.63 |
| E22CAF0020 | m | Cinta señalizadora línea eléctrica | 1 | 0.11 | 0.11 |
| A03A0010 | M³. | Hormigón en masa de fck=10N/mm² | 0.04 | 78.92 | 3.16 |
| M01A0010 | H. | Oficial primera | 0.125 | 16.48 | 2.06 |
| M01A0030 | H. | Peón | 0.125 | 15.77 | 1.97 |
| %0.03 | % | Costes indirectos | 3 % | 23.86 | 0.72 |
|  |  | Total |  |  | 24.58 |

**U14180** m Canalización compuesta por 3 tritubos de polietileno D=63 mm
Precio: 63.04
Canalización compuesta por tres tritubos de polietileno de D=63 mm, incluso dado de hormigón, enhebrado con alambre guía y cinta de señalización, colocada.

| Código | Ud | Descripción | Rendimiento | Precio | Importe |
|---|---|---|---|---|---|
| E19BBAA0020 | m | Tritubo PE D=63 mm p/telecomunicaciones, T.P.P. | 3 | 15.93 | 47.79 |
| E22CAF0010 | m | Alambre guía 2 mm galvanizado | 9 | 0.21 | 1.89 |
| E22CAF0020 | m | Cinta señalizadora línea eléctrica | 3 | 0.11 | 0.33 |
| A03A0010 | M³. | Hormigón en masa de fck=10N/mm² | 0.06 | 78.92 | 4.74 |
| M01A0010 | H. | Oficial primera | 0.2 | 16.48 | 3.30 |
| M01A0030 | H. | Peón | 0.2 | 15.77 | 3.15 |
| %0.03 | % | Costes indirectos | 3 % | 61.20 | 1.84 |
|  |  | Total |  |  | 63.04 |

**U14200** m Canalización con 1 tubo de PVC D 40 mm
Precio: 6.92
Canalización eléctrica formada por 1 tubo de PVC D 40 mm, incluso dado de hormigón, alambre guía colocado y cinta de señalización.

| Código | Ud | Descripción | Rendimiento | Precio | Importe |
|---|---|---|---|---|---|
| M01A0010 | H. | Oficial primera | 0.1 | 16.48 | 1.65 |
| M01A0030 | H. | Peón | 0.1 | 15.77 | 1.58 |
| E22CAE0180 | m | Tub. PVC negra lisa (rígida) cond. cables D 40 mm Uralita (material) | 1 | 1.59 | 1.59 |
| E22CAF0010 | m | Alambre guía 2 mm galvanizado | 1 | 0.21 | 0.21 |
| A03A0010 | M³. | Hormigón en masa de fck=10N/mm² | 0.02 | 78.92 | 1.58 |
| E22CAF0020 | m | Cinta señalizadora línea eléctrica | 1 | 0.11 | 0.11 |
| %0.03 | % | Costes indirectos | 3 % | 6.72 | 0.20 |
|  |  | Total |  |  | 6.92 |

**U14210** m Canalización con 1 tubo de PVC D 63 mm
Precio: 8.09
Canalización eléctrica formada por 1 tubo de PVC D 63 mm, incluso dado de hormigón, alambre guía colocado y cinta de señalización.

| Código | Ud | Descripción | Rendimiento | Precio | Importe |
|---|---|---|---|---|---|
| M01A0010 | H. | Oficial primera | 0.1 | 16.48 | 1.65 |
| M01A0030 | H. | Peón | 0.1 | 15.77 | 1.58 |
| E22CAE0200 | m | Tub. PVC negra lisa (rígida) cond. cables D 63 mm Uralita (material) | 1 | 2.72 | 2.72 |
| E22CAF0010 | m | Alambre guía 2 mm galvanizado | 1 | 0.21 | 0.21 |
| A03A0010 | M³. | Hormigón en masa de fck=10N/mm² | 0.02 | 78.92 | 1.58 |
| E22CAF0020 | m | Cinta señalizadora línea eléctrica | 1 | 0.11 | 0.11 |
| %0.03 | % | Costes indirectos | 3 % | 7.85 | 0.24 |
|  |  | Total |  |  | 8.09 |

**U14220** m Canalización con 1 tubo de PVC D 110 mm
Precio: 12.01
Canalización eléctrica formada por 1 tubo de PVC D 110 mm, incluso dado de hormigón de 0,23x0,23 m, alambre guía colocado y cinta de señalización.

| Código | Ud | Descripción | Rendimiento | Precio | Importe |
|---|---|---|---|---|---|
| M01A0010 | H. | Oficial primera | 0.1 | 16.48 | 1.65 |
| M01A0030 | H. | Peón | 0.1 | 15.77 | 1.58 |
| E22CAE0230 | m | Tub. PVC negra lisa (rígida) cond. cables D 110 mm Uralita | 1 | 4.72 | 4.72 |
| E22CAF0010 | m | Alambre guía 2 mm galvanizado | 1 | 0.21 | 0.21 |
| A03A0010 | M³. | Hormigón en masa de fck=10N/mm² | 0.043 | 78.92 | 3.39 |
| E22CAF0020 | m | Cinta señalizadora línea eléctrica | 1 | 0.11 | 0.11 |
| %0.03 | % | Costes indirectos | 3 % | 11.66 | 0.35 |
|  |  | Total |  |  | 12.01 |

**U14230** m Canalización con 1 tubo de PVC D 160 mm
Precio: 17.38
Canalización eléctrica formada por 1 tubo de PVC D 160 mm, incluso dado de hormigón, alambre guía colocado y cinta de señalización.

| Código | Ud | Descripción | Rendimiento | Precio | Importe |
|---|---|---|---|---|---|
| M01A0010 | H. | Oficial primera | 0.1 | 16.48 | 1.65 |
| M01A0030 | H. | Peón | 0.1 | 15.77 | 1.58 |
| E22CAE0260 | m | Tub. PVC negra lisa (rígida) cond. cables D 160 mm Uralita (material) | 1 | 9.93 | 9.93 |
| E22CAF0010 | m | Alambre guía 2 mm galvanizado | 1 | 0.21 | 0.21 |
| A03A0010 | M³. | Hormigón en masa de fck=10N/mm² | 0.043 | 78.92 | 3.39 |
| E22CAF0020 | m | Cinta señalizadora línea eléctrica | 1 | 0.11 | 0.11 |
| %0.03 | % | Costes indirectos | 3 % | 16.87 | 0.51 |
|  |  | Total |  |  | 17.38 |

**U14240** m Canalización con 2 tubos de PVC D 63 mm
Precio: 13.54
Canalización eléctrica formada por 2 tubos de PVC D 63 mm, incluso dado de hormigón alambre guía colocado y cinta de señalización.

| Código | Ud | Descripción | Rendimiento | Precio | Importe |
|---|---|---|---|---|---|
| M01A0010 | H. | Oficial primera | 0.1 | 16.48 | 1.65 |
| M01A0030 | H. | Peón | 0.1 | 15.77 | 1.58 |
| E22CAE0200 | m | Tub. PVC negra lisa (rígida) cond. cables D 63 mm Uralita | 2 | 2.72 | 5.44 |
| E22CAF0010 | m | Alambre guía 2 mm galvanizado | 2 | 0.21 | 0.42 |
| A03A0010 | M³. | Hormigón en masa de fck=10N/mm² | 0.05 | 78.92 | 3.95 |
| E22CAF0020 | m | Cinta señalizadora línea eléctrica | 1 | 0.11 | 0.11 |
| %0.03 | % | Costes indirectos | 3 % | 13.15 | 0.39 |
|  |  | Total |  |  | 13.54 |

**U14250** m Canalización con 2 tubos de PVC D 110 mm
Precio: 18.14
Canalización eléctrica formada por 2 tubos de PVC D 110 mm, incluso dado de hormigón, alambre guía colocado y cinta de señalización.

| Código | Ud | Descripción | Rendimiento | Precio | Importe |
|---|---|---|---|---|---|
| M01A0010 | H. | Oficial primera | 0.09 | 16.48 | 1.48 |
| M01A0030 | H. | Peón | 0.09 | 15.77 | 1.42 |
| E22CAE0230 | m | Tub. PVC negra lisa (rígida) cond. cables D 110 mm Uralita | 2 | 4.72 | 9.44 |
| E22CAF0010 | m | Alambre guía 2 mm galvanizado | 2 | 0.21 | 0.42 |
| A03A0010 | M³. | Hormigón en masa de fck=10N/mm² | 0.06 | 78.92 | 4.74 |
| E22CAF0020 | m | Cinta señalizadora línea eléctrica | 1 | 0.11 | 0.11 |
| %0.03 | % | Costes indirectos | 3 % | 17.61 | 0.53 |
|  |  | Total |  |  | 18.14 |

**U14260** m Canalización con 2 tubos de PVC D 160 mm
Precio: 31.65
Canalización eléctrica formada por 2 tubos de PVC D 160 mm, incluso dado de hormigón, alambre guía colocado y cinta de señalización.

| Código | Ud | Descripción | Rendimiento | Precio | Importe |
|---|---|---|---|---|---|
| M01A0010 | H. | Oficial primera | 0.125 | 16.48 | 2.06 |
| M01A0030 | H. | Peón | 0.125 | 15.77 | 1.97 |
| E22CAE0260 | m | Tub. PVC negra lisa (rígida) cond. cables D 160 mm Uralita | 2 | 9.93 | 19.86 |
| E22CAF0010 | m | Alambre guía 2 mm galvanizado | 2 | 0.21 | 0.42 |
| A03A0010 | M³. | Hormigón en masa de fck=10N/mm² | 0.08 | 78.92 | 6.31 |
| E22CAF0020 | m | Cinta señalizadora línea eléctrica | 1 | 0.11 | 0.11 |
| %0.03 | % | Costes indirectos | 3 % | 30.73 | 0.92 |
|  |  | Total |  |  | 31.65 |

**U14270** m Canalización con 3 tubos de PVC D 110 mm
Precio: 27.24
Canalización eléctrica formada por 3 tubos de PVC D 110 mm, incluso dado de hormigón, alambre guía colocado y cinta de señalización.

| Código | Ud | Descripción | Rendimiento | Precio | Importe |
|---|---|---|---|---|---|
| M01A0010 | H. | Oficial primera | 0.15 | 16.48 | 2.47 |
| M01A0030 | H. | Peón | 0.15 | 15.77 | 2.37 |
| E22CAE0230 | m | Tub. PVC negra lisa (rígida) cond. cables D 110 mm Uralita | 3 | 4.72 | 14.16 |
| E22CAF0010 | m | Alambre guía 2 mm galvanizado | 3 | 0.21 | 0.63 |
| A03A0010 | M³. | Hormigón en masa de fck=10N/mm² | 0.085 | 78.92 | 6.71 |
| E22CAF0020 | m | Cinta señalizadora línea eléctrica | 1 | 0.11 | 0.11 |
| %0.03 | % | Costes indirectos | 3 % | 26.45 | 0.79 |
|  |  | Total |  |  | 27.24 |

**U14280** m Canalización con 3 tubos de PVC D 160 mm
Precio: 43.74
Canalización eléctrica formada por 3 tubos de PVC D 160 mm, incluso dado de hormigón, alambre guía colocado y cinta de señalización.

| Código | Ud | Descripción | Rendimiento | Precio | Importe |
|---|---|---|---|---|---|
| M01A0010 | H. | Oficial primera | 0.15 | 16.48 | 2.47 |
| M01A0030 | H. | Peón | 0.15 | 15.77 | 2.37 |
| E22CAE0260 | m | Tub. PVC negra lisa (rígida) cond. cables D 160 mm Uralita | 3 | 9.93 | 29.79 |
| E22CAF0010 | m | Alambre guía 2 mm galvanizado | 3 | 0.21 | 0.63 |
| A03A0010 | M³. | Hormigón en masa de fck=10N/mm² | 0.09 | 78.92 | 7.10 |
| E22CAF0020 | m | Cinta señalizadora línea eléctrica | 1 | 0.11 | 0.11 |
| %0.03 | % | Costes indirectos | 3 % | 42.47 | 1.27 |
|  |  | Total |  |  | 43.74 |

**U14290** m Canalización con 4 tubos de PVC D 110 mm
Precio: 35.2
Canalización eléctrica formada por 4 tubos de PVC D 110 mm, incluso dado de hormigón, alambre guía colocado y cinta de señalización.

| Código | Ud | Descripción | Rendimiento | Precio | Importe |
|---|---|---|---|---|---|
| M01A0010 | H. | Oficial primera | 0.2 | 16.48 | 3.30 |
| M01A0030 | H. | Peón | 0.2 | 15.77 | 3.15 |
| E22CAE0230 | m | Tub. PVC negra lisa (rígida) cond. cables D 110 mm Uralita | 4 | 4.72 | 18.88 |
| E22CAF0010 | m | Alambre guía 2 mm galvanizado | 4 | 0.21 | 0.84 |
| A03A0010 | M³. | Hormigón en masa de fck=10N/mm² | 0.1 | 78.92 | 7.89 |
| E22CAF0020 | m | Cinta señalizadora línea eléctrica | 1 | 0.11 | 0.11 |
| %0.03 | % | Costes indirectos | 3 % | 34.17 | 1.03 |
|  |  | Total |  |  | 35.2 |

**U14300** m Canalización con 4 tubos de PVC D 160 mm
Precio: 60.58
Canalización eléctrica formada por 4 tubos de PVC D 160 mm, incluso dado de hormigón, alambre guía colocado y cinta de señalización.

| Código | Ud | Descripción | Rendimiento | Precio | Importe |
|---|---|---|---|---|---|
| M01A0010 | H. | Oficial primera | 0.22 | 16.48 | 3.63 |
| M01A0030 | H. | Peón | 0.22 | 15.77 | 3.47 |
| E22CAE0260 | m | Tub. PVC negra lisa (rígida) cond. cables D 160 mm Uralita | 4 | 9.93 | 39.72 |
| E22CAF0010 | m | Alambre guía 2 mm galvanizado | 4 | 0.21 | 0.84 |
| A03A0010 | M³. | Hormigón en masa de fck=10N/mm² | 0.14 | 78.92 | 11.05 |
| E22CAF0020 | m | Cinta señalizadora línea eléctrica | 1 | 0.11 | 0.11 |
| %0.03 | % | Costes indirectos | 3 % | 58.82 | 1.76 |
|  |  | Total |  |  | 60.58 |

**U14310** m Canalización con 1 tubo de PE D 63 mm, T.P.P.
Precio: 16.52
Canalización eléctrica formada por 1 tubo de polietileno (rojo), de doble pared, D 63 mm, T.P.P. (Tuberías y perfiles plásticos) o similar, s/UNE-EN 50086, incluso alambre guía galvanizado, cinta de señalización, excavación en zanja, protección con hormigón, relleno y compactación del resto de la zanja con tierras saneadas. Instalada.

| Código | Ud | Descripción | Rendimiento | Precio | Importe |
|---|---|---|---|---|---|
| M01A0010 | H. | Oficial primera | 0.1 | 16.48 | 1.65 |
| M01A0030 | H. | Peón | 0.1 | 15.77 | 1.58 |
| E22CAC0010 | m | Tubería PE (rojo) doble pared DN 63 mm, p/canal. eléctr., T.P.P. (material) | 1 | 3.7 | 3.70 |
| E22CAF0010 | m | Alambre guía 2 mm galvanizado | 1 | 0.21 | 0.21 |
| E22CAF0020 | m | Cinta señalizadora línea eléctrica | 1 | 0.11 | 0.11 |
| A06B0010 | M³. | Excavación en zanjas y pozos | 0.28 | 13.32 | 3.73 |
| A03A0010 | M³. | Hormigón en masa de fck=10N/mm² | 0.044 | 78.92 | 3.47 |
| A06C0020 | m³ | Relleno de zanjas compactado con productos procedentes de las mismas. | 0.22 | 7.21 | 1.59 |
| %0.03 | % | Costes indirectos | 3 % | 16.04 | 0.48 |
|  |  | Total |  |  | 16.52 |

**U14320** m Canalización con 1 tubo de PE D 90 mm, T.P.P.
Precio: 17.46
Canalización eléctrica formada por 1 tubo de polietileno (rojo), de doble pared, D 90 mm, T.P.P. (Tuberías y perfiles plásticos) o similar, s/UNE-EN 50086, incluso alambre guía galvanizado, cinta de señalización, excavación en zanja, protección con hormigón, relleno y compactación del resto de la zanja con tierras saneadas. Instalada.

| Código | Ud | Descripción | Rendimiento | Precio | Importe |
|---|---|---|---|---|---|
| M01A0010 | H. | Oficial primera | 0.1 | 16.48 | 1.65 |
| M01A0030 | H. | Peón | 0.1 | 15.77 | 1.58 |
| E22CAC0030 | m | Tubería PE (rojo) doble pared DN 90 mm, p/canal. eléctr., T.P.P. (material) | 1 | 4.61 | 4.61 |
| E22CAF0010 | m | Alambre guía 2 mm galvanizado | 1 | 0.21 | 0.21 |
| E22CAF0020 | m | Cinta señalizadora línea eléctrica | 1 | 0.11 | 0.11 |
| A06B0010 | M³. | Excavación en zanjas y pozos | 0.28 | 13.32 | 3.73 |
| A03A0010 | M³. | Hormigón en masa de fck=10N/mm² | 0.044 | 78.92 | 3.47 |
| A06C0020 | m³ | Relleno de zanjas compactado con productos procedentes de las mismas. | 0.22 | 7.21 | 1.59 |
| %0.03 | % | Costes indirectos | 3 % | 16.95 | 0.51 |
|  |  | Total |  |  | 17.46 |

**U14330** m Canalización con 1 tubo de PE D 110 mm, T.P.P.
Precio: 17.09
Canalización eléctrica formada por 1 tubo de polietileno (rojo), de doble pared, D 110 mm, T.P.P. (Tuberías y perfiles plásticos) o similar, s/UNE-EN 50086, incluso alambre guía galvanizado, cinta de señalización, excavación en zanja, protección con hormigón, relleno y compactación del resto de la zanja con tierras saneadas. Instalada.

| Código | Ud | Descripción | Rendimiento | Precio | Importe |
|---|---|---|---|---|---|
| M01A0010 | H. | Oficial primera | 0.1 | 16.48 | 1.65 |
| M01A0030 | H. | Peón | 0.1 | 15.77 | 1.58 |
| E22CAC0040 | m | Tubería PE (rojo) doble pared DN 110 mm, p/canal. eléctr., T.P.P. (material) | 1 | 3.75 | 3.75 |
| E22CAF0010 | m | Alambre guía 2 mm galvanizado | 1 | 0.21 | 0.21 |
| E22CAF0020 | m | Cinta señalizadora línea eléctrica | 1 | 0.11 | 0.11 |
| A06B0010 | M³. | Excavación en zanjas y pozos | 0.3 | 13.32 | 4.00 |
| A03A0010 | M³. | Hormigón en masa de fck=10N/mm² | 0.046 | 78.92 | 3.63 |
| A06C0020 | m³ | Relleno de zanjas compactado con productos procedentes de las mismas. | 0.23 | 7.21 | 1.66 |
| %0.03 | % | Costes indirectos | 3 % | 16.59 | 0.50 |
|  |  | Total |  |  | 17.09 |

**U14340** m Canalización con 1 tubo de PE D 125 mm, T.P.P.
Precio: 18.67
Canalización eléctrica formada por 1 tubo de polietileno (rojo), de doble pared, D 125 mm, T.P.P. (Tuberías y perfiles plásticos) o similar, s/UNE-EN 50086, incluso alambre guía galvanizado, cinta de señalización, excavación en zanja, protección con hormigón, relleno y compactación del resto de la zanja con tierras saneadas. Instalada.

| Código | Ud | Descripción | Rendimiento | Precio | Importe |
|---|---|---|---|---|---|
| M01A0010 | H. | Oficial primera | 0.1 | 16.48 | 1.65 |
| M01A0030 | H. | Peón | 0.1 | 15.77 | 1.58 |
| E22CAC0050 | m | Tubería PE (rojo) doble pared DN 125 mm, p/canal. eléctr., T.P.P. (material) | 1 | 5.29 | 5.29 |
| E22CAF0010 | m | Alambre guía 2 mm galvanizado | 1 | 0.21 | 0.21 |
| E22CAF0020 | m | Cinta señalizadora línea eléctrica | 1 | 0.11 | 0.11 |
| A06B0010 | M³. | Excavación en zanjas y pozos | 0.3 | 13.32 | 4.00 |
| A03A0010 | M³. | Hormigón en masa de fck=10N/mm² | 0.046 | 78.92 | 3.63 |
| A06C0020 | m³ | Relleno de zanjas compactado con productos procedentes de las mismas. | 0.23 | 7.21 | 1.66 |
| %0.03 | % | Costes indirectos | 3 % | 18.13 | 0.54 |
|  |  | Total |  |  | 18.67 |

**U14350** m Canalización con 1 tubo de PE D 160 mm, T.P.P.
Precio: 21.9
Canalización eléctrica formada por 1 tubo de polietileno (rojo), de doble pared, D 160 mm, T.P.P. (Tuberías y perfiles plásticos) o similar, s/UNE-EN 50086, incluso alambre guía galvanizado, cinta de señalización, excavación en zanja, protección con hormigón, relleno y compactación del resto de la zanja con tierras saneadas. Instalada.

| Código | Ud | Descripción | Rendimiento | Precio | Importe |
|---|---|---|---|---|---|
| M01A0010 | H. | Oficial primera | 0.1 | 16.48 | 1.65 |
| M01A0030 | H. | Peón | 0.1 | 15.77 | 1.58 |
| E22CAC0060 | m | Tubería PE (rojo) doble pared DN 160 mm, p/canal. eléctr., T.P.P. (material) | 1 | 7.15 | 7.15 |
| E22CAF0010 | m | Alambre guía 2 mm galvanizado | 1 | 0.21 | 0.21 |
| E22CAF0020 | m | Cinta señalizadora línea eléctrica | 1 | 0.11 | 0.11 |
| A06B0010 | M³. | Excavación en zanjas y pozos | 0.35 | 13.32 | 4.66 |
| A03A0010 | M³. | Hormigón en masa de fck=10N/mm² | 0.05 | 78.92 | 3.95 |
| A06C0020 | m³ | Relleno de zanjas compactado con productos procedentes de las mismas. | 0.27 | 7.21 | 1.95 |
| %0.03 | % | Costes indirectos | 3 % | 21.26 | 0.64 |
|  |  | Total |  |  | 21.9 |

**U14360** m Canalización con 1 tubo de PE D 200 mm, T.P.P.
Precio: 28.8
Canalización eléctrica formada por 1 tubo de polietileno (rojo), de doble pared, D 200 mm, T.P.P. (Tuberías y perfiles plásticos) o similar, s/UNE-EN 50086, incluso alambre guía galvanizado, cinta de señalización, excavación en zanja, protección con hormigón, relleno y compactación del resto de la zanja con tierras saneadas. Instalada.

| Código | Ud | Descripción | Rendimiento | Precio | Importe |
|---|---|---|---|---|---|
| M01A0010 | H. | Oficial primera | 0.1 | 16.48 | 1.65 |
| M01A0030 | H. | Peón | 0.1 | 15.77 | 1.58 |
| E22CAC0070 | m | Tubería PE (rojo) doble pared DN 200 mm, p/canal. eléctr., T.P.P. (material) | 1 | 11.63 | 11.63 |
| E22CAF0010 | m | Alambre guía 2 mm galvanizado | 1 | 0.21 | 0.21 |
| E22CAF0020 | m | Cinta señalizadora línea eléctrica | 1 | 0.11 | 0.11 |
| A06B0010 | M³. | Excavación en zanjas y pozos | 0.42 | 13.32 | 5.59 |
| A03A0010 | M³. | Hormigón en masa de fck=10N/mm² | 0.06 | 78.92 | 4.74 |
| A06C0020 | m³ | Relleno de zanjas compactado con productos procedentes de las mismas. | 0.34 | 7.21 | 2.45 |
| %0.03 | % | Costes indirectos | 3 % | 27.96 | 0.84 |
|  |  | Total |  |  | 28.8 |

**U14370** m Canalización con 1 tubo de PVC D200 mm (31/08/2012)
Precio: 28.02

| Código | Ud | Descripción | Rendimiento | Precio | Importe |
|---|---|---|---|---|---|
| M01A0010 | H. | Oficial primera | 0.105 | 16.48 | 1.73 |
| M01A0030 | H. | Peón | 0.105 | 15.77 | 1.66 |
| E22CAF030 | m | Tubería negra lisa (rígida) cond. cables D200 mm (material) | 1 | 16.58 | 16.58 |
| E22CAF0010 | m | Alambre guía 2 mm galvanizado | 1 | 0.21 | 0.21 |
| E01HM0010 | M3 | Hormigón en masa de fck=15N/mm2 | 0.09 | 84.96 | 7.65 |
| E22CAF0020 | m | Cinta señalizadora línea eléctrica | 1 | 0.11 | 0.11 |
| %0.03 | % | Costes indirectos | 0.3 % | 27.94 | 0.08 |
|  |  | Total |  |  | 28.02 |

**U14380** m Canalización con 2 tubos de PVC D 200 mm (31/08/2012)
Precio: 57.9

| Código | Ud | Descripción | Rendimiento | Precio | Importe |
|---|---|---|---|---|---|
| M01A0010 | H. | Oficial primera | 0.145 | 16.48 | 2.39 |
| M01A0030 | H. | Peón | 0.145 | 15.77 | 2.29 |
| E22CAF030 | m | Tubería negra lisa (rígida) cond. cables D200 mm | 2 | 16.58 | 33.16 |
| E22CAF0010 | m | Alambre guía 2 mm galvanizado | 2 | 0.21 | 0.42 |
| E01HM0010 | M3 | Hormigón en masa de fck=15N/mm2 | 0.21 | 84.96 | 17.84 |
| E22CAF0020 | m | Cinta señalizadora línea eléctrica | 1 | 0.11 | 0.11 |
| %0.03 | % | Costes indirectos | 3 % | 56.21 | 1.69 |
|  |  | Total |  |  | 57.9 |

**U14390** m Canalización con 3 tubos de PVC D 200 mm (31/08/2012)
Precio: 74.97

| Código | Ud | Descripción | Rendimiento | Precio | Importe |
|---|---|---|---|---|---|
| M01A0010 | H. | Oficial primera | 0.145 | 16.48 | 2.39 |
| M01A0030 | H. | Peón | 0.145 | 15.77 | 2.29 |
| E22CAF030 | m | Tubería negra lisa (rígida) cond. cables D200 mm | 3 | 16.58 | 49.74 |
| E22CAF0010 | m | Alambre guía 2 mm galvanizado | 2 | 0.21 | 0.42 |
| E01HM0010 | M3 | Hormigón en masa de fck=15N/mm2 | 0.21 | 84.96 | 17.84 |
| E22CAF0020 | m | Cinta señalizadora línea eléctrica | 1 | 0.11 | 0.11 |
| %0.03 | % | Costes indirectos | 3 % | 72.79 | 2.18 |
|  |  | Total |  |  | 74.97 |

## U15 PINTURAS Y ACABADOS

**U15010** M². Pintura al agua en paramentos exteriores
Precio: 12.26
Pintura al agua en paramentos exteriores, con una mano de selladora y acabado de dos manos de pintura plástica, incluso limpieza de superficies.

| Código | Ud | Descripción | Rendimiento | Precio | Importe |
|---|---|---|---|---|---|
| M01B0090 | H. | Oficial pintor | 0.17 | 16.48 | 2.80 |
| M01B0100 | H. | Ayudante pintor (mano de obra) | 0.17 | 15.77 | 2.68 |
| E35AC0090 | Lt. | Pintura imperm. mate ext. Acritón liso color (material) | 0.55 | 9.99 | 5.49 |
| E35LAA0080 | Lt. | Imprimación acrílica al agua IMPACRIL para la fijación y consol. de soportes débiles (material) | 0.3 | 3.09 | 0.93 |
| %0.03 | % | Costes indirectos | 3 % | 11.90 | 0.36 |
|  |  | Total |  |  | 12.26 |

Claves: pintura al agua, pintura plastica

**U15020** M². Pintura hidrófuga incolora, en paramentos horizontales y verticales de fachada
Precio: 6.45
Pintura hidrófuga incolora, resistente a la alcalinidad, en paramentos horizontales y verticales de fachada, dos manos, aplicada con rodillo.

| Código | Ud | Descripción | Rendimiento | Precio | Importe |
|---|---|---|---|---|---|
| M01B0090 | H. | Oficial pintor | 0.1 | 16.48 | 1.65 |
| M01B0100 | H. | Ayudante pintor | 0.1 | 15.77 | 1.58 |
| E35DAB0060 | Lt. | Barniz incoloro fachadas satinado Akril 80 (material) | 0.3 | 10.11 | 3.03 |
| %0.03 | % | Costes indirectos | 3 % | 6.26 | 0.19 |
|  |  | Total |  |  | 6.45 |

Claves: en paramentos horizontales, pintura hidrofuga, con rodillo

**U15030** M². Pintura acrílica plástica, en paramentos horizontales y verticales de fachada
Precio: 10.86
Pintura acrílica plástica, en paramentos horizontales y verticales de fachada, incluso limpieza de superficie, mano de fondo con plástico diluido y acabado con dos manos, aplicada con pistola.

| Código | Ud | Descripción | Rendimiento | Precio | Importe |
|---|---|---|---|---|---|
| M01B0090 | H. | Oficial pintor | 0.15 | 16.48 | 2.47 |
| M01B0100 | H. | Ayudante pintor | 0.1 | 15.77 | 1.58 |
| E35AC0090 | Lt. | Pintura imperm. mate ext. Acritón liso color | 0.65 | 9.99 | 6.49 |
| %0.03 | % | Costes indirectos | 3 % | 10.54 | 0.32 |
|  |  | Total |  |  | 10.86 |

Claves: con pistola, pintura acrilica, en paramentos horizontales

**U15040** M². Pintura epoxi 2 comp. p/pavimentos, i/imprim. epoxi 2 comp. p/superf. hormigón
Precio: 20.34
Pintura epoxi de dos componentes, antipolvo, resistente a los productos químicos, disolventes y a la formación de moho, indicada para pavimentos de parkings, almacenes, laboratorios, industrias alimenticias y farmacéuticas, hospitales..., colores: rojo, verde o gris; aplicada a dos manos, incluso limpieza y preparación del soporte e imprimación incolora para el sellado de superficies de hormigón, de dos componentes a base de resinas epoxi, aplicada a una mano.

| Código | Ud | Descripción | Rendimiento | Precio | Importe |
|---|---|---|---|---|---|
| M01B0090 | H. | Oficial pintor | 0.531 | 16.48 | 8.75 |
| M01B0100 | H. | Ayudante pintor | 0.531 | 15.77 | 8.37 |
| E35LAB0020 | Kg. | Imprim. epoxi incolora p/sellado de sup. horm., Fau Epok hormigón (material) | 0.11 | 8.25 | 0.91 |
| E35HA0050 | Kg. | Pintura epoxi antipolvo p/pavim., Fau Epok satinado pavimentos (material) | 0.21 | 8.19 | 1.72 |
| %0.03 | % | Costes indirectos | 3 % | 19.75 | 0.59 |
|  |  | Total |  |  | 20.34 |

Claves: pintura epoxi

**U15050** M². Pintura esmalte brillante martelé p/hierro o acero, i/imprim. anticor. fosf. cinc
Precio: 19.35
Pintura al esmalte brillante martelé, aplicada a dos manos, sobre superficies de hierro o acero, incluso rascado de óxidos mediante cepillado o lijado, limpieza y desengrasado del soporte e imprimación anticorrosiva de fosfato de cinc, aplicada a una mano.

| Código | Ud | Descripción | Rendimiento | Precio | Importe |
|---|---|---|---|---|---|
| M01B0090 | H. | Oficial pintor | 0.44 | 16.48 | 7.25 |
| M01B0100 | H. | Ayudante pintor | 0.44 | 15.77 | 6.94 |
| E35LAD0060 | Lt. | Imprim. p/superf. hierro, Sealkyd anticorrosivo fosfato de cinc | 0.07 | 8.17 | 0.57 |
| E35EC0010 | Lt. | Pintura esmalte met. martelé anticorr. Hammerite | 0.25 | 16.13 | 4.03 |
| %0.03 | % | Costes indirectos | 3 % | 18.79 | 0.56 |
|  |  | Total |  |  | 19.35 |

**U16160** Ml. Señalización de pistas polideportivas con pint. acrílica
Precio: 2.13
Señalización de pistas polideportivas con pintura acrílica de suelos de 5 cm de ancho, según normas de las distintas federaciones. Medida la longitud ejecutada.

| Código | Ud | Descripción | Rendimiento | Precio | Importe |
|---|---|---|---|---|---|
| M01B0090 | H. | Oficial pintor | 0.12 | 16.48 | 1.98 |
| RS05400 | Kg. | Pintura acrílica p/suelos (material) | 0.025 | 3.55 | 0.09 |
| %0.03 | % | Costes indirectos | 3 % | 2.07 | 0.06 |
|  |  | Total |  |  | 2.13 |

**U16170** m² Imprimación universal anticorrosiva Shop primer B.P.
Precio: 5.72
Imprimación universal anticorrosiva monocomponente, Shop primer B.P. o similar, aplicado a una mano, s/acero galvanizado, aluminio y metales no férricos, color castaño, incluso desengrasado y limpieza del soporte.

| Código | Ud | Descripción | Rendimiento | Precio | Importe |
|---|---|---|---|---|---|
| M01B0090 | H. | Oficial pintor | 0.14 | 16.48 | 2.31 |
| M01B0100 | H. | Ayudante pintor | 0.14 | 15.77 | 2.21 |
| E35LAD0070 | l | Imprim. universal anticorr. p/galv. alumin, Shop primer B.P. (material) | 0.14 | 7.36 | 1.03 |
| %0.03 | % | Costes indirectos | 3 % | 5.55 | 0.17 |
|  |  | Total |  |  | 5.72 |

**U16180** m² Imprimación anticorrosiva, Alcigloss anticorrosivo rojo óxido
Precio: 5.06
Imprimación anticorrosiva, Alcigloss anticorrosivo rojo óxido o similar, aplicado a una mano, a brocha, rodillo o pistola, sobre superficies férricas, incluso rascado de óxidos mediante cepillado o lijado, limpieza y desengrasado del soporte.

| Código | Ud | Descripción | Rendimiento | Precio | Importe |
|---|---|---|---|---|---|
| M01B0090 | H. | Oficial pintor | 0.14 | 16.48 | 2.31 |
| M01B0100 | H. | Ayudante pintor | 0.14 | 15.77 | 2.21 |
| E35LAD0080 | l | Imprimación p/superf. hierro, Alcigloss anticorrosivo rojo óxido (material) | 0.07 | 5.6 | 0.39 |
| %0.03 | % | Costes indirectos | 3 % | 4.91 | 0.15 |
|  |  | Total |  |  | 5.06 |

**U16190** m² Imprimación anticorrosiva, Sealkyd anticorrosivo fosfato de cinc
Precio: 5.24
Imprimación anticorrosiva, Sealkyd anticorrosivo fosfato de cinc o similar, aplicado a una mano, a brocha, rodillo o pistola, sobre superficies férricas, color marrón claro, incluso rascado de óxidos mediante cepillado o lijado, limpieza y desengrasado del soporte.

| Código | Ud | Descripción | Rendimiento | Precio | Importe |
|---|---|---|---|---|---|
| M01B0090 | H. | Oficial pintor | 0.14 | 16.48 | 2.31 |
| M01B0100 | H. | Ayudante pintor | 0.14 | 15.77 | 2.21 |
| E35LAD0060 | Lt. | Imprim. p/superf. hierro, Sealkyd anticorrosivo fosfato de cinc | 0.07 | 8.17 | 0.57 |
| %0.03 | % | Costes indirectos | 3 % | 5.09 | 0.15 |
|  |  | Total |  |  | 5.24 |

**U16200** m² Preparación estruct. metál., mediante rascado c/cepillo metál.
Precio: 3.63
Preparación de estructuras metálicas, manualmente, consistente en rascado de la superficie con cepillo metálico i/limpieza.

| Código | Ud | Descripción | Rendimiento | Precio | Importe |
|---|---|---|---|---|---|
| M01A0030 | H. | Peón | 0.223 | 15.77 | 3.52 |
| %0.03 | % | Costes indirectos | 3 % | 3.52 | 0.11 |
|  |  | Total |  |  | 3.63 |

**U16204** m² Barniz sintético brillante, Palwood, en carp. madera, int./ext.
Precio: 14.22
Barniz sintético brillante, en carpintería de madera, interior o exterior, Palwood o similar, i/imprimación, lijado y empaste, acabado a 2 manos.

| Código | Ud | Descripción | Rendimiento | Precio | Importe |
|---|---|---|---|---|---|
| M01B0090 | H. | Oficial pintor | 0.37 | 16.48 | 6.10 |
| M01B0100 | H. | Ayudante pintor | 0.37 | 15.77 | 5.83 |
| E35DAB0040 | l | Barniz sintético int/ext brillante Palwood de PALCANARIAS (material) | 0.18 | 10.42 | 1.88 |
| %0.03 | % | Costes indirectos | 3 % | 13.81 | 0.41 |
|  |  | Total |  |  | 14.22 |

**U16210** m² Preparación estruct. mediante chorro arena, grado Sa 2 1/2
Precio: 18.93
Preparación de estructuras metálicas mediante chorro de arena, en grado Sa 2 1/2, i/limpieza.

| Código | Ud | Descripción | Rendimiento | Precio | Importe |
|---|---|---|---|---|---|
| M01A0010 | H. | Oficial primera | 0.57 | 16.48 | 9.39 |
| M01A0030 | H. | Peón | 0.57 | 15.77 | 8.99 |
| %0.03 | % | Costes indirectos | 3 % | 18.38 | 0.55 |
|  |  | Total |  |  | 18.93 |

**U16220** m² Pintura decapante s/carpintería de madera o metálica
Precio: 16.85
Pintura decapante sobre carpintería de madera o metálica, previa limpieza de la superficie.

| Código | Ud | Descripción | Rendimiento | Precio | Importe |
|---|---|---|---|---|---|
| M01B0090 | H. | Oficial pintor | 0.35 | 16.48 | 5.77 |
| M01B0100 | H. | Ayudante pintor | 0.35 | 15.77 | 5.52 |
| E35LC0010 | l | Pintura decapante Palmcolor (material) | 0.8 | 6.34 | 5.07 |
| %0.03 | % | Costes indirectos | 3 % | 16.36 | 0.49 |
|  |  | Total |  |  | 16.85 |

**U16230** m² Pintura fungicida, insecticida e hidrófuga, Siskalte, s/carp. madera
Precio: 17.23
Pintura fungicida, insecticida e hidrófuga, Siskalte o similar, sobre carpintería de madera, a tres manos, incluso limpieza y lijado.

| Código | Ud | Descripción | Rendimiento | Precio | Importe |
|---|---|---|---|---|---|
| M01B0090 | H. | Oficial pintor | 0.39 | 16.48 | 6.43 |
| M01B0100 | H. | Ayudante pintor | 0.39 | 15.77 | 6.15 |
| E35LAC0060 | l | Impregnación protectora p/madera Siskalte (material) | 0.25 | 16.58 | 4.15 |
| %0.03 | % | Costes indirectos | 3 % | 16.73 | 0.50 |
|  |  | Total |  |  | 17.23 |

**U16250** m² Barniz sintético brillante alta resist., Palwood marino, carp. madera, int./ext.
Precio: 14.69
Barniz sintético brillante de alta resistencia, en carpintería de madera, interior o exterior, Palwood marino o similar, i/imprimación, lijado y empaste, acabado a 2 manos.

| Código | Ud | Descripción | Rendimiento | Precio | Importe |
|---|---|---|---|---|---|
| M01B0090 | H. | Oficial pintor | 0.37 | 16.48 | 6.10 |
| M01B0100 | H. | Ayudante pintor | 0.37 | 15.77 | 5.83 |
| E35DAB0050 | l | Barniz sintét int/ext alta resist Palwood marino de PALCANARIAS (material) | 0.18 | 12.93 | 2.33 |
| %0.03 | % | Costes indirectos | 3 % | 14.26 | 0.43 |
|  |  | Total |  |  | 14.69 |

**U16260** m² Barniz sintético brillante, Junolac, en carp. madera ext.
Precio: 9.36
Barnizado a base de resinas sintéticas, brillante, tipo Junolac o similar, a tres manos, en carpintería de madera exterior, incluso imprimación y lijado.

| Código | Ud | Descripción | Rendimiento | Precio | Importe |
|---|---|---|---|---|---|
| M01B0090 | H. | Oficial pintor | 0.13 | 16.48 | 2.14 |
| M01B0100 | H. | Ayudante pintor | 0.12 | 15.77 | 1.89 |
| E35DAB0090 | l | Barniz Junolac brillante, ext. (material) | 0.25 | 11.82 | 2.96 |
| E35LAC0050 | l | Barniz imprim p/madera Siskalte fondo int/ext (material) | 0.17 | 12.37 | 2.10 |
| %0.03 | % | Costes indirectos | 3 % | 9.09 | 0.27 |
|  |  | Total |  |  | 9.36 |

**U16270** m² Barniz Yate brillante, en carp. madera, int./ext.
Precio: 18.99
Barnizado a base de resinas especiales, con barniz tipo Yate o similar, brillante, en carpintería de madera interior o exterior, con una capa de imprimación y dos capas de acabado, incluso lijado.

| Código | Ud | Descripción | Rendimiento | Precio | Importe |
|---|---|---|---|---|---|
| M01B0090 | H. | Oficial pintor | 0.42 | 16.48 | 6.92 |
| M01B0100 | H. | Ayudante pintor | 0.42 | 15.77 | 6.62 |
| E35DAB0070 | l | Barniz Yate brillante (material) | 0.17 | 16.48 | 2.80 |
| E35LAC0050 | l | Barniz imprim p/madera Siskalte fondo int/ext | 0.17 | 12.37 | 2.10 |
| %0.03 | % | Costes indirectos | 3 % | 18.44 | 0.55 |
|  |  | Total |  |  | 18.99 |

**U16280** m² Pintura al esmalte sintético brillante, Junolac, en carp. madera
Precio: 11.74
Pintura al esmalte sintético brillante a base de resinas alquídicas, tipo Junolac o similar, en carpintería de madera, con una mano de fondo y dos de acabado, incluso lijado, sellado y plastecido.

| Código | Ud | Descripción | Rendimiento | Precio | Importe |
|---|---|---|---|---|---|
| M01B0090 | H. | Oficial pintor | 0.13 | 16.48 | 2.14 |
| M01B0100 | H. | Ayudante pintor | 0.12 | 15.77 | 1.89 |
| E35EA0010 | l | Pintura al esmalte Junolac brillante int/ext (material) | 0.3 | 18.23 | 5.47 |
| E35LAC0020 | l | Imprimación selladora sintética, Junotex (material) | 0.17 | 11.18 | 1.90 |
| %0.03 | % | Costes indirectos | 3 % | 11.40 | 0.34 |
|  |  | Total |  |  | 11.74 |

**U16290** m² Esmalte sintético brillante, bl. Sealkyd s/madera
Precio: 18.66
Esmalte sintético brillante, Sealkyd o similar, aplicado a dos manos, a brocha o pistola, sobre carpintería de madera, en interiores o exteriores, color blanco, incluso lijado, limpieza del soporte y mano de fondo con Imprimación selladora (Valentine).

| Código | Ud | Descripción | Rendimiento | Precio | Importe |
|---|---|---|---|---|---|
| M01B0090 | H. | Oficial pintor | 0.488 | 16.48 | 8.04 |
| M01B0100 | H. | Ayudante pintor | 0.488 | 15.77 | 7.70 |
| E35LAC0030 | l | Imprim. p/prepar. sup. madera/yeso, bl, Imprimación selladora (Valentine) (material) | 0.13 | 10.48 | 1.36 |
| E35EA0040 | l | Esmalte sintético brillante p/hierro y madera, int/ext. bl, Sealkyd (material) | 0.14 | 7.28 | 1.02 |
| %0.03 | % | Costes indirectos | 3 % | 18.12 | 0.54 |
|  |  | Total |  |  | 18.66 |

**U16300** m² Esmalte laca satinada, bl/negro, Valenite Teflón, s/madera
Precio: 19.49
Esmalte laca satinada de poliuretano con teflón, Valenite Teflón o similar, aplicado a dos manos, a brocha, rodillo o pistola, sobre carpintería de madera, en interiores y exteriores, color blanco o negro, incluso lijado, limpieza del soporte y mano de fondo con Imprimación selladora (Valentine).

| Código | Ud | Descripción | Rendimiento | Precio | Importe |
|---|---|---|---|---|---|
| M01B0090 | H. | Oficial pintor | 0.489 | 16.48 | 8.06 |
| M01B0100 | H. | Ayudante pintor | 0.489 | 15.77 | 7.71 |
| E35LAC0030 | l | Imprim. p/prepar. sup. madera/yeso, bl, Imprimación selladora (Valentine) | 0.13 | 10.48 | 1.36 |
| E35EB0020 | l | Esmalte laca poliuret satin, madera/metal, int/ext, bl/negro, Valenite Teflón (material) | 0.14 | 12.76 | 1.79 |
| %0.03 | % | Costes indirectos | 3 % | 18.92 | 0.57 |
|  |  | Total |  |  | 19.49 |

**U16310** m² Esmalte laca satinada, color, Valenite Teflón, s/madera
Precio: 21.13
Esmalte laca satinada de poliuretano con teflón, Valenite Teflón o similar, aplicado a dos manos, a brocha, rodillo o pistola, sobre carpintería de madera, en interiores y exteriores, colores medios o intensos, incluso lijado, limpieza del soporte y mano de fondo con Imprimación selladora (Valentine).

| Código | Ud | Descripción | Rendimiento | Precio | Importe |
|---|---|---|---|---|---|
| M01B0090 | H. | Oficial pintor | 0.537 | 16.48 | 8.85 |
| M01B0100 | H. | Ayudante pintor | 0.537 | 15.77 | 8.47 |
| E35LAC0030 | l | Imprim. p/prepar. sup. madera/yeso, bl, Imprimación selladora (Valentine) | 0.13 | 10.48 | 1.36 |
| E35EB0030 | l | Esmalte laca poliuret satin, madera/metal, int/ext, color, Valenite Teflón (material) | 0.14 | 13.04 | 1.83 |
| %0.03 | % | Costes indirectos | 3 % | 20.51 | 0.62 |
|  |  | Total |  |  | 21.13 |

**U16320** M² Reposición de pintura de marcas viales sobre capa de rodadura (31/08/2012)
Precio: 26.97

| Código | Ud | Descripción | Rendimiento | Precio | Importe |
|---|---|---|---|---|---|
| M01B0090 | H. | Oficial pintor | 0.69 | 16.48 | 11.37 |
| M01B0100 | H. | Ayudante pintor | 0.69 | 15.77 | 10.88 |
| E35HA0050 | Kg. | Pintura epoxi antipolvo p/pavim., Fau Epok satinado pavimentos | 0.48 | 8.19 | 3.93 |
| %0.03 | % | Costes indirectos | 3 % | 26.18 | 0.79 |
|  |  | Total |  |  | 26.97 |

## U16 MOBILIARIO (18/04/2008)

**U16010** Ud. Traslado de quiosco a lugar provisional y traslado a ubicación definitiva
Precio: 992.02
Traslado de quiosco a lugar provisional y nuevo traslado a su ubicación definitiva, incluso traslado de desalojo de mercancía, desmontajes y montajes, realización de solera ligeramente armada y entramado de madera para nivelación del mismo, así como la acometida eléctrica y traslado con camión grúa.

| Código | Ud | Descripción | Rendimiento | Precio | Importe |
|---|---|---|---|---|---|
| M01A0030 | H. | Peón | 21 | 15.77 | 331.17 |
| U04070 | M². | Solera arm. c/malla 15x30x0,5, 30cm piedra, 10cm horm. HM-20/B/20/I | 16 | 22.05 | 352.80 |
| D18C0020 | Ml. | Acometida gral. eléctrica B.T. 4(1x70)mm² | 2 | 31.73 | 63.46 |
| QAC0030 | H. | Camión grúa 7-9 t (grande) | 5 | 43.14 | 215.70 |
| %0.03 | % | Costes indirectos | 3 % | 963.13 | 28.89 |
|  |  | Total |  |  | 992.02 |

**U16020** Ud. Cata de 1x1x1,5m de profundidad, incluso reposición de pavimento
Precio: 1102.39
Cata de 1x1x1,5 m de profundidad, incluso reposición de pavimento.

| Código | Ud | Descripción | Rendimiento | Precio | Importe |
|---|---|---|---|---|---|
| M01A0030 | H. | Peón | 34 | 15.77 | 536.18 |
| U08.01030 | M². | (=1) Pavimento de baldosa hidráulica 25x25cm | 0.35 | 77.43 | 27.10 |
| U08.02030 | M². | (=1) Pavimento de piedra natural (basáltica) | 0.35 | 178.23 | 62.38 |
| 20072 | M². | (=1) Pavimento de mezcla bituminosa en caliente, tipo D-12, con árido de mármol | 0.35 | 87.46 | 30.61 |
| QBB0010 | H. | Compresor caudal 2,5 m³/m, 2 martillos | 17 | 11.61 | 197.37 |
| T01025 | M³. | Material selecionado para suelos. (material) | 1.5 | 2 | 3.00 |
| QAB0040 | H. | Camión volquete 1 eje < 15 t | 5 | 23.23 | 116.15 |
| QBE0010 | H. | Pisón mecánico | 8.5 | 9.96 | 84.66 |
| T08004 | M³. | Canon de vertido | 1.5 | 8.55 | 12.83 |
| %0.03 | % | Costes indirectos | 3 % | 1070.28 | 32.11 |
|  |  | Total |  |  | 1102.39 |

**U16030** M². Impermeab. jardineras emulsión caucho asf. Emufal TE
Precio: 7.39
Impermeabilización de jardineras con emulsión caucho asfáltica Emufal TE de Texsa, aplicada a rodillo, a base de imprimación y tres capas, con un rendimiento de 1,5 kg/m².

| Código | Ud | Descripción | Rendimiento | Precio | Importe |
|---|---|---|---|---|---|
| M01A0010 | H. | Oficial primera | 0.231 | 16.48 | 3.81 |
| E35GA0040 | Kg. | Pint. emulsión caucho asfáltica Emufal TE (material) | 1.5 | 2.24 | 3.36 |
| %0.03 | % | Costes indirectos | 3 % | 7.17 | 0.22 |
|  |  | Total |  |  | 7.39 |

**U16040** M². Impermeab. jardineras emulsión caucho asf. Emufal TE+armadura Texnon
Precio: 16.94
Impermeabilización de jardineras con emulsión caucho asfáltica Emufal TE de Texsa, reforzada con tejido Texnon 50 en capa intermedia, aplicado a rodillo, a base de imprimación y tres capas, con un rendimiento de 2,5 kg/m².

| Código | Ud | Descripción | Rendimiento | Precio | Importe |
|---|---|---|---|---|---|
| M01A0010 | H. | Oficial primera | 0.2 | 16.48 | 3.30 |
| M01A0030 | H. | Peón | 0.2 | 15.77 | 3.15 |
| E35GA0040 | Kg. | Pint. emulsión caucho asfáltica Emufal TE | 2.5 | 2.24 | 5.60 |
| E35MA0010 | M². | Tejido Texnon 50 de fibra de vidrio (material) | 1.1 | 4 | 4.40 |
| %0.03 | % | Costes indirectos | 3 % | 16.45 | 0.49 |
|  |  | Total |  |  | 16.94 |

**U16041** ud Fuente con cuerpo de fundición y grifo de latón, h=1,25 m, Ros
Precio: 640.25
Fuente con cuerpo de fundición de hierro y grifo de latón con pulsador, de 1,25 m de altura, tipo Ros modelo Ciudad, instalada.

| Código | Ud | Descripción | Rendimiento | Precio | Importe |
|---|---|---|---|---|---|
| M01A0010 | H. | Oficial primera | 1 | 16.48 | 16.48 |
| M01A0030 | H. | Peón | 1 | 15.77 | 15.77 |
| E32AEB0010 | ud | Fuente fundición Fe 1 grifo Ros ciudad H=1.25 m (material) | 1 | 589.35 | 589.35 |
| %0.03 | % | Costes indirectos | 3 % | 621.60 | 18.65 |
|  |  | Total |  |  | 640.25 |

**U16042** ud Jardinera c/base de hormigón visto, 200x40x50 cm, Julca
Precio: 126.16
Jardinera de hormigón visto, de 200x40x50 cm, tipo Julca o similar, incluso base del mismo material, colocada.

| Código | Ud | Descripción | Rendimiento | Precio | Importe |
|---|---|---|---|---|---|
| M01A0030 | H. | Peón | 0.1 | 15.77 | 1.58 |
| E32ACA0050 | ud | Jardinera hormig visto 200x40x50 cm (material) | 1 | 109.97 | 109.97 |
| E32ACA0090 | ud | Base p/jardineras hormig visto 33x24x15 cm (material) | 1 | 10.94 | 10.94 |
| %0.03 | % | Costes indirectos | 3 % | 122.49 | 3.67 |
|  |  | Total |  |  | 126.16 |

**U16043** ud Jardinera c/base de hormigón visto, 140x40x40 cm, Julca
Precio: 123.76
Jardinera de hormigón visto, de 140x40x40 cm, tipo Julca o similar, incluso base del mismo material, colocada.

| Código | Ud | Descripción | Rendimiento | Precio | Importe |
|---|---|---|---|---|---|
| M01A0030 | H. | Peón | 0.1 | 15.77 | 1.58 |
| E32ACA0020 | ud | Jardinera hormig visto 140x40x40 cm (material) | 1 | 107.64 | 107.64 |
| E32ACA0090 | ud | Base p/jardineras hormig visto 33x24x15 cm | 1 | 10.94 | 10.94 |
| %0.03 | % | Costes indirectos | 3 % | 120.16 | 3.60 |
|  |  | Total |  |  | 123.76 |

## U17 VARIOS

| Código | Ud | Descripción | Precio |
|---|---|---|---|
| U16010 | Ud. | Traslado de quiosco a lugar provisional y traslado a ubicación definitiva | 992.02 |
| U16020 | Ud. | Cata de 1x1x1,5m de profundidad, incluso reposición de pavimento | 1102.39 |
| U16030 | M². | Impermeab. jardineras emulsión caucho asf. Emufal TE | 7.39 |
| U16040 | M². | Impermeab. jardineras emulsión caucho asf. Emufal TE+armadura Texnon | 16.94 |

**U16050** M². Impermeab. trasdós muros emulsión caucho asfalt Emufal TE
Precio: 7.45
Impermeabilización de trasdós de muros de sótanos, con emulsión de caucho asfalto, Emufal TE o similar, sobre soporte liso, con un consumo de 1,5 kg/m², y capa protectora antipunzonante de geotextil no tejido termosoldado de polipropileno, Terram 1000 o similar, de 135 g/m². Colocada.

| Código | Ud | Descripción | Rendimiento | Precio | Importe |
|---|---|---|---|---|---|
| M01A0010 | H. | Oficial primera | 0.08 | 16.48 | 1.32 |
| M01A0030 | H. | Peón | 0.08 | 15.77 | 1.26 |
| E35GA0040 | Kg. | Pint. emulsión caucho asfáltica Emufal TE | 1.5 | 2.24 | 3.36 |
| E18HB0030 | M². | Geotextil Terram 1000 (125 g/m²) (material) | 1.1 | 1.17 | 1.29 |
| %0.03 | % | Costes indirectos | 3 % | 7.23 | 0.22 |
|  |  | Total |  |  | 7.45 |

**U16060** M². Drenaje trasdós muro lámina poliet. Drentex Malla Plus
Precio: 7.89
Drenaje de trasdós de muro de contención y falsos túneles con lámina PEHD y tejido filtrante tipo Drentex Malla Plus, de Texsa o similar, incluso p.p. de arandelas y clavos para fijación. Colocada.

| Código | Ud | Descripción | Rendimiento | Precio | Importe |
|---|---|---|---|---|---|
| M01A0010 | H. | Oficial primera | 0.086 | 16.48 | 1.42 |
| E18HD0030 | M². | Lámina PEHD drenante Drentex Malla Plus (túneles) PET + geotextil. (material) | 1.1 | 5.49 | 6.04 |
| E18LE0070 | Ud. | Arandelas y clavos p/fijación lámina PEHD, Drentex fijación (material) | 2 | 0.1 | 0.20 |
| %0.03 | % | Costes indirectos | 3 % | 7.66 | 0.23 |
|  |  | Total |  |  | 7.89 |

**U16070** ud Escultura de rana (18/04/2008)
Precio: 544.21
Escultura representativa de figura de "rana", en color verde, de material cerámico, idéntica a la existente en la Plaza de los Patos, para su reposición, incluso colocación.

| Código | Ud | Descripción | Rendimiento | Precio | Importe |
|---|---|---|---|---|---|
| M01A0010 | H. | Oficial primera | 2 | 16.48 | 32.96 |
| E18RAN0001 | UD | Escultura representativa de rana (material) | 1 | 505.86 | 505.86 |
| %0.03 | % | Costes indirectos | 1 % | 538.82 | 5.39 |
|  |  | Total |  |  | 544.21 |

**U16080** Ud. Montaje y desmontaje de cristal imreso U Glass armado (31/08/2012)
Precio: 139.35
Ud. de panel de cristal de Puente Zurita impreso U Glass armado de dimensiones 1.00x0.26x0.06, incluso lámina de vinilo en cualquier color incluso montaje y desmontaje.

| Código | Ud | Descripción | Rendimiento | Precio | Importe |
|---|---|---|---|---|---|
| M01A0010 | H. | Oficial primera | 0.2 | 16.48 | 3.30 |
| M01A0020 | H. | Oficial segunda | 0.2 | 16.18 | 3.24 |
| M01A0030 | H. | Peón | 0.2 | 15.77 | 3.15 |
| E001 | Ud. | Cristal impreso U Glass armado (material) | 1 | 75.32 | 75.32 |
| E002 | Ud | Vinilo (material) | 2 | 25.14 | 50.28 |
| %0.03 | % | Costes indirectos | 3 % | 135.29 | 4.06 |
|  |  | Total |  |  | 139.35 |

## Precios auxiliares

**A06D0010** M³. Carga manual y transporte de escombros a vertedero, a 10 km
Precio: 17.55

| Código | Ud | Descripción | Rendimiento | Precio | Importe |
|---|---|---|---|---|---|
| M01A0030 | H. | Peón | 0.9 | 15.77 | 14.19 |
| QAB0030 | H. | Camión volquete 2 ejes > 15 t | 0.12 | 26.55 | 3.19 |
| %0.01 | % | Medios auxiliares | 1 % | 17.38 | 0.17 |
|  |  | Total |  |  | 17.55 |

**A03A0010** M³. Hormigón en masa de fck=10N/mm²
Precio: 78.92
Hormigón en masa de fck=10 N/mm², árido de machaqueo 32 mm máx., confeccionado con hormigonera.

| Código | Ud | Descripción | Rendimiento | Precio | Importe |
|---|---|---|---|---|---|
| M01A0030 | H. | Peón | 2 | 15.77 | 31.54 |
| E01BA0030 | Tm. | Cemento puzolánico, CEM IV/B (P) 32,5 N, ensacado | 0.225 | 103.7 | 23.33 |
| E01CA0010 | Tm. | Arena seca | 0.6 | 13.91 | 8.35 |
| E01CB0090 | Tm. | Árido machaqueo 16-32 mm (material) | 1.2 | 10.49 | 12.59 |
| E01E0010 | M³. | Agua | 0.2 | 1.26 | 0.25 |
| QAD0010 | H. | Hormigonera portátil 250 l (maquinaria) | 0.5 | 4.15 | 2.08 |
| %0.01 | % | Medios auxiliares | 1 % | 78.14 | 0.78 |
|  |  | Total |  |  | 78.92 |

**A05A0020** M². Encofrado y desencofrado de zapatas
Precio: 22.96
Encofrado y desencofrado de zapatas (8 puestas).

| Código | Ud | Descripción | Rendimiento | Precio | Importe |
|---|---|---|---|---|---|
| M01A0010 | H. | Oficial primera | 0.665 | 16.48 | 10.96 |
| M01A0030 | H. | Peón | 0.665 | 15.77 | 10.49 |
| E01IB0010 | M³. | Madera pino gallego en tablas | 0.003 | 300.24 | 0.90 |
| E01IA0110 | M³. | Madera pino insigne | 0.001 | 360.61 | 0.36 |
| E01MA0020 | Kg. | Clavos 2" | 0.02 | 0.84 | 0.02 |
| %0.01 | % | Medios auxiliares | 1 % | 22.73 | 0.23 |
|  |  | Total |  |  | 22.96 |

**A05B0020** M². Encofrado y desencof. en muros a una cara y 3,5 m alt.
Precio: 18.23
Encofrado y desencofrado en muros a una cara y 3,5 m de altura(8 puestas).

| Código | Ud | Descripción | Rendimiento | Precio | Importe |
|---|---|---|---|---|---|
| M01A0010 | H. | Oficial primera | 0.52 | 16.48 | 8.57 |
| M01A0030 | H. | Peón | 0.52 | 15.77 | 8.20 |
| E01IB0010 | M³. | Madera pino gallego en tablas | 0.003 | 300.24 | 0.90 |
| E01IA0110 | M³. | Madera pino insigne | 0.001 | 360.61 | 0.36 |
| E01MA0020 | Kg. | Clavos 2" | 0.02 | 0.84 | 0.02 |
| %0.01 | % | Medios auxiliares | 1 % | 18.05 | 0.18 |
|  |  | Total |  |  | 18.23 |

**A04A0010** Kg. Acero corrugado B 400 S, elaborado y colocado
Precio: 1.31
Acero corrugado B 400 S, elaborado y colocado, con parte proporcional de despuntes.

| Código | Ud | Descripción | Rendimiento | Precio | Importe |
|---|---|---|---|---|---|
| M01A0010 | H. | Oficial primera | 0.02 | 16.48 | 0.33 |
| M01A0030 | H. | Peón | 0.02 | 15.77 | 0.32 |
| E01AA0010 | Kg. | Acero corrugado B 400 S varios diámetros | 1.05 | 0.6 | 0.63 |
| E09A0010 | Kg. | Alambre de atar de 1,2 mm | 0.02 | 0.96 | 0.02 |
| %0.01 | % | Medios auxiliares | 1 % | 1.30 | 0.01 |
|  |  | Total |  |  | 1.31 |

**A05A0030** M². Encofrado y desencofrado en vigas riostras
Precio: 17.26
Encofrado y desencofrado en vigas riostras (8 puestas).

| Código | Ud | Descripción | Rendimiento | Precio | Importe |
|---|---|---|---|---|---|
| M01A0010 | H. | Oficial primera | 0.49 | 16.48 | 8.08 |
| M01A0030 | H. | Peón | 0.49 | 15.77 | 7.73 |
| E01IB0010 | M³. | Madera pino gallego en tablas | 0.003 | 300.24 | 0.90 |
| E01IA0110 | M³. | Madera pino insigne | 0.001 | 360.61 | 0.36 |
| E01MA0020 | Kg. | Clavos 2" | 0.02 | 0.84 | 0.02 |
| %0.01 | % | Medios auxiliares | 1 % | 17.09 | 0.17 |
|  |  | Total |  |  | 17.26 |

**A05B0010** M². Encofrado y desencof. en muros a una cara y 2 m alt.
Precio: 19.53
Encofrado y desencofrado en muros a una cara y 2 m de altura (4 puestas).

| Código | Ud | Descripción | Rendimiento | Precio | Importe |
|---|---|---|---|---|---|
| M01A0010 | H. | Oficial primera | 0.56 | 16.48 | 9.23 |
| M01A0030 | H. | Peón | 0.56 | 15.77 | 8.83 |
| E01IB0010 | M³. | Madera pino gallego en tablas | 0.003 | 300.24 | 0.90 |
| E01IA0110 | M³. | Madera pino insigne | 0.001 | 360.61 | 0.36 |
| E01MA0020 | Kg. | Clavos 2" | 0.02 | 0.84 | 0.02 |
| %0.01 | % | Medios auxiliares | 1 % | 19.34 | 0.19 |
|  |  | Total |  |  | 19.53 |

**A05B0030** M². Encofrado y desencof. de muros horm. visto 2 caras 1,5 m
Precio: 40.61
Encofrado y desencofrado de muros de hormigón visto 2 caras 1,5 m.

| Código | Ud | Descripción | Rendimiento | Precio | Importe |
|---|---|---|---|---|---|
| M01A0010 | H. | Oficial primera | 1.118 | 16.48 | 18.42 |
| M01A0030 | H. | Peón | 1.118 | 15.77 | 17.63 |
| E01AA0030 | Kg. | Acero corrugado ø 6 mm, B 400 S (material) | 0.44 | 0.66 | 0.29 |
| E01IB0010 | M³. | Madera pino gallego en tablas | 0.008 | 300.24 | 2.40 |
| E01IA0110 | M³. | Madera pino insigne | 0.004 | 360.61 | 1.44 |
| E01MA0020 | Kg. | Clavos 2" | 0.04 | 0.84 | 0.03 |
| %0.01 | % | Medios auxiliares | 1 % | 40.21 | 0.40 |
|  |  | Total |  |  | 40.61 |

**A05D0030** M². Encofrado y desencof. en pilares con paneles metálicos
Precio: 22.27
Encofrado y desencofrado en pilares con paneles metálicos.

| Código | Ud | Descripción | Rendimiento | Precio | Importe |
|---|---|---|---|---|---|
| M01A0010 | H. | Oficial primera | 0.665 | 16.48 | 10.96 |
| M01A0030 | H. | Peón | 0.665 | 15.77 | 10.49 |
| E31BB0010 | Ud. | Escuadra, utilización (material) | 0.4 | 0.1 | 0.04 |
| E31BB0020 | Ud. | Cremallera, utilización (material) | 0.36 | 0.21 | 0.08 |
| E31BB0030 | Ud. | Panel metálico 50x50 cm, utilización (material) | 8 | 0.06 | 0.48 |
| %0.01 | % | Medios auxiliares | 1 % | 22.05 | 0.22 |
|  |  | Total |  |  | 22.27 |

**A05D0010** M². Encofrado y desencofrado pilares rectang. para dejar visto
Precio: 30.34
Encofrado y desencofrado pilares rectangulares para dejar visto.

| Código | Ud | Descripción | Rendimiento | Precio | Importe |
|---|---|---|---|---|---|
| M01A0010 | H. | Oficial primera | 0.7 | 16.48 | 11.54 |
| M01A0030 | H. | Peón | 0.7 | 15.77 | 11.04 |
| E01IB0010 | M³. | Madera pino gallego en tablas | 0.02 | 300.24 | 6.00 |
| E01IA0110 | M³. | Madera pino insigne | 0.004 | 360.61 | 1.44 |
| E01MA0020 | Kg. | Clavos 2" | 0.02 | 0.84 | 0.02 |
| %0.01 | % | Medios auxiliares | 1 % | 30.04 | 0.30 |
|  |  | Total |  |  | 30.34 |

**A05D0020** M². Encofrado y desencofrado pilares circulares para dejar visto
Precio: 35.33

| Código | Ud | Descripción | Rendimiento | Precio | Importe |
|---|---|---|---|---|---|
| M01A0010 | H. | Oficial primera | 0.76 | 16.48 | 12.52 |
| M01A0030 | H. | Peón | 0.76 | 15.77 | 11.99 |
| E01IB0010 | M³. | Madera pino gallego en tablas | 0.03 | 300.24 | 9.01 |
| E01IA0110 | M³. | Madera pino insigne | 0.004 | 360.61 | 1.44 |
| E01MA0020 | Kg. | Clavos 2" | 0.02 | 0.84 | 0.02 |
| %0.01 | % | Medios auxiliares | 1 % | 34.98 | 0.35 |
|  |  | Total |  |  | 35.33 |

**A05C0010** M². Encofrado y desencofrado vigas planas
Precio: 23.47
Encofrado y desencofrado en vigas planas (8 puestas).

| Código | Ud | Descripción | Rendimiento | Precio | Importe |
|---|---|---|---|---|---|
| M01A0010 | H. | Oficial primera | 0.65 | 16.48 | 10.71 |
| M01A0030 | H. | Peón | 0.65 | 15.77 | 10.25 |
| E31AB0040 | Ud. | Puntal metál reforz 2,10-3,65 m (amortiz. diaria) (material) | 16 | 0.04 | 0.64 |
| E01IB0010 | M³. | Madera pino gallego en tablas | 0.003 | 300.24 | 0.90 |
| E01IA0110 | M³. | Madera pino insigne | 0.002 | 360.61 | 0.72 |
| E01MA0020 | Kg. | Clavos 2" | 0.02 | 0.84 | 0.02 |
| %0.01 | % | Medios auxiliares | 1 % | 23.24 | 0.23 |
|  |  | Total |  |  | 23.47 |

**A05C0020** M². Encofrado y desencof. en vigas colgadas
Precio: 26.57
Encofrado y desencofrado en vigas colgadas (8 puestas).

| Código | Ud | Descripción | Rendimiento | Precio | Importe |
|---|---|---|---|---|---|
| M01A0010 | H. | Oficial primera | 0.75 | 16.48 | 12.36 |
| M01A0030 | H. | Peón | 0.75 | 15.77 | 11.83 |
| E31AB0040 | Ud. | Puntal metál reforz 2,10-3,65 m (amortiz. diaria) | 12 | 0.04 | 0.48 |
| E01IB0010 | M³. | Madera pino gallego en tablas | 0.003 | 300.24 | 0.90 |
| E01IA0110 | M³. | Madera pino insigne | 0.002 | 360.61 | 0.72 |
| E01MA0020 | Kg. | Clavos 2" | 0.02 | 0.84 | 0.02 |
| %0.01 | % | Medios auxiliares | 1 % | 26.31 | 0.26 |
|  |  | Total |  |  | 26.57 |

**A05F0010** M². Encofrado y desencof. de madera en losas
Precio: 22.83
Encofrado y desencofrado de madera en losas (8 puestas).

| Código | Ud | Descripción | Rendimiento | Precio | Importe |
|---|---|---|---|---|---|
| M01A0010 | H. | Oficial primera | 0.64 | 16.48 | 10.55 |
| M01A0030 | H. | Peón | 0.64 | 15.77 | 10.09 |
| E31AB0040 | Ud. | Puntal metál reforz 2,10-3,65 m (amortiz. diaria) | 8 | 0.04 | 0.32 |
| E01IB0010 | M³. | Madera pino gallego en tablas | 0.003 | 300.24 | 0.90 |
| E01IA0110 | M³. | Madera pino insigne | 0.002 | 360.61 | 0.72 |
| E01MA0020 | Kg. | Clavos 2" | 0.02 | 0.84 | 0.02 |
| %0.01 | % | Medios auxiliares | 1 % | 22.60 | 0.23 |
|  |  | Total |  |  | 22.83 |

**A05F0020** M². Encofrado y desencofrado losas inclinadas escalera
Precio: 24.13
Encofrado y desencofrado en losas inclinadas de escalera.

| Código | Ud | Descripción | Rendimiento | Precio | Importe |
|---|---|---|---|---|---|
| M01A0010 | H. | Oficial primera | 0.68 | 16.48 | 11.21 |
| M01A0030 | H. | Peón | 0.68 | 15.77 | 10.72 |
| E31AB0040 | Ud. | Puntal metál reforz 2,10-3,65 m (amortiz. diaria) | 8 | 0.04 | 0.32 |
| E01IB0010 | M³. | Madera pino gallego en tablas | 0.003 | 300.24 | 0.90 |
| E01IA0110 | M³. | Madera pino insigne | 0.002 | 360.61 | 0.72 |
| E01MA0020 | Kg. | Clavos 2" | 0.02 | 0.84 | 0.02 |
| %0.01 | % | Medios auxiliares | 1 % | 23.89 | 0.24 |
|  |  | Total |  |  | 24.13 |

**A02A0020** M³. Mortero 1:4 de cemento CEM IV/B-P 32,5 N
Precio: 99.23
Mortero 1:4 de cemento CEM IV/B-P 32,5 N y arena, M-10, confeccionado con hormigonera, s/RC-03.

| Código | Ud | Descripción | Rendimiento | Precio | Importe |
|---|---|---|---|---|---|
| M01A0030 | H. | Peón | 2.4 | 15.77 | 37.85 |
| E01BA0030 | Tm. | Cemento puzolánico, CEM IV/B (P) 32,5 N, ensacado | 0.35 | 103.7 | 36.30 |
| E01CA0020 | M³. | Arena seca | 1.04 | 20.86 | 21.69 |
| E01E0010 | M³. | Agua | 0.26 | 1.26 | 0.33 |
| QAD0010 | H. | Hormigonera portátil 250 l | 0.5 | 4.15 | 2.08 |
| %0.01 | % | Medios auxiliares | 1 % | 98.25 | 0.98 |
|  |  | Total |  |  | 99.23 |

**A03A0090** M³. Hormigón en masa HM-25/P/16/IIa CEM IV/B (P) 32,5 N
Precio: 95.15
Hormigón en masa HM-25/P/16/IIa, con cemento CEM IV/B (P) 32,5 N, confeccionado hormigonera.

| Código | Ud | Descripción | Rendimiento | Precio | Importe |
|---|---|---|---|---|---|
| M01A0030 | H. | Peón | 2 | 15.77 | 31.54 |
| E01BA0030 | Tm. | Cemento puzolánico, CEM IV/B (P) 32,5 N, ensacado | 0.333 | 103.7 | 34.53 |
| E01CA0010 | Tm. | Arena seca | 1.299 | 13.91 | 18.07 |
| E01CB0070 | Tm. | Árido machaqueo 4-16mm (material) | 0.536 | 10.49 | 5.62 |
| E01E0010 | M³. | Agua | 0.2 | 1.26 | 0.25 |
| QAD0010 | H. | Hormigonera portátil 250 l | 0.5 | 4.15 | 2.08 |
| E01DHB0010 | Lt. | Reductor agua y retardador Conplast RP264 p/hormig. (material) | 1.47 | 1.44 | 2.12 |
| %0.01 | % | Medios auxiliares | 1 % | 94.21 | 0.94 |
|  |  | Total |  |  | 95.15 |

**A02A0040** M³. Mortero 1:6 de cemento CEM IV/B-P 32,5 N
Precio: 90.02
Mortero 1:6 de cemento CEM IV/B-P 32,5 N y arena, M-5, confeccionado con hormigonera, s/RC-03.

| Código | Ud | Descripción | Rendimiento | Precio | Importe |
|---|---|---|---|---|---|
| M01A0030 | H. | Peón | 2.4 | 15.77 | 37.85 |
| E01BA0030 | Tm. | Cemento puzolánico, CEM IV/B (P) 32,5 N, ensacado | 0.25 | 103.7 | 25.93 |
| E01CA0020 | M³. | Arena seca | 1.1 | 20.86 | 22.95 |
| E01E0010 | M³. | Agua | 0.25 | 1.26 | 0.32 |
| QAD0010 | H. | Hormigonera portátil 250 l | 0.5 | 4.15 | 2.08 |
| %0.01 | % | Medios auxiliares | 1 % | 89.13 | 0.89 |
|  |  | Total |  |  | 90.02 |

**A03A0080** M³. Hormigón en masa HM-25/P/16/I CEM IV/B (P) 32,5 N
Precio: 92.46
Hormigón en masa HM-25/P/16/I, con cemento CEM IV/B (P) 32,5 N, confeccionado con hormigonera.

| Código | Ud | Descripción | Rendimiento | Precio | Importe |
|---|---|---|---|---|---|
| M01A0030 | H. | Peón | 2 | 15.77 | 31.54 |
| E01BA0030 | Tm. | Cemento puzolánico, CEM IV/B (P) 32,5 N, ensacado | 0.333 | 103.7 | 34.53 |
| E01CA0010 | Tm. | Arena seca | 1.261 | 13.91 | 17.54 |
| E01CB0070 | Tm. | Árido machaqueo 4-16mm | 0.532 | 10.49 | 5.58 |
| E01E0010 | M³. | Agua | 0.216 | 1.26 | 0.27 |
| QAD0010 | H. | Hormigonera portátil 250 l | 0.5 | 4.15 | 2.08 |
| %0.01 | % | Medios auxiliares | 1 % | 91.54 | 0.92 |
|  |  | Total |  |  | 92.46 |

**A05A0010** M². Encofrado y desencof. en zunchos y pilaretes
Precio: 14.32
Encofrado y desencofrado en zunchos y pilaretes albañilería.

| Código | Ud | Descripción | Rendimiento | Precio | Importe |
|---|---|---|---|---|---|
| M01A0010 | H. | Oficial primera | 0.4 | 16.48 | 6.59 |
| M01A0030 | H. | Peón | 0.4 | 15.77 | 6.31 |
| E01IB0010 | M³. | Madera pino gallego en tablas | 0.003 | 300.24 | 0.90 |
| E01IA0110 | M³. | Madera pino insigne | 0.001 | 360.61 | 0.36 |
| E01MA0020 | Kg. | Clavos 2" | 0.02 | 0.84 | 0.02 |
| %0.01 | % | Medios auxiliares | 1 % | 14.18 | 0.14 |
|  |  | Total |  |  | 14.32 |

**A02A0010** M³. Mortero 1:3 de cemento CEM IV/B-P 32,5 N
Precio: 107.39
Mortero 1:3 de cemento CEM IV/B-P 32,5 N y arena, M-15, confeccionado con hormigonera, s/RC-03.

| Código | Ud | Descripción | Rendimiento | Precio | Importe |
|---|---|---|---|---|---|
| M01A0030 | H. | Peón | 2.4 | 15.77 | 37.85 |
| E01BA0030 | Tm. | Cemento puzolánico, CEM IV/B (P) 32,5 N, ensacado | 0.44 | 103.7 | 45.63 |
| E01CA0020 | M³. | Arena seca | 0.98 | 20.86 | 20.44 |
| E01E0010 | M³. | Agua | 0.26 | 1.26 | 0.33 |
| QAD0010 | H. | Hormigonera portátil 250 l | 0.5 | 4.15 | 2.08 |
| %0.01 | % | Medios auxiliares | 1 % | 106.33 | 1.06 |
|  |  | Total |  |  | 107.39 |

**A02E0080** M³. Mortero 1:3:7 de cemento, arena y picón
Precio: 80.57
Mortero 1:3:7 de cemento CEM IV/B-P 32,5 N, arena y picón, confeccionado con hormigonera, s/RC-03.

| Código | Ud | Descripción | Rendimiento | Precio | Importe |
|---|---|---|---|---|---|
| M01A0030 | H. | Peón | 2.4 | 15.77 | 37.85 |
| E01BA0030 | Tm. | Cemento puzolánico, CEM IV/B (P) 32,5 N, ensacado | 0.2 | 103.7 | 20.74 |
| E01CA0020 | M³. | Arena seca | 0.25 | 20.86 | 5.22 |
| E01CD0010 | M³. | Picón fino avitolado/cribado (p/atezados...) (material) | 1.1 | 12.32 | 13.55 |
| E01E0010 | M³. | Agua | 0.26 | 1.26 | 0.33 |
| QAD0010 | H. | Hormigonera portátil 250 l | 0.5 | 4.15 | 2.08 |
| %0.01 | % | Medios auxiliares | 1 % | 79.77 | 0.80 |
|  |  | Total |  |  | 80.57 |

**A05G0010** M². Confección y amortización encofrado de madera para peldañeado
Precio: 3.15
Confección y amortización de encofrado de madera para peldañeado.

| Código | Ud | Descripción | Rendimiento | Precio | Importe |
|---|---|---|---|---|---|
| M01A0010 | H. | Oficial primera | 0.032 | 16.48 | 0.53 |
| M01A0030 | H. | Peón | 0.06 | 15.77 | 0.95 |
| E01IB0010 | M³. | Madera pino gallego en tablas | 0.003 | 300.24 | 0.90 |
| E01IA0110 | M³. | Madera pino insigne | 0.002 | 360.61 | 0.72 |
| E01MA0020 | Kg. | Clavos 2" | 0.02 | 0.84 | 0.02 |
| %0.01 | % | Medios auxiliares | 1 % | 3.12 | 0.03 |
|  |  | Total |  |  | 3.15 |

**A013** M². Enfoscado fratasado a buena vista, param. vert., 20mm, mortero cem. 1:4
Precio: 31.66
Enfoscado fratasado a buena vista, en paramentos verticales, de 20 mm de espesor, con mortero de cemento (CEM IV/B-P 32,5 N) y arena 1:4 (M-10), incluso regleado, p.p. de malla metálica en unión de fábrica y estructura, remate de huecos y aristas, limpieza y humedecido del soporte y andamiaje.

| Código | Ud | Descripción | Rendimiento | Precio | Importe |
|---|---|---|---|---|---|
| M01A0010 | H. | Oficial primera | 0.6 | 16.48 | 9.89 |
| M01A0030 | H. | Peón | 1.2 | 15.77 | 18.92 |
| A02A0020 | M³. | Mortero 1:4 de cemento CEM IV/B-P 32,5 N | 0.02 | 99.23 | 1.98 |
| E01E0010 | M³. | Agua | 0.005 | 1.26 | 0.01 |
| E37IB0010 | M². | Malla Mortero (Texsa) fibra vidrio impregnada PVC, 10x10mm | 0.2 | 2.48 | 0.50 |
| E31CA0010 | Ud. | Andamio metálico para exteriores | 0.001 | 51.18 | 0.05 |
| %0.01 | % | Medios auxiliares | 1 % | 31.35 | 0.31 |
|  |  | Total |  |  | 31.66 |

Claves: arena de rio 1/4, en paramentos verticales, enfoscado fratasado a buena vista, de 20mm de espesor, mortero de cemento

**A03A0030** M³. Hormigón en masa de fck=15N/mm²
Precio: 84.44
Hormigón en masa de fck=15 N/mm², árido de machaqueo 16 mm máx., confeccionado con hormigonera.

| Código | Ud | Descripción | Rendimiento | Precio | Importe |
|---|---|---|---|---|---|
| M01A0030 | H. | Peón | 2 | 15.77 | 31.54 |
| E01BA0030 | Tm. | Cemento puzolánico, CEM IV/B (P) 32,5 N, ensacado | 0.27 | 103.7 | 28.00 |
| E01CA0010 | Tm. | Arena seca | 0.62 | 13.91 | 8.62 |
| E01CB0070 | Tm. | Árido machaqueo 4-16mm | 1.25 | 10.49 | 13.11 |
| E01E0010 | M³. | Agua | 0.2 | 1.26 | 0.25 |
| QAD0010 | H. | Hormigonera portátil 250 l | 0.5 | 4.15 | 2.08 |
| %0.01 | % | Medios auxiliares | 1 % | 83.60 | 0.84 |
|  |  | Total |  |  | 84.44 |

**A02A0030** M³. Mortero 1:5 de cemento CEM IV/B-P 32,5 N
Precio: 95.25
Mortero 1:5 de cemento CEM IV/B-P 32,5 N y arena, M-7,5, confeccionado con hormigonera, s/RC-03.

| Código | Ud | Descripción | Rendimiento | Precio | Importe |
|---|---|---|---|---|---|
| M01A0030 | H. | Peón | 2.4 | 15.77 | 37.85 |
| E01BA0030 | Tm. | Cemento puzolánico, CEM IV/B (P) 32,5 N, ensacado | 0.3 | 103.7 | 31.11 |
| E01CA0020 | M³. | Arena seca | 1.1 | 20.86 | 22.95 |
| E01E0010 | M³. | Agua | 0.25 | 1.26 | 0.32 |
| QAD0010 | H. | Hormigonera portátil 250 l | 0.5 | 4.15 | 2.08 |
| %0.01 | % | Medios auxiliares | 1 % | 94.31 | 0.94 |
|  |  | Total |  |  | 95.25 |

**A01B0010** M³. Pasta de cemento CEM IV/B-P 32,5 N
Precio: 127.39
Pasta de cemento CEM IV/B-P 32,5 N, amasada a mano, s/RC-03.

| Código | Ud | Descripción | Rendimiento | Precio | Importe |
|---|---|---|---|---|---|
| M01A0030 | H. | Peón | 2 | 15.77 | 31.54 |
| E01BA0030 | Tm. | Cemento puzolánico, CEM IV/B (P) 32,5 N, ensacado | 0.9 | 103.7 | 93.33 |
| E01E0010 | M³. | Agua | 1 | 1.26 | 1.26 |
| %0.01 | % | Medios auxiliares | 1 % | 126.13 | 1.26 |
|  |  | Total |  |  | 127.39 |

**A03A0060** M³. Hormigón en masa HM-20/P/16/I
Precio: 93.78
Hormigón en masa HM-20/P/16/I, confeccionado con hormigonera.

| Código | Ud | Descripción | Rendimiento | Precio | Importe |
|---|---|---|---|---|---|
| M01A0030 | H. | Peón | 2 | 15.77 | 31.54 |
| E01BA0030 | Tm. | Cemento puzolánico, CEM IV/B (P) 32,5 N, ensacado | 0.35 | 103.7 | 36.30 |
| E01CA0010 | Tm. | Arena seca | 0.65 | 13.91 | 9.04 |
| E01CB0070 | Tm. | Árido machaqueo 4-16mm | 1.3 | 10.49 | 13.64 |
| E01E0010 | M³. | Agua | 0.2 | 1.26 | 0.25 |
| QAD0010 | H. | Hormigonera portátil 250 l | 0.5 | 4.15 | 2.08 |
| %0.01 | % | Medios auxiliares | 1 % | 92.85 | 0.93 |
|  |  | Total |  |  | 93.78 |

**A03A0020** M³. Hormigón en masa de fck=12,5N/mm²
Precio: 81.82
Hormigón en masa de fck=12,5 N/mm², árido de machaqueo 32 mm máx., confeccionado con hormigonera.

| Código | Ud | Descripción | Rendimiento | Precio | Importe |
|---|---|---|---|---|---|
| M01A0030 | H. | Peón | 2 | 15.77 | 31.54 |
| E01BA0030 | Tm. | Cemento puzolánico, CEM IV/B (P) 32,5 N, ensacado | 0.245 | 103.7 | 25.41 |
| E01CA0010 | Tm. | Arena seca | 0.62 | 13.91 | 8.62 |
| E01CB0090 | Tm. | Árido machaqueo 16-32 mm | 1.25 | 10.49 | 13.11 |
| E01E0010 | M³. | Agua | 0.2 | 1.26 | 0.25 |
| QAD0010 | H. | Hormigonera portátil 250 l | 0.5 | 4.15 | 2.08 |
| %0.01 | % | Medios auxiliares | 1 % | 81.01 | 0.81 |
|  |  | Total |  |  | 81.82 |

**A058** M³. Hormigón HM-25/B/20, consistencia blanda
Precio: 115.45
Hormigón HM-25/B/20, consistencia blanda, tamaño máx. árido 20 mm, con cemento CEM IV/B (P) 32,5 N, confeccionado con hormigonera.

| Código | Ud | Descripción | Rendimiento | Precio | Importe |
|---|---|---|---|---|---|
| M01A0020 | H. | Oficial segunda | 1.88 | 16.18 | 30.42 |
| M01A0030 | H. | Peón | 1.88 | 15.77 | 29.65 |
| E01BA0030 | Tm. | Cemento puzolánico, CEM IV/B (P) 32,5 N, ensacado | 0.39 | 103.7 | 40.44 |
| E01CA0010 | Tm. | Arena seca | 0.64 | 13.91 | 8.90 |
| T01025 | M³. | Material selecionado | 1.28 | 2 | 2.56 |
| E01E0010 | M³. | Agua | 0.21 | 1.26 | 0.26 |
| QAD0010 | H. | Hormigonera portátil 250 l | 0.5 | 4.15 | 2.08 |
| %0.01 | % | Medios auxiliares | 1 % | 114.31 | 1.14 |
|  |  | Total |  |  | 115.45 |

Claves: con hormigonera, consistencia blanda, tamaño max.arido 20mm, hm-25

**A09C0030** Tm. Mezcla asfáltica en caliente, tipo D-12
Precio: 87.85
Mezcla asfáltica en caliente, tipo D-12, extendida y compactada, incluso fabricación y transporte de planta a obra. Densidad media = 2,40 t/m³.

| Código | Ud | Descripción | Rendimiento | Precio | Importe |
|---|---|---|---|---|---|
| M01A0010 | H. | Oficial primera | 0.15 | 16.48 | 2.47 |
| M01A0030 | H. | Peón | 0.15 | 15.77 | 2.37 |
| E01CB0030 | Tm. | Árido machaqueo 4-8mm (material) | 0.4 | 10.49 | 4.20 |
| E01CB0010 | Tm. | Árido machaqueo 0-4mm | 0.6 | 13.91 | 8.35 |
| E01BA0030 | Tm. | Cemento puzolánico, CEM IV/B (P) 32,5 N, ensacado | 0.03 | 103.7 | 3.11 |
| E01KA0010 | Tm. | Betún asfáltico a granel (material) | 0.065 | 831.41 | 54.04 |
| QAF0060 | H. | Planta aglomerado asfált. 40t/h (maquinaria) | 0.02 | 327.13 | 6.54 |
| QAF0050 | H. | Extend. aglom. Demag 413 pequeña c/maquinista | 0.02 | 36.26 | 0.73 |
| QAA0060 | H. | Pala cargadora Caterp. 966 | 0.02 | 46.46 | 0.93 |
| QAF0040 | H. | Compact. neumát. Dynapac CP 22 c/maquinista | 0.02 | 27.49 | 0.55 |
| QAF0070 | H. | Apisonadora estática | 0.02 | 26.55 | 0.53 |
| QAB0020 | Ud. | Transporte Tm mezcla asfált. planta-tajo | 1 | 3.16 | 3.16 |
| %0.01 | % | Medios auxiliares | 1 % | 86.98 | 0.87 |
|  |  | Total |  |  | 87.85 |

**ATC00100** H. Cuadrilla albañilería formada por Oficial 1ª y Peón
Precio: 32.25
Cuadrilla de albañilería formada por Oficial de 1ª y Peón.

| Código | Ud | Descripción | Rendimiento | Precio | Importe |
|---|---|---|---|---|---|
| M01A0010 | H. | Oficial primera | 1 | 16.48 | 16.48 |
| M01A0030 | H. | Peón | 1 | 15.77 | 15.77 |
|  |  | Total |  |  | 32.25 |

**A09C0010** Tm. Mezcla asfáltica en caliente, tipo G-25
Precio: 87.78
Mezcla asfáltica en caliente, tipo G-25, extendida y compactada, incluso fabricación y transporte de planta a obra. Densidad media = 2,34 t/m³.

| Código | Ud | Descripción | Rendimiento | Precio | Importe |
|---|---|---|---|---|---|
| M01A0010 | H. | Oficial primera | 0.4 | 16.48 | 6.59 |
| M01A0030 | H. | Peón | 0.4 | 15.77 | 6.31 |
| E01CB0010 | Tm. | Árido machaqueo 0-4mm | 0.35 | 13.91 | 4.87 |
| E01CB0030 | Tm. | Árido machaqueo 4-8mm | 0.25 | 10.49 | 2.62 |
| E01CB0050 | Tm. | Árido machaqueo 8-16mm (material) | 0.4 | 10.49 | 4.20 |
| E01KA0010 | Tm. | Betún asfáltico a granel | 0.06 | 831.41 | 49.88 |
| QAF0060 | H. | Planta aglomerado asfált. 40t/h | 0.02 | 327.13 | 6.54 |
| QAF0050 | H. | Extend. aglom. Demag 413 pequeña c/maquinista | 0.02 | 36.26 | 0.73 |
| QAA0060 | H. | Pala cargadora Caterp. 966 | 0.02 | 46.46 | 0.93 |
| QAF0040 | H. | Compact. neumát. Dynapac CP 22 c/maquinista | 0.02 | 27.49 | 0.55 |
| QAF0070 | H. | Apisonadora estática | 0.02 | 26.55 | 0.53 |
| QAB0020 | Ud. | Transporte Tm mezcla asfált. planta-tajo | 1 | 3.16 | 3.16 |
| %0.01 | % | Medios auxiliares | 1 % | 86.91 | 0.87 |
|  |  | Total |  |  | 87.78 |

**A09C0020** Tm. Mezcla asfáltica en caliente, tipo G-20
Precio: 85.99
Mezcla asfáltica en caliente, tipo G-20, extendida y compactada, incluso fabricación y transporte de planta a obra. Densidad media = 2,37 t/m³.

| Código | Ud | Descripción | Rendimiento | Precio | Importe |
|---|---|---|---|---|---|
| M01A0010 | H. | Oficial primera | 0.34 | 16.48 | 5.60 |
| M01A0030 | H. | Peón | 0.34 | 15.77 | 5.36 |
| E01CB0010 | Tm. | Árido machaqueo 0-4mm | 0.4 | 13.91 | 5.56 |
| E01CB0030 | Tm. | Árido machaqueo 4-8mm | 0.3 | 10.49 | 3.15 |
| E01CB0050 | Tm. | Árido machaqueo 8-16mm | 0.3 | 10.49 | 3.15 |
| E01KA0010 | Tm. | Betún asfáltico a granel | 0.06 | 831.41 | 49.88 |
| QAF0060 | H. | Planta aglomerado asfált. 40t/h | 0.02 | 327.13 | 6.54 |
| QAF0050 | H. | Extend. aglom. Demag 413 pequeña c/maquinista | 0.02 | 36.26 | 0.73 |
| QAA0060 | H. | Pala cargadora Caterp. 966 | 0.02 | 46.46 | 0.93 |
| QAF0040 | H. | Compact. neumát. Dynapac CP 22 c/maquinista | 0.02 | 27.49 | 0.55 |
| QAF0070 | H. | Apisonadora estática | 0.02 | 26.55 | 0.53 |
| QAB0020 | Ud. | Transporte Tm mezcla asfált. planta-tajo | 1 | 3.16 | 3.16 |
| %0.01 | % | Medios auxiliares | 1 % | 85.14 | 0.85 |
|  |  | Total |  |  | 85.99 |

**A09A0010** M³. Sub-base granular de zahorra artificial
Precio: 25.55
Sub-base granular de zahorra artificial, incluso compactado, extendido con motoniveladora, regado y apisonado con rulo compactador.

| Código | Ud | Descripción | Rendimiento | Precio | Importe |
|---|---|---|---|---|---|
| M01A0030 | H. | Peón | 0.03 | 15.77 | 0.47 |
| QAF0010 | H. | Camión cist. 10m³ c/bomba y asp. c/cond. | 0.01 | 25.55 | 0.26 |
| QAF0020 | H. | Motoniveladora Caterp. 12 F c/maquinista | 0.01 | 37.83 | 0.38 |
| QAF0040 | H. | Compact. neumát. Dynapac CP 22 c/maquinista | 0.01 | 27.49 | 0.27 |
| E01CG0060 | M³. | Zahorra artificial (todo en uno) | 1.4 | 17.03 | 23.84 |
| E01E0010 | M³. | Agua | 0.06 | 1.26 | 0.08 |
| %0.01 | % | Medios auxiliares | 1 % | 25.30 | 0.25 |
|  |  | Total |  |  | 25.55 |

**A09B0010** M². Riego de imprimación con emulsión ECR-1 (1,2kg/m²)
Precio: 1.06
Riego de imprimación realizado, incluso aportación de arena (3 t por t de riego), extendido.

| Código | Ud | Descripción | Rendimiento | Precio | Importe |
|---|---|---|---|---|---|
| M01A0010 | H. | Oficial primera | 0.01 | 16.48 | 0.16 |
| M01A0030 | H. | Peón | 0.01 | 15.77 | 0.16 |
| E01CB0010 | Tm. | Árido machaqueo 0-4mm | 0.003 | 13.91 | 0.04 |
| E01KA0030 | Kg. | Emulsión asfáltica ECR-1 a granel | 1.2 | 0.49 | 0.59 |
| QAF0030 | H. | Camión bitumin. cap 10t c/cond. bomba mang. | 0.003 | 31.85 | 0.10 |
| %0.01 | % | Medios auxiliares | 1 % | 1.05 | 0.01 |
|  |  | Total |  |  | 1.06 |

**A09B0020** M². Riego de adherencia con emulsión ECR-1 (0,6kg/m²)
Precio: 0.72
Riego de adherencia realizado con emulsión ECR-1 (0,6 kg/m²), extendido.

| Código | Ud | Descripción | Rendimiento | Precio | Importe |
|---|---|---|---|---|---|
| M01A0010 | H. | Oficial primera | 0.01 | 16.48 | 0.16 |
| M01A0030 | H. | Peón | 0.01 | 15.77 | 0.16 |
| E01KA0030 | Kg. | Emulsión asfáltica ECR-1 a granel | 0.6 | 0.49 | 0.29 |
| QAF0030 | H. | Camión bitumin. cap 10t c/cond. bomba mang. | 0.003 | 31.85 | 0.10 |
| %0.01 | % | Medios auxiliares | 1 % | 0.71 | 0.01 |
|  |  | Total |  |  | 0.72 |

**D03CA0010** M³. Horm. HA-25/B/20/I p/armar en zapatas
Precio: 103.2
Hormigón para armar en zapatas aisladas, HA-25/B/20/I, incluso elaboración, vertido, vibrado y curado, s/EHE y C.T.E. DB SE y DB SE-C.

| Código | Ud | Descripción | Rendimiento | Precio | Importe |
|---|---|---|---|---|---|
| M01A0010 | H. | Oficial primera | 0.5 | 16.48 | 8.24 |
| M01A0030 | H. | Peón | 0.5 | 15.77 | 7.89 |
| E01HCB0030 | M³. | Horm. prep. HA-25/B/20/I, transp. 30km planta (material) | 1.02 | 82.55 | 84.20 |
| E01E0010 | M³. | Agua | 0.045 | 1.26 | 0.06 |
| QBA0010 | H. | Vibrador eléctrico | 0.3 | 5.98 | 1.79 |
| %0.01 | % | Medios auxiliares | 1 % | 102.18 | 1.02 |
|  |  | Total |  |  | 103.2 |

**A06B0010** M³. Excavación en zanjas y pozos
Precio: 13.32
Excavación en zanjas y pozos en cualquier clase de terreno con extracción de tierras al borde.

| Código | Ud | Descripción | Rendimiento | Precio | Importe |
|---|---|---|---|---|---|
| M01A0030 | H. | Peón | 0.35 | 15.77 | 5.52 |
| QAA0020 | H. | Retroexcavadora M. F. con cazo | 0.3 | 25.57 | 7.67 |
| %0.01 | % | Medios auxiliares | 1 % | 13.19 | 0.13 |
|  |  | Total |  |  | 13.32 |

**A012** M². Enfoscado fratasado a buena vista, param. vert., 20mm, mortero cem. 1:6
Precio: 31.48
Enfoscado fratasado a buena vista, en paramentos verticales, de 20 mm de espesor, con mortero de cemento (CEM IV/B-P 32,5 N) y arena 1:6 (M-5), incluso regleado, p.p. de malla metálica en unión de fábrica y estructura, remate de huecos y aristas, limpieza y humedecido del soporte y andamiaje.

| Código | Ud | Descripción | Rendimiento | Precio | Importe |
|---|---|---|---|---|---|
| M01A0010 | H. | Oficial primera | 0.6 | 16.48 | 9.89 |
| M01A0030 | H. | Peón | 1.2 | 15.77 | 18.92 |
| A02A0040 | M³. | Mortero 1:6 de cemento CEM IV/B-P 32,5 N | 0.02 | 90.02 | 1.80 |
| E01E0010 | M³. | Agua | 0.005 | 1.26 | 0.01 |
| E37IB0010 | M². | Malla Mortero (Texsa) fibra vidrio impregnada PVC, 10x10mm | 0.2 | 2.48 | 0.50 |
| E31CA0010 | Ud. | Andamio metálico para exteriores | 0.001 | 51.18 | 0.05 |
| %0.01 | % | Medios auxiliares | 1 % | 31.17 | 0.31 |
|  |  | Total |  |  | 31.48 |

Claves: arena de rio 1/6, en paramentos verticales, enfoscado fratasado a buena vista, de 20mm de espesor, mortero de cemento

**A016** M³. Mortero 1:2 (M-160A) de cemento CEM IV/B-P 32,5 N
Precio: 192.17
Mortero de cemento CEM IV/B-P 32,5 N y arena, de dosificación 1:2 (M-160A), confeccionado con hormigonera, s/RC-03.

| Código | Ud | Descripción | Rendimiento | Precio | Importe |
|---|---|---|---|---|---|
| M01A0020 | H. | Oficial segunda | 3.4 | 16.18 | 55.01 |
| M01A0030 | H. | Peón | 3.4 | 15.77 | 53.62 |
| E01BA0030 | Tm. | Cemento puzolánico, CEM IV/B (P) 32,5 N, ensacado | 0.595 | 103.7 | 61.70 |
| E01CA0010 | Tm. | Arena seca | 1.41 | 13.91 | 19.61 |
| E01E0010 | M³. | Agua | 0.264 | 1.26 | 0.33 |
| %0.01 | % | Medios auxiliares | 1 % | 190.27 | 1.90 |
|  |  | Total |  |  | 192.17 |

Claves: dosificacion 1:2, mortero de cemento portland, por medios manuales, elaborado en obra

**A03A0040** m³ Hormigón en masa de fck= 15 N/mm² y encofrado.
Precio: 168
Hormigón en masa de fck= 15 N/mm², árido machaqueo 16 mm máx, colocado, i/encofrado.

| Código | Ud | Descripción | Rendimiento | Precio | Importe |
|---|---|---|---|---|---|
| M01A0030 | H. | Peón | 4.8 | 15.77 | 75.70 |
| E01BA0030 | Tm. | Cemento puzolánico, CEM IV/B (P) 32,5 N, ensacado | 0.27 | 103.7 | 28.00 |
| E01CA0010 | Tm. | Arena seca | 0.62 | 13.91 | 8.62 |
| E01CB0050 | Tm. | Árido machaqueo 8-16mm | 1.25 | 10.49 | 13.11 |
| E01E0010 | M³. | Agua | 0.2 | 1.26 | 0.25 |
| QAD0010 | H. | Hormigonera portátil 250 l | 0.5 | 4.15 | 2.08 |
| M01A0010 | H. | Oficial primera | 2 | 16.48 | 32.96 |
| QBA0010 | H. | Vibrador eléctrico | 0.3 | 5.98 | 1.79 |
| E01IB0010 | M³. | Madera pino gallego en tablas | 0.009 | 300.24 | 2.70 |
| E01IA0110 | M³. | Madera pino insigne | 0.003 | 360.61 | 1.08 |
| E01MA0020 | Kg. | Clavos 2" | 0.06 | 0.84 | 0.05 |
| %0.01 | % | Medios auxiliares | 1 % | 166.34 | 1.66 |
|  |  | Total |  |  | 168 |

**A03A0100** m³ Hormigón en masa HM-30/P/16/IIb CEM II/A-P 42,5R
Precio: 95.3
Hormigón en masa HM-30/P/16/IIb, con cemento CEM II/A-P 42,5R, confeccionado hormigonera.

| Código | Ud | Descripción | Rendimiento | Precio | Importe |
|---|---|---|---|---|---|
| M01A0030 | H. | Peón | 2 | 15.77 | 31.54 |
| E01BA0070 | Tm. | Cemento portland, CEM II/A-P 42,5 R, granel 25km almacén | 0.333 | 98.17 | 32.69 |
| E01CA0010 | Tm. | Arena seca | 1.337 | 13.91 | 18.60 |
| E01CB0070 | Tm. | Árido machaqueo 4-16mm | 0.54 | 10.49 | 5.66 |
| E01E0010 | M³. | Agua | 0.183 | 1.26 | 0.23 |
| QAD0010 | H. | Hormigonera portátil 250 l | 0.5 | 4.15 | 2.08 |
| E01DHB0010 | Lt. | Reductor agua y retardador Conplast RP264 p/hormig. | 1.47 | 1.44 | 2.12 |
| E01DD0010 | l | Fluidif Conplast MR285 p/hormig. (material) | 1 | 1.44 | 1.44 |
| %0.01 | % | Medios auxiliares | 1 % | 94.36 | 0.94 |
|  |  | Total |  |  | 95.3 |

**A05G0020** m² Encofrado y desencof. en paredes de arquetas, cámaras y sótanos.
Precio: 19.63

| Código | Ud | Descripción | Rendimiento | Precio | Importe |
|---|---|---|---|---|---|
| M01A0010 | H. | Oficial primera | 0.47 | 16.48 | 7.75 |
| M01A0030 | H. | Peón | 0.47 | 15.77 | 7.41 |
| E01IB0010 | M³. | Madera pino gallego en tablas | 0.013 | 300.24 | 3.90 |
| E01IA0110 | M³. | Madera pino insigne | 0.001 | 360.61 | 0.36 |
| E01MA0020 | Kg. | Clavos 2" | 0.02 | 0.84 | 0.02 |
| %0.01 | % | Medios auxiliares | 1 % | 19.44 | 0.19 |
|  |  | Total |  |  | 19.63 |

**A05G0030** m² Encofrado y desencof. en losas de cierre de arquetas, cámaras y sótanos.
Precio: 20.61
Encofrado y desencof. en losas de cierre de arquetas, cámaras y sótanos. (8 puestas).

| Código | Ud | Descripción | Rendimiento | Precio | Importe |
|---|---|---|---|---|---|
| M01A0010 | H. | Oficial primera | 0.5 | 16.48 | 8.24 |
| M01A0030 | H. | Peón | 0.5 | 15.77 | 7.89 |
| E01IB0010 | M³. | Madera pino gallego en tablas | 0.013 | 300.24 | 3.90 |
| E01IA0110 | M³. | Madera pino insigne | 0.001 | 360.61 | 0.36 |
| E01MA0020 | Kg. | Clavos 2" | 0.02 | 0.84 | 0.02 |
| %0.01 | % | Medios auxiliares | 1 % | 20.41 | 0.20 |
|  |  | Total |  |  | 20.61 |

**A06C0020** m³ Relleno de zanjas compactado con productos procedentes de las mismas.
Precio: 7.21
Relleno de zanjas compactado por capas de 30 cm de espesor al proctor modificado del 95 %, con productos procedentes de las mismas, incluso riego, aportación de finos y material de préstamos si fuera necesario

| Código | Ud | Descripción | Rendimiento | Precio | Importe |
|---|---|---|---|---|---|
| M01A0030 | H. | Peón | 0.32 | 15.77 | 5.05 |
| E01E0010 | M³. | Agua | 0.2 | 1.26 | 0.25 |
| QAA0060 | H. | Pala cargadora Caterp. 966 | 0.02 | 46.46 | 0.93 |
| QBD0010 | H. | Bandeja vibrante Vibromat con operario | 0.05 | 18.25 | 0.91 |
| %0.01 | % | Medios auxiliares | 1 % | 7.14 | 0.07 |
|  |  | Total |  |  | 7.21 |

**A06D0020** m³ Carga mecánica, transporte tierras vertedero, camión, máx. 10 km
Precio: 3.83
Carga mecánica y transporte de tierras a vertedero, con camión de 18 Tn, con un recorrido máximo de 10 Km.

| Código | Ud | Descripción | Rendimiento | Precio | Importe |
|---|---|---|---|---|---|
| QAB0030 | H. | Camión volquete 2 ejes > 15 t | 0.12 | 26.55 | 3.19 |
| QAA0010 | h | Traxcavator Caterp. 955 (maquinaria) | 0.015 | 40.08 | 0.60 |
| %0.01 | % | Medios auxiliares | 1 % | 3.79 | 0.04 |
|  |  | Total |  |  | 3.83 |

**A03A0050** M³. Hormigón en masa de fck=17,5N/mm²
Precio: 89.23
Hormigón en masa de fck=17,5 N/mm², árido de machaqueo 16 mm máx., confeccionado con hormigonera.

| Código | Ud | Descripción | Rendimiento | Precio | Importe |
|---|---|---|---|---|---|
| M01A0030 | H. | Peón | 2 | 15.77 | 31.54 |
| E01BA0030 | Tm. | Cemento puzolánico, CEM IV/B (P) 32,5 N, ensacado | 0.31 | 103.7 | 32.15 |
| E01CA0010 | Tm. | Arena seca | 0.64 | 13.91 | 8.90 |
| E01CB0070 | Tm. | Árido machaqueo 4-16mm | 1.28 | 10.49 | 13.43 |
| E01E0010 | M³. | Agua | 0.2 | 1.26 | 0.25 |
| QAD0010 | H. | Hormigonera portátil 250 l | 0.5 | 4.15 | 2.08 |
| %0.01 | % | Medios auxiliares | 1 % | 88.35 | 0.88 |
|  |  | Total |  |  | 89.23 |

**D18C0020** Ml. Acometida gral. eléctrica B.T. 4(1x70)mm²
Precio: 31.73
Acometida general eléctrica de B.T. realizada con conductores de cobre 4(1x70) mm² con aislamiento de 0,6/1 kV, canalizados bajo tubo enterrado. Instalada y comprobado su funcionamiento, s/RBT-02. (Sólo cableado y conexionado).

| Código | Ud | Descripción | Rendimiento | Precio | Importe |
|---|---|---|---|---|---|
| M01B0070 | H. | Oficial electricista | 0.15 | 11.92 | 1.79 |
| M01B0080 | H. | Ayudante electricista (mano de obra) | 0.15 | 11.41 | 1.71 |
| E22IB0090 | Ml. | Cable 0,6/1kV de 1x70mm² aisl. PVC (material) | 4 | 6.98 | 27.92 |
| %0.01 | % | Medios auxiliares | 1 % | 31.42 | 0.31 |
|  |  | Total |  |  | 31.73 |

**20072** M². (=1) Pavimento de mezcla bituminosa en caliente, tipo D-12, con árido de mármol
Precio: 87.46
Pavimento de mezcla bituminosa en caliente, tipo D-12, con árido de mármol, incluso pulido.

| Código | Ud | Descripción | Rendimiento | Precio | Importe |
|---|---|---|---|---|---|
| M01A0010 | H. | Oficial primera | 1.4 | 16.48 | 23.07 |
| M01A0030 | H. | Peón | 1.8 | 15.77 | 28.39 |
| T04007 | Tm. | Mezcla bituminosa en caliente D-12, con árido de mármol (material) | 0.145 | 151.55 | 21.97 |
| QAF0050 | H. | Extend. aglom. Demag 413 pequeña c/maquinista | 0.004 | 36.26 | 0.15 |
| QAF0040 | H. | Compact. neumát. Dynapac CP 22 c/maquinista | 0.004 | 27.49 | 0.11 |
| QAB0020 | Ud. | Transporte Tm mezcla asfált. planta-tajo | 0.145 | 3.16 | 0.46 |
| QBF0020 | H. | Máquina fratasadora (maquinaria) | 0.6 | 20.73 | 12.44 |
| %0.01 | % | Medios auxiliares | 1 % | 86.59 | 0.87 |
|  |  | Total |  |  | 87.46 |

## Recursos

**QAA0040** H. Retroexcavadora M.F. c/martillo rompedor
Retroexcavadora M.F. con martillo rompedor.

**QAA0030** H. Retroexcav Caterp. 214 B c/mart romp s/neumát
Retroexcavadora Caterpillar 214 B con martillo rompedor sobre neumáticos.

**E31AA0030** ud Elementos metálicos p/apeos para 1 m²
Elementos metálicos para apeos (puntales y sopandas), para un m²

**QAA0080** H. Pala cargadora Caterp. 920
Pala cargadora Caterpillar 920.

**QAF0010** H. Camión cist. 10m³ c/bomba y asp. c/cond
Camión cisterna 10 m³ con bomba y aspersores, alquilado con conductor.

**QAF0040** H. Compact. neumát. Dynapac CP 22 c/maquinista
Compactador neumático Dynapac CP 22 con maquinista.

**QAF0020** H. Motoniveladora Caterp. 12 F c/maquinista
Motoniveladora Caterpillar 12 F con maquinista.

**E01BA0030** Tm. Cemento puzolánico, CEM IV/B (P) 32,5 N, ensacado
Cemento puzolánico, CEM IV/B (P) 32,5 N, UNE-EN 197-1, tipo IV/B, con puzolana natural (P), clase de resistencia 32,5 N/mm² y resistencia inicial normal, ensacado.

**E01HCA0010** M³. Horm prep HM-20/B/20/I, transp. 30km planta
Hormigón preparado HM-20/B/20/I, transp. a 30 km de la planta.

**E01AB0020** M². Malla electros. cuadrícula 15x30cm, ø 5-5mm
Malla electrosoldada ME 15x30 cm, ø 5-5 mm B 500 T 6x2,20 m, UNE 36092.

**E13CA0010** Kg. Fibra polipropil. 12 mm anti fisuración horm. Fibrecrete
Fibra polipropileno monofilamentada 12 mm, p/evitar fisuración en hormigón, Fibrecrete.

**E01HCC0060** M³. Horm. prep. HA-30/B/20/IIIa, transp. 30 km planta
Hormigón preparado HA-30/B/20/IIIa, transp. a 30 km de la planta.

**E13DA0150** Ud. Separ. hormigón r 40-50 mm uso universal, Fosroc
Separador de hormigón, r 40-50 mm, de uso universal, Fosroc.

**E01HCB0040** M³. Horm. prep. HA-25/B/20/IIa, transp. 30 km planta
Hormigón preparado HA-25/B/20/IIa, transp. a 30 km de la planta.

**E13DA0040** Ud. Separ. plást. arm. horiz. D=12-20 r 40 mm Fosclip
Separador plástico arm. horizontal, D=12-20, recub. 40 mm, Fosclip.

**E13DA0130** Ud. Separ. plást. arm. vert. r 50 mm D acero 12-20, Fosrueda
Separador plástico arm. vertical, r 50 mm, D acero 12-20, Fosrueda.

**E01AA0020** Kg. Acero corrugado B 500 S varios diámetros
Acero corrugado B 500 S, UNE 36068, varios diámetros.

**E01AB0060** M². Malla electros. cuadrícula 15x15cm, ø 6-6mm
Malla electrosoldada ME 15x15 cm, ø 6-6 mm B 500 S 6x2,20 m, UNE 36092.

**E35LAD0060** Lt. Imprim. p/superf. hierro, Sealkyd anticorrosivo fosfato de cinc
Imprimación anticorrosiva para superficies de hierro, marrón claro, Sealkyd anticorrosivo fosfato de cinc (13-15 m²/l).

**E35EC0010** Lt. Pintura esmalte met. martelé anticorr. Hammerite
Pintura al esmalte metálico martelé, anticorrosiva, Hammerite.

**E01ACAK0010** Kg. Acero perfil laminado HEB, UPN, IPE
Acero perfiles laminados en caliente: HEB, UPN, IPE...(precio medio), acero S 275 JR, UNE-EN 10025.

**E35LAD0120** Lt. Imprim. antioxi. electr. int./ext. Palmcolor Minio Plomo
Imprimación antioxidante electrolítica, int./ext., Palmcolor Minio de Plomo.

**E09F0020** Ud. p.p. pequeño material (electrodos, discos)
P.p. pequeño material (electrodos, discos...).

**E01ACBD0010** Kg. Acero perfil hueco
Perfil hueco conformado en frío, CFRHS y CFCHS, acero S 275 J0 H, UNE-EN 10219, (precio medio).

**E01ACAJ0010** Ud. Chapa acero laminado, 300x300x20mm
Chapa de acero laminado en caliente, 300x300x20 mm, para placa de cimentación, acero S 275 JR, UNE-EN 10025.

**E01ACAJ0030** Ud. Chapa acero laminado, 400x400x25mm
Chapa de acero laminado en caliente, 400x400x25 mm, para placa de cimentación, acero S 275 JR, UNE-EN 10025.

**E01ACAJ0050** Ud. Chapa acero laminado, 500x500x30mm
Chapa de acero laminado en caliente, 500x500x30 mm, para placa de cimentación, acero S 275 JR, UNE-EN 10025.

**E01ACAI0090** Kg. Perfil laminado rectangular 80.8
Perfil laminado en caliente, rectangular (pletina) 80.8 mm, acero S 275 JR, UNE-EN 10025.

**E01ACBB0220** Ml. Perfil hueco cuadrado 50.3
Perfil hueco cuadrado, conformado en frío, CFRHS 50x50x3 mm, acero S 275 J0 H, UNE-EN 10219.

**E09CA0070** M². Chapa acero galvaniz. 2mm
Chapa acero galvanizado 2 mm.

**E01ACBC0040** Ml. Perfil hueco rectangular 120.80.5mm
Perfil hueco rectangular, conformado en frío, CFRHS 120.80.5 mm, acero S 275 J0 H, UNE-EN 10219.

**E10AB0020** Ud. Bloque horm. vibrado 20x25x50cm
Bloque de hormigón vibrado de 20x25x50 cm, categoría I o II, UNE-EN 771-3, con marcado CE.

**E01AA0010** Kg. Acero corrugado B 400 S varios diámetros
Acero corrugado B 400 S, UNE 36068, varios diámetros.

**E13DA0100** Ud. Separ. plást. arm. vert. r 30mm D acero 8-12mm Fosultra
Separador plástico arm. vertical, r 30 mm, D acero 8-12 mm, Fosultra.

**E13DA0030** Ud. Separ. plást. arm. horiz. D=0-30mm r 30mm Fosilla 30
Separador plástico arm. horizontal, D=0-30 mm tipo mesa, recub. 30 mm, Fosilla 30.

**E10AB0040** Ud. Bloque horm. 12x25x50cm
Bloque de hormigón de 12x25x50 cm, categoría I o II, UNE-EN 771-3, con marcado CE.

**E37IB0010** M². Malla Mortero (Texsa) fibra vidrio impregnada PVC, 10x10mm
Malla Mortero (Texsa) de fibra de vidrio impregnada de PVC, luz malla 10x10 mm, p/refuerzos de morteros en general.

**E10FB0050** Ud. Balaustre horm. bl. 8x4cm, h=60cm, BAL-400 SAS
Balaustre rectangular p/barandilla de hormigón blanco, mod. BAL-400, SAS, 8x4 cm, h=60 cm (3 ud/m).

**E10FB0080** Ud. Remate (pasam.) p/barand. horm. bl., 50x15x8,5cm, RBAL-B, SAS
Remate (pasamanos) p/barandilla de hormigón blanco, tipo RBAL-B SAS, de 50x15x8,5 cm, p/balaustres mod. BAL 400 y 402.

**E10FB0090** Ud. Base p/barandilla horm. bl., LO-250, 50x25x4cm, SAS
Base (albardilla o cubremuros) p/barandilla de hormigón blanco BAL 400 y 402, tipo LO-250, de 50x25x4 cm, SAS.

**E01FA0070** Kg. Adhesivo cementoso C 2TE SI, rev./pavim. int./ext. Weber.col flex
Adhesivo cementoso C 2TE SI (UNE-EN 12004), blanco p/revestimientos y pavimentos int./ext., adherencia mejorada, deslizamiento reducido, tiempo abierto ampliado y deformable, con marcado CE, Weber.col flex.

**E01FB0040** Kg. Mortero de rejuntado cementoso mejorado, CG 2 W Ar, color p/juntas a=3 a 30mm, Weber.color flex
Mortero de rejuntado cementoso mejorado, CG 2 W Ar(UNE-EN 13888), deformable p/juntas color a=3-30 mm pared/suelos, int./ext., absorción de agua reducida, alta resistencia a la abrasión, con marcado CE, Weber.color flex.

**T02001** M². Baldosa hidráulica 25x25cm
Baldosa hidráulica 25x25 cm.
Claves: baldosa hidraulica

**T02011** M². Baldosa hidráulica 33x33cm
Baldosa hidráulica 33x33 cm.

**E33BA0090** M². Loseta hidráulica 30x30cm gris
Loseta hidráulica 30x30 cm gris.

**e42.0150** Ud. Loseta hidráulica de 100x30x5cm
Loseta hidráulica de 100x30x5 cm.

**T01018** M². Piedra natural (basáltica) 3cm
Piedra natural (basáltica) de 3 cm de espesor.
Claves: piedra caliza

**T01027** M². Piedra natural (pórfido) 6cm
Piedra natural (pórfido) de 6 cm de espesor.

**T01019** M². Mármol importación 2cm
Mármol de importación de 2 cm de espesor.

**T01020** M². Granito rosa Porriño
Claves: granito rosa porriño

**T02005** Ud. Adoquín granito 16/20x10/12x10/12cm
Adoquín de granito de 16/20x10/12x10/12 cm.

**E01CB0010** Tm. Árido machaqueo 0-4mm
Árido de machaqueo 0-4 mm.

**E.42.2274** M². Loseta de piedra natural de basalto lávico 40x20x4cm
Loseta de piedra natural de basalto lávico con caras al corte de 40x20x4 cm.

**E.42.2270** M². Adoquín de piedra natural de basalto lávico 20x10x4cm
Adoquín de piedra natural de basalto lávico con caras al corte de 20x10x4 cm.

**E.42.2271** M². Adoquín de piedra natural de basalto lávico 20x10x8cm
Adoquín de piedra natural de basalto lávico con caras al corte de 20x10x8 cm.

**E.42.2269** M². Adoquín de piedra natural de basalto lávico 20x10x4cm acanalado
Adoquín de piedra natural de basalto lávico con caras al corte de 20x10x4 cm, con piezas especiales acanaladas.

**T02016** M². Loseta de granito de 3cm de espesor
Loseta de granito de 3 cm de espesor.

**E34AE0010** Ml. Basalto Molinero bordillo cara corte máquina 60x20x12cm
Basalto Molinero bordillo cara corte máquina 60x20x12 cm.

**E34AE0020** Ml. Basalto Xiamen bordillo caras cizalladas 60x20x8cm
Basalto Xiamen bordillo caras cizalladas 60x20x8 cm.

**E34AE0030** Ml. Basalto Xiamen bordillo caras cizalladas 60x25x12,5cm
Basalto Xiamen bordillo caras cizalladas 60x25x12,5 cm.

**E34AA0630** Ml. Pórfido mixto gris bordillo flameado LLx15x25/30cm
Pórfido mixto gris bordillo caras flameadas LLx15x25/30 cm.

**E34AE0050** Ml. Pórfido ocre bordillo flameado LLx20x25x10cm
Pórfido ocre bordillo caras flameadas LLx20x25x10 cm.

**E34AE0080** Ml. Pórfido mixto rojo bordillo flameado LLx25x30x8cm
Pórfido mixto rojo bordillo caras flameadas LLx25x30x8 cm.

**E.42.2272** Ml. Bordillo de piedra natural al corte de gabro negro 50x20x25cm
Bordillo de piedra natural al corte de gabro negro de 50x20x25 cm.

**e10.0200** Ml. Bordillo de piedra natural de basalto lávico al corte 50x12x25cm
Bordillo de piedra natural de basalto lávico al corte de 50x12x25 cm.

**T02004** M². Adoquín hormigón 20x10x7cm color gris
Adoquín de hormigón de 20x10x7cm, color gris, rectangular.
Claves: color gris

**T02006** M². Losa 40x20x6cm color
Losa 40x20x6 cm color.

**E33LA0090** Ml. Bordillo hormigón fck=30N/mm², 100x30x15-18cm
Bordillo de hormigón fck = 30 N/mm², 100x30x15-18 cm.

**E01CB0040** M³. Árido machaqueo 4-8mm
Árido de machaqueo 4-8 mm.

**E33MA0010** M². Pav. continuo horm. estampado Tennisquick colocado
Pavimento continuo de hormigón estampado Tennisquick, colocado.

**E33MA0020** M². Pav. horm. impreso p/paseos, solarium Pavistamp colocado
Pavimento de hormigón impreso, p/paseos, solarium, tráfico de turismos, Pavistamp, colocado.

**E33MA0030** M². Pav. horm. impreso p/tráfico pesado Pavistamp colocado
Pavimento de hormigón impreso, p/tráfico de vehículos pesados, Pavistamp, colocado.

**E33MA0040** Ml. Cenefa horm. impreso p/paseos, solarium Pavistamp colocada
Cenefa de hormigón impreso, p/paseos, solarium, tráfico de turismos, Pavistamp, colocada.

**E33MA0050** Ml. Cenefa horm. impreso p/tráfico pesado Pavistamp colocada
Cenefa de hormigón impreso, p/tráfico de vehículos pesados, Pavistamp, colocada.

**MT930aa** M². Rígola de 40x20cm
Rígola de 40x20 cm, suministrada a pie de obra.

**MT930ab** M². Rígola de 40x25cm
Rígola de 40x25 cm, suministrada a pie de obra.

**MT930ac** M². Rígola de 40x30cm
Rígola de 40x30 cm, suministrada a pie de obra.

**e42.0151** Ml. Rígola de 30x30x8cm de H.V. de Mata
Rígola de 30x30x8 cm de hormigón vibrado de Mata.

**E.10.0200** Ml. Rígola de hormigón prefabricado 50x20x15-18cm
Rígola de homigón prefabricado de 50x20x15-18 cm.

**E01HBB0040** M³. Horm. prep. HA-25/P/20/IIa, bomb. transp. 30km planta
Hormigón preparado HA-25/P/20/IIa, bombeado, transporte a 30 km de la planta.

**WW00300** Ud. Material complementario o pzas. especiales
Material complementario o piezas especiales.

**E01AB0010** M². Malla electros. cuadrícula 15x15cm, ø 5-5mm
Malla electrosoldada ME 15x15 cm ø 5-5 mm B 500 T 6x2,20 m, UNE 36092.

**E01CF0010** kg Arido sílice pavimento continuo 2,5 mm
Arido de sílice para pavimento continuo 2,5 mm

**E33MD0010** kg Mortero epoxi autonivelante e=3 mm p/pav.horm., Nitoflor SL 3000
Mortero epoxi autonivelante e=3 mm como acabado en pavimentos de hormigón, Nitoflor SL 3000

**E33MC0010** m² Pav césped artif Tennisquick SF Tenis 2020 coloc
Pavimento de césped artificial, Tennisquick SF Tenis 2020, colocado

**E33MC0030** m² Pav césped artif Tennisquick HPF C coloc
Pavimento de césped artificial, Tennisquick HPF C, colocado

**d06.3310** M². Sistema antideslizante coloreado para uso en vías públicas
Sistema antideslizante coloreado para su uso en vías públicas compuesto por una resina de poliuretano y un árido 100% Bauxita Calcinada con un porcentaje mínimo de alúmina del 85% y granulometría media de 1 a 3,55 mm.

**E33LC0020** Ud. Bordillo recto alcorque de hormigón 80x20x10,5-14cm
Bordillo recto alcorque de hormigón 80x20x10,5-14 cm.

**E33LC0050** Ud. Bordillo L alcorque esquina de hormigón 20x20x20x10,5cm
Bordillo L alcorque esquina de hormigón 20x20x20x10,5 cm.

**E09DA0050** M². Reja galv. electrofundida #30x30mm pletina-plet. 25x2mm
Reja galvanizada electrofundida #30x30 mm pletina- pletina 25x2 mm.

**E33LC0060** Ud. Bordillo L alcorque esquina de hormigón 50x50x30x9,5cm
Bordillo L alcorque esquina de hormigón 50x50x30x9,5 cm.

**E33LC0040** Ud. Bordillo recto alcorque de hormigón 50x30x9,5cm
Bordillo recto alcorque de hormigón 50x30x9,5 cm.

**E33LC0030** Ud. Bordillo recto alcorque de hormigón 100x30x9,5cm
Bordillo recto alcorque de hormigón 100x30x9,5 cm.

**E33LC0010** Ud. Bordillo curvo alcorque hormigón 50x30x15-18cm D int.=100cm
Bordillo curvo alcorque de hormigón 50x30x15-18 cm D int.=100 cm (6 ud/alcorque).

**E01ACAE0030** Kg. Perfil laminado L 50.5
Perfil laminado en caliente, L 50.5 mm, acero S 275 JR, UNE-EN 10025.

**E32AFA0040** Ud. Alcorque fund. dúctil D ext. 100cm D int. 45cm Fábregas
Alcorque fundición dúctil D ext. 100 cm, D int. 45 cm, C-47B, Fábregas.

**E34AA0060** M². Basalto Molinero baldosa 60x30x2/60x40x2cm
Basalto Molinero baldosa 60x30x2 / 60x40x2 cm.

**E34AG0100** Ud. Taladro en chapado piedra o mármol natural
Taladro en chapado de piedra o mármol natural.

**E34AA0070** M². Basalto Molinero baldosa 60x30x3/60x40x3cm
Basalto Molinero baldosa 60x30x3 / 60x40x3 cm.

**E01FA0030** Kg. Adhesivo cementoso C 2TE, Colacem Compac gris
Adhesivo cementoso C 2TE (UNE-EN 12004), adherencia mejorada, desliz. reducido y tiempo abierto ampliado, p/coloc. en capa fina, pav. y rev. cerámicos, int. y ext., Colacem Compac gris, de Ardex.

**E01FB0110** Kg. Mortero de rejuntado cementoso juntas 0-4mm Ardex FS
Mortero de rejuntado cementoso p/sellado juntas baldosas cerámicas y piedra natural, 0-4 mm Ardex FS.

**P0394** Ml. Albardilla rústica 15/35x10cm
Albardilla rústica 15/35x10 cm.

**E18KB0010** Kg. Revest. elástico para impermeab. Nitocote 190
Revestimiento elástico para impermeabilización, Nitocote 190 (2 kg/m²) a base de copolímero estireno/acrilato en emulsión acuosa, de Fosroc.

**E34AA0920** m² Piedra Arucas L libre e=2 cm a=10-24/42-62 cm gris/azul/amarilla Ayagaures cortada
Piedra Arucas largo libre, e=2 cm,ancho de 10-24/42-62 cm gris/azul/amarilla Ayagaures

**E34AA0960** m² Piedra Arucas L fijo e=2 cm a=10-24/42-62 cm gris/azul/amarilla Ayagaures cortada
Piedra Arucas largo fijo, e=2 cm, ancho de 10-24/42-62 cm gris/azul/amarilla Ayagaures cortada

**E35.0051** H. Cortadora de juntas Cyma (lubri. líquida)
Cortadora de juntas Cyma (lubricación líquida).

**E01BA0070** Tm. Cemento portland, CEM II/A-P 42,5 R, granel 25km almacén
Cemento portland, CEM II/A-P 42,5 R, UNE-EN 197-1, tipo II/A, con puzolana natural (P), clase de resistencia 42,5 N/mm² y alta resistencia inicial, a granel, a 25 km de almacén.

**QAF0030** H. Camión bitumin. cap 10t c/cond. bomba mang
Camión bituminador cap. 10 t con conductor, bomba y manguera.

**QAF0050** H. Extend. aglom. Demag 413 pequeña c/maquinista
Extendedora aglomerado Demag 413 pequeña con maquinista.

**QAB0020** Ud. Transporte Tm mezcla asfált. planta-tajo
Transporte Tm mezcla asfáltica planta-tajo.

**T04002** Tm. Mezcla bituminosa en caliente G-20
Claves: mezcla bituminosa en caliente, arido calcareo

**QAA0060** H. Pala cargadora Caterp. 966
Pala cargadora Caterpillar 966.

**T04003** Tm. Mezcla bituminosa en caliente V-A
Claves: mezcla bituminosa en caliente

**MT0720b** Tm. Betún asfáltico modificado tipo BM-2
Betún asfáltico modificado con polímeros tipo BM-2, según art. 215 del PG-3.

**MT0720c** Tm. Betún asfáltico modificado tipo BM-3a
Betún asfáltico modificado con polímeros tipo BM-3a, según art. 215 del PG-3.

**E35LAD0010** l Impr. anticorr sintética rojo óxido Alciglos
Impr. anticorrosiva sintética rojo óxido Alciglos.

**E09DA0070** M². Reja galv. electrofundida #30x60 pletina-plet. 30x2
Reja galvanizada electrofundida #30x60 pletina- pletina 30x2.

**UU02200** Ud. Punta de lanza 65x190mm diag. interior 16mm
Punta de lanza 65x190 mm diagonal interior 16 mm.

**UU01200** Ud. Macolla intermedia 70x35mm diag. interior 16mm
Macolla intermedia 70x35 mm diagonal interior 16 mm.

**UU01100** Ud. Macolla de base 40x35mm diag. interior 16mm
Macolla de base 40x35 mm diagonal interior 16 mm.

**UU01000** Ud. Macolla de anilla 20x35mm diag. interior 16mm
Macolla de anilla 20x35 mm diagonal interior 16 mm.

**E01ACBC0010** m Perfil hueco rectangular 60.40.3 (granall. y pint.)
Perfil hueco rectangular, conformado en frío, CFRHS 60.40.3 mm (granallado y pintado), acero S 275 J0 H, UNE-EN 10219.

**E01ACBB0010** m Perfil hueco cuadrado 30.3 (granall. y pint.)
Perfil hueco redondo, conformado en frío, CFRHS 30x30x3 mm (granallado y pintado), acero S 275 J0 H, UNE-EN 10219.

**E01ACAE0010** kg Perfil laminado L 40.4
Perfil laminado en caliente, L 40.4 mm, acero S 275 JR, UNE-EN 10025.

**E09BC0080** m² Enrejado simple torsión plast. 50x50 mm, D=2,1 mm
Enrejado simple torsión plastificado tipo 50/17/14, luz malla 50x50 mm, alambre D=2,1 mm

**E10GA0010** m Cercado h=2 m enrej ST plastif 50/17/14 Lux Rivisa
Cercado h=2 m, enrejado simple torsión plastificado 50/17/14, Lux Rivisa

**E10GA0020** m Cercado h=2 m enrej ST plastif 50/17/14+3h Lux Rivisa
Cercado h=2 m, enrejado simple torsión plastificado 50/17/14 + 3h, Lux Rivisa

**E10GA0030** m Cercado h=3 m enrej ST plastif 50/17/14 Lux Rivisa
Cercado h=3 m, enrejado simple torsión plastificado 50/17/14, Lux Rivisa

**E10GA0060** m Cercado malla electros plastif h=2 m Jardithor Rivisa
Cercado malla electrosoldada plastificada h=2 m, Jardithor Rivisa

**E10GA0080** m Verja malla electros plastif h=2 m Fax-1 Rivisa
Verja de malla electrosoldada plastificada h=2 m, Fax-1 Rivisa

**E10GA0090** m Verja bastidores perfiles acero h=2 m Ultra Rivisa
Verja de bastidores de perfiles de acero h=2 m, Ultra Rivisa

**E10GA0100** m Verja malla electros entre bastid h=1.5 m Classic Rivisa
Verja de malla electrosoldada entre bastidores, h=1.5 m, Classic Rivisa

**E10GB0010** ud Pta met p/cerram ext 1 H abat. 1.00x2.00 m galv y plast i/cerrad Fax Rivisa
Puerta metálica p/cerramiento ext.1 H abat. 1.00x2.00 m, galvan.y plastif. i/cerrad, Fax Rivisa

**E10GB0020** ud Pta met p/cerram ext 2 H abat. 3.00x2.00 m galv y plast i/cerrad Fax Rivisa
Puerta metálica p/cerramiento ext.2 H abat. 3.00x2.00 m, galvan.y plastif. i/cerrad, Fax Rivisa

**E10GB0030** ud Pta met p/cerram ext 1 H abat. 1.00x2.00 m galv y plast i/cerrad Calitax Rivisa
Puerta metálica p/cerramiento ext.1 H abat. 1.00x2.00 m,galv.y plast, i/cerrad, Calitax Rivisa

**E10GB0040** ud Pta met p/cerram ext 2 H abat. 4.00x2.00 m galv y plast i/cerrad Calitax Rivisa
Puerta metálica p/cerramiento ext.2 H abat. 4.00x2.00 m,galv.y plast, i/cerrad, Calitax Rivisa

**E10GB0050** ud Pta met corred 3.00x2.00m Super Rivisa i/cerrad y autom compl
Puerta metál. corredera 3.00x2.00m Super Rivisa, i/cerradura y automatismo, compl

**E10GB0060** ud Pta met corred 4.00x2.00m Super Rivisa i/cerrad y autom compl
Puerta metál. corredera 4.00x2.00m Super Rivisa, i/cerradura y automatismo, compl

**E10GB0070** ud Pta met corred 5.00x2.00m Super Rivisa i/cerrad y autom compl
Puerta metál. corredera 5.00x2.00m Super Rivisa, i/cerradura y automatismo, compl

**MTB400ua** Ud. Poste U-120 120x80x6mm
Poste U-120 de 120x80x6 mm, suministrado a pie de obra.

**MTB400ue** Ud. Dispositivo de unión al poste 3N C137x110x6mm
Dispositivo de unión al poste 3N C137x110x6 mm, suministrado a pie de obra.

**MTB400ja** Ud. Pieza para sustentación valla inferior
Pieza para sustentación de valla inferior, suministrada a pie de obra.

**MTB400fa** Ml. BHSPJ
Barrera de hormigón simple perfil J, suministrada a pie de obra.

**MTB400mad** Ml. Valla de madera de perfil circular D 20cm
Valla de madera de perfil circular de 20 cm de diámetro.

**T03005** Ud. Pate ac. galv. 32x25cm D=18mm
Pate de acero galvanizado 32x25 cm D=18 mm.

**T03030** Ud. Cono asimetr. D=100/62cm, h=60cm
Cono asimétrico D=100/62 cm y h=60 cm.

**E28BC0010** Ud. Reg. reforz. D 600mm D-400, tapa/marco fund. dúctil Saint Gobain
Registro reforzado D 600 mm (B-1), tapa y marco, D-400, UNE-EN 124, fundición dúctil Rexel Saint Gobain.

**E28EB0270** Ml. Tub. PVC-U saneam. D 160mm j. elást. Terrain
Tubería PVC-U saneamiento D 160 mm junta elástica, e=4,0 mm, UNE EN 1401-1, serie SN-4, Terrain.

**E28EB0280** Ml. Tub. PVC-U saneam. D 200mm j. elást. Terrain
Tubería PVC-U saneamiento D 200 mm junta elástica, e=4,9 mm, UNE EN 1401-1, serie SN-4, Terrain.

**E28EB0300** Ml. Tub. PVC-U saneam. D 315mm j. elást. Terrain
Tubería PVC-U saneamiento D 315 mm junta elástica, e=7,7 mm, UNE EN 1401-1, serie SN-4, Terrain.

**E28EB0310** Ml. Tub. PVC-U saneam. D 400mm j. elást. Terrain
Tubería PVC-U saneamiento D 400 mm junta elástica, e=9,8 mm, UNE EN 1401-1, serie SN-4, Terrain.

**T03003** Ud. Rejilla de fundición 40x30x5cm
Rejilla de fundición de 40x30x5 cm.
Claves: fundicion

**MTD411aa** Ud. Sumidero de 30x20cm
Sumidero de 30x20 cm.

**MTD411ba** Ud. Rejilla de fundición de 30x20cm
Rejilla de fundición de 30x20 cm, según norma UNE EN 1563.

**MTD411ab** Ud. Sumidero de 30x30cm
Sumidero de 30x30 cm.

**MTD411bb** Ud. Rejilla de fundición de 30x30cm
Rejilla de fundición de 30x30 cm, según norma UNE EN 1563.

**MTD411ac** Ud. Sumidero de 40x20cm
Sumidero de 40x20 cm.

**MTD411bc** Ud. Rejilla de fundición de 40x20cm
Rejilla de fundición de 40x20 cm, según norma UNE EN 1563.

**MTD411ad** Ud. Sumidero de 40x30cm
Sumidero de 40x30 cm.

**MTD411bd** Ud. Rejilla de fundición de 40x30cm
Rejilla de fundición de 40x30 cm, según norma UNE EN 1563.

**MTD411ae** Ud. Sumidero de 50x30cm
Sumidero de 50x30 cm.

**MTD411be** Ud. Rejilla de fundición de 50x30cm
Rejilla de fundición de 50x30 cm, según norma UNE EN 1563.

**E28BE0010** ud Reja desag C-250 fund dúctil "Duero" 600x350 mm i/marco Saint Gobain
Reja desagüe articul. antirrobo, fund. dúctil "Duero", 600x350 mm, i/marco, C-250, UNE-EN 124, Saint Gobain

**E24BC0670** Ml. Tub. PVC-U presión j. elast. 10atm D 200mm Adequa
Tubería PVC-U presión junta elástica 10 atm DN(exterior) 200 mm, e=7,7 mm, UNE EN 1452-2, Adequa de Uralita.

**E24BB0010** Ml. Tub. presión fund. dúct. centr. DN 60mm i/junta
Tubería presión fundición dúctil centrifugada DN(interior) 60 mm, UNE EN 545, PN 64, incluso p.p. junta Saint Gobain K9.

**E24BB0030** Ml. Tub. presión fund. dúct. centr. DN 100mm i/junta
Tubería presión fundición dúctil centrifugada DN(interior) 100 mm, UNE EN 545, PN 64 incluso p.p. junta Saint Gobain K9.

**E24BB0050** Ml. Tub. presión fund. dúct. centr. DN 150mm i/junta
Tubería presión fundición dúctil centrifugada DN(interior) 150 mm, UNE EN 545, PN 64 incluso p.p. junta Saint Gobain K9.

**E24BB0060** Ml. Tub. presión fund. dúct. centr. DN 200mm i/junta
Tubería presión fundición dúctil centrifugada DN(interior) 200 mm, UNE EN 545, PN 62 incluso p.p. junta Saint Gobain K9.

**E24BAA0270** Ml. Tubería PE-40, B.D. PN 10 D=20mm Canplástica
Tubería polietileno B.D. PE-40, 10 atm DN(exterior) 20 mm, e=3,0 mm, UNE EN 12201-2, Canplástica.

**E24BAA0280** Ml. Tubería PE-40, B.D. PN 10 D=25mm Canplástica
Tubería polietileno B.D. PE-40, 10 atm DN(exterior) 25 mm, e=3,5 mm, UNE EN 12201-2, Canplástica.

**E24BAA0290** Ml. Tubería PE-40, B.D. PN 10 D=32mm Canplástica
Tubería polietileno B.D. PE-40, 10 atm DN(exterior) 32 mm, e=4,4 mm, UNE EN 12201-2, Canplástica.

**E24BAA0300** Ml. Tubería PE-40, B.D. PN 10 D=40mm Canplástica
Tubería polietileno B.D. PE-40, 10 atm DN(exterior) 40 mm, e=5,5 mm, UNE EN 12201-2, Canplástica.

**E24BAA0310** Ml. Tubería PE-40, B.D. PN 10 D=50mm Canplástica
Tubería polietileno B.D. PE-40, 10 atm DN(exterior) 50 mm, e=6,9 mm, UNE EN 12201-2, Canplástica.

**E24BAA0320** Ml. Tubería PE-40, B.D. PN 10 D=63mm Canplástica
Tubería polietileno B.D. PE-40, 10 atm DN(exterior) 63 mm, e=8,6 mm, UNE EN 12201-2, Canplástica.

**T03022** Ud. Válvula de compuerta D=60mm
Válvula de compuerta D=60 mm.

**T03018** Ud. Unión Gibault clase D, 60mm
Unión Gibault clase D, 60 mm.

**E24GA0030** Ud. Válv. comp. DN 100mm PN 16 fund. dúctil Euro-20 i/bridas
Válvula de compuerta DN 100 mm, PN 16 fundición dúctil Euro-20, tipo 23 Saint Gobain, i/bridas.

**E24GA0050** Ud. Válv. comp. DN 150mm PN 16 fund. dúctil Euro-20 i/bridas
Válvula de compuerta DN 150 mm, PN 16 fundición dúctil Euro-20, tipo 23 Saint Gobain, i/bridas.

**E24GA0060** Ud. Válv. comp. DN 200mm PN 16 fund. dúctil Euro-20 i/bridas
Válvula de compuerta DN 200 mm, PN 16 fundición dúctil Euro-20, tipo 23 Saint Gobain, i/bridas.

**T02009** Kg. Mezcla grano mármol y resina
Mezcla grano de mármol y resina.

**E28BA0270** Ud. Reg. peat. B-125 D=600mm tapa/marco fund. dúctil Norinco TR
Registro peatonal D=600 mm, tapa y marco, fundición dúctil, B-125, UNE-EN 124, Norinco TR.

**E24IA0020** Ud. Reg. peat. B-125 120x120mm tapa/marco fund. dúctil Saint Gobain
Registro peatonal (Boca de llave), B-125, UNE-EN 124, 120x120 mm fundición dúctil, tapa y marco, Saint Gobain.

**E28BA0210** Ud. Reg. peat. B-125 250x250mm tapa/marco fund. dúctil Saint Gobain
Registro peatonal 250x250 mm fundición dúctil, tapa y marco, B-125, UNE-EN 124, Saint Gobain.

**E26BEB0010** Ud. Hidr. contr. incend. superf. DN 100mm c/carc. 2D70 y 1D100mm Hermes
Hidrante contra incendios de superficie DN 100 mm con carcasa, 2 tomas D 70 mm y 1 D 100 mm, Hermes Saint-Gobain.

**T03021** Ud. Codo de 90º, 100mm
Codo de 90º, 100 mm.

**T03019** Ud. Unión Gibault clase D, 100mm
Unión Gibault clase D, 100 mm.

**T03020** Ud. Unión Gibault en T, 100mm
Unión Gibault en T, 100 mm.

**T03010** Ml. Tub. fib. clase D, 100mm
Tubería fib. clase D, 100 mm.
Claves: clase d

**T03023** Ud. Válvula de compuerta D=100mm
Válvula de compuerta D=100 mm.

**T05004** Ud. Dado de hormigón
Claves: dado de hormigon

**T26110** Ud. Acomet. agua red general D<50mm
Acometida de agua desde la red general D<50 mm, collar y rácor de fundición, tubo de polietileno de 32 mm, válvula de compuerta y racores.
Claves: fundicion

**E28BA0140** Ud. Reg. peat. B-125 400x400mm tapa/marco fund. dúctil Norinco HC
Registro peatonal 400x400 mm, tapa y marco, fundición dúctil, B-125, UNE-EN 124, Norinco HC.

**E10AE0030** Ud. Bloque hormigón macizo 9x25x50cm
Bloque de hormigón macizo de 9x25x50 cm, categoría I o II, UNE-EN 771-3, con marcado CE.

**T26111** Ud. Acomet. agua red general D=50-250mm
Acometida de agua desde la red general D=50-250 mm, tubo de fibrocemento, pieza T y elementos auxiliares de fundición, válvula de compuerta y racores.
Claves: fundicion, valvula de compuerta

**T26112** Ud. Acomet. agua red general D>250mm
Acometida de agua desde la red general D>250 mm, tubo de fundición, pieza T y elementos auxiliares de fundición, válvula de compuerta y racores.
Claves: fundicion

**E28AD0010** ud Pate de PP, 360x155 mm, D=25 mm, Fundición Benito
Pate de polipropileno de 360x155 mm, D=25 mm, Fundición Benito

**E24GB0280** ud Válvula paso de bola 1/2" latón, Cimberio
Válvula de paso de bola 1/2" de latón, Cimberio

**E24AF0055** ud T a 90º de PB de bocas iguales D 15 mm Terrain
T a 90º de PB de bocas iguales D 15 mm, UNE EN ISO 15876-3, Terrain

**E24AF0010** ud Codo PB a 90º D 15 mm Terrain
Codo PB a 90º D 15 mm, UNE EN ISO 15876-3, Terrain

**E24GB0290** ud Válvula paso de bola 3/4" latón, Cimberio
Válvula de paso de bola 3/4" de latón, Cimberio

**E24AH0130** ud Te D 20x20x20 tub. poliet. Wirsbo
Te D 20x20x20, tub. poliet. Wirsbo

**E24AH0050** ud Codo D 20 tub. poliet. Wirsbo
Codo D 20 mm, tub. poliet. Wirsbo

**E24DD0010** ud Puerta registro 30x45 cm p/contador agua PRFV
Puerta de registro 30x45 cm p/contador de agua, de poliester reforzado FV.

**E24GB0300** ud Válvula paso de bola 1" latón, Cimberio
Válvula de paso de bola 1" de latón, Cimberio

**E24AH0140** ud Te D 25x25x25 tub. poliet. Wirsbo
Te D 25x25x25, tub. poliet. Wirsbo

**E24AH0060** ud Codo D 25 tub. poliet. Wirsbo
Codo D 25 mm, tub. poliet. Wirsbo

**E24DD0020** ud Puerta registro 70x52 cm p/contador agua PRFV
Puerta de registro 70x52 cm p/contador de agua, de poliester reforzado FV.

**E24GB0310** ud Válvula paso de bola 1 1/4" latón, Cimberio
Válvula de paso de bola 1 1/4" de latón, Cimberio

**E24AH0150** ud Te D 32x32x32 tub. poliet. Wirsbo
Te D 32x32x32, tub. poliet. Wirsbo

**E24GB0320** ud Válvula paso de bola 1 1/2" latón, Cimberio
Válvula de paso de bola 1 1/2" de latón, Cimberio

**E24AJ0570** ud Te 40 mm tub. polipropileno Fusiotherm
Te 40 mm, UNE EN ISO 15874-3, tub. polipropileno Fusiotherm

**E24GB0330** ud Válvula de paso bola 2" latón, Cimberio
Válvula de paso bola 2" de latón, Cimberio

**E24AJ0580** ud Te 50 mm tub. polipropileno Fusiotherm
Te 50 mm, UNE EN ISO 15874-3, tub. polipropileno Fusiotherm

**E24GB0340** ud Válvula de paso bola 21/2" latón, Cimberio
Válvula de paso bola 21/2" de latón, Cimberio

**E24HC0020** ud Filtro tipo Y para agua potable ø 65 mm
Filtro tipo Y para agua potable ø 2 1/2" (65 mm)

**E24GB0350** ud Válvula de paso bola 3" latón, Cimberio
Válvula de paso bola 3" de latón, Cimberio

**E24HC0030** ud Filtro tipo Y para agua potable ø 80 mm
Filtro tipo Y para agua potable ø 3" (80 mm)

**E28BA0130** Ud. Reg. peat. B-125 500x500mm tapa/marco fund. dúctil Norinco HC
Registro peatonal 500x500 mm, tapa y marco, fundición dúctil, B-125, UNE-EN 124, Norinco HC.

**E28BA0040** Ud. Reg. peat. 750x500mm (A-2) tapa/marco fund. dúctil Cofunco
Registro peatonal 750x500 mm (A-2), tapa y marco, fundición dúctil, B-125, UNE-EN 124, Cofunco.

**E22EA0030** Ud. Tapa y marco 1000x750mm fund. dúctil, A-3, "Unelco", Cofunco
Tapa y marco 1000x750 mm fundición dúctil tipo A-3, B-125, "Unelco", Cofunco.

**E22EA0040** Ud. Tapa y marco D 720mm, fund. dúctil, B-2, "Unelco", Cofunco
Tapa y marco D 720 mm fundición dúctil tipo B-2, D-400, "Unelco", Cofunco.

**T07001** M². Encofrado metálico, 20 puestas
Claves: encofrado metalico

**T08001** M³. Excav. zanjas terreno tránsito
Excavación de zanjas en terreno de tránsito.

**E28CC0670** Ud. Codo 90 PVC-U D 110mm, Adequa
Codo 90 PVC-U D 110 mm, UNE EN 1329-1, Adequa de Uralita.

**E22DA0010** ud Arqueta PP 30x30x30 cm, Fulma
Arqueta de polipropileno 30x30x30 cm, Fulma

**E28BA0160** ud Reg peat B-125 400x400mm tapa/marco fund dúctil Cofunco
Registro peatonal 400x400 mm, tapa y marco, fundición dúctil, B-125, UNE-EN 124, Cofunco

**E19BA0010** ud Tapa y marco 980x600 mm fund dúctil Cofunco p/arqu telef H
Tapa y marco de fund. dúctil tipo H, p/arqueta telef. de 980x600 mm, Cofunco.

**E19BA0020** ud Tapa y marco 1140x950 mm fund dúctil Cofunco p/arqu telef D
Tapa y marco de fund. dúctil tipo D, p/arqueta telef. de 1140x950 mm, Cofunco.

**E22CAE0230** m Tub. PVC negra lisa (rígida) cond. cables D 110 mm Uralita
Tub. PVC negra lisa (rígida) cond. cables D 110 mm e=1,4 mm Uralita

**E19BBAA0020** m Tritubo PE D=63 mm p/telecomunicaciones, T.P.P
Tritubo de polietileno D=63 mm para telecomunicaciones, T.P.P.

**E22CAE0180** m Tub. PVC negra lisa (rígida) cond. cables D 40 mm Uralita
Tub. PVC negra lisa (rígida) cond. cables D 40 mm e=1,2 mm Uralita

**E22CAE0200** m Tub. PVC negra lisa (rígida) cond. cables D 63 mm Uralita
Tub. PVC negra lisa (rígida) cond. cables D 63 mm e=1,2 mm Uralita

**E22CAE0260** m Tub. PVC negra lisa (rígida) cond. cables D 160 mm Uralita
Tub. PVC negra lisa (rígida) cond. cables D 160 mm e=2,0 mm Uralita

**E22CAF030** m Tubería negra lisa (rígida) cond. cables D200 mm
Tubería negra lis (rígida) cpnd. cables D200 mm

**E35AC0090** Lt. Pintura imperm. mate ext. Acritón liso color
Pintura impermeabilizante mate exterior Acritón liso, color.

**E35LAA0080** Lt. Imprimación acrílica al agua IMPACRIL para la fijación y consol. de soportes débiles
Imprimación acrílica al agua IMPACRIL de PALCANARIAS para la fijación y consolidación de soportes débiles o caleados, antes de ser pintados.

**E35LAB0020** Kg. Imprim. epoxi incolora p/sellado de sup. horm., Fau Epok hormigón
Imprimación epoxi incolora para el sellado de superficies de hormigón, Fau Epok hormigón (8-10 m²/l).

**E35HA0050** Kg. Pintura epoxi antipolvo p/pavim., Fau Epok satinado pavimentos
Pintura epoxi antipolvo para pavimentos, colores: rojo, verde o gris; Fau Epok satinado pavimentos ( 16,1 m²/l).

**RS05400** Kg. Pintura acrílica p/suelos
Pintura acrílica para suelos.

**E35LAD0070** l Imprim. universal anticorr. p/galv. alumin, Shop primer B.P
Imprimación universal anticorrosiva para galvanizados, aluminio..., color castaño, Shop primer B.P., Pinturas Cin (6-8 m²/l)

**E35LAD0080** l Imprimación p/superf. hierro, Alcigloss anticorrosivo rojo óxido
Imprimación anticorrosiva para superficies de hierro, Alcigloss anticorrosivo rojo óxido (13-15 m²/l)

**E35DAB0040** l Barniz sintético int/ext brillante Palwood de PALCANARIAS
Barniz sintético int./ext. brillante, Palwood de PALCANARIAS

**E35LAC0060** l Impregnación protectora p/madera Siskalte
Impregnación protectora p/madera,fungicida,insecticida e hidrófugo, Siskalte

**E35DAB0050** l Barniz sintét int/ext alta resist Palwood marino de PALCANARIAS
Barniz sintético int./ext. alta resistencia, Palwood marino de PALCANARIAS.

**E35LAC0050** l Barniz imprim p/madera Siskalte fondo int/ext
Barniz imprimación p/madera, Siskalte fondo, int./ext.

**E35EA0010** l Pintura al esmalte Junolac brillante int/ext
Pintura al esmalte Junolac brillante int. o ext.

**E35LAC0030** l Imprim. p/prepar. sup. madera/yeso, bl, Imprimación selladora (Valentine)
Imprimación para la preparación de superficies de madera y yeso, color blanco, Imprimación selladora (Valentine) (7-8 m²/l)

**E35EA0040** l Esmalte sintético brillante p/hierro y madera, int/ext. bl, Sealkyd
Esmalte sintético brillante para hierro y madera, en interiores y exteriores, color blanco, Sealkyd (13-16 m²/l)

**E35EB0020** l Esmalte laca poliuret satin, madera/metal, int/ext, bl/negro, Valenite Teflón
Esmalte laca satinada de poliuretano, para superficies de madera y metal, en interiores y exteriores, color blanco/negro, Valenite Teflón (13-15 m²/l)

**E35EB0030** l Esmalte laca poliuret satin, madera/metal, int/ext, color, Valenite Teflón
Esmalte laca satinada de poliuretano, para superficies de madera y metal, en interiores y exteriores, colores medios/intensos, Valenite Teflón (13-15 m²/l)

**E35GA0040** Kg. Pint. emulsión caucho asfáltica Emufal TE
Pintura emulsión caucho asfáltica Emufal TE.

**E32AEB0010** ud Fuente fundición Fe 1 grifo Ros ciudad H=1.25 m
Fuente de fundición Fe, 1 grifo, Ros serie ciudad H=1.25 m

**E32ACA0050** ud Jardinera hormig visto 200x40x50 cm
Jardinera hormigón visto 200x40x50 cm, mod. Cardonal, Julca

**E32ACA0090** ud Base p/jardineras hormig visto 33x24x15 cm
Base para jardineras hormigón visto 33x24x15 cm, tipo I, Julca

**E32ACA0020** ud Jardinera hormig visto 140x40x40 cm
Jardinera hormigón visto 140x40x40 cm, sin patas, mod. Tabaiba III, Julca

**E18HB0030** M². Geotextil Terram 1000 (125 g/m²)
Geotextil no-tejido a base de PP y PE, Terram 1000 (125 g/m²).

**E01AA0030** Kg. Acero corrugado ø 6 mm, B 400 S
Acero corrugado ø 6 B 400 S, UNE 36068.

**E01CB0030** Tm. Árido machaqueo 4-8mm
Árido de machaqueo 4-8 mm.

**E01CB0050** Tm. Árido machaqueo 8-16mm
Árido de machaqueo 8-16 mm.

**E01CB0070** Tm. Árido machaqueo 4-16mm
Árido de machaqueo 4-16 mm.

**E01CB0090** Tm. Árido machaqueo 16-32 mm
Árido de machaqueo 16-32 mm.

**E01DD0010** l Fluidif Conplast MR285 p/hormig
Fluidificante para hormigón Conplast MR285 de Fosroc, consumo de 0,3-1,0 l/100 kg cemento, marcado CE.

**E01DHB0010** Lt. Reductor agua y retardador Conplast RP264 p/hormig
Reductor de agua y retardador de hormigón Conplast RP264 de Fosroc, consumo de 0,28-0,6 l/100 kg cemento, marcado CE.

**E01HCB0030** M³. Horm. prep. HA-25/B/20/I, transp. 30km planta
Hormigón preparado HA-25/B/20/I, transp. a 30 km de la planta.

**E22IB0090** Ml. Cable 0,6/1kV de 1x70mm² aisl. PVC
Cable 0,6/1 kV de 1x70 mm² aislamiento de PVC.

**E31AB0040** Ud. Puntal metál reforz 2,10-3,65 m (amortiz. diaria)
Puntal metálico reforzado de 2,10 a 3,65 m (amortización diaria).

**QAF0060** H. Planta aglomerado asfált. 40t/h
Planta aglomerado asfált. 40 t/h.
